# DEPOSITO y TUBERIA

- Propiedad del archivo: RIB Spain
- Formato: FIEBDC-3/2020
- Programa: Presto 24.04
- Fecha: 14/11/2024
- Tipo: presupuesto
- Precios: PRECIOS: Presupuesto, ADMON- Consel
- Fecha de los precios: 04/02/2018
- Divisa: EUR
- Costes indirectos: 6 %
- Código: PRYPETRA MANA (también 0; 25/12/1995)
Importe: Presupuesto 14706093.48; ADMON- Consel 14705821.38

## 01 DEPOSITO Y URBANIZACIÓN DE PARCELA (03/07/1997)
Importe: 1988472.11

**DEP1** M2 DESBROCE Y LIMPIEZA (11/09/2001)
10644 M2 × 2.55 (2.7 con costes indirectos) = 28738.80
Desbroce y limpieza de parcela, destoconado de arbolado,trirurado de poda inlcuyendo la mezcla de material triturado con tierra y su extendido para cobertura vegetal , carga y transporte a lugar de empleo, planta de tratamiento o vertedero autorizado, canon y tasas incluidas de aquellos que no puedan ser triturados y mezclados con tierra para cobertura

| Código | Ud | Descripción | Rendimiento | Precio | Importe |
|---|---|---|---|---|---|
| O01OA020 | h. | Capataz (mano de obra; 19/01/2023) | 0.012 | 25 | 0.30 |
| O01OA070 | h. | Peón ordinario (mano de obra; 19/01/2023) | 0.1 | 18 | 1.80 |
| M05PC020 | h. | Pala cargadora cadenas 130 CV/1,8m3 (maquinaria; 01/06/2009) | 0.006 | 36.76 | 0.22 |
| M07CB020 | h. | Camión basculante 4x4 14 t. (maquinaria; 08/05/2013) | 0.008 | 25.85 | 0.21 |
| PMW.3a | PP | Canon vertido (material; 11/09/2001) | 1 | 0.02 | 0.02 |
|  |  | Total |  |  | 2.55 |

| Medición | Uds. | Parcial |
|---|---|---|
| 10644 1.00,0.00,0.00,0.00 | 10644 | 10644.00 |
| Total |  | 10644 |

**DEP2** M3 EXCAVACION EN DESMONTE (11/09/2001)
11500 M3 × 12.74 (13.5 con costes indirectos) = 155250.00
Excavación manual o mecánica en desmonte en todo tipo de terreno, incluso roca en cualquier proporción, con parte proporcional de catas, demoliciones, entibaciones, achiques y refino de la rasante. Incluyendo carga y transporte de productos a lugar de empleo, planta de tratamiento o vertedero autorizado, canon y tasas incluidas Recorte a disco del pavimento asfáltico, en su caso. Todo ello salvando los servicios existentes.

| Código | Ud | Descripción | Rendimiento | Precio | Importe |
|---|---|---|---|---|---|
| O01OA020 | h. | Capataz | 0.05 | 25 | 1.25 |
| O01OA070 | h. | Peón ordinario | 0.1 | 18 | 1.80 |
| M05EN030 | h. | Excav.hidráulica neumáticos 100 CV (maquinaria; 22/10/2024) | 0.1 | 45 | 4.50 |
| M07CB020 | h. | Camión basculante 4x4 14 t. | 0.2 | 25.85 | 5.17 |
| PMW.3a | PP | Canon vertido | 1 | 0.02 | 0.02 |
|  |  | Total |  |  | 12.74 |

| Medición | Uds. | Parcial |
|---|---|---|
| 11500 1.00,0.00,0.00,0.00 | 11500 | 11500.00 |
| Total |  | 11500 |

**DEP3** M3 EXCAVACION EN ZANJA (11/09/2001)
364.32 M3 × 15.59 (16.53 con costes indirectos) = 6022.21
Excavación manual o mecánica en zanja o pozos en todo tipo de terreno, incluso roca en cualquier proporción, con parte proporcional por catas, demoliciones, entibaciones, achiques y refino de la rasante. Incluyendo carga y transporte de productos a lugar de empleo, planta de tratamiento o vertedero autorizado, canon y tasas incluidas. Recorte a disco del pavimento asfáltico, en su caso. Todo ello salvando los servicios existentes.

| Código | Ud | Descripción | Rendimiento | Precio | Importe |
|---|---|---|---|---|---|
| O01OA020 | h. | Capataz | 0.02 | 25 | 0.50 |
| O01OA070 | h. | Peón ordinario | 0.1 | 18 | 1.80 |
| M05EN030 | h. | Excav.hidráulica neumáticos 100 CV | 0.18 | 45 | 8.10 |
| M07CB020 | h. | Camión basculante 4x4 14 t. | 0.2 | 25.85 | 5.17 |
| PMW.3a | PP | Canon vertido | 1 | 0.02 | 0.02 |
|  |  | Total |  |  | 15.59 |

| Medición | Uds. | Largo | Ancho | Alto | Parcial |
|---|---|---|---|---|---|
| Drenaje subpresion | 3 | 52 | 1.1 | 0.6 | 102.96 |
|  | 4 | 42 | 1.1 | 0.6 | 110.88 |
|  | 1 | 128 | 1.1 | 0.6 | 84.48 |
| Desagües de fondo | 2 | 25 | 1.1 | 0.6 | 33.00 |
|  | 1 | 50 | 1.1 | 0.6 | 33.00 |
| Subtotal |  |  |  |  | 364.32 |
| Total |  |  |  |  | 364.32 |

**DEP5** M3 GRAVILLA Nº1 (01/06/2009)
679.88 M3 × 25.64 (27.18 con costes indirectos) = 18479.14
Gravilla nº1 (2/6 milímetros) en asientos, recubrimientos tubería y rellenos, extendida, rasanteada y compactada.

| Código | Ud | Descripción | Rendimiento | Precio | Importe |
|---|---|---|---|---|---|
| O01OA020 | h. | Capataz | 0.02 | 25 | 0.50 |
| O01OA070 | h. | Peón ordinario | 0.08 | 18 | 1.44 |
| P01AD130 | t. | Gravilla 2 / 6 mm (material; 16/11/2022) | 2.2 | 7.4 | 16.28 |
| M07W020 | t. | km transporte (maquinaria; 01/06/2009) | 10 | 0.11 | 1.10 |
| M08RN020 | h. | Rodillo vibrante autopropuls.mixto 7 t. (maquinaria; 01/06/2009) | 0.08 | 39.01 | 3.12 |
| M05RN010 | h. | Retrocargadora neumáticos 50 CV (maquinaria; 22/10/2024) | 0.08 | 40 | 3.20 |
|  |  | Total |  |  | 25.64 |

| Medición | Uds. | Largo | Ancho | Alto | Parcial |
|---|---|---|---|---|---|
| Drenaje subpresion | 3 | 52 | 1 | 0.5 | 78.00 |
|  | 4 | 42 | 1 | 0.5 | 84.00 |
|  | 1 | 128 | 1 | 0.5 | 64.00 |
| Desagües de fondo | 2 | 25 | 1 | 0.5 | 25.00 |
|  | 1 | 50 | 1 | 0.5 | 25.00 |
| rellenos laterales | 1 | 215.4 | 0.75 | 2.5 | 403.88 |
| Subtotal |  |  |  |  | 679.88 |
| Total |  |  |  |  | 679.88 |

**EXC5** M3 RELLENO SELECCIONADO EXCAVACIÓN (01/06/2009)
764.73 M3 × 11.34 (12.02 con costes indirectos) = 9192.05
Relleno con material seleccionado procedente de la excavación, de cualquier punto del trazado de las conducciones, o de préstamo incluido canon, incluyendo extendido y compactación, hasta el 100% del Ensayo Proctor, en capas de 20 centímetros de espesor

| Código | Ud | Descripción | Rendimiento | Precio | Importe |
|---|---|---|---|---|---|
| O01OA020 | h. | Capataz | 0.02 | 25 | 0.50 |
| O01OA070 | h. | Peón ordinario | 0.12 | 18 | 2.16 |
| M08RN020 | h. | Rodillo vibrante autopropuls.mixto 7 t. | 0.12 | 39.01 | 4.68 |
| M05RN010 | h. | Retrocargadora neumáticos 50 CV | 0.1 | 40 | 4.00 |
|  |  | Total |  |  | 11.34 |

| Medición | Uds. | Largo | Ancho | Alto | Parcial |
|---|---|---|---|---|---|
| relleno perimetros | 1 |  |  | 399.23 | 399.23 |
| rellenos laterales | 1 | 215 | 0.5 | 3.4 | 365.50 |
| Subtotal |  |  |  |  | 764.73 |
| Total |  |  |  |  | 764.73 |

**DEP6** ML TUBERIA PVC RANURADA 200 MM (01/06/2009)
452 ML × 28.25 (29.95 con costes indirectos) = 13537.40
Suministro y colocación de tubería de PVC ranurada de 200 mm de diámetro exterior . Incluso parte proporcional por codos, uniones, demás accesorios y conexiones a arqueta

| Código | Ud | Descripción | Rendimiento | Precio | Importe |
|---|---|---|---|---|---|
| O01OB170 | h. | Oficial 1º fontanero (mano de obra; 19/01/2023) | 0.16 | 24 | 3.84 |
| O01OB180 | h. | Oficial 2ª fontanero (mano de obra; 19/01/2023) | 0.16 | 22 | 3.52 |
| PVCR | m | tub pvc ranurada 200 mm (material; 23/05/2021) | 1 | 14 | 14.00 |
| PIESP200 | u | Piezas especiales, codos, tes, ... (material; 09/08/2010) | 0.15 | 23.84 | 3.58 |
| P01AA020 | m3 | Arena 0/6 mm. (material; 01/06/2009) | 0.22 | 15.06 | 3.31 |
|  |  | Total |  |  | 28.25 |

| Medición | Uds. | Largo | Parcial |
|---|---|---|---|
| Drenaje subpresion | 3 | 52 | 156.00 |
|  | 4 | 42 | 168.00 |
|  | 1 | 128 | 128.00 |
| Subtotal |  |  | 452.00 |
| Total |  |  | 452 |

**PC003** m2 GEOTEXTIL NO TEJIDO (01/10/2021)
1675.8 m2 × 3.86 (4.09 con costes indirectos) = 6854.02
Suministro y colocación de geotextil no tejido, de material virgen (100%), colocado como filtro, y con las siguientes propiedades físicas: resistencia a la tracción longitudinal de más de 9,2 kN/m, resistencia a la tracción transversal de más de 10,1 kN7m, elongación longitudinal en corte hasta 55 %, elongación transversal en corte hasta el 60 %, punzonamiento estático (CBR) de más de 1729 N, perforación dinámica (caída de cono) de menos de 22 mm y permeabilidad al agua de más de 5,5 10-6/m²/s. Gramaje 150 g/m2.

| Código | Ud | Descripción | Rendimiento | Precio | Importe |
|---|---|---|---|---|---|
| O01OA030 | h. | Oficial primera (mano de obra; 19/01/2023) | 0.05 | 24 | 1.20 |
| O01OA060 | h. | Peón especializado (mano de obra; 19/01/2023) | 0.05 | 20 | 1.00 |
| MTMJSJG | m2 | Geotextil no tejido (material; 19/01/2023) | 1.05 | 1.25 | 1.31 |
| %10 | % | Medios auxiliares (01/10/2021) | 10 % | 3.51 | 0.35 |
|  |  | Total |  |  | 3.86 |

| Medición | Uds. | Largo | Alto | Parcial |
|---|---|---|---|---|
| Drenaje subpresion | 3 | 54.5 | 3.6 | 588.60 |
|  | 4 | 43 | 3.6 | 619.20 |
|  | 1 | 130 | 3.6 | 468.00 |
| Subtotal |  |  |  | 1675.80 |
| Total |  |  |  | 1675.8 |

**05.01.05** ud. POZO DE REGISTRO
11 ud. × 471.62 (499.92 con costes indirectos) = 5499.12
Pozo de registro de acceso a cauce,con paredes de hormigón de quince (15) cms. tipo HM-20/B/25/I, de las dimensiones grafiadas en detalle en plano adjunto, con cadena de eslabones de hierro galvanizado de 5 mm., pates tipo "sugar" acero recubierto propileno, cada cuarenta (40) cms., tapa de fundición reforzada D-400, con junta insonorización en polietileno, ESTANCO, con parte proporcional de entronque a la obra de fábrica y leyenda sobre pozo señalada por la D.F, incluso prolongación con escalera de bajada hasta nivel inferior de obra de fábrica, de las mismas características que los pates.

| Código | Ud | Descripción | Rendimiento | Precio | Importe |
|---|---|---|---|---|---|
| O01OB170 | h. | Oficial 1º fontanero | 2.757 | 24 | 66.17 |
| O01OB180 | h. | Oficial 2ª fontanero | 2.757 | 22 | 60.65 |
| 15.012 | ml. | tubo hor.ø 1000. (material) | 1.5 | 41.9 | 62.85 |
| 09.46 | m³ | HM-20/B/25/I, central propia. (material; 19/01/2023) | 1.45 | 100 | 145.00 |
| 15.005 | ud. | tapa+marco cuadrada 60 fund.ref, tipo D-400 (material; 09/11/2022) | 1 | 59.76 | 59.76 |
| 06.40 | ud. | campana 100x70 (material) | 1 | 19.8 | 19.80 |
| 06.41 | ud. | cadena tapa (material) | 1 | 1.07 | 1.07 |
| 26.05 | ud. | pate fundición recubierto propileno. (material) | 10 | 3.6 | 36.00 |
| 25.20 | m³. | mortero M-450 (material; 19/01/2023) | 0.125 | 85 | 10.63 |
| 02.12 | h. | camión grúa vol.8 m3. (material) | 0.2 | 25.12 | 5.02 |
| %0100 | % | Medios auxiliares (14/11/2024) | 1 % | 466.95 | 4.67 |
|  |  | Total |  |  | 471.62 |

| Medición | Uds. | Parcial |
|---|---|---|
| Dren deposito | 7 | 7.00 |
| Desagüe | 2 | 2.00 |
| Recogida pluviales | 2 | 2.00 |
| Subtotal |  | 11.00 |
| Total |  | 11 |

**05.05.03.1** ud. SUMIDERO Norinco Ibérica, CA-754 o similar
2 ud. × 229.5 (243.27 con costes indirectos) = 486.54
sumidero constituído por reja CA-754 Norinco Ibérica o similar, dimensiones rejilla 750x400 mm., + marco gama C7, incluso arqueta hormigón dimensiones las grafíadas en plano, consituída por HM-20/B/25/I, espesores >=15 cms., con p.p. de entronque a pozo de red, o a red con clip, mediante tubería PVC ø 200 mm., o similar, con , protección tubería HM-20/B/25/I, incluso excavación, colocación tubería, relleno seleccionado. Longitud media conexión 4 metros.

| Código | Ud | Descripción | Rendimiento | Precio | Importe |
|---|---|---|---|---|---|
| mano02 | h. | Oficial 2ª fontanero (mano de obra; 19/01/2023) | 1.838 | 22 | 40.44 |
| mano05 | h. | peón especializado. (mano de obra; 19/01/2023) | 1.838 | 20 | 36.76 |
| 14.53 | ud. | reja+marco Norinco Ibérica, CA-754 o similar (material) | 1 | 61.72 | 61.72 |
| 15.028.01 | ml. | tub.PVC, Sanecor o similar ø 200,k=8kN/m². (material; 19/01/2023) | 4 | 9.83 | 39.32 |
| 05.02 | m³. | gravilla 1 (12/6 mm). (material; 16/11/2022) | 0.6 | 14.75 | 8.85 |
| 14.22 | m³. | relleno seleccionado préstamo según PGC. (material) | 1.4 | 1.43 | 2.00 |
| 09.46 | m³ | HM-20/B/25/I, central propia. | 0.3 | 100 | 30.00 |
| 07.14 | h. | encofrado met.imbornales. (material) | 5 | 0.56 | 2.80 |
| 04.20 | h. | retroexavadora tipo Bobcat (maquinaria) | 0.1 | 25.18 | 2.52 |
| 02.25 | h. | compresor 1 mart.silencioso (maquinaria) | 0.1 | 2.73 | 0.27 |
| 02.12 | h. | camión grúa vol.8 m3. | 0.05 | 25.12 | 1.26 |
| 02.40 | h. | dumper descarga hidráulica (1.500kgs). (maquinaria) | 0.1 | 12.92 | 1.29 |
| %0100 | % | Medios auxiliares | 1 % | 227.23 | 2.27 |
|  |  | Total |  |  | 229.5 |

| Medición | Uds. | Parcial |
|---|---|---|
| Recogida pluviales acera | 2 | 2.00 |
| Total |  | 2 |

**04.04.02** ml. TUBO.PVC. doble pared ø 315, rigidez anular k=8kN/m².
57 ml. × 27.99 (29.67 con costes indirectos) = 1691.19
Suministro y colocación de tubería PVC. doble pared ø 315, rigidez anular k=8kN/m², Sanecor o similar, corrugada, doble pared, suministrada y colocada, incluso juntas y medios auxiliares.

| Código | Ud | Descripción | Rendimiento | Precio | Importe |
|---|---|---|---|---|---|
| mano02 | h. | Oficial 2ª fontanero | 0.092 | 22 | 2.02 |
| mano05 | h. | peón especializado. | 0.092 | 20 | 1.84 |
| 15.028.02 | ml. | tub.PVC, Sanecor o similar ø 315,k=8kN/m². (material; 19/01/2023) | 1.05 | 22 | 23.10 |
| 02.12 | h. | camión grúa vol.8 m3. | 0.03 | 25.12 | 0.75 |
| %0100 | % | Medios auxiliares | 1 % | 27.71 | 0.28 |
|  |  | Total |  |  | 27.99 |

| Medición | Uds. | Largo | Parcial |
|---|---|---|---|
| Recogida pluviales a deposito riego | 1 | 57 | 57.00 |
| Total |  |  | 57 |

**D00AAA010** ud ARQUETA B-125 40x40x60 (03/07/1997)
2 ud × 135.97 (144.13 con costes indirectos) = 288.26
Arqueta de paso y derivación de 40x40x60 cm. ejecutada con fábrica (ladrillo perforado) de 1/2 pie, con solera de hormigón HM-20/P/20IIa de 10 cm de espesor en los asentamientos del ladrillo, permeable en el fondo, tapa y marco de fundición (EN124 B125), enfoscada y bruñida interiormente, con aristas y esquinas a media caña, incluso entrada y remate de tubos de paso y derivacion y excavación precisa con eliminacion de restos a vertedero autorizado o lugar de empleo.

| Código | Ud | Descripción | Rendimiento | Precio | Importe |
|---|---|---|---|---|---|
| O01OA030 | h. | Oficial primera | 2 | 24 | 48.00 |
| O01OA070 | h. | Peón ordinario | 2 | 18 | 36.00 |
| P00CB0020 | Ud | Ladrillo perforado (material; 01/03/1999) | 33 | 0.57 | 18.81 |
| RIEHA.1 | m³ | Hormigón en masa HM-20/P/20IIa (material; 19/01/2023) | 0.025 | 105 | 2.63 |
| R02000015 | m³ | Mortero 1:5 de cemento PUZ-350 (01/03/1999) | 0.015 | 87 | 1.31 |
| R02000010 | m³ | Mortero 1:3 de cemento PUZ-350 (01/03/1999) | 0.12 | 96.62 | 11.59 |
| PISAss.8a | Ud | Marco-tapa fundición 40X40cm (material; 17/01/2001) | 1 | 12.12 | 12.12 |
| D02E002 | m³ | Excavación en zanjas medios mecánicos. (03/07/1997) | 0.2 | 5.52 | 1.10 |
| D02R001 | m³ | Relleno material selecc. prestamo zanjas y trasdós o.f. (03/07/1997) | 0.19 | 9.17 | 1.74 |
| %2 | % | Medios Auxiliares (s/total) (11/10/2005) | 2 % | 133.30 | 2.67 |
|  |  | Total |  |  | 135.97 |

**UAI020** u IMBORNAL. (20/05/2022)
2 u × 340.47 (360.9 con costes indirectos) = 721.80
Sumidero constituído por reja CA-754 Norinco Ibérica o similar, dimensiones rejilla 750x400 mm, con marco gama C7, incluso arqueta hormigón dimensiones las grafíadas en plano, consituída por HNE-20/B/25/I, espesores >=15 cms., con p.p. de entronque a pozo de red, o a red con clip, mediante tubería PVC ø 200 mm., protección tubería HNE-20/B/25/I, incluso excavación, colocación tubería, relleno seleccionado y proteccion con hormigón. Longitud media conexión 5 metros. Incluye p.p. de medios auxiliares.

| Código | Ud | Descripción | Rendimiento | Precio | Importe |
|---|---|---|---|---|---|
| MATHM150 | m³ | Hormigón en masa HNE-20, fabricado en central. (material; 25/09/2024) | 0.81 | 120 | 97.20 |
| MATMMIMB001 | u | Molde metálico encofrado (material; 25/05/2022) | 1 | 1.14 | 1.14 |
| MATMCM10001 | m³ | Mortero M-10 (material; 25/05/2022) | 0.04 | 104 | 4.16 |
| MATRIMB7540 | u | Rejilla imbornal de 750x400 mm abatible. (material; 26/05/2022) | 1 | 129.94 | 129.94 |
| TPVCL20001 | m | Tubo PVC liso junta elástica PN6 DN= 200 mm. (material; 26/05/2022) | 4.5 | 10.87 | 48.92 |
| MATENC005 | l | Desencofrante (maquinaria; 20/05/2022) | 0.1 | 1.75 | 0.18 |
| MO002 | h | Capataz. (mano de obra; 25/09/2024) | 0.02 | 28 | 0.56 |
| MO003 | H | Oficial 1ª (mano de obra; 19/01/2023) | 1.25 | 24 | 30.00 |
| MO006 | h | Peón especializado. (mano de obra; 25/09/2024) | 1.25 | 20 | 25.00 |
| %0100 | % | Medios auxiliares | 1 % | 337.10 | 3.37 |
|  |  | Total |  |  | 340.47 |

**04.92.01** ml. BANDA SEÑALIZADORA
269 ml. × 0.51 (0.54 con costes indirectos) = 145.26
Suministro y colocación de banda señalizadora de la existencia redes, de las características homologadas por las diferentes Compañías, incluso medios auxiliares.

| Código | Ud | Descripción | Rendimiento | Precio | Importe |
|---|---|---|---|---|---|
| mano05 | h. | peón especializado. | 0.004 | 20 | 0.08 |
| 06.05 | ml. | banda plástico señalizadora homologada diferentes Compañías.. (material) | 1.05 | 0.4 | 0.42 |
| %0100 | % | Medios auxiliares | 1 % | 0.50 | 0.01 |
|  |  | Total |  |  | 0.51 |

| Medición | Uds. | Largo | Parcial |
|---|---|---|---|
| Drenaje subpresion | 1 | 128 | 128.00 |
| Desagües de fondo | 1 | 25 | 25.00 |
|  | 1 | 50 | 50.00 |
| Recogida pluviales | 1 | 66 | 66.00 |
| Subtotal |  |  | 269.00 |
| Total |  |  | 269 |

**DEP9** M3 PIEDRA MACHACADA (01/06/2009)
1526.53 M3 × 24.31 (25.77 con costes indirectos) = 39338.68
Piedra machacada extendida en capa filtrante, en una capa de 20 cm de espesor.

| Código | Ud | Descripción | Rendimiento | Precio | Importe |
|---|---|---|---|---|---|
| O01OA070 | h. | Peón ordinario | 0.06 | 18 | 1.08 |
| PIMCH | m3 | Machaca de 40/80 mm (material; 06/05/2021) | 1 | 16.25 | 16.25 |
| M07CB020 | h. | Camión basculante 4x4 14 t. | 0.15 | 25.85 | 3.88 |
| M07W020 | t. | km transporte | 10 | 0.11 | 1.10 |
| M05RN010 | h. | Retrocargadora neumáticos 50 CV | 0.05 | 40 | 2.00 |
|  |  | Total |  |  | 24.31 |

| Medición | Uds. | Largo | Ancho | Alto | Parcial |
|---|---|---|---|---|---|
| drenes bajo juntas | 4 | 43 | 0.8 | 0.56 | 77.06 |
|  | 3 | 54.5 | 0.8 | 0.56 | 73.25 |
| - tubos |  |  |  |  |  |
| Ø 200 | -3.14 | 335.5 | 0.1 | 0.1 | -10.53 |
| nivelación fondo depósito | 1 | 54.5 | 43 | 0.3 | 703.05 |
| Emplazamiento depósito | 1 | 53 | 43 | 0.3 | 683.70 |
| Subtotal |  |  |  |  | 1526.53 |
| Total |  |  |  |  | 1526.53 |

**DEP10** M3 HORMIGON DE LIMPIEZA H-10 (01/06/2009)
239.23 M3 × 124.9 (132.39 con costes indirectos) = 31671.66
Hormigón de limpieza y nivelación H-10, colocado en obra

| Código | Ud | Descripción | Rendimiento | Precio | Importe |
|---|---|---|---|---|---|
| O01OA020 | h. | Capataz | 0.1 | 25 | 2.50 |
| O01OA030 | h. | Oficial primera | 0.1 | 24 | 2.40 |
| O01OA070 | h. | Peón ordinario | 0.1 | 18 | 1.80 |
| HLIMPNIV | m3 | Hormigón de limpieza (material; 22/10/2024) | 1.05 | 110 | 115.50 |
| M07W110 | m3 | km transporte hormigón (material; 01/06/2009) | 10 | 0.27 | 2.70 |
|  |  | Total |  |  | 124.9 |

| Medición | Uds. | Largo | Ancho | Alto | Parcial |
|---|---|---|---|---|---|
| nivelación fondo depósito | 1 | 54.5 | 43 | 0.1 | 234.35 |
| adicional apoyo encofrado | 2 | 54.5 | 0.25 | 0.1 | 2.73 |
|  | 2 | 43 | 0.25 | 0.1 | 2.15 |
| Subtotal |  |  |  |  | 239.23 |
| Total |  |  |  |  | 239.23 |

**DEP11** M2 ENCOFRADO METALICO PARAMENTOS VERTICALES
3904.21 M2 × 38.74 (41.06 con costes indirectos) = 160306.86
Encofrado metálico, en paramentos verticales, con imprimación fenólica, incluyendo parte proporcional por desencofrado y sellado de pasadores.

| Código | Ud | Descripción | Rendimiento | Precio | Importe |
|---|---|---|---|---|---|
| O01OA020 | h. | Capataz | 0.25 | 25 | 6.25 |
| O01OA030 | h. | Oficial primera | 0.35 | 24 | 8.40 |
| O01OA070 | h. | Peón ordinario | 0.7 | 18 | 12.60 |
| 02.12 | h. | camión grúa vol.8 m3. | 0.03 | 25.12 | 0.75 |
| MAD | M2 | Madera encofrar (material; 17/04/2023) | 1.1 | 9.76 | 10.74 |
|  |  | Total |  |  | 38.74 |

| Medición | Uds. | Largo | Ancho | Alto | Parcial |
|---|---|---|---|---|---|
| Cimentación | 2 | 52.5 |  | 0.6 | 63.00 |
|  | 5 | 42 |  | 0.6 | 126.00 |
|  | 6 | 7.5 | 0.6 |  | 27.00 |
|  | 9 | 7 | 0.6 |  | 37.80 |
| Muros | 4 | 42 | 5 |  | 840.00 |
|  | 2 | 41 | 5 |  | 410.00 |
|  | 12 | 7 | 5 |  | 420.00 |
|  | 4 | 25 | 5 |  | 500.00 |
|  | 2 | 51.5 | 5 |  | 515.00 |
| Pilares | 96 | 21.4 | 0.4 |  | 821.76 |
| Perímetro forjado | 2 | 52 | 0.25 |  | 26.00 |
|  | 2 | 41.5 | 0.25 |  | 20.75 |
| Compuertas de acceso | 16 | 0.6 | 0.25 |  | 2.40 |
|  | 2 | 3 | 0.25 |  | 1.50 |
|  | 4 | 1 | 0.25 |  | 1.00 |
| Arquetas de entrada | 6 | 2 | 4 |  | 48.00 |
|  | 6 | 1.5 | 4 |  | 36.00 |
| Salidas | 8 | 1 | 1 |  | 8.00 |
| Subtotal |  |  |  |  | 3904.21 |
| Total |  |  |  |  | 3904.21 |

**DEP12** M2 ENCOFRADO EN PARAMENTOS HORIZONTALES (16/05/2012)
0 M2 × 35.6 (37.74 con costes indirectos) = 0.00
Encofrado en paramentos horizontales, incluso parte proporcional por cimbra, apuntalamiento, andamiaje, desencofrado y posterior retirada de elementos, incluyendo sellado de pasadores.

| Código | Ud | Descripción | Rendimiento | Precio | Importe |
|---|---|---|---|---|---|
| O01OA020 | h. | Capataz | 0.1 | 25 | 2.50 |
| O01OA030 | h. | Oficial primera | 0.4 | 24 | 9.60 |
| O01OA070 | h. | Peón ordinario | 0.6 | 18 | 10.80 |
| 02.12 | h. | camión grúa vol.8 m3. | 0.03 | 25.12 | 0.75 |
| MAD | M2 | Madera encofrar | 1.1 | 9.76 | 10.74 |
| PUNT | M2 | Apuntalamiento soportes /sopandas (material; 16/05/2012) | 1 | 1.21 | 1.21 |
|  |  | Total |  |  | 35.6 |

**DEP13** KG ACERO B-500-S (01/06/2009)
187449.57 KG × 1.69 (1.79 con costes indirectos) = 335534.73
Acero B-500-S, para armar, colocado en obra. Parte proporcional por mermas en elaboracion.

| Código | Ud | Descripción | Rendimiento | Precio | Importe |
|---|---|---|---|---|---|
| O01OA020 | h. | Capataz | 0.002 | 25 | 0.05 |
| O01OB030 | h. | Oficial 1ª ferralla (mano de obra; 19/01/2023) | 0.003 | 24 | 0.07 |
| O01OB040 | h. | Ayudante ferralla (mano de obra; 19/01/2023) | 0.003 | 22 | 0.07 |
| M02GE010 | h. | Grúa telescópica autoprop. 20 t. (maquinaria; 01/06/2009) | 0.001 | 42.51 | 0.04 |
| P03AC210 | kg | Acero corrugado B 500 S (material; 19/01/2023) | 1 | 1.45 | 1.45 |
| P03AA020 | kg | Alambre atar 1,30 mm (material; 08/05/2013) | 0.015 | 0.9 | 0.01 |
|  |  | Total |  |  | 1.69 |

| Medición | Uds. | Largo | Alto | Parcial |
|---|---|---|---|---|
| ARMADURA BASE |  |  |  |  |
| Armadura longitudinal inferior |  |  |  |  |
| Arm. long. inf. D16 (17,84/0.20)=89 barras | 89 | 10.42 | 1.58 | 1465.26 |
|  | 89 | 12 | 1.58 | 1687.44 |
| Arm. trans. inf. D16 (21/0.20)=105 barras | 105 | 7.24 | 1.58 | 1201.12 |
|  | 105 | 12 | 1.58 | 1990.80 |
| Armado superior |  |  |  |  |
| Arm. long. sup. D16 (17.84/0.2)=89 barras | 89 | 10.81 | 1.58 | 1520.10 |
|  | 89 | 12 | 1.58 | 1687.44 |
| Arm. trans. sup. D16 (21/0.2)=105 barras | 105 | 7.64 | 1.58 | 1267.48 |
|  | 105 | 12 | 1.58 | 1990.80 |
| Caballetes de diferentes medidas |  |  |  |  |
| Refuerzos | 178 | 3.35 | 1.58 | 942.15 |
|  | 89 | 4.85 | 1.58 | 682.01 |
|  | 210 | 3.35 | 1.58 | 1111.53 |
|  | 105 | 4.85 | 1.58 | 804.62 |
|  | 187 | 2.15 | 1.58 | 635.24 |
|  | 374 | 2.65 | 1.58 | 1565.94 |
|  | 187 | 3.65 | 1.58 | 1078.43 |
| Arranques | 187 | 1.95 | 1.58 | 576.15 |
|  | 187 | 1.95 | 1.58 | 576.15 |
|  | 4 | 7.14 | 1.58 | 45.12 |
|  | 4 | 10.32 | 1.58 | 65.22 |
|  | 8 | 12 | 1.58 | 151.68 |
|  | 4 | 7 | 1.58 | 44.24 |
|  | 40 | 0.6 | 0.41 | 9.84 |
| Arranque pilares | 40 | 2.55 | 0.41 | 41.82 |
|  | 80 | 1.4 | 0.92 | 103.04 |
|  | 24 | 2.55 | 0.41 | 25.09 |
|  | 48 | 1.4 | 0.92 | 61.82 |
|  | 4 | 12 | 0.41 | 19.68 |
| Total losa esquina | -1 | 21349.03 |  | -21349.03 |
| Losa nº1 | 1 | 21349.03 |  | 21349.03 |
| Losa nº2 | 1 | 21349.03 |  | 21349.03 |
| Losa nº3 | 1 | 21349.03 |  | 21349.03 |
| FOSOS DESAGÜE |  |  |  |  |
| Armado base inferior |  |  |  |  |
| Arm. long. inf. D12 (2,60/0.20)=18 barras | 18 | 2.9 | 0.89 | 46.46 |
| Arm. trans. inf. D12 (2,60/0.20)=18 barras | 18 | 2.9 | 0.89 | 46.46 |
| Armado base superior |  |  |  |  |
| Arm. sup. inf. D12 (2,60/0.20)=18 barras | 18 | 2.9 | 0.89 | 46.46 |
| Arm. sup. inf. D12 (2,60/0.20)=18 barras | 18 | 2.9 | 0.89 | 46.46 |
| Caballetes |  |  |  |  |
| Arranque muro | 10 | 0.42 | 0.41 | 1.72 |
|  | 128 | 1.1 | 0.89 | 125.31 |
|  | 16 | 2.9 | 0.89 | 41.30 |
| Total de Kg fosos | -1 | 354.14 |  | -354.14 |
| Fosos desagüe | 2 | 325.14 |  | 650.28 |
| Despiece muro |  |  |  |  |
| Arm. vertical D16 (37,34/0.2)=187 barras | 187 | 5.35 | 1.58 | 1580.71 |
|  | 187 | 5.35 | 1.58 | 1580.71 |
|  | 200 | 0.6 | 0.41 | 49.20 |
| Arm. horizontal D16 2*(5/0,20)=50 barras | 50 | 7.14 | 1.58 | 564.06 |
|  | 50 | 10.32 | 1.58 | 815.28 |
|  | 100 | 12 | 1.58 | 1896.00 |
| Refuerzos | 100 | 7 | 1.58 | 1106.00 |
| Total muro esquina | -1 | 7591.36 |  | -7591.36 |
| Muro nº1 | 1 | 7591.36 |  | 7591.36 |
| Muro nº2 | 1 | 7591.36 |  | 7591.36 |
| Muro nº3 | 1 | 7591.36 |  | 7591.36 |
| Esperas muro chimenea |  |  |  |  |
| Esperas D12 4*(4,75/0.15)=126 | 126 | 1.28 | 0.89 | 143.54 |
| Total esperas | -1 | 143.54 |  | -143.54 |
| Muro chimenea nº1 | 1 | 143.54 |  | 143.54 |
| Muro chimenea nº2 | 1 | 143.54 |  | 143.54 |
| CHIMENEAS |  |  |  |  |
| Muro chimeneas |  |  |  |  |
| Arm. vertical | 92 | 4.9 | 0.89 | 401.21 |
| Arm. horizontal | 62 | 2.5 | 0.89 | 137.95 |
|  | 62 | 2.5 | 0.89 | 137.95 |
|  | 62 | 2.5 | 0.89 | 137.95 |
|  | 30 | 0.4 | 0.41 | 4.92 |
|  | 62 | 0.85 | 0.89 | 46.90 |
| Total arm. chimenea | -1 | 866.83 |  | -866.83 |
| Chimenea muro nº1 | 1 | 866.83 |  | 866.83 |
| Chimenea muro nº2 | 1 | 866.83 |  | 866.83 |
| Armado base losa chimeneas |  |  |  |  |
| Chimeneas losa planilla |  |  |  |  |
| Esperas muros chimenea | 138 | 2.15 | 1.58 | 468.79 |
|  | 4 | 2.5 | 0.89 | 8.90 |
|  | 4 | 2.5 | 0.89 | 8.90 |
|  | 4 | 2.5 | 0.89 | 8.90 |
|  | 4 | 0.85 | 0.89 | 3.03 |
|  | 6 | 0.4 | 0.4 | 0.96 |
| Total losa chimeneas | -1 | 499.47 |  | -499.47 |
| Losa chimeneas | 2 | 499.47 |  | 998.94 |
| Planilla |  |  |  |  |
| ARMADURA BASE |  |  |  |  |
| Armadura inferior |  |  |  |  |
| Long. inf. D16 (16,84/0.2)=84 barras | 84 | 10.41 | 1.58 | 1381.62 |
|  | 84 | 12 | 1.58 | 1592.64 |
| Long. trans. D16 (21/0.2)=105 barras | 105 | 6.16 | 1.58 | 1021.94 |
|  | 105 | 12 | 1.58 | 1990.80 |
| Caballetes |  |  |  |  |
| Armadura superior |  |  |  |  |
| Long. sup. D16 (16.84/0.20)=84 barras | 84 | 10.81 | 1.58 | 1434.70 |
|  | 84 | 12 | 1.58 | 1592.64 |
| Trans. sup. D16 (21/0.20)=105 barras | 105 | 6.56 | 1.58 | 1088.30 |
|  | 105 | 12 | 1.58 | 1990.80 |
|  | 6 | 12 | 0.41 | 29.52 |
| Refuerzos | 168 | 3.35 | 1.58 | 889.22 |
|  | 84 | 4.85 | 1.58 | 643.69 |
|  | 210 | 4.5 | 1.58 | 1493.10 |
|  | 105 | 7.5 | 1.58 | 1244.25 |
|  | 4 | 6 | 1.58 | 37.92 |
|  | 84 | 2.15 | 1.58 | 285.35 |
|  | 168 | 2.65 | 1.58 | 703.42 |
|  | 84 | 3.65 | 1.58 | 484.43 |
| Arranques muro | 185 | 1.95 | 1.58 | 569.99 |
|  | 185 | 1.95 | 1.58 | 569.99 |
|  | 40 | 0.6 | 0.4 | 9.60 |
|  | 4 | 6.56 | 1.58 | 41.46 |
|  | 4 | 10.81 | 1.58 | 68.32 |
|  | 4 | 12 | 1.58 | 75.84 |
|  | 4 | 12 | 1.58 | 75.84 |
|  | 40 | 2.55 | 0.4 | 40.80 |
|  | 80 | 1.4 | 0.89 | 99.68 |
|  | 24 | 2.55 | 0.4 | 24.48 |
|  | 48 | 1.4 | 0.89 | 59.81 |
|  | 400 | 2.65 | 1.58 | 1674.80 |
|  | 200 | 3.65 | 1.58 | 1153.40 |
| TOTAL Losa central | -1 | 22367.98 |  | -22367.98 |
| Losa central nº4 | 0.8 | 22367.98 |  | 17894.38 |
| Losa central nº4 restante | 0.2 | 22367.98 |  | 4473.60 |
| Planilla de muro central nº4 |  |  |  |  |
| Arm. vertical D16 (36,34/0.2)=185 barras | 185 | 5.35 | 1.58 | 1563.81 |
|  | 185 | 5.35 | 1.58 | 1563.81 |
| Arm. horizontal D16 (5/0.2)*2=50 | 50 | 6.56 | 1.58 | 518.24 |
|  | 50 | 10.81 | 1.58 | 853.99 |
|  | 50 | 12 | 1.58 | 948.00 |
|  | 50 | 12 | 1.58 | 948.00 |
| Refuerzos en esquina | 100 | 7 | 1.58 | 1106.00 |
|  | 200 | 0.6 | 0.89 | 106.80 |
| TOTAL Muro central nº4 | -1 | 7607.84 |  | -7607.84 |
| Muro central nº4 | 1 | 7607.84 |  | 7607.84 |
| Losa central nº5 planilla |  |  |  |  |
| Arm. base inf. longitudinal | 20 | 4.31 | 1.58 | 136.20 |
|  | 20 | 4.5 | 1.58 | 142.20 |
|  | 64 | 10.42 | 1.58 | 1053.67 |
|  | 84 | 12 | 1.58 | 1592.64 |
| Arm. base inf. transversal | 20 | 3.08 | 1.58 | 97.33 |
|  | 95 | 6.17 | 1.58 | 926.12 |
|  | 10 | 8 | 1.58 | 126.40 |
|  | 95 | 12 | 1.58 | 1801.20 |
| Arm. base sup. longitudinal | 20 | 4.31 | 1.58 | 136.20 |
|  | 20 | 4.97 | 1.58 | 157.05 |
|  | 64 | 10.81 | 1.58 | 1093.11 |
|  | 20 | 11.93 | 1.58 | 376.99 |
|  | 64 | 12 | 1.58 | 1213.44 |
| Arm. base sup. transversal | 20 | 3.08 | 1.58 | 97.33 |
|  | 95 | 6.57 | 1.58 | 986.16 |
|  | 10 | 8 | 1.58 | 126.40 |
|  | 95 | 12 | 1.58 | 1801.20 |
| Caballetes |  |  |  |  |
| Refuerzos long. superior | 168 | 3.35 | 1.58 | 889.22 |
|  | 84 | 4.85 | 1.58 | 643.69 |
| Refuerzos transv. superior | 208 | 4.5 | 1.58 | 1478.88 |
|  | 104 | 7.5 | 1.58 | 1232.40 |
| Refuerzos esquinas muros | 4 | 7 | 1.58 | 44.24 |
| Arranques muro | 185 | 1.95 | 1.58 | 569.99 |
|  | 185 | 1.95 | 1.58 | 569.99 |
|  | 4 | 6.56 | 1.58 | 41.46 |
|  | 4 | 10.81 | 1.58 | 68.32 |
|  | 4 | 12 | 1.58 | 75.84 |
|  | 4 | 12 | 1.58 | 75.84 |
|  | 40 | 0.6 | 0.89 | 21.36 |
|  | 168 | 2.65 | 1.58 | 703.42 |
|  | 84 | 3.65 | 1.58 | 484.43 |
| Arranques muro central | 400 | 2.65 | 1.58 | 1674.80 |
|  | 200 | 3.65 | 1.58 | 1153.40 |
| Arranque pilares | 40 | 2.55 | 0.41 | 41.82 |
|  | 80 | 1.4 | 0.89 | 99.68 |
|  | 24 | 2.55 | 0.41 | 25.09 |
|  | 48 | 1.4 | 0.89 | 59.81 |
|  | 6 | 12 | 0.41 | 29.52 |
| Murete de fosos desague 1 | 14 | 0.4 | 0.41 | 2.30 |
|  | 60 | 1.88 | 0.89 | 100.39 |
|  | 60 | 1.88 | 0.89 | 100.39 |
|  | 80 | 2.8 | 0.89 | 199.36 |
| Murete de fosos desague 2 | 14 | 0.4 | 0.41 | 2.30 |
|  | 60 | 1.88 | 0.89 | 100.39 |
|  | 60 | 1.88 | 0.89 | 100.39 |
|  | 80 | 2.8 | 0.89 | 199.36 |
| TOTAL PLANILLAS LOSA CENTRAL Nº5 | -1 | 22650.46 |  | -22650.46 |
| Losa central nº5 | 1 | 22650.46 |  | 22650.46 |
| Refuerzos circulares para pasatubos | 40 | 1.32 | 0.41 | 21.65 |
|  | 4 | 2.68 | 1.56 | 16.72 |
|  | 4 | 3.43 | 1.56 | 21.40 |
| Total refuerzos | -1 | 59.51 |  | -59.51 |
| Refuerzos circulares | 1 | 59.51 |  | 59.51 |
| Losa nº6 | 1 | 21349.03 |  | 21349.03 |
| Muro nº5 | 1 | 7607.84 |  | 7607.84 |
| Muro nº6 | 1 | 7591.36 |  | 7591.36 |
| ARMADO PILARES |  |  |  |  |
| Cercos D8 | 684 | 2.55 | 0.41 | 715.12 |
| Barras verticales D12 | 32 | 4.92 | 0.89 | 140.12 |
|  | 32 | 5.03 | 0.89 | 143.25 |
|  | 8 | 5.12 | 0.89 | 36.45 |
|  | 24 | 5.13 | 0.89 | 109.58 |
|  | 24 | 5.25 | 0.89 | 112.14 |
|  | 8 | 5.23 | 0.89 | 37.24 |
| Total planilla | -1 | 1285.19 |  | -1285.19 |
| Pilares losa cimentación nº1 | 1 | 1285.19 |  | 1285.19 |
| Pilares losa cimentación nº2 | 1 | 1285.19 |  | 1285.19 |
| Pilares losa cimentación nº3 | 1 | 1285.19 |  | 1285.19 |
| Pilares losa cimentación nº4 | 1 | 1285.19 |  | 1285.19 |
| Pilares losa cimentación nº5 | 1 | 1285.19 |  | 1285.19 |
| Pilares losa cimentación nº6 | 1 | 1285.19 |  | 1285.19 |
| Subtotal |  |  |  | 187449.57 |
| Total |  |  |  | 187449.57 |

**DEPHLFN** ML ANCLAJE ESPERAS ACERO PARA LOSA DE ESCALERA (08/05/2013)
17.7 ML × 34.57 (36.64 con costes indirectos) = 648.53
Suministro y colocación de caja de esperas para conexión de la losa de escalera a muro de hormigón armado, tipo HBT 120-10/20-5-1250 de Halfen o similar, perfectamente replanteada y ubicada para dar continuidad al armado de la losa de escalera, incluye parte proporcional de medios auxiliares y pequeño material.

| Código | Ud | Descripción | Rendimiento | Precio | Importe |
|---|---|---|---|---|---|
| O01OA020 | h. | Capataz | 0.25 | 25 | 6.25 |
| O01OB030 | h. | Oficial 1ª ferralla | 0.25 | 24 | 6.00 |
| O01OB040 | h. | Ayudante ferralla | 0.25 | 22 | 5.50 |
| HBT1201020 | ud | Placa anclaje HBT120-10/20-5-1250 (material; 08/05/2013) | 1 | 15.92 | 15.92 |
| P03AA020 | kg | Alambre atar 1,30 mm | 1 | 0.9 | 0.90 |
|  |  | Total |  |  | 34.57 |

| Medición | Uds. | Largo | Parcial |
|---|---|---|---|
| Escaleras | 2 | 8.85 | 17.70 |
| Total |  |  | 17.7 |

**DEP14** M3 HORMIGON HA-30/F/15/XD2
1991.08 M3 × 173.02 (183.4 con costes indirectos) = 365164.07
Suministro y vertido de Hormigón para armar, HA-30/F/15/XD2. Parte proporcional por vertido con bomba, vibrado, curado y ejecución de juntas. Totalmente terminado.

| Código | Ud | Descripción | Rendimiento | Precio | Importe |
|---|---|---|---|---|---|
| O01OA020 | h. | Capataz | 0.2 | 25 | 5.00 |
| O01OB010 | h. | Oficial 1ª encofrador (mano de obra; 19/01/2023) | 0.15 | 24 | 3.60 |
| O01OB020 | h. | Ayudante encofrador (mano de obra; 19/01/2023) | 0.15 | 22 | 3.30 |
| O01OB025 | h. | Oficial 1ª gruísta (mano de obra; 19/01/2023) | 0.15 | 24 | 3.60 |
| 02.10 | h. | máquina bombeo hormigón. (maquinaria) | 0.05 | 35.34 | 1.77 |
| M02GT002 | h. | Grúa pluma 30 m./0,75 t. (maquinaria; 06/05/2021) | 0.1 | 35 | 3.50 |
| HA30IV | m3 | Hormigón HA-30/F/15/XD2 (material; 22/10/2024) | 1.05 | 145 | 152.25 |
|  |  | Total |  |  | 173.02 |

| Medición | Uds. | Largo | Ancho | Alto | Parcial |
|---|---|---|---|---|---|
| Cimentacion | 1 | 52 | 42 | 0.6 | 1310.40 |
| Pilares | 96 | 0.16 |  | 5.35 | 82.18 |
| Muros | 1 |  |  |  | 1.00 |
| paredes | 2 | 51.5 | 0.5 | 5 | 257.50 |
|  | 3 | 40 | 0.5 | 5 | 300.00 |
| Entradas de agua | 2 | 8 | 4 | 0.5 | 32.00 |
| Salidas de agua | 8 | 1 | 1 | 0.5 | 4.00 |
| Varios | 1 |  |  | 4 | 4.00 |
| Subtotal |  |  |  |  | 1991.08 |
| Total |  |  |  |  | 1991.08 |

**ALBAÑ007** m2 FORJADO LOSAS ALVEOLARES 200+50 daN/m2 (01/06/2009)
2205 m2 × 113.7 (120.52 con costes indirectos) = 265746.60
Formación de forjado de placa alveolar 20+5 para s.c. 200 daN/m² + c.m 50 daN/m². l_ 10mts., con capa compresión de espesor 5 cms hormigón HA-25/F/15/XD1, incluso parte proporcional de negativos precisos a señalar por casa suministradora de forjado, y colocación en todo su área de mallazo ME 20x20 A 5-5 B500T 5x2 UNE 36092:96., vigas perímetrales aparte, con encofrado, apuntalamiento incluso armado, vertido hormigón, curado, desencofrado cumplimentando todos los elementos el código estructural.

| Código | Ud | Descripción | Rendimiento | Precio | Importe |
|---|---|---|---|---|---|
| O01OA060 | h. | Peón especializado | 0.2 | 20 | 4.00 |
| O01OA030 | h. | Oficial primera | 0.2 | 24 | 4.80 |
| 12.95 | m². | placa alveolar 20+5 (material; 22/10/2024) | 1 | 76.89 | 76.89 |
| 09.76 | m² | Malla electrosoldada ME 20x20 A 5-5 B500T 5x2 UNE 36092:96 (material; 19/01/2023) | 1.15 | 3.1 | 3.57 |
| 09.51 | m³. | HA-25/F/15/XD1. (material; 22/10/2024) | 0.06 | 135 | 8.10 |
| DEP13 | KG | ACERO B-500-S | 1.3 | 1.69 | 2.20 |
| 02.10 | h. | máquina bombeo hormigón. | 0.1 | 35.34 | 3.53 |
| 02.61 | h. | grúa móvil 25 tns. (maquinaria) | 0.1 | 68.85 | 6.89 |
| 04.80 | h. | vibrador aguja. (maquinaria; 16/11/2022) | 1 | 2.59 | 2.59 |
| %0100 | % | Medios auxiliares | 1 % | 112.57 | 1.13 |
|  |  | Total |  |  | 113.7 |

| Medición | Uds. | Largo | Ancho | Parcial |
|---|---|---|---|---|
| techo depósito | 1 | 52.5 | 42 | 2205.00 |
| Total |  |  |  | 2205 |

**DEP16** M2 EMBALDOSADO E IMPERMEABILIZACIÓN DE CUBIERTA (16/05/2012)
2205 M2 × 50.81 (53.86 con costes indirectos) = 118761.30
Embaldosado de cubierta, incluyendo capa de geotectil de 150g/m2, lámina elastomérica EDPM de impermeabilización, capa de mortero. baldosa de alfarería y sellado de juntas

| Código | Ud | Descripción | Rendimiento | Precio | Importe |
|---|---|---|---|---|---|
| O01OA020 | h. | Capataz | 0.05 | 25 | 1.25 |
| O01OA060 | h. | Peón especializado | 0.5 | 20 | 10.00 |
| O01OA030 | h. | Oficial primera | 0.5 | 24 | 12.00 |
| M02GT002 | h. | Grúa pluma 30 m./0,75 t. | 0.025 | 35 | 0.88 |
| MORT | m3 | Mortero de cemento portland y arena de 290 kg (1:5) (material; 16/05/2012) | 0.03 | 79.97 | 2.40 |
| MTMJSJG | m2 | Geotextil no tejido | 1.05 | 1.25 | 1.31 |
| LAMEDPM | m2 | Lámina elastomérica de caucho de butili EDPM de 1000 kg/m2 (material; 16/05/2012) | 1.1 | 4.65 | 5.12 |
| BALDBRR | m2 | Baldosa de barro cocido de 20x20x2 cm (material; 19/01/2023) | 1.05 | 17 | 17.85 |
|  |  | Total |  |  | 50.81 |

| Medición | Uds. | Largo | Ancho | Parcial |
|---|---|---|---|---|
| Forjado | 1 | 52.5 | 42 | 2205.00 |
| Total |  |  |  | 2205 |

**DEP17** ML REMATE PERIMETRAL CUBIERTA (06/05/2021)
184 ML × 103.62 (109.84 con costes indirectos) = 20210.56
Remate perimetral en cubierta depósito, constituido por fiola de piedra artificial en L con goterón de piedra caliza abujardada, de 40 cm x 50 cm x 4 cm de espesor. Con tabica vertical de piedra caliza abujardada.

| Código | Ud | Descripción | Rendimiento | Precio | Importe |
|---|---|---|---|---|---|
| O01OA020 | h. | Capataz | 0.05 | 25 | 1.25 |
| O01OA060 | h. | Peón especializado | 0.2 | 20 | 4.00 |
| O01OA030 | h. | Oficial primera | 0.2 | 24 | 4.80 |
| M02GT002 | h. | Grúa pluma 30 m./0,75 t. | 0.025 | 35 | 0.88 |
| MTPEA | m | Repercusión por anclaje mediante grapas de acero inoxidable (maquinaria; 25/02/2022) | 1 | 2.6 | 2.60 |
| RMPERIM | ud | Remate perimetral en L 40x50x4 (material; 03/03/2022) | 1 | 72.77 | 72.77 |
| MTODMEO | m | Adhesivo cementos mejorado, C2 TE, con deslizamiento reducido (material; 25/02/2022) | 1 | 1.05 | 1.05 |
| 25.20 | m³. | mortero M-450 | 0.08 | 85 | 6.80 |
| MEUEYE | kg | mortero de rejuntado para revestimientos exteriores (material; 25/02/2022) | 0.03 | 1.8 | 0.05 |
| %10 | % | Medios auxiliares | 10 % | 94.20 | 9.42 |
|  |  | Total |  |  | 103.62 |

| Medición | Uds. | Largo | Parcial |
|---|---|---|---|
| Perímetro depósito | 2 | 40.5 | 81.00 |
|  | 2 | 51.5 | 103.00 |
| Subtotal |  |  | 184.00 |
| Total |  |  | 184 |

**DEP18** M2 REVESTIMIENTO DE MUROS CON MAMPOSTERIA EN SECO (01/06/2009)
576.57 M2 × 80.81 (85.66 con costes indirectos) = 49388.99
Revestimiento de muros de hormigón con mampostería en seco de piedra caliza, de 20 centímetros de espesor, tomado con mortero de cemento portland, junta hueca initación pared seca., a una cara vista.

| Código | Ud | Descripción | Rendimiento | Precio | Importe |
|---|---|---|---|---|---|
| O01OA020 | h. | Capataz | 0.05 | 25 | 1.25 |
| O01OA060 | h. | Peón especializado | 1.5 | 20 | 30.00 |
| O01OA030 | h. | Oficial primera | 1.5 | 24 | 36.00 |
| M07CB020 | h. | Camión basculante 4x4 14 t. | 0.05 | 25.85 | 1.29 |
| M07W020 | t. | km transporte | 5 | 0.11 | 0.55 |
| M05PC020 | h. | Pala cargadora cadenas 130 CV/1,8m3 | 0.006 | 36.76 | 0.22 |
| MORTFI | m3 | Mortero de cemento portland y arena de 600 kg (1:2) (material; 08/05/2013) | 0.04 | 97.41 | 3.90 |
| PIEDRA | m3 | Piedra caliza tallada para muros (material; 17/04/2023) | 0.25 | 30.4 | 7.60 |
|  |  | Total |  |  | 80.81 |

| Medición | Uds. | Largo | Alto | Parcial |
|---|---|---|---|---|
|  | 1 | 1.1 | 524.15 | 576.57 |
| Total |  |  |  | 576.57 |

**DEP19** ML JUNTA DE DILATACION CON BANDA PVC (16/05/2012)
168 ML × 27.5 (29.15 con costes indirectos) = 4897.20
Suministro y colocación junta dilatación flexible de cloruro de polivinilo, con bulbo central para colocar en juntas de dilatación, de treinta (30) centímetros, junta tipo O-30, Sika o equivalente, colocada en tramo continuo de rollo atada a armaduras, para garantizar su correcto posicionamiento durante el hormigonado, cumpliendo norma DIN 18541y parte proporcional por sellado con material elastomérico homologado para agua potable, tipo sikaflex 11 A, o equivalente, colocación de prorexpan de 2 cm de espesor, incluye extracción porexpan, y suministro y colocación cordón hidroexpansivo en cara interior en contacto con agua, para sellado junta, una vez hormigonado, completamente finalizado.

| Código | Ud | Descripción | Rendimiento | Precio | Importe |
|---|---|---|---|---|---|
| O01OA060 | h. | Peón especializado | 0.2 | 20 | 4.00 |
| O01OA030 | h. | Oficial primera | 0.2 | 24 | 4.80 |
| BANDAPVC44 | ml | Banda de PVC de 30 cm de ancho tipo water-stop (material; 16/05/2012) | 1 | 15.68 | 15.68 |
| SIKAFLEX11A | ud | Cartucho Sikaflex 11-A o similar de 330 ml (material; 16/05/2012) | 0.5 | 6.03 | 3.02 |
|  |  | Total |  |  | 27.5 |

| Medición | Uds. | Largo | Parcial |
|---|---|---|---|
| solera y paredes 40,5+2x5+2*,25 | 2 | 51 | 102.00 |
| solera y paredes 25,5+2x5+2*,25 | 2 | 33 | 66.00 |
| Subtotal |  |  | 168.00 |
| Total |  |  | 168 |

**DEP19B** ML JUNTA DE CONSTRUCCIÓN CON PERFIL SIKA WATER SWEBBER (16/05/2012)
226 ML × 23.08 (24.46 con costes indirectos) = 5527.96
Suministro y colocación de junta de construcción con perfil SIKA WATER SWEBBER o similar. Completamente terminado

| Código | Ud | Descripción | Rendimiento | Precio | Importe |
|---|---|---|---|---|---|
| O01OA060 | h. | Peón especializado | 0.2 | 20 | 4.00 |
| O01OA030 | h. | Oficial primera | 0.2 | 24 | 4.80 |
| SIKAWSWE | ML | perfil sika water swebber o similar (material; 18/05/2021) | 1 | 11.26 | 11.26 |
| SIKAFLEX11A | ud | Cartucho Sikaflex 11-A o similar de 330 ml | 0.5 | 6.03 | 3.02 |
|  |  | Total |  |  | 23.08 |

| Medición | Uds. | Largo | Parcial |
|---|---|---|---|
| périmetros depósitos | 3 | 41 | 123.00 |
|  | 2 | 51.5 | 103.00 |
| Subtotal |  |  | 226.00 |
| Total |  |  | 226 |

**MEDICAÑA** ML FORMACIÓN MEDIA CAÑA (16/05/2012)
423.6 ML × 13.44 (14.25 con costes indirectos) = 6036.30
Formación de media caña en encuentros de pared y fondo con diámetro 400 mm, cuerpo de mortero de cemento y recubirmiento con SIKATOP 107 o similar

| Código | Ud | Descripción | Rendimiento | Precio | Importe |
|---|---|---|---|---|---|
| O01OA060 | h. | Peón especializado | 0.2 | 20 | 4.00 |
| O01OA030 | h. | Oficial primera | 0.2 | 24 | 4.80 |
| SIKATOP | kg | sikatop 107 (material; 18/05/2021) | 0.2 | 11.2 | 2.24 |
| MORT | m3 | Mortero de cemento portland y arena de 290 kg (1:5) | 0.03 | 79.97 | 2.40 |
|  |  | Total |  |  | 13.44 |

| Medición | Uds. | Largo | Ancho | Parcial |
|---|---|---|---|---|
|  | 4 | 25 |  | 100.00 |
|  | 4 | 40 |  | 160.00 |
| Pilares | 96 | 4 | 0.4 | 153.60 |
| Entradas | 2 | 5 |  | 10.00 |
| Subtotal |  |  |  | 423.60 |
| Total |  |  |  | 423.6 |

**DEP20** m². IIMPERMEABILIZACION PARAMENTOS INTERIORES con MasterSeal M 808 (29/09/2021)
4241.4 m². × 16.08 (17.04 con costes indirectos) = 72273.46
Tratamiento de impermeabilización con MasterSeal M 808 o similar, sobre las superficies detalladas en medición, medios de elevación cuando proceda, incluso equipo de aireación y ventilación forzada, todo ello para altura máxima de 6 metros, con parte proporcional tratamiento de huecos de espadines, incluye en pequeño material sellado de estos, y parte proporcional de sellado juntas dilatación, incluye en pequeño material el relleno con mortero elástico (sikaflex o equivalente) con parte proporcional de medios auxiliares y pequeño material

| Código | Ud | Descripción | Rendimiento | Precio | Importe |
|---|---|---|---|---|---|
| O01OA060 | h. | Peón especializado | 0.1 | 20 | 2.00 |
| O01OA030 | h. | Oficial primera | 0.1 | 24 | 2.40 |
| SIK62 | m². | tratamiento interior Masterseal M 808 (material; 29/09/2021) | 1 | 11.52 | 11.52 |
| %0100 | % | Medios auxiliares | 1 % | 15.92 | 0.16 |
|  |  | Total |  |  | 16.08 |

| Medición | Uds. | Largo | Ancho | Alto | Parcial |
|---|---|---|---|---|---|
| paredes (interior) | 4 | 25 |  | 5 | 500.00 |
|  | 4 | 40 |  | 5 | 800.00 |
| cubetos entrada agua | 6 | 2.5 |  | 5 | 75.00 |
|  | 6 | 2 |  | 5 | 60.00 |
| superficie suelo | 2 | 40 |  | 25 | 2000.00 |
| Pilares | 96 | 4 | 0.4 | 5.25 | 806.40 |
| Subtotal |  |  |  |  | 4241.40 |
| Total |  |  |  |  | 4241.4 |

**DEP21** ML REJILLA PERIMETRAL ANTIRROEDORES (08/11/2022)
78.24 ML × 110.49 (117.12 con costes indirectos) = 9163.47
Rejilla perimetral antirroedores y antiinsectos, en aluminio anodizado color plateado, colocada entre forjado y muros. Parte proporcional por marco de aluminio y elementos de sujeción

| Código | Ud | Descripción | Rendimiento | Precio | Importe |
|---|---|---|---|---|---|
| O01OA060 | h. | Peón especializado | 0.9 | 20 | 18.00 |
| O01OA030 | h. | Oficial primera | 0.9 | 24 | 21.60 |
| RJPEMAR | m2 | Rejilla de aluminio antirroedores (material; 08/11/2022) | 1 | 69.8 | 69.80 |
| %0100 | % | Medios auxiliares | 1 % | 109.40 | 1.09 |
|  |  | Total |  |  | 110.49 |

| Medición | Uds. | Largo | Alto | Parcial |
|---|---|---|---|---|
| perímetro depósito | 2 | 50.5 | 0.2 | 20.20 |
|  | 2 |  | 14.51 | 29.02 |
| Muro central deposito | 2 |  | 14.51 | 29.02 |
| Subtotal |  |  |  | 78.24 |
| Total |  |  |  | 78.24 |

**CIV504** M2 REJILLA PERIMETRAL ANTIINSECTOS (08/11/2022)
54.3 M2 × 52.12 (55.25 con costes indirectos) = 3000.08
Rejilla perimetral antiinsectos, en aluminio anodizado color plateado, colocada adosada a la persiana perimetral entre forjado y muros. Parte proporcional por marco de aluminio y elementos de sujeción

| Código | Ud | Descripción | Rendimiento | Precio | Importe |
|---|---|---|---|---|---|
| O01OA060 | h. | Peón especializado | 0.5 | 20 | 10.00 |
| O01OA030 | h. | Oficial primera | 0.5 | 24 | 12.00 |
| RJAIMAR | m2 | Rejilla de aluminio antiinsectos (material; 08/11/2022) | 1 | 29.6 | 29.60 |
| %0100 | % | Medios auxiliares | 1 % | 51.60 | 0.52 |
|  |  | Total |  |  | 52.12 |

| Medición | Uds. | Largo | Alto | Parcial |
|---|---|---|---|---|
| perímetro depósito | 2 | 51.5 | 0.2 | 20.60 |
|  | 2 |  | 14.71 | 29.42 |
| perímetro caseta instal |  |  |  |  |
|  | 2 | 10.7 | 0.2 | 4.28 |
| Subtotal |  |  |  | 54.30 |
| Total |  |  |  | 54.3 |

**CIV505** M2 PERSIANA MALLORQUINA H= variable (15/11/2021)
46.93 M2 × 122.17 (129.5 con costes indirectos) = 6077.44
Persiana tipo mallorquina de 20 cm de altura mínima, en cierre de ventilación perimetral del depósito, de color verde carruaje, incluso marco perimetral y colocación.

| Código | Ud | Descripción | Rendimiento | Precio | Importe |
|---|---|---|---|---|---|
| MT304 | m2 | persiana mallorquina verde (material; 08/11/2022) | 1 | 103.63 | 103.63 |
| MO003 | H | Oficial 1ª | 0.419 | 24 | 10.06 |
| MO005 | H | Ayudante (mano de obra; 15/11/2021) | 0.419 | 17.36 | 7.27 |
| %0100 | % | Medios auxiliares | 1 % | 120.96 | 1.21 |
|  |  | Total |  |  | 122.17 |

| Medición | Uds. | Largo | Ancho | Alto | Parcial |
|---|---|---|---|---|---|
| perímetro depósito | 2 | 51.5 |  | 0.2 | 20.60 |
|  | 2 |  | 19.8 | 0.2 | 7.92 |
| perímetro caseta instal | 2 | 20.2 |  | 0.2 | 8.08 |
|  | 2 |  | 12.1 | 0.2 | 4.84 |
| Cloración y baterías | 1 | 19.1 |  | 0.2 | 3.82 |
|  | 2 |  | 4.18 | 0.2 | 1.67 |
| Subtotal |  |  |  |  | 46.93 |
| Total |  |  |  |  | 46.93 |

**DEP23** M2 FABRICA DE BLOQUES DE HORMIGON 20 CM (08/05/2013)
415.8 M2 × 42.92 (45.5 con costes indirectos) = 18918.90
Fábrica de bloques de hormigón tipo alemán, de 20 centímetros de espesor tomado con mortero de cemento portland y arena 1:4

| Código | Ud | Descripción | Rendimiento | Precio | Importe |
|---|---|---|---|---|---|
| O01OA060 | h. | Peón especializado | 0.5 | 20 | 10.00 |
| O01OA030 | h. | Oficial primera | 0.5 | 24 | 12.00 |
| M02GT002 | h. | Grúa pluma 30 m./0,75 t. | 0.025 | 35 | 0.88 |
| A0104.0120 | m3 | Mortero de cemento portland y arena de cantera de 350 kg (1:4) (material; 08/05/2013) | 0.017 | 97.41 | 1.66 |
| B1302.0030 | ud | Bloque de hormigón de piedra caliza , tipo alemán de 50x20x20 cm (material; 07/05/2021) | 10.5 | 1.75 | 18.38 |
|  |  | Total |  |  | 42.92 |

| Medición | Uds. | Largo | Alto | Parcial |
|---|---|---|---|---|
|  | 1 | 1.1 | 378 | 415.80 |
| Total |  |  |  | 415.8 |

**DEP24** M2 COMPUERTA DE FORJADO (16/05/2012)
15.04 M2 × 73.88 (78.31 con costes indirectos) = 1177.78
Compuerta de acceso en forjado del depósito para acceso al interior, tipo caja de zapatos, realizada en aluminio o chapa galvanizada, lagrimada. Incluyendo marco con reborde de estanqueidad, asas, elemento de cierre tipo bulón, perfilería y cerradura. Tamaño hueco libre: 3,33 x 1,00 m. Totalmente terminada.

| Código | Ud | Descripción | Rendimiento | Precio | Importe |
|---|---|---|---|---|---|
| O01OA060 | h. | Peón especializado | 0.3 | 20 | 6.00 |
| O01OA030 | h. | Oficial primera | 0.3 | 24 | 7.20 |
| MORTCOM | m3 | Mortero de cemento portland y arena de cantera de 920 kg (1:1) (material; 17/05/2012) | 0.01 | 129.18 | 1.29 |
| MORT | m3 | Mortero de cemento portland y arena de 290 kg (1:5) | 0.02 | 79.97 | 1.60 |
| COMPAL | m2 | Compuerta con pp. marco, pasador y cerradura (material; 11/10/2021) | 1 | 57.79 | 57.79 |
|  |  | Total |  |  | 73.88 |

| Medición | Uds. | Largo | Ancho | Parcial |
|---|---|---|---|---|
| Registros | 4 | 1.2 | 0.8 | 3.84 |
| Escaleras | 2 | 4 | 1.4 | 11.20 |
| Subtotal |  |  |  | 15.04 |
| Total |  |  |  | 15.04 |

**DEP30** M2 PAVIMENTO DE ACERA PERIMETRAL (01/06/2009)
312.5 M2 × 33.4 (35.4 con costes indirectos) = 11062.50
Pavimento de acera realizado con losetas prefabricadas de 32 mm de espesor, de dimensiones 20x20 centímetros, sobre solera de hormigón HNE 15 de 10centímetros de espesor, con rasanteo previo, incluso aportacion de relleno seleccionado, extensión y compactación y colocación de bordillo de hormigón bicapa de 50x25x15 cm. Totalmente terminado.

| Código | Ud | Descripción | Rendimiento | Precio | Importe |
|---|---|---|---|---|---|
| O01OA030 | h. | Oficial primera | 0.35 | 24 | 8.40 |
| O01OA060 | h. | Peón especializado | 0.45 | 20 | 9.00 |
| HNE15 | M3 | HNE 15 (material; 19/01/2023) | 0.12 | 90 | 10.80 |
| A02A080 | m3 | MORTERO CEMENTO M-5 (material; 01/06/2009) | 0.002 | 75.31 | 0.15 |
| P08XVH025 | m2 | Loseta 9 past.cem.gris 20x20 cm (material; 01/06/2009) | 1.05 | 4.49 | 4.71 |
| A01L030 | m3 | LECHADA CEMENTO 1/3 CEM II/B-P 32,5 N (material; 16/11/2022) | 0.002 | 72.96 | 0.15 |
| P08XW015 | ud | Junta dilatación/m2 pavim.piezas (material; 30/12/2009) | 1 | 0.19 | 0.19 |
|  |  | Total |  |  | 33.4 |

| Medición | Uds. | Alto | Parcial |
|---|---|---|---|
| Acera perimetral depósito | 1 | 312.5 | 312.50 |
| Total |  |  | 312.5 |

**DEP 3OB** ML BORDILLO BICAPA (01/06/2009)
598 ML × 26.81 (28.42 con costes indirectos) = 16995.16
Bordillo prefabricado de hormigon vibrocomprimido de doble capa y dimensiones 15x25x50, con angulo superior visto achaflanado, incluyendo cimentación corrida de hormigón HNE-15 vertido en zanja y trasdós de bordillo, con parte proporcional de rebaje en vados peatonales o para paso de vehículos, ejecución de juntas con mortero de cemento M-40.

| Código | Ud | Descripción | Rendimiento | Precio | Importe |
|---|---|---|---|---|---|
| O01OA030 | h. | Oficial primera | 0.2 | 24 | 4.80 |
| O01OA060 | h. | Peón especializado | 0.4 | 20 | 8.00 |
| HNE15 | M3 | HNE 15 | 0.06 | 90 | 5.40 |
| A02A080 | m3 | MORTERO CEMENTO M-5 | 0.002 | 75.31 | 0.15 |
| P08XBH080 | m. | Bord.ho.bica.gris 50x15x25 (material; 23/06/2009) | 1.05 | 8.06 | 8.46 |
|  |  | Total |  |  | 26.81 |

| Medición | Uds. | Parcial |
|---|---|---|
| 598 1.00,0.00,0.00,0.00 | 598 | 598.00 |
| Total |  | 598 |

**DEP 30C** ML FORMACION DE CANALETA EN ACERA (01/10/2021)
224 ML × 16.39 (17.37 con costes indirectos) = 3890.88
Formación de canaleta para recogda y conducción de pluviales, en acera, con forma de media caña, de hormigón, incluso formación de pendientes y nivelación.

| Código | Ud | Descripción | Rendimiento | Precio | Importe |
|---|---|---|---|---|---|
| O01OA030 | h. | Oficial primera | 0.2 | 24 | 4.80 |
| O01OA060 | h. | Peón especializado | 0.4 | 20 | 8.00 |
| P01HM100 | m3 | Hormigón HM-20/P/20/I central (material; 27/01/2023) | 0.02 | 105 | 2.10 |
| %10 | % | Medios auxiliares | 10 % | 14.90 | 1.49 |
|  |  | Total |  |  | 16.39 |

| Medición | Uds. | Largo | Parcial |
|---|---|---|---|
|  | 2 | 52 | 104.00 |
|  | 2 | 43 | 86.00 |
|  | 2 | 17 | 34.00 |
| Subtotal |  |  | 224.00 |
| Total |  |  | 224 |

**CARTID** UD CARTEL METACRILATO EN PARED DE DEPOSITO (08/06/2012)
1 UD × 81.26 (86.14 con costes indirectos) = 86.14
cartel metacrilato identificación depósito

| Código | Ud | Descripción | Rendimiento | Precio | Importe |
|---|---|---|---|---|---|
| O01OA060 | h. | Peón especializado | 0.4 | 20 | 8.00 |
| CARTMET | ud | Cartel de metacrilato (material; 08/06/2012) | 1 | 73.26 | 73.26 |
|  |  | Total |  |  | 81.26 |

**DEP31** ud ESCALERA INTERIOR PRFV (06/05/2021)
2 ud × 4214.23 (4467.08 con costes indirectos) = 8934.16
Suministro y colocación de escalera recta inclinada en PRFV de 1 m de anchura, con zancas en U 200x60x10mm, tramex abierto de canto 40mm, baranda en PRFV a un lado, con pasamanos intermedio y rodapié, estructuras de descanso en perfil H o cuadrado 100x100. Peldañeado mediante huella de 28 cm y contrahuella de 19,5 cm. Altura a salvar 5.50 m. Todos los materiales, mano de obra, maquinaria y medios auxiliares necesarios para su total instalación y montaje.

| Código | Ud | Descripción | Rendimiento | Precio | Importe |
|---|---|---|---|---|---|
| O01OA020 | h. | Capataz | 0.5 | 25 | 12.50 |
| O01OA070 | h. | Peón ordinario | 5 | 18 | 90.00 |
| O01OA030 | h. | Oficial primera | 5 | 24 | 120.00 |
| M02GT002 | h. | Grúa pluma 30 m./0,75 t. | 5 | 35 | 175.00 |
| BRFV5 | ud | escalera PRFV 5,5 metros (material; 07/05/2021) | 1 | 3775 | 3775.00 |
| %0100 | % | Medios auxiliares | 1 % | 4172.50 | 41.73 |
|  |  | Total |  |  | 4214.23 |

**DEP32** UD ESCALERA EXTERIOR PRFV (06/05/2021)
1 UD × 3178.98 (3369.72 con costes indirectos) = 3369.72
Suministro y colocación de escalera recta inclinada en PRFV de 1 m de anchura, con zancas en U 200x60x10mm, tramex abierto de canto 40mm, baranda en PRFV a un lado, con pasamanos intermedio y rodapié, estructuras de descanso en perfil H o cuadrado 100x100. Peldañeado mediante huella de 28 cm y contrahuella de 19,5 cm. Altura a salvar 3.50 m. Todos los materiales, mano de obra, maquinaria y medios auxiliares necesarios para su total instalación y montaje.

| Código | Ud | Descripción | Rendimiento | Precio | Importe |
|---|---|---|---|---|---|
| O01OA020 | h. | Capataz | 0.5 | 25 | 12.50 |
| O01OA070 | h. | Peón ordinario | 5 | 18 | 90.00 |
| O01OA030 | h. | Oficial primera | 5 | 24 | 120.00 |
| M02GT002 | h. | Grúa pluma 30 m./0,75 t. | 5 | 35 | 175.00 |
| BPRFV 5B | UD | escalera PRFV 3.5metros (material; 07/05/2021) | 1 | 2750 | 2750.00 |
| %0100 | % | Medios auxiliares | 1 % | 3147.50 | 31.48 |
|  |  | Total |  |  | 3178.98 |

**DEP33** ud BARANDILLA PERIMETRAL
33 ud × 224.62 (238.1 con costes indirectos) = 7857.30
Suministro y colocación de barandilla perimetral, conformada por barra superior superior 80x40x3 mm, montantes /100 mm.. consituídos por pletina 20x10, altura 950 mm, barra inferior 40x20x1,5 mm, altura desde barra inferior a suelo 100 mm., montantes principales cuadrado 30x30x2 / 2.900 mm, pie de apoyo intermedio, pletina 20x10 de 100 mm. vista. Empotramiento 100 mm., incluso cortes, mecanización, soldadura, transporte a obra y colocación embebidas en zuncho perimetral, con tratamiento de hierro para estructuras, a base de tratamiento *En TALLER con chorreado hasta alcanzar un grado SA 2½ e imprimación epoxi rica en zinc mayor o igual a 60 micras.En OBRA capa intermedia epoxi poliamida de 80 micras, con aplicación de capa de terminación de esmalte de poliuretano acrílico repintable dos componentes de 35 micras de película seca, color negro. Suministrada, mecanizada y colocada.

| Código | Ud | Descripción | Rendimiento | Precio | Importe |
|---|---|---|---|---|---|
| O01OA070 | h. | Peón ordinario | 0.009 | 18 | 0.16 |
| O01OA030 | h. | Oficial primera | 0.009 | 24 | 0.22 |
| 09.85 | kg | kg.de hierro en perfiles elaborado y mecanizados (material; 19/01/2023) | 62 | 3.25 | 201.50 |
| 09.89 | kg | ttaller chorreado+epoxi rica zinc. Obra 80micras epoxi poliamida (material) | 62 | 0.33 | 20.46 |
| 02.12i | h. | camión 12 tns. grúa 1 tn a 5 metros (maquinaria) | 0.002 | 32.15 | 0.06 |
| %0100 | % | Medios auxiliares | 1 % | 222.40 | 2.22 |
|  |  | Total |  |  | 224.62 |

| Medición | Uds. | Largo | Parcial |
|---|---|---|---|
| escaleras acceso y perímetro señalado en planos | 1 | 33 | 33.00 |
| Total |  |  | 33 |

**DEP33B** ML LINEA DE VIDA (18/05/2021)
142.6 ML × 39.17 (41.52 con costes indirectos) = 5920.75
Suminitro y colocación de línea de anclaje horizontal , de cable de acero, con amortiguador de caídas, de 20 m de longitud máxima, para asegurar hasta tres operarios, clase C, compuesta por 2 placas de anclaje, para fijación mecánica a paramento y 1 línea de anclaje flexible, formada por 1 absorbedor de energía con indicador de tensión e indicador de número de caídas; 1 tensor y 20 m de cable, de acero galvanizado, de 8 mm de diámetro, compuesto por 7 cordones de 19 hilos, con prensado terminal con casquillo de cobre, guardacable y conector en un extremo, amortizable en 3 usos. Certificada EN795

| Código | Ud | Descripción | Rendimiento | Precio | Importe |
|---|---|---|---|---|---|
| O01OA070 | h. | Peón ordinario | 0.09 | 18 | 1.62 |
| O01OA030 | h. | Oficial primera | 0.09 | 24 | 2.16 |
| SD | ml | linea de vida (18/05/2021) | 1 | 35 | 35.00 |
| %0100 | % | Medios auxiliares | 1 % | 38.78 | 0.39 |
|  |  | Total |  |  | 39.17 |

**DEP34** ud PUERTA DE ACCESO PARCELA (08/05/2013)
1 ud × 1457.87 (1545.34 con costes indirectos) = 1545.34
Puerta de acceso a parcela ubicación depósito. 2 hojas, de 4,00 m de ancho total y 2,00 m de altura, realizada con madera creosotada y malla metálica ganadera 200/17/15, incluyendo cimentación de 50*50*20 cm con hormigón HM-20/P/25/I, columnas en marés de 40*40 y altura de 2 metros. Bisagras galvanizadas. Totalmente montada.

| Código | Ud | Descripción | Rendimiento | Precio | Importe |
|---|---|---|---|---|---|
| O01OA020 | h. | Capataz | 0.5 | 25 | 12.50 |
| O01OA060 | h. | Peón especializado | 5 | 20 | 100.00 |
| O01OA030 | h. | Oficial primera | 5 | 24 | 120.00 |
| P01HM100 | m3 | Hormigón HM-20/P/20/I central | 0.1 | 105 | 10.50 |
| MORTFI | m3 | Mortero de cemento portland y arena de 600 kg (1:2) | 0.05 | 97.41 | 4.87 |
| MARES | ud | pieza marés 40*40*20 (material; 07/05/2021) | 20 | 18 | 360.00 |
| PUERTAMAD | ud | puerta madera y malla (material; 07/05/2021) | 1 | 850 | 850.00 |
|  |  | Total |  |  | 1457.87 |

**DEP35** ml CERRAMIENTO DE PARCELA (08/05/2013)
282 ml × 220.66 (233.9 con costes indirectos) = 65959.80
Cerramiento de parcela con muro de mampostería en seco, de 60 cm de espesor y 1 m de altura, con remate de encadenado. Incluye cimentación con hormigón HM-20/P/25/I de 30 cm de alto y 80 cm de anchura. incluye valla metálica superior de 1 m de altura con postes de madera creosotada.

| Código | Ud | Descripción | Rendimiento | Precio | Importe |
|---|---|---|---|---|---|
| O01OA020 | h. | Capataz | 0.05 | 25 | 1.25 |
| O01OA060 | h. | Peón especializado | 2.8 | 20 | 56.00 |
| O01OA030 | h. | Oficial primera | 2.8 | 24 | 67.20 |
| P01HM100 | m3 | Hormigón HM-20/P/20/I central | 0.02 | 105 | 2.10 |
| MALLA | m2 | malla con p.p postes (material; 07/05/2021) | 1.05 | 18 | 18.90 |
| MORTFI | m3 | Mortero de cemento portland y arena de 600 kg (1:2) | 0.5 | 97.41 | 48.71 |
| PIEDRA | m3 | Piedra caliza tallada para muros | 0.8 | 30.4 | 24.32 |
| %0100 | % | Medios auxiliares | 1 % | 218.48 | 2.18 |
|  |  | Total |  |  | 220.66 |

| Medición | Uds. | Largo | Parcial |
|---|---|---|---|
| urbanizac | 1 | 282 | 282.00 |
| Total |  |  | 282 |

**DEP35B** ml ARREGLO DE MURO Y REJILLA NUEVA (08/05/2013)
245 ml × 107.52 (113.97 con costes indirectos) = 27922.65
Arreglo del cerramiento existente de la parcela con muro de mampostería en seco incluyendo el remate de encadenado así como valla metálica superiorde simple torsión de 1 m de altura con postes de madera creosotada.

| Código | Ud | Descripción | Rendimiento | Precio | Importe |
|---|---|---|---|---|---|
| O01OA020 | h. | Capataz | 0.05 | 25 | 1.25 |
| O01OA060 | h. | Peón especializado | 1.4 | 20 | 28.00 |
| O01OA030 | h. | Oficial primera | 1.4 | 24 | 33.60 |
| P01HM100 | m3 | Hormigón HM-20/P/20/I central | 0.002 | 105 | 0.21 |
| MALLA | m2 | malla con p.p postes | 1.05 | 18 | 18.90 |
| MORTFI | m3 | Mortero de cemento portland y arena de 600 kg (1:2) | 0.2 | 97.41 | 19.48 |
| PIEDRA | m3 | Piedra caliza tallada para muros | 0.2 | 30.4 | 6.08 |
|  |  | Total |  |  | 107.52 |

| Medición | Uds. | Largo | Parcial |
|---|---|---|---|
| Urbanizacion dep | 1 | 245 | 245.00 |
| Total |  |  | 245 |

**DEP25D** M3 SUELO ESTABILIZADO (01/06/2009)
212.46 M3 × 97.46 (103.31 con costes indirectos) = 21949.24

| Código | Ud | Descripción | Rendimiento | Precio | Importe |
|---|---|---|---|---|---|
| O01OA020 | h. | Capataz | 0.02 | 25 | 0.50 |
| O01OA070 | h. | Peón ordinario | 0.12 | 18 | 2.16 |
| ESTAB | T | suelo estabilizado (material; 22/10/2024) | 2.2 | 39 | 85.80 |
| M07W020 | t. | km transporte | 10 | 0.11 | 1.10 |
| M08RN020 | h. | Rodillo vibrante autopropuls.mixto 7 t. | 0.1 | 39.01 | 3.90 |
| M05RN010 | h. | Retrocargadora neumáticos 50 CV | 0.1 | 40 | 4.00 |
|  |  | Total |  |  | 97.46 |

| Medición | Uds. | Largo | Alto | Parcial |
|---|---|---|---|---|
| Viales deposito | 1 | 1416.4 | 0.15 | 212.46 |
| Total |  |  |  | 212.46 |

**DEP35C** M3 ZAHORRA Z-1 EXTENDIDA Y COMPACTADA AL 100% DEL PROCTOR MODIFICAD (01/06/2009)
62.4 M3 × 23.66 (25.08 con costes indirectos) = 1564.99
Zahorra Z-1 extendida y compactada al 100% del proctor modificado, en capas de espesor máximo de 20 cm. Incluye reperfilado de la base y compactación previa. Totalmente acabado

| Código | Ud | Descripción | Rendimiento | Precio | Importe |
|---|---|---|---|---|---|
| O01OA020 | h. | Capataz | 0.02 | 25 | 0.50 |
| O01OA070 | h. | Peón ordinario | 0.08 | 18 | 1.44 |
| ZAHZ1 | t | zahorra z-1 (material; 16/11/2022) | 2.2 | 6.5 | 14.30 |
| M07W020 | t. | km transporte | 10 | 0.11 | 1.10 |
| M08RN020 | h. | Rodillo vibrante autopropuls.mixto 7 t. | 0.08 | 39.01 | 3.12 |
| M05RN010 | h. | Retrocargadora neumáticos 50 CV | 0.08 | 40 | 3.20 |
|  |  | Total |  |  | 23.66 |

| Medición | Uds. | Largo | Alto | Parcial |
|---|---|---|---|---|
| aceras | 1 | 312 | 0.2 | 62.40 |
| Total |  |  |  | 62.4 |

**DEP36** t MEZCLA BITUMINOSA AC16 SURF 50/70 S, ÁRIDO CALIZO (16/09/2003)
0 t × 80.43 (85.26 con costes indirectos) = 0.00
Suministro y colocación de mezcla bituminosa en caliente tipo AC16 surf 50/70 S, con árido calizo, incluso fíller y betún.

| Código | Ud | Descripción | Rendimiento | Precio | Importe |
|---|---|---|---|---|---|
| B0001.0020 | h | Capataz albañileria (mano de obra; 19/01/2023) | 0.1 | 25 | 2.50 |
| B0001.0030 | H | oficial 1ª albañil (mano de obra; 19/01/2023) | 0.2 | 24 | 4.80 |
| B0001.0060 | H | Peon especializado albañileria (mano de obra; 19/01/2023) | 0.2 | 20 | 4.00 |
| B3010.0020 | H | apisonadora tandem 10/12 tm (maquinaria; 16/09/2003) | 0.1 | 21.1 | 2.11 |
| B3010.0060 | H | compactador neumatico 8/23 tm (maquinaria; 16/09/2003) | 0.1 | 28.3 | 2.83 |
| B3010.0080 | H | camion volquete 8 m3 de carga util (maquinaria; 16/11/2022) | 0.1 | 40.82 | 4.08 |
| B3010.0160 | H | extendedora acabadora de 2 a 4.5 m (maquinaria; 16/09/2003) | 0.1 | 51.1 | 5.11 |
| 0S12 | t | Mezcla bituminosa AC16 surf S con árido calizo (material; 22/10/2024) | 1 | 55 | 55.00 |
|  |  | Total |  |  | 80.43 |

**DEP37** m² RIEGO DE ADHERENCIA C60BP4 TER (10/11/2000)
0 m² × 0.46 (0.49 con costes indirectos) = 0.00
Suministro y colocación de riego de adherencia con emulsión catiónica modificada con polímeros tipo C60BP4 TER (termoadherente).

| Código | Ud | Descripción | Rendimiento | Precio | Importe |
|---|---|---|---|---|---|
| B0001.0070 | H | Peon suelto albañileria (mano de obra; 07/05/2021) | 0.001 | 16 | 0.02 |
| M08BR020 | h. | Barredora remolcada c/motor aux. (maquinaria; 30/10/2001) | 0.001 | 11.62 | 0.01 |
| M08CB010 | h. | Camión cist.bitum.c/lanza 10.000 l. (maquinaria; 10/11/2000) | 0.001 | 36.66 | 0.04 |
| 0ECR | Kg | Emulsión bituminosa C60BP4 TER (material; 07/05/2021) | 0.5 | 0.78 | 0.39 |
|  |  | Total |  |  | 0.46 |

**530.0026** m² RIEGO DE IMPRIMACIÓN C50BF4 IMP (10/11/2000)
0 m² × 1.24 (1.31 con costes indirectos) = 0.00
Riego de imprimación con emulsión catiónica tipo C50BF4 IMP (1,5 kg/m2), incluido el barrido y preparación de la superficie, totalmente terminado

| Código | Ud | Descripción | Rendimiento | Precio | Importe |
|---|---|---|---|---|---|
| MO00000006 | h | Peón especialista (mano de obra; 19/01/2023) | 0.001 | 20 | 0.02 |
| M08BR020 | h. | Barredora remolcada c/motor aux. | 0.001 | 11.62 | 0.01 |
| M08CB010 | h. | Camión cist.bitum.c/lanza 10.000 l. | 0.001 | 36.66 | 0.04 |
| MT07010091 | kg | Emulsión bituminosa tipo C50BF4 IMP (material; 07/05/2021) | 1.5 | 0.78 | 1.17 |
|  |  | Total |  |  | 1.24 |

**502.0010** m³ BASE DE MACADAM (01/01/2008)
354.1 m³ × 19.69 (20.87 con costes indirectos) = 7390.07
Formación de base de macadam, incluso transporte, extendido, humectación, recebo y compactación, medida sobre perfil teórico

| Código | Ud | Descripción | Rendimiento | Precio | Importe |
|---|---|---|---|---|---|
| B0001.0020 | h | Capataz albañileria | 0.007 | 25 | 0.18 |
| B0001.0030 | H | oficial 1ª albañil | 0.014 | 24 | 0.34 |
| B0001.0060 | H | Peon especializado albañileria | 0.014 | 20 | 0.28 |
| MT01010001 | m³ | Agua (material; 16/11/2022) | 0.05 | 0.67 | 0.03 |
| MT01030046 | m³ | Macadam M1, inclòs transport a l'obra (material; 01/01/2008) | 1.15 | 13 | 14.95 |
| MT01030002 | t | Arena de pedrera de 0 a 5 mm (material; 16/11/2022) | 0.25 | 7.45 | 1.86 |
| Q040601B01 | h | Motoniveladoras. De 104 kW de potencia. (maquinaria; 01/11/2014) | 0.014 | 80.28 | 1.12 |
| Q050202B05 | h | Compactador vibrante autopro. de un cilindro, liso. De 12 t (maquinaria; 01/11/2014) | 0.014 | 48.17 | 0.67 |
| Q090201B01 | h | Camión cisterna para riego. Para 8000 l (maquinaria; 16/11/2022) | 0.004 | 54.97 | 0.22 |
| Q100003A03 | h | Escombradora i aspiradora de pols autopropulsada (maquinaria; 01/01/2016) | 0.001 | 37.5 | 0.04 |
|  |  | Total |  |  | 19.69 |

| Medición | Uds. | Largo | Alto | Parcial |
|---|---|---|---|---|
| Urbanizacion deposito | 1 | 1416.4 | 0.25 | 354.10 |
| Total |  |  |  | 354.1 |

**ACONDJARD** M2 ACONDICIONAMIENTO PARCELA (08/05/2013)
3107.5 M2 × 13.08 (13.86 con costes indirectos) = 43069.95
Acondicionamiento de terreno a base de desbroce previo, rasanteo, transporte y extendido de tierra vegetal procedente de la excavación, aportación de nutrientes y preparación de terreno para plantación de arbustivas y arbolado.

| Código | Ud | Descripción | Rendimiento | Precio | Importe |
|---|---|---|---|---|---|
| O01OA020 | h. | Capataz | 0.02 | 25 | 0.50 |
| O01OA030 | h. | Oficial primera | 0.2 | 24 | 4.80 |
| O01OA070 | h. | Peón ordinario | 0.02 | 18 | 0.36 |
| M05EN030 | h. | Excav.hidráulica neumáticos 100 CV | 0.05 | 45 | 2.25 |
| M07CB020 | h. | Camión basculante 4x4 14 t. | 0.2 | 25.85 | 5.17 |
|  |  | Total |  |  | 13.08 |

| Medición | Uds. | Largo | Alto | Parcial |
|---|---|---|---|---|
|  | 1 | 2825 | 1.1 | 3107.50 |
| Total |  |  |  | 3107.5 |

**330.0010** m³ TIERRA VEGETAL PROCEDENTE DE PRÉSTAMO (01/11/2014)
30 m³ × 6.39 (6.77 con costes indirectos) = 203.10
Tierra vegetal procedente de préstamo, incluido canon de préstamo, carga y transporte al lugar de empleo, formación de acopios, escarificado de taludes, extendido sobre taludes y zonas a revegetar en cualquier pendiente y altura, y perfilado. Abono incluido

| Código | Ud | Descripción | Rendimiento | Precio | Importe |
|---|---|---|---|---|---|
| MO00000002 | h | Capataz (mano de obra; 19/01/2023) | 0.006 | 25 | 0.15 |
| MO00000006 | h | Peón especialista | 0.009 | 20 | 0.18 |
| Q040101A05 | h | Cargadoras sobre ruedas. De 60 kW (1 m³) (maquinaria; 01/11/2014) | 0.005 | 42.59 | 0.21 |
| Q060204A01 | h | Camión con caja basculante 6x6. De 258 kW de potencia. (maquinaria; 01/11/2014) | 0.021 | 87.45 | 1.84 |
| Q040404A05 | h | Tractores tipo agrícola. De 50 kW de potencia (maquinaria; 01/11/2014) | 0.032 | 34.1 | 1.09 |
| MT12050020 | m³ | Canon tierra vegetal de préstamo (material; 01/11/2014) | 1 | 2.92 | 2.92 |
|  |  | Total |  |  | 6.39 |

Claves: talud, aportación, explanación, vegetal, tierra

| Medición | Uds. | Parcial |
|---|---|---|
| 30 1.00,0.00,0.00,0.00 | 30 | 30.00 |
| Total |  | 30 |

## 02 CASETA INSTALACIONES (11/03/2002)
Importe: 282009.69

**DEP9** M3 PIEDRA MACHACADA
63.7 M3 × 24.31 (25.77 con costes indirectos) = 1641.55

| Medición | Uds. | Largo | Ancho | Alto | Parcial |
|---|---|---|---|---|---|
|  | 1 | 13 | 24.5 | 0.2 | 63.70 |
| Total |  |  |  |  | 63.7 |

**DEP10** M3 HORMIGON DE LIMPIEZA H-10
31.85 M3 × 124.9 (132.39 con costes indirectos) = 4216.62

| Medición | Uds. | Largo | Ancho | Alto | Parcial |
|---|---|---|---|---|---|
| camara de llaves | 1 | 13 | 24.5 | 0.1 | 31.85 |
| Total |  |  |  |  | 31.85 |

**HORMIG009** m3 HORMIGÓN HA-25/F/15/XD1,
0 m3 × 167.89 (177.96 con costes indirectos) = 0.00
Hormigón HA-25/F/15/XD1.,eleborado, vertido y vibrado en pilares incluso encofrado y desencofrado con planchas metalicas, armada con 90 kg/m3 de acero B-500-S colocado incluso despuntes. Incluso p.p. de medios auxiliares.

| Código | Ud | Descripción | Rendimiento | Precio | Importe |
|---|---|---|---|---|---|
| O01OB010 | h. | Oficial 1ª encofrador | 0.6 | 24 | 14.40 |
| O01OB020 | h. | Ayudante encofrador | 0.607 | 22 | 13.35 |
| O01OB025 | h. | Oficial 1ª gruísta | 0.151 | 24 | 3.62 |
| M02GT002 | h. | Grúa pluma 30 m./0,75 t. | 0.1 | 35 | 3.50 |
| 02.10 | h. | máquina bombeo hormigón. | 0.05 | 35.34 | 1.77 |
| P01HA010 | m3 | Hormigón HA-25/F/15/XC2 central (material; 19/01/2023) | 1.05 | 125 | 131.25 |
|  |  | Total |  |  | 167.89 |

**DEP11** M2 ENCOFRADO METALICO PARAMENTOS VERTICALES
770.96 M2 × 38.74 (41.06 con costes indirectos) = 31655.62

| Medición | Uds. | Largo | Ancho | Alto | Parcial |
|---|---|---|---|---|---|
| Cimentacion | 2 | 12.1 | 0.4 |  | 9.68 |
|  | 2 | 23 | 0.4 |  | 18.40 |
| Muros | 2 | 12.1 | 6.9 |  | 166.98 |
|  | 2 | 12.1 | 6.9 |  | 166.98 |
|  | 2 | 23 | 6.9 |  | 317.40 |
| pilares | 8 | 4 | 0.4 | 7.15 | 91.52 |
| Subtotal |  |  |  |  | 770.96 |
| Total |  |  |  |  | 770.96 |

**DEP12** M2 ENCOFRADO EN PARAMENTOS HORIZONTALES
32.67 M2 × 35.6 (37.74 con costes indirectos) = 1232.97

| Medición | Uds. | Largo | Ancho | Parcial |
|---|---|---|---|---|
| Cloración y baterías | 1 | 2.7 | 12.1 | 32.67 |
| Total |  |  |  | 32.67 |

**DEP13** KG ACERO B-500-S
7940.3 KG × 1.69 (1.79 con costes indirectos) = 14213.14

| Medición | Uds. | Largo | Alto | Parcial |
|---|---|---|---|---|
| Segun despiece planos | 1 |  | 7562.19 | 7562.19 |
| mermas y solapes | 1 | 0.05 | 7562.19 | 378.11 |
| Subtotal |  |  |  | 7940.30 |
| Total |  |  |  | 7940.3 |

**DEP14** M3 HORMIGON HA-30/F/15/XD2
246 M3 × 173.02 (183.4 con costes indirectos) = 45116.40

| Medición | Uds. | Largo | Ancho | Alto | Parcial |
|---|---|---|---|---|---|
| LOSA | 1 | 12.1 | 23 | 0.4 | 111.32 |
| MUROS | 2 | 12.1 | 0.3 | 6.9 | 50.09 |
|  | 1 | 23 | 0.3 | 6.9 | 47.61 |
| PILARES | 8 | 7.15 | 0.4 | 0.4 | 9.15 |
| FORJADO | 1 | 12.1 | 23 | 0.1 | 27.83 |
| Subtotal |  |  |  |  | 246.00 |
| Total |  |  |  |  | 246 |

**DEP23** M2 FABRICA DE BLOQUES DE HORMIGON 20 CM
200.97 M2 × 42.92 (45.5 con costes indirectos) = 9144.14

| Medición | Uds. | Largo | Alto | Parcial |
|---|---|---|---|---|
| bajo forro piedra | 1 | 23 | 3.3 | 75.90 |
|  | 1 | 12.1 | 3.6 | 43.56 |
|  | 2 | 12.1 | 3 | 72.60 |
| Cloración y baterías | 1 | 2.7 | 3.3 | 8.91 |
| Subtotal |  |  |  | 200.97 |
| Total |  |  |  | 200.97 |

**DEP18** M2 REVESTIMIENTO DE MUROS CON MAMPOSTERIA EN SECO
162.84 M2 × 80.81 (85.66 con costes indirectos) = 13948.87

| Medición | Uds. | Largo | Alto | Parcial |
|---|---|---|---|---|
|  | 1 | 12.1 | 3.1 | 37.51 |
|  | 1 | 12.1 | 3.8 | 45.98 |
|  | 1 | 23 | 3.45 | 79.35 |
| Subtotal |  |  |  | 162.84 |
| Total |  |  |  | 162.84 |

**ALBAÑ013** m2 TABIQUE DE LADRILLO HUECO DE 4 CM DE ESPESOR (29/09/2009)
0 m2 × 26.5 (28.09 con costes indirectos) = 0.00
Tabique de ladrillo hueco de 4 cm de espesor tomado con mortero de cemento portland y arena 1:4, incluso material, medios auxiliares, andamiajes, con p.p de recortes, mermas y sobrantes, totalmente terminado

| Código | Ud | Descripción | Rendimiento | Precio | Importe |
|---|---|---|---|---|---|
| O01OA060 | h. | Peón especializado | 0.296 | 20 | 5.92 |
| O01OA030 | h. | Oficial primera | 0.595 | 24 | 14.28 |
| B1102.0010 | ud | Ladrillo hueco sencillo de 4x13x24 cm. Tabiquero H-4 (material; 29/09/2009) | 21.55 | 0.22 | 4.74 |
| A0104.0120 | m3 | Mortero de cemento portland y arena de cantera de 350 kg (1:4) | 0.016 | 97.41 | 1.56 |
|  |  | Total |  |  | 26.5 |

**ALBAÑ007** m2 FORJADO LOSAS ALVEOLARES 200+50 daN/m2
278.3 m2 × 113.7 (120.52 con costes indirectos) = 33540.72

| Medición | Uds. | Largo | Ancho | Parcial |
|---|---|---|---|---|
|  | 1 | 12.1 | 23 | 278.30 |
| Total |  |  |  | 278.3 |

**DEP16** M2 EMBALDOSADO E IMPERMEABILIZACIÓN DE CUBIERTA
278.3 M2 × 50.81 (53.86 con costes indirectos) = 14989.24

| Medición | Uds. | Largo | Ancho | Parcial |
|---|---|---|---|---|
| Forjado | 1 | 23 | 12.1 | 278.30 |
| Total |  |  |  | 278.3 |

**DEP17** ML REMATE PERIMETRAL CUBIERTA
48.2 ML × 103.62 (109.84 con costes indirectos) = 5294.29

| Medición | Uds. | Largo | Parcial |
|---|---|---|---|
| Perímetro cubierta | 2 | 12.1 | 24.20 |
|  | 1 | 24 | 24.00 |
| Subtotal |  |  | 48.20 |
| Total |  |  | 48.2 |

**CE10** M2 MALLAZO AEH-500 N 15.15.8 (08/05/2013)
278.3 M2 × 4.84 (5.13 con costes indirectos) = 1427.68
Suministro y colocación de Mallazo de AEH-500 N, 15.15.8, colocado.

| Código | Ud | Descripción | Rendimiento | Precio | Importe |
|---|---|---|---|---|---|
| O01OA020 | h. | Capataz | 0.002 | 25 | 0.05 |
| O01OB030 | h. | Oficial 1ª ferralla | 0.008 | 24 | 0.19 |
| O01OB040 | h. | Ayudante ferralla | 0.008 | 22 | 0.18 |
| MALLAZ15158 | M2 | mallazo AEH-500 15*15*8 (material; 07/05/2021) | 1.05 | 4.2 | 4.41 |
| P03AA020 | kg | Alambre atar 1,30 mm | 0.015 | 0.9 | 0.01 |
|  |  | Total |  |  | 4.84 |

| Medición | Uds. | Largo | Ancho | Parcial |
|---|---|---|---|---|
| Solera | 1 | 12.1 | 23 | 278.30 |
| Total |  |  |  | 278.3 |

**SOL** M2 SOLERA DE HORMIGON HA-25/F/15/XC2 (06/05/2021)
278.3 M2 × 30.97 (32.83 con costes indirectos) = 9136.59
Solera de hormigón HA-25/F/15/XC2, de 12 centímetros de espesor

| Código | Ud | Descripción | Rendimiento | Precio | Importe |
|---|---|---|---|---|---|
| O01OB010 | h. | Oficial 1ª encofrador | 0.315 | 24 | 7.56 |
| O01OB020 | h. | Ayudante encofrador | 0.315 | 22 | 6.93 |
| P01HA010 | m3 | Hormigón HA-25/F/15/XC2 central | 0.12 | 125 | 15.00 |
| O01OB025 | h. | Oficial 1ª gruísta | 0.025 | 24 | 0.60 |
| M02GT002 | h. | Grúa pluma 30 m./0,75 t. | 0.025 | 35 | 0.88 |
|  |  | Total |  |  | 30.97 |

| Medición | Uds. | Largo | Ancho | Parcial |
|---|---|---|---|---|
|  | 1 | 12.1 | 23 | 278.30 |
| Total |  |  |  | 278.3 |

**CE18** M2 ENFOSCADO MAESTREADO Y ENLUCIDO (08/05/2013)
0 M2 × 91.77 (97.28 con costes indirectos) = 0.00
Enfoscado maestreado y enlucido fratasadp con mortero de cemento Portland en paramentos horizontales y verticales

| Código | Ud | Descripción | Rendimiento | Precio | Importe |
|---|---|---|---|---|---|
| O01OA060 | h. | Peón especializado | 0.4 | 20 | 8.00 |
| O01OA030 | h. | Oficial primera | 0.4 | 24 | 9.60 |
| MORTFI | m3 | Mortero de cemento portland y arena de 600 kg (1:2) | 0.05 | 97.41 | 4.87 |
| FIOLA | ml | Fiola de piedra caliza de 30 cm ancho y 3 cm espesor c/goteron (material; 06/05/2021) | 1.05 | 31 | 32.55 |
| TABICA | ml | Tabica vertical de piedra caliza de 3 cm espesor y 35 cm altura (material; 06/05/2021) | 1.05 | 35 | 36.75 |
|  |  | Total |  |  | 91.77 |

**C19** M2 PINTURA AL PLASTICO LISO EN INTERIORES
0 M2 × 4.94 (5.24 con costes indirectos) = 0.00
Pintura al plástico liso (dos manos) en interiores, con lijado intermedio

| Código | Ud | Descripción | Rendimiento | Precio | Importe |
|---|---|---|---|---|---|
| O01OA060 | h. | Peón especializado | 0.1 | 20 | 2.00 |
| O01OA030 | h. | Oficial primera | 0.1 | 24 | 2.40 |
| MT0106 | Kg | Pintura plástica para interiores (material) | 0.2 | 2.68 | 0.54 |
|  |  | Total |  |  | 4.94 |

**CE26** M2 PERSIANA MALLORQUINA DE ALUMINIO
30.05 M2 × 247.9 (262.77 con costes indirectos) = 7896.24
Suministro e instalación de Persiana mallorquina de aluminio, en puertas y ventanas, realizada con perfiles reforzados, color verde carruaje. Parte proporcional por marco, elementos de cuelgue y herrajes.

| Código | Ud | Descripción | Rendimiento | Precio | Importe |
|---|---|---|---|---|---|
| B0003.0010 | h | Oficial 1ª (taller) cerrajero (mano de obra; 19/01/2023) | 0.465 | 24 | 11.16 |
| 12.12 | m² | ml./m² de marco, bisagras, cerradura. (material; 18/04/2018) | 3 | 10 | 30.00 |
| 100.00 | m² | Persiana mallorquina verde carruaje (material) | 1 | 204.29 | 204.29 |
| %0100 | % | Medios auxiliares | 1 % | 245.45 | 2.45 |
|  |  | Total |  |  | 247.9 |

| Medición | Uds. | Ancho | Alto | Parcial |
|---|---|---|---|---|
| Puerta simple | 1 | 1.5 | 2.1 | 3.15 |
| Puerta simple | 1 | 1 | 2.1 | 2.10 |
| Puerta doble | 2 | 3 | 2.1 | 12.60 |
| Puerta doble | 1 | 2 | 2.1 | 4.20 |
| Ventana | 2 | 4 | 1 | 8.00 |
| Subtotal |  |  |  | 30.05 |
| Total |  |  |  | 30.05 |

**PTAGR** M2 PUERTA DE CHAPA GALVANIZADA (18/04/2018)
0 M2 × 139 (147.34 con costes indirectos) = 0.00
Puerta de chapa galvanizada, de dos hojas, de dimensiones según planos, incluyendo marco metálico, herrajes, cerradura y pintado con dos manos de esmalte sintético sobre una mano de imprimación para galvanizado. Totalmente colocada.

| Código | Ud | Descripción | Rendimiento | Precio | Importe |
|---|---|---|---|---|---|
| O01OA060 | h. | Peón especializado | 0.25 | 20 | 5.00 |
| O01OA030 | h. | Oficial primera | 0.25 | 24 | 6.00 |
| 12.12 | m² | ml./m² de marco, bisagras, cerradura. | 1.3 | 10 | 13.00 |
| PTACHAP | m² | Puerta de chapa galvanizada, de dos hojas y pintado (material; 22/10/2021) | 1 | 115 | 115.00 |
|  |  | Total |  |  | 139 |

**PC009** ud PUENTE GRUA 2000 Kg (11/03/2002)
2 ud × 33592.99 (35608.57 con costes indirectos) = 71217.14
Suministro e instalación de puente grúa, con capacidad de carga de 2.000 kg, para servicio en interiores, con rodadura (distancia entre ejes 10,0 m), altura máxima de elevación 7 m y 20 m de recorrido, botonera independiente y limitador de sobrecarga, vicina y Eurobloc C16.6.N2/1, o similar. Incluye accesorios, transporte, instalación en la obra y puesta en funcionamiento. Polipasto de cadena y perfiles de soporte con su anclaje a pilares.

| Código | Ud | Descripción | Rendimiento | Precio | Importe |
|---|---|---|---|---|---|
| O01OA060 | h. | Peón especializado | 16 | 20 | 320.00 |
| O01OA030 | h. | Oficial primera | 12 | 24 | 288.00 |
| C1503300 | h | Camión Grúa 3 T (maquinaria; 18/03/2010) | 4 | 35.33 | 141.32 |
| SMA.E01216 | UD | Puente grua 2000 KG (material; 14/11/2022) | 1 | 26553.96 | 26553.96 |
| MT10412 | ud | Estructura soporte carril (material; 11/10/2021) | 1 | 2000 | 2000.00 |
| %003 | % | MATERIAL AUXILIAR. (18/04/2002) | 3 % | 29303.28 | 879.10 |
| %005 | % | Transporte (18/04/2002) | 5 % | 30182.38 | 1509.12 |
| %006 | % | Puesta en funcionamiento (11/03/2002) | 6 % | 31691.50 | 1901.49 |
|  |  | Total |  |  | 33592.99 |

| Medición | Uds. | Parcial |
|---|---|---|
| Caseta asociada depósito |  |  |
| Caseta asociada depósito | 2 | 2.00 |
| Subtotal |  | 2.00 |
| Total |  | 2 |

**PC010** m² PLATAFORMA DE TRAMEX PRFV 30x30 mm espesor 30 mm
63.48 m² × 74.33 (78.79 con costes indirectos) = 5001.59
Emparrillado formado por rejilla PRFV, tipo tramex, RAL 7042, panel de 2x1 m2, espesor 30 mm. cuadrícula de 30x30 mm, apoyos cada 400 mm, bastidor y ajuste a otros elementos, capaz de soportar una carga mínima de 4.2t/m2. Totalmente colocado y montado en obra.

| Código | Ud | Descripción | Rendimiento | Precio | Importe |
|---|---|---|---|---|---|
| O1CERR | h | Oficial 1ª (taller) cerrajero (mano de obra; 19/01/2023) | 0.6 | 24 | 14.40 |
| 02.12 | h. | camión grúa vol.8 m3. | 0.03 | 25.12 | 0.75 |
| TRAMEXPRFV | m2 | Tramex PRFV 30x30 mm, espesor 30 mm (material; 26/01/2023) | 1.01 | 25 | 25.25 |
| MFFRET | m | Angular acero 30x30x3 mm (material; 30/09/2021) | 4 | 1.15 | 4.60 |
| JIOWOREI | ud | Anclaje unión rejilla galv. (material; 30/09/2021) | 8 | 0.79 | 6.32 |
| 09.85 | kg | kg.de hierro en perfiles elaborado y mecanizados | 5 | 3.25 | 16.25 |
| %10 | % | Medios auxiliares | 10 % | 67.57 | 6.76 |
|  |  | Total |  |  | 74.33 |

| Medición | Uds. | Largo | Ancho | Parcial |
|---|---|---|---|---|
| Plataformas |  |  |  |  |
|  | 1 | 11.8 | 1.8 | 21.24 |
|  | 1 | 11.8 | 2.2 | 25.96 |
| Escaleras de paso |  |  |  |  |
|  | 1 | 6.2 | 1.1 | 6.82 |
|  | 2 | 4.3 | 1.1 | 9.46 |
| Subtotal |  |  |  | 63.48 |
| Total |  |  |  | 63.48 |

**DEP33** ud BARANDILLA PERIMETRAL
18.5 ud × 224.62 (238.1 con costes indirectos) = 4404.85

| Medición | Uds. | Largo | Parcial |
|---|---|---|---|
| Altillos caseta | 2 | 9.25 | 18.50 |
| Total |  |  | 18.5 |

**ESCMET** UD ESCALERA PRFV DE ACCESO AL INTERIOR DE LA EDIFICACION (06/05/2021)
1 UD × 2701.5 (2863.59 con costes indirectos) = 2863.59
Escalera de acceso al interior de la caseta,en PRFV fijada mediante recibido en obra de fábrica.. Montada y terminada.

| Código | Ud | Descripción | Rendimiento | Precio | Importe |
|---|---|---|---|---|---|
| O01OA060 | h. | Peón especializado | 6 | 20 | 120.00 |
| O01OA030 | h. | Oficial primera | 6 | 24 | 144.00 |
| ESCAC | ud | escalera con barandilla s/plano, PRFV (material; 07/05/2021) | 1 | 2350 | 2350.00 |
| M02GT002 | h. | Grúa pluma 30 m./0,75 t. | 2.5 | 35 | 87.50 |
|  |  | Total |  |  | 2701.5 |

| Medición | Uds. | Parcial |
|---|---|---|
| Desnivel máximo 4 m | 1 | 1.00 |
| Total |  | 1 |

**PC041** ml FIOLA BAJO VENTANA
8 ml × 79.84 (84.63 con costes indirectos) = 677.04
Fiola de hormigón en piezas de 500x300x30 mm, con goterón y anclaje metálico de acero inoxidable en su cara inferior, empotrado en las jambas; recibido con mortero de cemento, industrial, sobre el que se introducen los anclajes metálicos; y rejuntado entre piezas y de las uniones con los muros con mortero de juntas especial para prefabricados de hormigón

| Código | Ud | Descripción | Rendimiento | Precio | Importe |
|---|---|---|---|---|---|
| B0003.0010 | h | Oficial 1ª (taller) cerrajero | 0.2 | 24 | 4.80 |
| mano06 | h. | peón suelto. (mano de obra; 19/01/2023) | 0.2 | 18 | 3.60 |
| 4546788 | ml | Fiola de hormigón bajo ventana (material; 01/10/2021) | 1.05 | 65.33 | 68.60 |
| MT0177 | M3 | Mortero cemento y picadis290 kg(1:6) (material) | 0.03 | 68.48 | 2.05 |
| %0100 | % | Medios auxiliares | 1 % | 79.05 | 0.79 |
|  |  | Total |  |  | 79.84 |

| Medición | Uds. | Largo | Parcial |
|---|---|---|---|
| Ventanas | 2 | 4 | 8.00 |
| Total |  |  | 8 |

**PC042** ml RECERCADO DE PUERTAS Y VENTANAS
51.5 ml × 80.44 (85.27 con costes indirectos) = 4391.41
Recercado de ventanas y puertas, mediante la colocación de pieza piedra arenisca, de 20 cm y 4 cm de espesor, incluso medios auxiliares, dejando la unidad completamente acabada.

| Código | Ud | Descripción | Rendimiento | Precio | Importe |
|---|---|---|---|---|---|
| B0003.0010 | h | Oficial 1ª (taller) cerrajero | 0.6 | 24 | 14.40 |
| mano06 | h. | peón suelto. | 0.6 | 18 | 10.80 |
| Piezaespec | ml | Pieza de para recercado (material; 01/10/2021) | 1.05 | 48.59 | 51.02 |
| MT0177 | M3 | Mortero cemento y picadis290 kg(1:6) | 0.05 | 68.48 | 3.42 |
| %0100 | % | Medios auxiliares | 1 % | 79.64 | 0.80 |
|  |  | Total |  |  | 80.44 |

| Medición | Uds. | Largo | Parcial |
|---|---|---|---|
| Ventanas | 2 | 10 | 20.00 |
| Puerta doble hoja | 2 | 7.2 | 14.40 |
| Puerta doble hoja | 1 | 6.2 | 6.20 |
| Puerta 1 hoja | 1 | 5.7 | 5.70 |
| Puerta 1 hoja | 1 | 5.2 | 5.20 |
| Subtotal |  |  | 51.50 |
| Total |  |  | 51.5 |

## 03 INSTALACIONES Y EQUIPOS (25/12/1995)
Importe: Presupuesto 1439658.63; ADMON- Consel 1439386.53

### 03.001 Instalación fotovoltaica (03/07/1997)
Importe: Presupuesto 362511.34; ADMON- Consel 362239.24

**PD09.MFV001** ud MÓDULO FOTOVOLTAICO 545 WP POT. MAX. ATERSA O EQUIVALENTE (02/04/2019)
280 ud × 348.21 (369.1 con costes indirectos) = 103348.00
Suministro e instalación de módulo solar fotovoltaico, formado por 72 células 6" monocristalina, de 370 Wp de potencia máxima, con tensión máxima de 39,79 V, corriente máxima potencia de 9,30 A, y tensión de circuito abierto de 47,80 V, con eficiencia del módulo mínimo del 19,07%. De dimensiones 1956x992x41 mm, con cubierta frontal mediante cristal templado de alta transmisión, con marco de aleación de aluminio anodizado/planta y caja de conexiones IP67, con cable de 1.200 mm de longitud de 4 mm2 de sección con conector MC4 compatible. Totalmente instalado en estructura y conexionado.

| Código | Ud | Descripción | Rendimiento | Precio | Importe |
|---|---|---|---|---|---|
| MTA09MFV01 | ud | Módulo fotovoltaico 545 Wp Pot. Max. ATERSA o equiv. (material; 09/11/2022) | 1 | 250 | 250.00 |
| O01OA060 | h. | Peón especializado | 0.5 | 20 | 10.00 |
| O01OA030 | h. | Oficial primera | 1 | 24 | 24.00 |
| MQ06004 | h | Camión grúa de 6 t (maquinaria; 27/05/2019) | 1 | 41.13 | 41.13 |
| %002 | % | Medios auxiliares (02/04/2019) | 2 % | 325.13 | 6.50 |
| %005A | % | Accesorios (02/04/2019) | 5 % | 331.63 | 16.58 |
|  |  | Total |  |  | 348.21 |

**IEF020** ud INVERSOR CENTRAL TRIFÁSICO PARA CONEXIÓN A RED, POT 15 KW (01/09/1999)
10 ud × 13344.5 (14145.17 con costes indirectos) = 141451.70
Inversor central trifásico para conexión a red marca FRONIUS Symo o similar, potencia máxima de entrada 15 kW, voltaje de entrada máximo 900 Vcc, potencia nominal de salida 15 kW, potencia máxima de salida 15 kVA, eficiencia máxima 96%, rango de voltaje de entrada de 540 a 635 Vcc, dimensiones 570x570x1170 mm, con inversor compacto sinusoidal PWM, procesador de señales digitales DSP, pantalla gráfica LCD, puertos RS-232 y RS-485, dispositivo MaxControl para alarma automática, supervisión del inversor y evaluación de datos de rendimiento. Incluso accesorios necesarios para su correcta instalación. Totalmente montado, conexionado y probado.
Incluye: Montaje, fijación y nivelación. Conexionado.
Criterio de medición de proyecto: Número de unidades previstas, según documentación gráfica de Proyecto.
Criterio de medición de obra: Se medirá el número de unidades realmente ejecutadas según especificaciones de Proyecto.

| Código | Ud | Descripción | Rendimiento | Precio | Importe |
|---|---|---|---|---|---|
| mt35azi025a | Ud | Inversor central trifásico para conexión a red, potencia máxima (material; 29/03/2020) | 1 | 13000.16 | 13000.16 |
| mo003 | h | Oficial 1ª electricista. (mano de obra; 19/01/2023) | 1.999 | 24 | 47.98 |
| mo102 | h | Ayudante electricista. (mano de obra; 16/11/2022) | 1.999 | 17.36 | 34.70 |
| %0200 | % | Medios auxiliares (01/09/1999) | 2 % | 13082.84 | 261.66 |
|  |  | Total |  |  | 13344.5 |

**IEF020b** ud INVERSOR CARGADOR 5000 W, 48V 80A RACK (01/09/1999)
10 ud × 1959.09 (2076.64 con costes indirectos) = 20766.40
Inversor cargador VICTRON QUATTRO o similar de 5000 W, 48V MPPT 80A dimensiones 572x488x344 mm. Incluso accesorios necesarios para su correcta instalación. Totalmente montado, conexionado y probado. Incluye: Montaje, fijación y nivelación. Conexionado.

| Código | Ud | Descripción | Rendimiento | Precio | Importe |
|---|---|---|---|---|---|
| mt35azi025ab | Ud | Inversor cargador 5000 W, 48V 80A rack (material; 11/11/2022) | 1 | 1210 | 1210.00 |
| mt35www010bbb | Ud | Material para cableado y conexionado dentro de la cabina. (material; 29/03/2020) | 400 | 1.57 | 628.00 |
| mo003 | h | Oficial 1ª electricista. | 1.999 | 24 | 47.98 |
| mo102 | h | Ayudante electricista. | 1.999 | 17.36 | 34.70 |
| %0200 | % | Medios auxiliares | 2 % | 1920.68 | 38.41 |
|  |  | Total |  |  | 1959.09 |

**PD09.RS0133** ud BATERÍA ION LITIO 48 V 5,1 KWH (02/04/2019)
10 ud × 2357.95 (2499.43 con costes indirectos) = 24994.30
Precios: Presupuesto 2357.95; ADMON- Consel 2332.28
Suministro y conexionado de batería ion litio de larga duración. uso para ciclos continuados de carga y descarga en instalaciones fotovoltaicas aisladas marca TURBO ENERGY o similar, ciclo de vida >=6.000, capacidad nominal 5,12 kWh, capacidad útil 4,6 kWh, profundidad de descarga 90%, tensión nominal 51,2 v, rango de tensión 48-57,6 v, clase de protección IP20, máxima corriente de descarga 50A incluso pp. de armario rack, conexionado, material de montaje y pruebas de funcionamiento, totalmente instalada.

| Código | Ud | Descripción | Rendimiento | Precio | Importe |
|---|---|---|---|---|---|
| MTA09RS133 | ud | Batería ion litio 48 v 5,1 kWh (material; 02/04/2019) | 1 | 2077 | 2077.00 |
| MTA09RS134 |  | Armario RACK batería 5,12 kWh (material; 02/04/2019) | 0.25 | 306.56 | 76.64 |
| MO003 | H | Oficial 1ª | 1 | 24 | 24.00 |
| MO004 | h | Oficial 1ª construcción (mano de obra; 19/01/2023; Presupuesto 24) | 1 | 24 | 24.00 |
| %002 | % | Medios auxiliares | 2 % | 2201.64 | 44.03 |
| %005A | % | Accesorios | 5 % | 2245.67 | 112.28 |
|  |  | Total |  |  | 2357.95 |

**ANTIVER** ud VATIMETRO (SISTEMA ANTIVERTIDO O INYECION CERO - EM24-DIN). (01/09/1999)
1 ud × 822.59 (871.95 con costes indirectos) = 871.95
Vatimetro (sistema antivertido o inyecion cero - EM24-DIN), marca CARLOS GAVAZZY o similar. Controlador dinámico de potencia por desplazamiento del punto de trabajo del campo solar, permite regular el nivel de generación de los inversores de la instalación fotovoltaica. Capaz de controlar 6 inversores. Totalmente montado. Incluye trafos para medida indirecta.

| Código | Ud | Descripción | Rendimiento | Precio | Importe |
|---|---|---|---|---|---|
| VATIMETRO | Ud | Vatimetro (sistema antivertido o inyecion cero - EM24-DIN). Controlador dinámico de potencia por desplazamiento del punto de trabajo del campo solar, permite regular el nivel de generación de los inversores de la instalación fotovoltaica. Capaz de controlar 6 inversores. Segun especificaciones de proyecto. (material; 21/10/2021) | 1 | 120 | 120.00 |
| TRANSFA | Ud | Tranformador de intensidad (toroidal)800/5A (material; 21/10/2021) | 3 | 95 | 285.00 |
| mt35www010 | Ud | Material auxiliar para instalaciones eléctricas. (material; 29/03/2020) | 80 | 1.57 | 125.60 |
| O01OB200 | h. | Oficial 1ª electricista (mano de obra; 19/01/2023) | 5.997 | 24 | 143.93 |
| O01OB220 | h. | Ayudante electricista (mano de obra; 19/01/2023) | 5.997 | 22 | 131.93 |
| %0200 | % | Medios auxiliares | 2 % | 806.46 | 16.13 |
|  |  | Total |  |  | 822.59 |

**ANTIAISLA** ud SISTEMA ANTI-ISLA. (01/09/1999)
1 ud × 4616.44 (4893.43 con costes indirectos) = 4893.43
Sistema anti-isla marca VICTRON ENERGY o similar. Controlador que evita el funcionamiento de la instalación en isla, formado por: relé anti-isla Ziehl (modelo REL100100000), interruptores magnetotermico 250 A y contactor 250A. Segun especificaciones de proyecto. Totalmente montado.

| Código | Ud | Descripción | Rendimiento | Precio | Importe |
|---|---|---|---|---|---|
| ANTIISLA1 | Ud | Sistema anti-isla. Controlador que evita el funcionamiento de la instalación en isla, formado por: relé anti-isla Ziehl (modelo UFR1001E o modelo SPI1021), interruptores automáticos requeridos y un contactor 63A. Segun especificaciones de proyecto. Totalmente montado. (material; 29/03/2020) | 1 | 1922.08 | 1922.08 |
| mt35amc711y | Ud | Interruptor automático en caja moldeada, electromecánico, tetrap (material; 29/03/2020) | 1 | 1345.5 | 1345.50 |
| mt35amc606Ln | Ud | Contactor de 4 contactos NA, de intensidad nominal 250 A y tensi (material; 29/03/2020) | 2 | 479.4 | 958.80 |
| mt35amc910xnn | Ud | Caja de distribución de plástico, de superficie, con puerta cieg (material; 29/03/2020) | 1 | 184.14 | 184.14 |
| mo003 | h | Oficial 1ª electricista. | 3 | 24 | 72.00 |
| mo102 | h | Ayudante electricista. | 2.5 | 17.36 | 43.40 |
| %0200 | % | Medios auxiliares | 2 % | 4525.92 | 90.52 |
|  |  | Total |  |  | 4616.44 |

**MONITVI** ud SISTEMA DE CONTROL Y MONITORIZACIÓN DE LA INSTALACIÓN SOLAR (01/09/1999)
1 ud × 7091.87 (7517.38 con costes indirectos) = 7517.38
Sistema de control y monitorización de la instalación solar (control: producción solar, almacenamiento de baterias, visualizacion, sondas, etc.). Totalmente montado.

| Código | Ud | Descripción | Rendimiento | Precio | Importe |
|---|---|---|---|---|---|
| MONITVICT1 | Ud | Sistema de control y monitorización de la instalación solar (control: producción solar, almacenamiento de baterias, visualizacion, sondas, etc.)(Victron Cerbo GX). Segun especificaciones de proyecto. (material; 11/11/2022) | 1 | 1649 | 1649.00 |
| PANT | Ud | Pantalla multifunción GX Touch 50 para acceso al sistema Cerbo Gx (función Bluetooth) (material; 11/11/2022) | 1 | 680 | 680.00 |
| BOXSENSOR | Ud | Caja de sensores (box sensor) (material; 11/11/2022) | 1 | 681 | 681.00 |
| SW | Ud | Sensor para medida de potencia consumida de la Red. (material; 11/11/2022) | 1 | 1925 | 1925.00 |
| SDRS | Ud | Sonda de radiación solar (material; 11/11/2022) | 1 | 300 | 300.00 |
| STAMB | Ud | Sonda de temperatura ambiente (material; 11/11/2022) | 1 | 100 | 100.00 |
| STMD | Ud | Sonda temperatura modulo solar (material; 11/11/2022) | 1 | 335 | 335.00 |
| SWIND | Ud | Sonda de viento (anemometro) (material; 11/11/2022) | 1 | 265 | 265.00 |
| O01OB200 | h. | Oficial 1ª electricista | 7.996 | 24 | 191.90 |
| O01OB220 | h. | Ayudante electricista | 7.996 | 22 | 175.91 |
| mt35www010b | Ud | Material auxiliar para cableado del sistema de monitorizacion. (material; 21/10/2021) | 650 | 1 | 650.00 |
| %0200 | % | Medios auxiliares | 2 % | 6952.81 | 139.06 |
|  |  | Total |  |  | 7091.87 |

**PD09.CGP010** ud CGP Sist. Fotovoltaico 150.000 Wp (02/04/2019)
1 ud × 909.3 (963.86 con costes indirectos) = 963.86
Cuadro de maniobra y protección para sistema fotovoltaico SCHNEIDER o similar compuesto por 30 modulos instalados en 6x5 (11.100 wp), con armario metálico tipo PRISMA P de SCHNEIDER o equivalente (con puerta partida, zócalo, paneles laterales, placa de montaje, etc) con capacidad para alojar todos sus componentes, con ventilación del cuadro, con equipo de limitación contra sobretensiones, con 6 interruptores de línea para los paneles y 4 fusibles de 16 A 1000V y 30 kA, con 1 interruptor magnetotérmico Curva C In 63 A, con 2 interruptores magnetotérmicos de In 32 A, así como material para maniobra (bornes conexión regletas, relés, camaras auxilares, cabezas selector/pulsador, pilotos, ctos maniobra, kit ventilación, perfil, canaleta, cableado, punteras, etc.) totalmente instalado y probado. Según Esq. Unifilar Doc. Planos.

| Código | Ud | Descripción | Rendimiento | Precio | Importe |
|---|---|---|---|---|---|
| MTA09CRP10 | ud | CGPM Sist. Fotovoltaico 20.720 W (14x4) (material; 02/04/2019) | 1 | 785.02 | 785.02 |
| O01OA060 | h. | Peón especializado | 2 | 20 | 40.00 |
| O01OA030 | h. | Oficial primera | 1 | 24 | 24.00 |
| %002 | % | Medios auxiliares | 2 % | 849.02 | 16.98 |
| %005A | % | Accesorios | 5 % | 866.00 | 43.30 |
|  |  | Total |  |  | 909.3 |

| Medición | Uds. | Parcial |
|---|---|---|
| Inst. Fuerza | 1 | 1.00 |
| Total |  | 1 |

**IEH015** m Cable eléctrico unipolar, P-Sun CPRO "PRYSMIAN", 1x4 mm2 (01/09/1999)
4500 m × 3.11 (3.3 con costes indirectos) = 14850.00
Cable eléctrico unipolar, P-Sun CPRO "PRYSMIAN", resistente a la intemperie, para instalaciones fotovoltaicas, garantizado por 30 años, tipo ZZ-F, tensión nominal 0,6/1 kV, tensión máxima en corriente continua 1,8 kV, reacción al fuego clase Eca, con conductor de cobre recocido, flexible (clase 5), de 1x4 mm² de sección, aislamiento de elastómero reticulado, de tipo EI6, cubierta de elastómero reticulado, de tipo EM5, aislamiento clase II, de color negro, y con las siguientes características: no propagación de la llama, baja emisión de humos opacos, reducida emisión de gases tóxicos, libre de halógenos, nula emisión de gases corrosivos, resistencia a la absorción de agua, resistencia al frío, resistencia a los rayos ultravioleta, resistencia a los agentes químicos, resistencia a las grasas y aceites, resistencia a los golpes y resistencia a la abrasión. Totalmente montado, conexionado y probado.
Incluye: Tendido del cable. Conexionado.
Criterio de medición de proyecto: Longitud medida según documentación gráfica de Proyecto.
Criterio de medición de obra: Se medirá la longitud realmente ejecutada según especificaciones de Proyecto.

| Código | Ud | Descripción | Rendimiento | Precio | Importe |
|---|---|---|---|---|---|
| mt35pry026e | m | Cable eléctrico unipolar, P-Sun CPRO "PRYSMIAN", resistente a la (material; 29/03/2020) | 1 | 2.22 | 2.22 |
| mo003 | h | Oficial 1ª electricista. | 0.02 | 24 | 0.48 |
| mo102 | h | Ayudante electricista. | 0.02 | 17.36 | 0.35 |
| %0200 | % | Medios auxiliares | 2 % | 3.05 | 0.06 |
|  |  | Total |  |  | 3.11 |

| Medición | Uds. | Largo | Parcial |
|---|---|---|---|
| Módulos a cuadro |  |  |  |
| String | 180 | 10 | 1800.00 |
| Conexión | 30 | 90 | 2700.00 |
| Subtotal |  |  | 4500.00 |
| Total |  |  | 4500 |

**PD09.DC0006** m Cable flexible XZ1 FA3Z-K (as) 1,8 kV DC-0,6/1 kV AC 6 mm2 (02/04/2019)
200 m × 2.3 (2.44 con costes indirectos) = 488.00
Suministro e instalación de cable flexible 1x6 mm2 unipolar ZZ-F (AS) 1,8 kV DC-0,6/1 kV AC, con conductor de cobre estañado clase 5 para servicio movil, con aislamiento y cubierta a base de elastómero termoestable libre de halógenos, según norma TÜv 2 Pfg 1169/08.2007.

| Código | Ud | Descripción | Rendimiento | Precio | Importe |
|---|---|---|---|---|---|
| MTA9DC06 | m | Cable flexible XZ1 FA3Z-K (as) 1,8 kV DC-06/1 kV AC 6 mm2 (material; 02/04/2019) | 1 | 1.05 | 1.05 |
| O01OA030 | h. | Oficial primera | 0.05 | 24 | 1.20 |
| %002 | % | Medios auxiliares | 2 % | 2.25 | 0.05 |
|  |  | Total |  |  | 2.3 |

| Medición | Uds. | Largo | Parcial |
|---|---|---|---|
| Bombas | 8 | 25 | 200.00 |
| Total |  |  | 200 |

**PD09.DC0010** m Cable flexible XZ1 FA3Z-K (as) 1,8 kV DC-0,6/1 kV AC 10 mm2 (02/04/2019)
750 m × 3.72 (3.94 con costes indirectos) = 2955.00
Suministro e instalación de cable flexible 1x10 mm2 unipolar ZZ-F (AS) 1,8 kV DC-0,6/1 kV AC, con conductor de cobre estañado clase 5 para servicio movil, con aislamiento y cubierta a base de elastómero termoestable libre de halógenos, según norma TÜv 2 Pfg 1169/08.2007.

| Código | Ud | Descripción | Rendimiento | Precio | Importe |
|---|---|---|---|---|---|
| MTA9DC10 | m | Cable flexible XZ1 FA3Z-K (as) 1,8 kV DC-06/1 kV AC 10 mm2 (material; 02/04/2019) | 1 | 1.25 | 1.25 |
| O01OA030 | h. | Oficial primera | 0.1 | 24 | 2.40 |
| %002 | % | Medios auxiliares | 2 % | 3.65 | 0.07 |
|  |  | Total |  |  | 3.72 |

| Medición | Uds. | Largo | Parcial |
|---|---|---|---|
|  | 30 | 25 | 750.00 |
| Total |  |  | 750 |

**PD09.DC0016** m Cable flexible XZ1 FA3Z-K (as) 1,8 kV DC-0,6/1 kV AC 16 mm2 (02/04/2019)
225 m × 3.84 (4.07 con costes indirectos) = 915.75
Suministro e instalación de cable flexible 1x16 mm2 unipolar ZZ-F (AS) 1,8 kV DC-0,6/1 kV AC, con conductor de cobre estañado clase 5 para servicio movil, con aislamiento y cubierta a base de elastómero termoestable libre de halógenos, según norma TÜv 2 Pfg 1169/08.2007.

| Código | Ud | Descripción | Rendimiento | Precio | Importe |
|---|---|---|---|---|---|
| MTA9DC16 | m | Cable flexible XZ1 FA3Z-K (as) 1,8 kV DC-06/1 kV AC 16 mm2 (material; 02/04/2019) | 1 | 1.36 | 1.36 |
| O01OA030 | h. | Oficial primera | 0.1 | 24 | 2.40 |
| %002 | % | Medios auxiliares | 2 % | 3.76 | 0.08 |
|  |  | Total |  |  | 3.84 |

| Medición | Uds. | Largo | Parcial |
|---|---|---|---|
| de CGD a VF | 90 | 2.5 | 225.00 |
| Total |  |  | 225 |

**PD09.CU1016** m Cable flexible 0,6/1 kV 1x16 mm2 RZ1-K Cu. (13/12/2017)
175 m × 4.74 (5.02 con costes indirectos) = 878.50
Suministro e instalción de cable flexible unipolar RZ1-K (AS) 0,6/1 kV de Cu 1x16 mm2, con cubierta exterior de poliefina termoplástica (Z1) libre de halógenos y aislamiento de polietileno reticulado (XLPE), según normativa UNE 21123-4.

| Código | Ud | Descripción | Rendimiento | Precio | Importe |
|---|---|---|---|---|---|
| MTA8047 | m | Cable flexible 1x16 mm2 RZ1-K Cu 0,6/1 kV (material; 13/12/2017) | 1 | 2.25 | 2.25 |
| O01OA030 | h. | Oficial primera | 0.1 | 24 | 2.40 |
| %002 | % | Medios auxiliares | 2 % | 4.65 | 0.09 |
|  |  | Total |  |  | 4.74 |

| Medición | Uds. | Largo | Parcial |
|---|---|---|---|
| --- Inst. Auxiliar --- |  |  |  |
| a CGD | 35 | 5 | 175.00 |
| Subtotal |  |  | 175.00 |
| Total |  |  | 175 |

**PD09.CA0050** m CANALIZACIÓN ELECT. PVC DN 50 MM I/ACCS. (02/04/2019)
200 m × 5.03 (5.33 con costes indirectos) = 1066.00
Suministro e instalación fija en superficie de canalización de tubo de PVC, serie B, de 50 mm de diámetro y 3 mm de espesor. Incluso accesorios y piezas especiales.

| Código | Ud | Descripción | Rendimiento | Precio | Importe |
|---|---|---|---|---|---|
| MT36TIE010BC | m | Tubo PVC, serie B, 50 mm diam. 3 mm esp. ext. abocard. (material; 02/04/2019) | 1 | 2.41 | 2.41 |
| %005A | % | Accesorios | 5 % | 2.41 | 0.12 |
| O01OA030 | h. | Oficial primera | 0.1 | 24 | 2.40 |
| %002 | % | Medios auxiliares | 2 % | 4.93 | 0.10 |
|  |  | Total |  |  | 5.03 |

| Medición | Uds. | Largo | Parcial |
|---|---|---|---|
|  | 10 | 20 | 200.00 |
| Total |  |  | 200 |

**PD09.EMF003** ud ESTRUCTURA SOPORTE PREFABRICADO HORMIGON Y ESTR. MET. 8 MOD FOT (02/04/2019)
35 ud × 639.27 (677.63 con costes indirectos) = 23717.05
Soporte de hormigón armado pefabricado Fimar Futur o equivalente con soporte coplanar continuo atornillado para 6 módulos, con perfileria de aluminio EN AW 6005A T6 y tornillería en acero inoxidable A2-70 con sistema de tuercas antirrobo. Formada por perfiles RCVE 4.0 y fijación kit, así como presores centrales y presores laterales. Completamente instalado.

| Código | Ud | Descripción | Rendimiento | Precio | Importe |
|---|---|---|---|---|---|
| MTA09EMV04 | ud | Soporte prefrabricado hormigon, movible (material; 20/10/2021) | 1 | 200 | 200.00 |
| MTA09EMV03 | ud | Estr. soporte alum. coplanar cub. incl. tejas 1 mod. - 8 mod (material; 02/04/2019) | 8 | 43.83 | 350.64 |
| MQ06004 | h | Camión grúa de 6 t | 1 | 41.13 | 41.13 |
| O01OA060 | h. | Peón especializado | 0.16 | 20 | 3.20 |
| O01OA030 | h. | Oficial primera | 0.08 | 24 | 1.92 |
| %002 | % | Medios auxiliares | 2 % | 596.89 | 11.94 |
| %005A | % | Accesorios | 5 % | 608.83 | 30.44 |
|  |  | Total |  |  | 639.27 |

**D00AAA010** ud ARQUETA B-125 40x40x60
35 ud × 135.97 (144.13 con costes indirectos) = 5044.55

| Medición | Uds. | Largo | Parcial |
|---|---|---|---|
|  | 4 | 8 | 32.00 |
|  | 1 | 3 | 3.00 |
| Subtotal |  |  | 35.00 |
| Total |  |  | 35 |

**D00AAA90** ud ARQUETA B-125.40x40x90 CRUCES (03/07/1997)
11 ud × 136.61 (144.81 con costes indirectos) = 1592.91
Arqueta de paso y derivación de 40x40x90 cm en cruces ejecutada con fábrica (ladrillo perforado) de 1/2 pie, con solera de hormigón HM-20/P/20IIa de 10 cm de espesor en los asentamientos del ladrillo, permeable en el fondo, tapa y marco de fundición (EN124 B125), enfoscada y bruñida interiormente, con aristas y esquinas a media caña, incluso entrada y remate de tubos de paso y derivacion y excavación precisa con eliminacion de restos a vertedero autorizado o lugar de empleo.

| Código | Ud | Descripción | Rendimiento | Precio | Importe |
|---|---|---|---|---|---|
| O01OA030 | h. | Oficial primera | 2 | 24 | 48.00 |
| O01OA070 | h. | Peón ordinario | 2 | 18 | 36.00 |
| P00CB0020 | Ud | Ladrillo perforado | 48 | 0.57 | 27.36 |
| RIEHA.1 | m³ | Hormigón en masa HM-20/P/20IIa | 0.025 | 105 | 2.63 |
| R02000015 | m³ | Mortero 1:5 de cemento PUZ-350 | 0.02 | 87 | 1.74 |
| R02000010 | m³ | Mortero 1:3 de cemento PUZ-350 | 0.022 | 96.62 | 2.13 |
| PISAss.8a | Ud | Marco-tapa fundición 40X40cm | 1 | 12.12 | 12.12 |
| D02E002 | m³ | Excavación en zanjas medios mecánicos. | 0.25 | 5.52 | 1.38 |
| D02R001 | m³ | Relleno material selecc. prestamo zanjas y trasdós o.f. | 0.28 | 9.17 | 2.57 |
| %2 | % | Medios Auxiliares (s/total) | 2 % | 133.93 | 2.68 |
|  |  | Total |  |  | 136.61 |

**P_Z2X110** m ZANJA B.T. (2X110 ) (21/03/2012)
304 m × 15.74 (16.68 con costes indirectos) = 5070.72
Canalización subterránea entubada, en zanja de dimensiones mínimas 40 cm. de ancho y 80 cm. de profundidad, incluyendo excavación de zanja, asiento con 5 cm. de hormigón HNE-25/P/20/IIa, montaje de dos tubos de material termoplástico de 110 mm. de diámetro, relleno con una capa de hormigón HNE-25/P/20/IIa hasta una altura de 10 cm. por encima de los tubos envolviéndolos completamente, y relleno con material procedente de la excavación hasta la altura donde se inicia el firme y el pavimento, sin reposición de pavimento; incluso retirada y transporte a vertedero o planta de reciclaje de los productos sobrantes de la excavación. Totalmente acabada.

| Código | Ud | Descripción | Rendimiento | Precio | Importe |
|---|---|---|---|---|---|
| PMT455 | m | Tubo PE D=110 mm (material; 10/02/2017) | 2 | 1.1 | 2.20 |
| PT5508.cinta | m | Cinta de señalización para tubos enterrados (material; 21/03/2012) | 1 | 0.21 | 0.21 |
| Pagua | m³ | Agua. (material; 16/11/2022) | 0.03 | 0.67 | 0.02 |
| PMT015 | m³ | Hormigón HNE-25/P/20/IIa en obra (material; 16/11/2022) | 0.12 | 62.92 | 7.55 |
| MMME.1baa | h | Retro de neum c/palafrtl 0,34m3 (maquinaria; 28/06/2017) | 0.04 | 50.44 | 2.02 |
| MMME.8a | h | Suplemento por martillo picador en retroexcavadora. (maquinaria; 06/06/2017) | 0.01 | 20 | 0.20 |
| MMMT.5bbb | h | Cmn de transp 12T 10m3 3ejes (maquinaria; 19/06/2017) | 0.05 | 42.29 | 2.11 |
| MMMC.3bb | h | Band vibr 140kg 660x600 cm (maquinaria; 12/06/2017) | 0.04 | 3.41 | 0.14 |
| MMMH.5c | h | Vibrador gasolina aguja ø30-50mm (maquinaria; 16/11/2022) | 0.083 | 2.59 | 0.21 |
| O01OA070 | h. | Peón ordinario | 0.06 | 18 | 1.08 |
|  |  | Total |  |  | 15.74 |

| Medición | Uds. | Largo | Parcial |
|---|---|---|---|
|  | 4 | 47 | 188.00 |
|  | 1 | 50 | 50.00 |
|  | 1 | 66 | 66.00 |
| Subtotal |  |  | 304.00 |
| Total |  |  | 304 |

**DEP3** M3 EXCAVACION EN ZANJA
7.56 M3 × 15.59 (16.53 con costes indirectos) = 124.97

| Medición | Uds. | Largo | Ancho | Alto | Parcial |
|---|---|---|---|---|---|
| Bases prefabricados | 35 | 1.2 | 1.2 | 0.15 | 7.56 |
| Total |  |  |  |  | 7.56 |

**DEP10** M3 HORMIGON DE LIMPIEZA H-10
7.56 M3 × 124.9 (132.39 con costes indirectos) = 1000.87

| Medición | Uds. | Largo | Ancho | Alto | Parcial |
|---|---|---|---|---|---|
| Bases prefabricados | 35 | 1.2 | 1.2 | 0.15 | 7.56 |
| Total |  |  |  |  | 7.56 |

### 03.002 Alumbrado exterior depósito (20/01/1996)
Importe: 27313.8
Iluminacion de la zona exterior

**D00AAA010** ud ARQUETA B-125 40x40x60
10 ud × 135.97 (144.13 con costes indirectos) = 1441.30

**D00AAA90** ud ARQUETA B-125.40x40x90 CRUCES
2 ud × 136.61 (144.81 con costes indirectos) = 289.62

**P_Z2X110** m ZANJA B.T. (2X110 )
134 m × 15.74 (16.68 con costes indirectos) = 2235.12

**P_LEDBALI** ud Baliza empotrar LED 6 W (20/10/2021)
33 ud × 157.56 (167.01 con costes indirectos) = 5511.33
Baliza empotrar en pared o suelo IGUZZINI WALKY LED 6 W o similar, fabricado en acero inoxidable y aluminio, IP 67, aislamiento eléctrico clase I, totalmente instalado y probado, sin flujo lumínico en su hemisferio superior.

| Código | Ud | Descripción | Rendimiento | Precio | Importe |
|---|---|---|---|---|---|
| O01OA030 | h. | Oficial primera | 0.5 | 24 | 12.00 |
| O01OA070 | h. | Peón ordinario | 0.5 | 18 | 9.00 |
| PledBALI | ud | Baliza empotrar LED 6 W (material; 20/10/2021) | 1 | 135 | 135.00 |
| %0100 | % | Medios auxiliares | 1 % | 156.00 | 1.56 |
|  |  | Total |  |  | 157.56 |

**P_LEDBOLA** ud Bolardo LED 13 w (20/10/2021)
27 ud × 222.71 (236.07 con costes indirectos) = 6373.89
Bolardo LED SMD o similar de 13 w, realizado en aluminio fundido y policarbonato,altura 60 cm y anchura 16 cm, IP 67, aislamiento eléctrico clase I, totalmente instalado y probado, sin flujo lumínico en su hemisferio superior.

| Código | Ud | Descripción | Rendimiento | Precio | Importe |
|---|---|---|---|---|---|
| O01OA030 | h. | Oficial primera | 0.25 | 24 | 6.00 |
| O01OA070 | h. | Peón ordinario | 0.25 | 18 | 4.50 |
| PledBOLA | ud | Bolardo LED 13 w (material; 20/10/2021) | 1 | 210 | 210.00 |
| %0100 | % | Medios auxiliares | 1 % | 220.50 | 2.21 |
|  |  | Total |  |  | 222.71 |

**P_LEDPROY** ud Proyector LED 110w (20/10/2021)
9 ud × 263.11 (278.9 con costes indirectos) = 2510.10
Proyector LED PHILIPS PH-53351699], o similar de 110w, fabricado en vidrio templado y Aluminio, IP 67, aislamiento eléctrico clase I, totalmente instalado y probado, sin flujo lumínico en su hemisferio superior.

| Código | Ud | Descripción | Rendimiento | Precio | Importe |
|---|---|---|---|---|---|
| O01OA030 | h. | Oficial primera | 0.25 | 24 | 6.00 |
| O01OA070 | h. | Peón ordinario | 0.25 | 18 | 4.50 |
| PledPROY | ud | Proyector LED 110w (material; 20/10/2021) | 1 | 250 | 250.00 |
| %0100 | % | Medios auxiliares | 1 % | 260.50 | 2.61 |
|  |  | Total |  |  | 263.11 |

**P_EIEL32eb** m Tubo rígido PVC Ø32 mm (23/11/2000)
244 m × 11.04 (11.7 con costes indirectos) = 2854.80
Tubo rígido de PVC, diámetro nominal 32 mm, para canalización de superficie, con un grado de protección mecánica 7 y con un incremento sobre el precio del tubo del 30% en concepto de uniones, accesorios y piezas especiales, totalmente instalado, sin incluir cableado, según NT-IEEV/89 y el Reglamento Eléctrotécnico de Baja Tensión 2002.

| Código | Ud | Descripción | Rendimiento | Precio | Importe |
|---|---|---|---|---|---|
| PEIEL32EB_ | m | Tubo rígido PVC Ø32 mm (material; 27/03/2017) | 1 | 4.02 | 4.02 |
| O01OB200 | h. | Oficial 1ª electricista | 0.2 | 24 | 4.80 |
| O01OA060 | h. | Peón especializado | 0.1 | 20 | 2.00 |
| %02 | % | Medios auxiliares.(s/total) (23/11/2000) | 2 % | 10.82 | 0.22 |
|  |  | Total |  |  | 11.04 |

| Medición | Uds. | Largo | Parcial |
|---|---|---|---|
| A Balizas | 21 | 4 | 84.00 |
| Red vista | 1 | 160 | 160.00 |
| Subtotal |  |  | 244.00 |
| Total |  |  | 244 |

**P_CJ_150X150** ud Caja registro 150x150 (23/11/2000)
37 ud × 7.09 (7.52 con costes indirectos) = 278.24
Caja empotrada de registro y derivación cuadrada de 150x150 mm., 10 conos de entrada y tapa opaca, IP-555. Totalmente instalada.

| Código | Ud | Descripción | Rendimiento | Precio | Importe |
|---|---|---|---|---|---|
| PCJ150X150 | ud | Cj registro 150x150 (material; 28/03/2017) | 1 | 5.95 | 5.95 |
| O01OA060 | h. | Peón especializado | 0.05 | 20 | 1.00 |
| %02 | % | Medios auxiliares.(s/total) | 2 % | 6.95 | 0.14 |
|  |  | Total |  |  | 7.09 |

| Medición | Uds. | Parcial |
|---|---|---|
|  | 21 | 21.00 |
|  | 16 | 16.00 |
| Subtotal |  | 37.00 |
| Total |  | 37 |

**D05M20005** Ud CAJA CONEX. Y PROT. P. LUZ (20/01/1996)
48 Ud × 12.88 (13.65 con costes indirectos) = 655.20
Caja de conexion y proteccion CLAVED o similar, construida en poliester reforzado en fibra de vidrio, provista de 2 fusibles para protección y derivación en columna, con una base fusible de 20A, regleta para derivación a línea general de alimentación, regleta para derivación a cable mando reductores. Totalmente instalada en columna y conexionada.

| Código | Ud | Descripción | Rendimiento | Precio | Importe |
|---|---|---|---|---|---|
| O01OB200 | h. | Oficial 1ª electricista | 0.125 | 24 | 3.00 |
| O01OA060 | h. | Peón especializado | 0.125 | 20 | 2.50 |
| P06CGV001 | Ud | CGP A.Públ.CLAVED 1465-B (material; 22/01/2001) | 1 | 6.07 | 6.07 |
| P09PF0020 | Ud | Fusible UTE gl «1» 32-50A (material; 20/01/1996) | 2 | 0.53 | 1.06 |
| %2 | % | Medios Auxiliares (s/total) | 2 % | 12.63 | 0.25 |
|  |  | Total |  |  | 12.88 |

| Medición | Uds. | Parcial |
|---|---|---|
|  | 21 | 21.00 |
|  | 27 | 27.00 |
| Subtotal |  | 48.00 |
| Total |  | 48 |

**P_RZ1KCu5G6** m RZ1-K (AS) 0,6/1 kV Cobre, Poliolefina termoplástica (Z1), 5G6 (23/11/2000)
390 m × 7.21 (7.64 con costes indirectos) = 2979.60
Conductor de sección 5G6 mm2. Características: - Tipo: RZ1-K (AS). - Tensión de aislamiento (kV): 0,6/1. - Tensión de prueba (kV): 3.500 V C.A.. durante 5 minutos. - Material conductor: Cobre electrolítico flexible (Clase V) según UNE-EN 60228, EN 60228 e IEC 60228. - Material aislamiento: Polietileno reticulado (XLPE) tipo DIX 3 según UNE 21123, HD 603 S1 e IEC 60502-1. - Material cubierta: Poliolefina termoplástica tipo DMZ-E según UNE 21123 y UNE-HD 603-1. Colocado. Color según UNE 21089 y HD 308 S2 (marcados con colores para menos de cinco conductores), UNE-EN 50334 y EN 50334 (marcados por inscripción para más de cinco conductores).- No propagación de la llama según UNE-EN 60332-1-2, EN 60332-1-2 e IEC 60332-1-2.- No propagación del incendio según UNE-EN 60332-3-24, EN 60332-3-24 e IEC 60332-3-24.- Bajo contenido de halógenos según UNE-EN 50267, EN 50267 e IEC 60754.- Baja emisión de gases corrosivos según UNE-EN 50267, EN 50267 e IEC 60754.- Baja emisión de humos opacos según UNE-EN 61034-2, EN 61034-2 e IEC 61034-2

| Código | Ud | Descripción | Rendimiento | Precio | Importe |
|---|---|---|---|---|---|
| PRZ1CU5G6 | m | RZ1-K (AS) 0,6/1 kV Cobre, Poliolefina termoplástica (Z1), 5G6. (material; 23/03/2017) | 1 | 5.83 | 5.83 |
| O01OB200 | h. | Oficial 1ª electricista | 0.01 | 24 | 0.24 |
| O01OA060 | h. | Peón especializado | 0.03 | 20 | 0.60 |
| %02 | % | Medios auxiliares.(s/total) | 2 % | 6.67 | 0.13 |
| %006 | % | Puesta en funcionamiento | 6 % | 6.80 | 0.41 |
|  |  | Total |  |  | 7.21 |

| Medición | Uds. | Largo | Parcial |
|---|---|---|---|
| Balizas | 1 | 256 | 256.00 |
| Bolardos | 1 | 134 | 134.00 |
| Subtotal |  |  | 390.00 |
| Total |  |  | 390 |

**P_RZ1KCu5G2.5** m RZ1-K (AS) 0,6/1 kV Cobre, Poliolefina termoplástica (Z1), 5G4 (23/11/2000)
250 m × 6.06 (6.42 con costes indirectos) = 1605.00
Conductor de sección 5G4 mm2. Características: - Tipo: RZ1-K (AS). - Tensión de aislamiento (kV): 0,6/1. - Tensión de prueba (kV): 3.500 V C.A.. durante 5 minutos. - Material conductor: Cobre electrolítico flexible (Clase V) según UNE-EN 60228, EN 60228 e IEC 60228. - Material aislamiento: Polietileno reticulado (XLPE) tipo DIX 3 según UNE 21123, HD 603 S1 e IEC 60502-1. - Material cubierta: Poliolefina termoplástica tipo DMZ-E según UNE 21123 y UNE-HD 603-1. Colocado. Color según UNE 21089 y HD 308 S2 (marcados con colores para menos de cinco conductores), UNE-EN 50334 y EN 50334 (marcados por inscripción para más de cinco conductores).- No propagación de la llama según UNE-EN 60332-1-2, EN 60332-1-2 e IEC 60332-1-2.- No propagación del incendio según UNE-EN 60332-3-24, EN 60332-3-24 e IEC 60332-3-24.- Bajo contenido de halógenos según UNE-EN 50267, EN 50267 e IEC 60754.- Baja emisión de gases corrosivos según UNE-EN 50267, EN 50267 e IEC 60754.- Baja emisión de humos opacos según UNE-EN 61034-2, EN 61034-2 e IEC 61034-2

| Código | Ud | Descripción | Rendimiento | Precio | Importe |
|---|---|---|---|---|---|
| PRZ1CU5G2.5 | m | RZ1-K (AS) 0,6/1 kV Cobre, Poliolefina termoplástica (Z1), 5G4 (material; 03/08/2017) | 1 | 4.77 | 4.77 |
| O01OB200 | h. | Oficial 1ª electricista | 0.01 | 24 | 0.24 |
| O01OA060 | h. | Peón especializado | 0.03 | 20 | 0.60 |
| %02 | % | Medios auxiliares.(s/total) | 2 % | 5.61 | 0.11 |
| %006 | % | Puesta en funcionamiento | 6 % | 5.72 | 0.34 |
|  |  | Total |  |  | 6.06 |

| Medición | Uds. | Largo | Parcial |
|---|---|---|---|
| Proyectores | 1 | 250 | 250.00 |
| Total |  |  | 250 |

**P_RZ1KCu3G2.5** m RZ1-K (AS) 0,6/1 kV Cobre, Poliolefina termoplástica (Z1), 3G2.5 (23/11/2000)
138 m × 3.96 (4.2 con costes indirectos) = 579.60
Conductor de sección 3G2.5 mm2. Características: - Tipo: RZ1-K (AS). - Tensión de aislamiento (kV): 0,6/1. - Tensión de prueba (kV): 3.500 V C.A.. durante 5 minutos. - Material conductor: Cobre electrolítico flexible (Clase V) según UNE-EN 60228, EN 60228 e IEC 60228. - Material aislamiento: Polietileno reticulado (XLPE) tipo DIX 3 según UNE 21123, HD 603 S1 e IEC 60502-1. - Material cubierta: Poliolefina termoplástica tipo DMZ-E según UNE 21123 y UNE-HD 603-1. Colocado. Color según UNE 21089 y HD 308 S2 (marcados con colores para menos de cinco conductores), UNE-EN 50334 y EN 50334 (marcados por inscripción para más de cinco conductores).- No propagación de la llama según UNE-EN 60332-1-2, EN 60332-1-2 e IEC 60332-1-2.- No propagación del incendio según UNE-EN 60332-3-24, EN 60332-3-24 e IEC 60332-3-24.- Bajo contenido de halógenos según UNE-EN 50267, EN 50267 e IEC 60754.- Baja emisión de gases corrosivos según UNE-EN 50267, EN 50267 e IEC 60754.- Baja emisión de humos opacos según UNE-EN 61034-2, EN 61034-2 e IEC 61034-2

| Código | Ud | Descripción | Rendimiento | Precio | Importe |
|---|---|---|---|---|---|
| PRZ1CU3G2.5 | m | RZ1-K (AS) 0,6/1 kV Cobre, Poliolefina termoplástica (Z1), 3G2.5 (material; 03/08/2017) | 1 | 2.83 | 2.83 |
| O01OB200 | h. | Oficial 1ª electricista | 0.01 | 24 | 0.24 |
| O01OA060 | h. | Peón especializado | 0.03 | 20 | 0.60 |
| %02 | % | Medios auxiliares.(s/total) | 2 % | 3.67 | 0.07 |
| %006 | % | Puesta en funcionamiento | 6 % | 3.74 | 0.22 |
|  |  | Total |  |  | 3.96 |

| Medición | Uds. | Largo | Parcial |
|---|---|---|---|
|  | 21 | 4 | 84.00 |
|  | 27 | 2 | 54.00 |
| Subtotal |  |  | 138.00 |
| Total |  |  | 138 |

### 03.003 Instalaciones eléctricas baja tensión depósito (03/07/1997)
Importe: 65637.41
lineas eléctricas en BT

**P_Z2X110** m ZANJA B.T. (2X110 )
336 m × 15.74 (16.68 con costes indirectos) = 5604.48

| Medición | Uds. | Largo | Parcial |
|---|---|---|---|
| Derivacion individual | 1 | 306 | 306.00 |
| Apq | 1 | 30 | 30.00 |
| Subtotal |  |  | 336.00 |
| Total |  |  | 336 |

**D00AAA010** ud ARQUETA B-125 40x40x60
7 ud × 135.97 (144.13 con costes indirectos) = 1008.91

**D00AAA90** ud ARQUETA B-125.40x40x90 CRUCES
2 ud × 136.61 (144.81 con costes indirectos) = 289.62

**D00AAA010i** Ud ARQUETA C-250 40x40x60 (04/10/2017)
6 Ud × 372.45 (394.8 con costes indirectos) = 2368.80
Arqueta de paso y derivación de 40x40x60 cm. ejecutada con fábrica (ladrillo perforado) de 1/2 pie, con solera de hormigón HM-20/P/20IIa de 10 cm de espesor en los asentamientos del ladrillo, permeable en el fondo, tapa y marco de fundición (EN124 C250), enfoscada y bruñida interiormente, con aristas y esquinas a media caña, incluso entrada y remate de tubos de paso y derivacion y excavación precisa con eliminacion de restos a vertedero autorizado o lugar de empleo.

| Código | Ud | Descripción | Rendimiento | Precio | Importe |
|---|---|---|---|---|---|
| O01OA030 | h. | Oficial primera | 2 | 24 | 48.00 |
| O01OA060 | h. | Peón especializado | 2 | 20 | 40.00 |
| PFFC.4ba | ud | Ladrillo c macizo 24x11.5x5 maq (material; 21/10/2021) | 270 | 0.26 | 70.20 |
| PRCM.5ccb | t | Mortero industrial GP CSIV W2 (material; 04/10/2017) | 0.109 | 123.53 | 13.46 |
| PBPC.2cbbc | m³ | HA-30/F/15/XD2 (material; 16/11/2022) | 0.154 | 135 | 20.79 |
| PUCA32bf | ud | Tapa+marco fund C-250 arq 80X80mm (material; 21/10/2021) | 1 | 180 | 180.00 |
|  |  | Total |  |  | 372.45 |

**PD09.CGP037** ud Cuadro Gral Maniobra y Protección BT (02/04/2019)
1 ud × 3067.34 (3251.38 con costes indirectos) = 3251.38
Cuadro de general de maniobra y protección instalación auxiliar en armario metálico tipo PRISMA P de SCHNEIDER o equivalente (con puerta partida, zócalo, paneles laterales, placa de montaje, etc) con capacidad para alojar todos sus componentes, con ventilación forzada del cuadro, y compuesto por:
- 1 ud Interruptor en carga 3P+N
- 1 ud Seccionador 1P+N
- 1 ud Magnetotérmico doméstico o análogo (IEC 60898), In 40 A, Icu 25 kA, cruva B, 3P+N
- 1 ud Magnetotérmico doméstico o análogo (IEC 60898), In 40 A, Icu 25 kA, cruva C, 3P+N
- 13 uds Magnetotérmico doméstico o análogo (IEC 60898), In 6 A, Icu 6 kA, curva C, 1P+N
- 4 ud Magnetotérmico doméstico o análogo (IEC 60898), In 16 A, Icu 6 kA, curva C, 1P+N
- 2 uds Magnetotérmico doméstico o análogo (IEC 60898), In 25 A, Icu 6 kA, curva C, 1P+N
- 1 ud Magnetotérmico doméstico o análogo (IEC 60898), In 16 A, Icu 10 kA, curva C, 1P+N
- 7 uds Magnetotérmico doméstico o análogo (IEC 60898), In 10 A, Icu 6 kA, curva C, 1P+N
- 1 ud Magnetotérmico doméstico o análogo (IEC 60898), In 25 A, Icu 10 kA, curva C, 1P+N
- 1 ud Diferencial Selectivo, In 40 A, Sensibilidad 500 mA, Clase A., 4P
- 1 ud Diferencial Selectivo, In 40 A, Sensibilidad 300 mA, Clase AC., 2P
- 8 uds Diferenciales Instantáneo, In 25 A, Sensibilidad 30 mA, Clase AC., 2P
- 1 ud Limitador de sobretensión transitoria, Tipo 1+2, Iimp 100 kA, Up 2,5 kV, 3P+N
así como material para maniobra (bornes conexión regletas, relés, camaras auxilares, cabezas selector/pulsador, pilotos, ctos maniobra, kit ventilación, perfil, canaleta, cableado, punteras, etc.) totalmente instalado y probado. Según Esq. Unifilar Doc. Planos.

| Código | Ud | Descripción | Rendimiento | Precio | Importe |
|---|---|---|---|---|---|
| MTA09CGPA37 | ud | Cuadro Gral Maniobra y Protección Inst. Aux. BT Cab. 37 (material; 21/10/2021) | 1 | 2800 | 2800.00 |
| O01OA060 | h. | Peón especializado | 2 | 20 | 40.00 |
| O01OA030 | h. | Oficial primera | 1 | 24 | 24.00 |
| %002 | % | Medios auxiliares | 2 % | 2864.00 | 57.28 |
| %005A | % | Accesorios | 5 % | 2921.28 | 146.06 |
|  |  | Total |  |  | 3067.34 |

**P_ITSI_NRES** ud Interruptor simple normal estanco de superficie (23/11/2000)
6 ud × 23.38 (24.78 con costes indirectos) = 148.68
Interruptor estanco de superficie de calidad media con mecanismo completo de 10A/250 V con tecla y con marco, incluso pequeño material y totalmente instalado, conectado y en correcto estado de funcionamiento.

| Código | Ud | Descripción | Rendimiento | Precio | Importe |
|---|---|---|---|---|---|
| PITSINRES | ud | Interr simple normal estanco (material; 28/03/2017) | 1 | 20.63 | 20.63 |
| O01OA060 | h. | Peón especializado | 0.05 | 20 | 1.00 |
| %02 | % | Medios auxiliares.(s/total) | 2 % | 21.63 | 0.43 |
| %006 | % | Puesta en funcionamiento | 6 % | 22.06 | 1.32 |
|  |  | Total |  |  | 23.38 |

**P_ITCO_NRES** ud Interruptor conmutador estanco de superficie (23/11/2000)
4 ud × 25.08 (26.58 con costes indirectos) = 106.32
Interruptor conmutador estanco de superficie de calidad media con mecanismo completo de 10A/250 V con tecla y con marco, incluso pequeño material y totalmente instalado, conectado y en correcto estado de funcionamiento.

| Código | Ud | Descripción | Rendimiento | Precio | Importe |
|---|---|---|---|---|---|
| PITCONRES | ud | Interruptor conmutador estanco de superficie de calidad media con mecanismo completo de 10A/250 V con tecla y con marco, incluso pequeño material. (material; 28/03/2017) | 1 | 22.2 | 22.20 |
| O01OA060 | h. | Peón especializado | 0.05 | 20 | 1.00 |
| %02 | % | Medios auxiliares.(s/total) | 2 % | 23.20 | 0.46 |
| %006 | % | Puesta en funcionamiento | 6 % | 23.66 | 1.42 |
|  |  | Total |  |  | 25.08 |

**P_TOCO_NOES** ud Toma corriente s estanca 10/16A (23/11/2000)
4 ud × 26.49 (28.08 con costes indirectos) = 112.32
Toma de corriente doméstica estanca de calidad media para instalaciones de superficie, 2 polos+tierra lateral, con mecanismo completo de 10/16A, 230 V y tapa, incluso marco, totalmente instalada, conectada y en correcto estado de funcionamiento, según el Reglamento Electrotécnico de Baja Tensión 2002.

| Código | Ud | Descripción | Rendimiento | Precio | Importe |
|---|---|---|---|---|---|
| PTOCONOES | ud | Toma corriente s estn 10/16A (material; 28/03/2017) | 1 | 23.5 | 23.50 |
| O01OA060 | h. | Peón especializado | 0.05 | 20 | 1.00 |
| %02 | % | Medios auxiliares.(s/total) | 2 % | 24.50 | 0.49 |
| %006 | % | Puesta en funcionamiento | 6 % | 24.99 | 1.50 |
|  |  | Total |  |  | 26.49 |

**P_LUM_AUEMS** ud Lum autonoma emergencia 160 lmn estanca (23/11/2000)
6 ud × 78.39 (83.09 con costes indirectos) = 498.54
Luminaria autónoma para alumbrado de emergencia estanca de calidad media, material de la envolvente autoextinguible y grado de protección IP45, con dos leds de alta luminosidad para garantizar alumbrado de señalización permanente, con lámpara fluorescente de tubo lineal de 6 W, 160 lúmenes, superficie cubierta de 32 m2 y 1 hora de autonomía, alimentación de 220 V y conexión para mando a distancia, instalada, conectada y en correcto estado de funcionamiento, según el Reglamento Electrotécnico de Baja Tensión 2002.

| Código | Ud | Descripción | Rendimiento | Precio | Importe |
|---|---|---|---|---|---|
| PLUMAUEMS | ud | Lum autn emer 160 lmn estn (material; 28/03/2017) | 1 | 71.5 | 71.50 |
| O01OA060 | h. | Peón especializado | 0.05 | 20 | 1.00 |
| %02 | % | Medios auxiliares.(s/total) | 2 % | 72.50 | 1.45 |
| %006 | % | Puesta en funcionamiento | 6 % | 73.95 | 4.44 |
|  |  | Total |  |  | 78.39 |

**P_LUM_FLU** ud Luminaria Led estanca. 46.5 W (23/11/2000)
16 ud × 60.82 (64.47 con costes indirectos) = 1031.52
Luminaria Led. Servicio: Ambiente industrial. Caracterísiticas:-Tipo: Luminaria estanca de adosar o suspender. - Marca: INDALUX o similar. - Modelo: 402 IXC 2x36. - Reflector: en chapa de acero tratado.-Lámpara: - Potencia (W): 46.5. - Tensión (V): 230. - Frecuencia (Hz): 50. - Dimensiones (mm): 1.275 x 170 x 108 mm. - Protección: IP-65. - Incluye dos cáncamos. - Incluye equipo electrónico con caldeo.

| Código | Ud | Descripción | Rendimiento | Precio | Importe |
|---|---|---|---|---|---|
| PLUMFLU | ud | Luminaria led estanca. 46.5 W (material; 28/03/2017) | 1 | 55.25 | 55.25 |
| O01OA060 | h. | Peón especializado | 0.05 | 20 | 1.00 |
| %02 | % | Medios auxiliares.(s/total) | 2 % | 56.25 | 1.13 |
| %006 | % | Puesta en funcionamiento | 6 % | 57.38 | 3.44 |
|  |  | Total |  |  | 60.82 |

**P_CJ_100X100** ud Caja registro 100x100 (23/11/2000)
15 ud × 6.11 (6.48 con costes indirectos) = 97.20
Caja empotrada de registro y derivación cuadrada de 100x100 mm., 7 conos de entrada y tapa opaca, IP-555. Totalmente instalada.

| Código | Ud | Descripción | Rendimiento | Precio | Importe |
|---|---|---|---|---|---|
| PCJ100X100 | ud | Cj registro 100x100 (material; 28/03/2017) | 1 | 4.65 | 4.65 |
| O01OA060 | h. | Peón especializado | 0.05 | 20 | 1.00 |
| %02 | % | Medios auxiliares.(s/total) | 2 % | 5.65 | 0.11 |
| %006 | % | Puesta en funcionamiento | 6 % | 5.76 | 0.35 |
|  |  | Total |  |  | 6.11 |

**P_CJ_150X150** ud Caja registro 150x150
15 ud × 7.09 (7.52 con costes indirectos) = 112.80

**P_EIEL16eb** m Tubo rígido PVC Ø16 mm (23/11/2000)
25 m × 11.06 (11.72 con costes indirectos) = 293.00
Tubo rígido de PVC, diámetro nominal 16 mm, para canalización de superficie, con un grado de protección mecánica 7 y con un incremento sobre el precio del tubo del 30% en concepto de uniones, accesorios y piezas especiales, totalmente instalado, sin incluir cableado, según NT-IEEV/89 y el Reglamento Eléctrotécnico de Baja Tensión 2002.

| Código | Ud | Descripción | Rendimiento | Precio | Importe |
|---|---|---|---|---|---|
| PEIEL16EB_ | m | Tubo rígido PVC Ø16 mm (material; 27/03/2017) | 1 | 3.43 | 3.43 |
| O01OB200 | h. | Oficial 1ª electricista | 0.2 | 24 | 4.80 |
| O01OA060 | h. | Peón especializado | 0.1 | 20 | 2.00 |
| %02 | % | Medios auxiliares.(s/total) | 2 % | 10.23 | 0.20 |
| %006 | % | Puesta en funcionamiento | 6 % | 10.43 | 0.63 |
|  |  | Total |  |  | 11.06 |

**P_IEIEL20eb** m Tubo rígido PVC Ø20 mm (23/11/2000)
40 m × 11.28 (11.96 con costes indirectos) = 478.40
Tubo rígido de PVC, diámetro nominal 20 mm, para canalización de superficie, con un grado de protección mecánica 7 y con un incremento sobre el precio del tubo del 30% en concepto de uniones, accesorios y piezas especiales, totalmente instalado, sin incluir cableado, según NT-IEEV/89 y el Reglamento Eléctrotécnico de Baja Tensión 2002.

| Código | Ud | Descripción | Rendimiento | Precio | Importe |
|---|---|---|---|---|---|
| PEIEL20EB_ | m | Tubo rígido PVC Ø20 mm (material; 03/08/2017) | 1 | 3.63 | 3.63 |
| O01OB200 | h. | Oficial 1ª electricista | 0.2 | 24 | 4.80 |
| O01OA060 | h. | Peón especializado | 0.1 | 20 | 2.00 |
| %02 | % | Medios auxiliares.(s/total) | 2 % | 10.43 | 0.21 |
| %006 | % | Puesta en funcionamiento | 6 % | 10.64 | 0.64 |
|  |  | Total |  |  | 11.28 |

**P_IEIEL25eb** m Tubo rígido PVC Ø25 mm (23/11/2000)
40 m × 11.47 (12.16 con costes indirectos) = 486.40
Tubo rígido de PVC, diámetro nominal 25 mm, para canalización de superficie, con un grado de protección mecánica 7 y con un incremento sobre el precio del tubo del 30% en concepto de uniones, accesorios y piezas especiales, totalmente instalado, sin incluir cableado, según NT-IEEV/89 y el Reglamento Eléctrotécnico de Baja Tensión 2002.

| Código | Ud | Descripción | Rendimiento | Precio | Importe |
|---|---|---|---|---|---|
| PEIEL25EB_ | m | Tubo rígido PVC Ø25 mm (material; 03/08/2017) | 1 | 3.81 | 3.81 |
| O01OB200 | h. | Oficial 1ª electricista | 0.2 | 24 | 4.80 |
| O01OA060 | h. | Peón especializado | 0.1 | 20 | 2.00 |
| %02 | % | Medios auxiliares.(s/total) | 2 % | 10.61 | 0.21 |
| %006 | % | Puesta en funcionamiento | 6 % | 10.82 | 0.65 |
|  |  | Total |  |  | 11.47 |

**P_EIEL32eb** m Tubo rígido PVC Ø32 mm
40 m × 11.04 (11.7 con costes indirectos) = 468.00

**PD09.BP0200** m Bandeja met. var. electrosoldadas 60x200 mm REJIBAND o eq. (02/04/2019)
20 m × 22.06 (23.38 con costes indirectos) = 467.60
Bandeja metálica REJIBAND o equivalente, de varillas electrosoldadas con borde de seguridad redondeado, con resistencia a la corrosión clase C8 > 1000 horas, continuidad eléctrica según la norma IEC 61537, con sistema completo de instalación, con soportes y accesorios.

| Código | Ud | Descripción | Rendimiento | Precio | Importe |
|---|---|---|---|---|---|
| MTA09BP200 | M | Bandeja met. var. electrosoldadas 60x200 mm (material; 02/04/2019) | 1.05 | 17.44 | 18.31 |
| %005A | % | Accesorios | 5 % | 18.31 | 0.92 |
| O01OA030 | h. | Oficial primera | 0.1 | 24 | 2.40 |
| %002 | % | Medios auxiliares | 2 % | 21.63 | 0.43 |
|  |  | Total |  |  | 22.06 |

| Medición | Uds. | Largo | Parcial |
|---|---|---|---|
| Accesorios | 1 | 20 | 20.00 |
| Total |  |  | 20 |

**P_BX060200** m Bandeja de PVC de 60x200 mm (23/11/2000)
80 m × 44.18 (46.83 con costes indirectos) = 3746.40
Bandeja aislante de 60x200. Servicio: Portacables en interior. Características: - Marca: UNEX o equivalente. - Modelo: U23X. - Tipo: aislante con tapa. - Altura de la bandeja (mm): 60. - Anchura de la bandeja (mm): 100. - Espesor de la bandeja (mm): 2. - Rango de temperatura de servicio (ºC): -20..60. - Ejecución del fondo: ranurado. - Ejecución de la tapa: lisa. - Material de bandeja y tapa: PVC con resistencia al fuego M1 según UNE-EN 23727. - Material de los accesorios (soportes, uniones, codos, tabiques separadores): PVC con resistencia al fuego M1 según UNE-EN 23727. - Material de la tornillería de fijación: acero inoxidable. - Aislante eléctrica y sin necesidad de puesta a tierra. - Anticorrosiva por humedad. - Color: RAL7030. - Incluye parte proporcional de uniones, esquinas, fijaciones, derivaciones y soportes.

| Código | Ud | Descripción | Rendimiento | Precio | Importe |
|---|---|---|---|---|---|
| PBX060200_ | m | Bandeja de PVC de 60x200 mm (material; 27/03/2017) | 1 | 38.38 | 38.38 |
| O01OB200 | h. | Oficial 1ª electricista | 0.02 | 24 | 0.48 |
| O01OA060 | h. | Peón especializado | 0.1 | 20 | 2.00 |
| %02 | % | Medios auxiliares.(s/total) | 2 % | 40.86 | 0.82 |
| %006 | % | Puesta en funcionamiento | 6 % | 41.68 | 2.50 |
|  |  | Total |  |  | 44.18 |

| Medición | Uds. | Largo | Parcial |
|---|---|---|---|
| Distribucion interior | 1 | 80 | 80.00 |
| Total |  |  | 80 |

**P_RZ1KCu1x050** m RZ1-K (AS) 0,6/1 kV Cobre, Poliolefina termop(Z1),1x95 mm² (23/11/2000)
925 m × 8.68 (9.2 con costes indirectos) = 8510.00
Conductor de sección 1x95 mm2. Características: - Tipo: RZ1-K (AS). - Tensión de aislamiento (kV): 0,6/1. - Tensión de prueba (kV): 3.500 V C.A.. durante 5 minutos. - Material conductor: Cobre electrolítico flexible (Clase V) según UNE-EN 60228, EN 60228 e IEC 60228. - Material aislamiento: Polietileno reticulado (XLPE) tipo DIX 3 según UNE 21123, HD 603 S1 e IEC 60502-1. - Material cubierta: Poliolefina termoplástica tipo DMZ-E según UNE 21123 y UNE-HD 603-1. Colocado. Color según UNE 21089 y HD 308 S2 (marcados con colores para menos de cinco conductores), UNE-EN 50334 y EN 50334 (marcados por inscripción para más de cinco conductores).- No propagación de la llama según UNE-EN 60332-1-2, EN 60332-1-2 e IEC 60332-1-2.- No propagación del incendio según UNE-EN 60332-3-24, EN 60332-3-24 e IEC 60332-3-24.- Bajo contenido de halógenos según UNE-EN 50267, EN 50267 e IEC 60754.- Baja emisión de gases corrosivos según UNE-EN 50267, EN 50267 e IEC 60754.- Baja emisión de humos opacos según UNE-EN 61034-2, EN 61034-2 e IEC 61034-2

| Código | Ud | Descripción | Rendimiento | Precio | Importe |
|---|---|---|---|---|---|
| PRZ1CU1X50 | m | RZ1-K (AS) 0,6/1 kV Cobre, Poliolefina termop(Z1),1x95 mm² (material; 03/08/2017) | 1 | 6.79 | 6.79 |
| O01OB200 | h. | Oficial 1ª electricista | 0.01 | 24 | 0.24 |
| O01OA060 | h. | Peón especializado | 0.05 | 20 | 1.00 |
| %02 | % | Medios auxiliares.(s/total) | 2 % | 8.03 | 0.16 |
| %006 | % | Puesta en funcionamiento | 6 % | 8.19 | 0.49 |
|  |  | Total |  |  | 8.68 |

| Medición | Uds. | Largo | Parcial |
|---|---|---|---|
|  | 5 | 185 | 925.00 |
| Total |  |  | 925 |

**P_RZ1KCu1x016** m RZ1-K (AS) 0,6/1 kV Cobre, Poliolefina termop(Z1), 1x16 mm² (23/11/2000)
100 m × 9.7 (10.28 con costes indirectos) = 1028.00
Conductor de sección 1x16 mm2. Características: - Tipo: RZ1-K (AS). - Tensión de aislamiento (kV): 0,6/1. - Tensión de prueba (kV): 3.500 V C.A.. durante 5 minutos. - Material conductor: Cobre electrolítico flexible (Clase V) según UNE-EN 60228, EN 60228 e IEC 60228. - Material aislamiento: Polietileno reticulado (XLPE) tipo DIX 3 según UNE 21123, HD 603 S1 e IEC 60502-1. - Material cubierta: Poliolefina termoplástica tipo DMZ-E según UNE 21123 y UNE-HD 603-1. Colocado. Color según UNE 21089 y HD 308 S2 (marcados con colores para menos de cinco conductores), UNE-EN 50334 y EN 50334 (marcados por inscripción para más de cinco conductores).- No propagación de la llama según UNE-EN 60332-1-2, EN 60332-1-2 e IEC 60332-1-2.- No propagación del incendio según UNE-EN 60332-3-24, EN 60332-3-24 e IEC 60332-3-24.- Bajo contenido de halógenos según UNE-EN 50267, EN 50267 e IEC 60754.- Baja emisión de gases corrosivos según UNE-EN 50267, EN 50267 e IEC 60754.- Baja emisión de humos opacos según UNE-EN 61034-2, EN 61034-2 e IEC 61034-2

| Código | Ud | Descripción | Rendimiento | Precio | Importe |
|---|---|---|---|---|---|
| PRZ1CU1X16 | m | RZ1-K (AS) 0,6/1 kV Cobre, Poliolefina termop(Z1), 1x16 mm² (material; 09/07/2019) | 1 | 7.73 | 7.73 |
| O01OB200 | h. | Oficial 1ª electricista | 0.01 | 24 | 0.24 |
| O01OA060 | h. | Peón especializado | 0.05 | 20 | 1.00 |
| %02 | % | Medios auxiliares.(s/total) | 2 % | 8.97 | 0.18 |
| %006 | % | Puesta en funcionamiento | 6 % | 9.15 | 0.55 |
|  |  | Total |  |  | 9.7 |

| Medición | Uds. | Largo | Parcial |
|---|---|---|---|
| Grupo | 5 | 20 | 100.00 |
| Total |  |  | 100 |

**P_RZ1KCu1x010** m RZ1-K (AS) 0,6/1 kV Cobre, Poliolefina termop(Z1), 1x10 mm² (23/11/2000)
75 m × 5.53 (5.86 con costes indirectos) = 439.50
Conductor de sección 1x10 mm2. Características: - Tipo: RZ1-K (AS). - Tensión de aislamiento (kV): 0,6/1. - Tensión de prueba (kV): 3.500 V C.A.. durante 5 minutos. - Material conductor: Cobre electrolítico flexible (Clase V) según UNE-EN 60228, EN 60228 e IEC 60228. - Material aislamiento: Polietileno reticulado (XLPE) tipo DIX 3 según UNE 21123, HD 603 S1 e IEC 60502-1. - Material cubierta: Poliolefina termoplástica tipo DMZ-E según UNE 21123 y UNE-HD 603-1. Colocado. Color según UNE 21089 y HD 308 S2 (marcados con colores para menos de cinco conductores), UNE-EN 50334 y EN 50334 (marcados por inscripción para más de cinco conductores).- No propagación de la llama según UNE-EN 60332-1-2, EN 60332-1-2 e IEC 60332-1-2.- No propagación del incendio según UNE-EN 60332-3-24, EN 60332-3-24 e IEC 60332-3-24.- Bajo contenido de halógenos según UNE-EN 50267, EN 50267 e IEC 60754.- Baja emisión de gases corrosivos según UNE-EN 50267, EN 50267 e IEC 60754.- Baja emisión de humos opacos según UNE-EN 61034-2, EN 61034-2 e IEC 61034-2

| Código | Ud | Descripción | Rendimiento | Precio | Importe |
|---|---|---|---|---|---|
| PRZ1CU1X10 | m | RZ1-K (AS) 0,6/1 kV Cobre, Poliolefina termop(Z1), 1x10 mm² (material; 09/07/2019) | 1 | 3.88 | 3.88 |
| O01OB200 | h. | Oficial 1ª electricista | 0.01 | 24 | 0.24 |
| O01OA060 | h. | Peón especializado | 0.05 | 20 | 1.00 |
| %02 | % | Medios auxiliares.(s/total) | 2 % | 5.12 | 0.10 |
| %006 | % | Puesta en funcionamiento | 6 % | 5.22 | 0.31 |
|  |  | Total |  |  | 5.53 |

| Medición | Uds. | Largo | Parcial |
|---|---|---|---|
|  | 5 | 15 | 75.00 |
| Total |  |  | 75 |

**P_RZ1KCu5G6** m RZ1-K (AS) 0,6/1 kV Cobre, Poliolefina termoplástica (Z1), 5G6
25 m × 7.21 (7.64 con costes indirectos) = 191.00

**P_RZ1KCu5G2.5** m RZ1-K (AS) 0,6/1 kV Cobre, Poliolefina termoplástica (Z1), 5G4
150 m × 6.06 (6.42 con costes indirectos) = 963.00

| Medición | Uds. | Largo | Parcial |
|---|---|---|---|
| Bombas | 6 | 25 | 150.00 |
| Total |  |  | 150 |

**P_RZ1KCu3G2.5** m RZ1-K (AS) 0,6/1 kV Cobre, Poliolefina termoplástica (Z1), 3G2.5
100 m × 3.96 (4.2 con costes indirectos) = 420.00

| Medición | Uds. | Largo | Parcial |
|---|---|---|---|
| Alimentacion instrumentacion | 5 | 20 | 100.00 |
| Total |  |  | 100 |

**P_H07VKC1x2.5** m H07V-K 450/750 V Cobre, 1x2.5 mm². (23/11/2000)
450 m × 2 (2.12 con costes indirectos) = 954.00
Cable con conductor de cobre 450/750 V de tensión asignada, con designación H07V-K, unipolar, de sección 1 x 2,5 mm2, con aislamiento PVC, colocado.

| Código | Ud | Descripción | Rendimiento | Precio | Importe |
|---|---|---|---|---|---|
| PH07KCU1X2.5 | m | H07V-K 450/750 V Cobre, 2.5 mm². Unipolar (material; 03/08/2017) | 1 | 1.01 | 1.01 |
| O01OB200 | h. | Oficial 1ª electricista | 0.01 | 24 | 0.24 |
| O01OA060 | h. | Peón especializado | 0.03 | 20 | 0.60 |
| %02 | % | Medios auxiliares.(s/total) | 2 % | 1.85 | 0.04 |
| %006 | % | Puesta en funcionamiento | 6 % | 1.89 | 0.11 |
|  |  | Total |  |  | 2 |

| Medición | Uds. | Largo | Ancho | Parcial |
|---|---|---|---|---|
| Puntos interiores | 10 | 15 | 3 | 450.00 |
| Total |  |  |  | 450 |

**P_H07VKC1x1.5** m H07V-K 450/750 V Cobre, 1x1.5 mm². (23/11/2000)
675 m × 1.57 (1.66 con costes indirectos) = 1120.50
Cable con conductor de cobre 450/750 V de tensión asignada, con designación H07V-K, unipolar, de sección 1 x 1,5 mm2, con aislamiento PVC, colocado.

| Código | Ud | Descripción | Rendimiento | Precio | Importe |
|---|---|---|---|---|---|
| PH07KCU1X1.5 | m | H07V-K 450/750 V Cobre, 1.5 mm². Unipolar (material; 23/03/2017) | 1 | 0.61 | 0.61 |
| O01OB200 | h. | Oficial 1ª electricista | 0.01 | 24 | 0.24 |
| O01OA060 | h. | Peón especializado | 0.03 | 20 | 0.60 |
| %02 | % | Medios auxiliares.(s/total) | 2 % | 1.45 | 0.03 |
| %006 | % | Puesta en funcionamiento | 6 % | 1.48 | 0.09 |
|  |  | Total |  |  | 1.57 |

| Medición | Uds. | Largo | Ancho | Parcial |
|---|---|---|---|---|
| Iluminacion interior | 15 | 15 | 3 | 675.00 |
| Total |  |  |  | 675 |

**P_RVKC12G1.5** m RV-K 0,6/1 kV Cobre, Policloruro de vinilo (PVC),12G1.5. Multico (23/11/2000)
150 m × 5.61 (5.95 con costes indirectos) = 892.50
Conductor de sección 12g1,5 mm2. Servicio: Mando y control en ambientes no explosivos. Características: - Tipo: RV-K según normas constructivas UNE 21.123-2. - Marca: PRYSMIAN o similar. - Modelo: RETENAX FLEX Iris Tech. - Tensión de aislamiento (kV): 0,6/1. - Tensión de prueba (kV): 3,5 en c.a. durante 5 minutos. - Ensayos de fuego: - No propagación de la llama (UNE EN 60332-1-2; IEC 60332-1-2; NFC 32070-C2); - Reducida emisión de halógenos (UNE EN 50267-2-1; IEC 60754-1; Emisión CLH<14 %). - Temperatura máxima en conductor: 90 ºC en continuo, 250 ºC en cortocircuito. - Material conductor: Cobre electrolítico recocido. - Material aislamiento: XLPE, tipo DIX3 s/ HD 603-1. - Material cubierta: mezcla de PVC, tipo DMV-18 s/ HD 603-1.

| Código | Ud | Descripción | Rendimiento | Precio | Importe |
|---|---|---|---|---|---|
| PRVCU12G1.5 | m | RV-K 0,6/1 kV Cobre, Policloruro de vinilo (PVC),12G1.5. Multico (material; 27/03/2017) | 1 | 4.35 | 4.35 |
| O01OB200 | h. | Oficial 1ª electricista | 0.01 | 24 | 0.24 |
| O01OA060 | h. | Peón especializado | 0.03 | 20 | 0.60 |
| %02 | % | Medios auxiliares.(s/total) | 2 % | 5.19 | 0.10 |
| %006 | % | Puesta en funcionamiento | 6 % | 5.29 | 0.32 |
|  |  | Total |  |  | 5.61 |

| Medición | Uds. | Largo | Parcial |
|---|---|---|---|
| Actuadores | 6 | 25 | 150.00 |
| Total |  |  | 150 |

**P_AUX** ud Caja de tomas estanca. (23/11/2000)
1 ud × 130.83 (138.68 con costes indirectos) = 138.68
Armario: SCHNEIDER ELECTRIC o equivalente
Modelo: KAEDRA o equivalente
Marca Aparamenta: SCHNEIDER ELECTRIC o equivalente
Unidades: 1 unidades, en emplazamientos designado en plano.
Descripción: Cofret estanco de superficie, con sistema de cierre por presión. (Sin cerradura)
Incluye:
2 Tomas monofásica 230V 2P+TT 16A tipo Schuko.
1 Toma trifásica 400V 3P+TT 32A tipo Cetac
Aparamenta:
1 Interruptor diferencial 40A
1 Interruptor automático magnetotermico C60N 3P×32A
1 Interruptor automático magnetotérmico C60N 2P×16A
Caja totalmente instalada en lugar designado en plano, incluso soportes a pared, conexionado de línea trifásica desde cuadro local correspondiente, bajo bandeja o tubo.

| Código | Ud | Descripción | Rendimiento | Precio | Importe |
|---|---|---|---|---|---|
| Pccaux | ud | Caja de tomas estanca (material; 21/09/2017) | 1 | 120 | 120.00 |
| O01OA060 | h. | Peón especializado | 0.05 | 20 | 1.00 |
| %02 | % | Medios auxiliares.(s/total) | 2 % | 121.00 | 2.42 |
| %006 | % | Puesta en funcionamiento | 6 % | 123.42 | 7.41 |
|  |  | Total |  |  | 130.83 |

**P_VARSOP** ud Variador de frecuencia 22 kw - 400V (11/03/2002)
3 ud × 3744.87 (3969.56 con costes indirectos) = 11908.68
Suministro, instalacion y puesta en marcha de variador de frecuencia SINAMICS G120X o similar de 22 KW - 400 V. Según especificación técnica. IP 54. Cableado en armario correspondiente. Funcionando.

| Código | Ud | Descripción | Rendimiento | Precio | Importe |
|---|---|---|---|---|---|
| Pvarsop | ud | Variador SINAMICS G120X 22 KW (material; 11/11/2022) | 1 | 3200 | 3200.00 |
| O01OB200 | h. | Oficial 1ª electricista | 5 | 24 | 120.00 |
| O01OB220 | h. | Ayudante electricista | 5 | 22 | 110.00 |
| %003 | % | material auxiliar | 3 % | 3430.00 | 102.90 |
| %006 | % | Puesta en funcionamiento | 6 % | 3532.90 | 211.97 |
|  |  | Total |  |  | 3744.87 |

| Medición | Uds. | Parcial |
|---|---|---|
| Recirculación | 3 | 3.00 |
| Total |  | 3 |

**P_VALPOLI** ud Variador de frecuencia 0.55 kw - 400V (11/03/2002)
3 ud × 715.13 (758.04 con costes indirectos) = 2274.12
Suministro, instalacion y puesta en marcha de variador de frecuencia Powerr electronics o equivalente modelo SD700 6 2XY de tension 400V y potencia 0.55 Kw. Según especificación técnica. IP 54. Cableado en armario correspondiente. Funcionando.

| Código | Ud | Descripción | Rendimiento | Precio | Importe |
|---|---|---|---|---|---|
| Pvarpoli | ud | Variador SD700 6 2xy 0.55 kw (material; 21/10/2021) | 1 | 425 | 425.00 |
| O01OB200 | h. | Oficial 1ª electricista | 5 | 24 | 120.00 |
| O01OB220 | h. | Ayudante electricista | 5 | 22 | 110.00 |
| %003 | % | material auxiliar | 3 % | 655.00 | 19.65 |
| %006 | % | Puesta en funcionamiento | 6 % | 674.65 | 40.48 |
|  |  | Total |  |  | 715.13 |

| Medición | Uds. | Parcial |
|---|---|---|
| Dosificacion | 3 | 3.00 |
| Total |  | 3 |

**P_RCuModBUS** m Conductor MODBUS/PROFIBUS (23/11/2000)
150 m × 2.55 (2.7 con costes indirectos) = 405.00
Cable Ethernet de par trenzado apantallado de categoría 5 recto o cruzado con conector RJ45.

| Código | Ud | Descripción | Rendimiento | Precio | Importe |
|---|---|---|---|---|---|
| PRCUMODBUS_ | m | Conductor MODBUS/PROFIBUS (material; 27/03/2017) | 1 | 1.52 | 1.52 |
| O01OB200 | h. | Oficial 1ª electricista | 0.01 | 24 | 0.24 |
| O01OA060 | h. | Peón especializado | 0.03 | 20 | 0.60 |
| %02 | % | Medios auxiliares.(s/total) | 2 % | 2.36 | 0.05 |
| %006 | % | Puesta en funcionamiento | 6 % | 2.41 | 0.14 |
|  |  | Total |  |  | 2.55 |

| Medición | Uds. | Largo | Parcial |
|---|---|---|---|
| Instrumentacion | 1 | 150 | 150.00 |
| Total |  |  | 150 |

**P_CCTRL11** ud Caja de control 1M/1P (23/11/2000)
6 ud × 176.83 (187.44 con costes indirectos) = 1124.64
Caja de control 1M/1P. Servicio: Control a pie de máquina. Características: - Marca: TELEMECANIQUE o equivalente. - Modelo: XAL. - Material: metálica. - Grado de protección: IP 65. - Dimensiones (mm): 106 x 68 x 53. - Mando: pulsador de marcha y de paro (SETA), con resorte de retorno. - Incluye soporte de fijación, en AISI316. Totalmente instalado.

| Código | Ud | Descripción | Rendimiento | Precio | Importe |
|---|---|---|---|---|---|
| PCCTRL11_ | ud | Caja de control 1M/1P. Servicio: Control a pie de máquina. Características: - Marca: TELEMECANIQUE o similar. - Modelo: XAL. - Material: metálica. - Grado de protección: IP 65. - Dimensiones (mm): 106 x 68 x 53. - Mando: pulsador de marcha y de paro, con resorte de retorno. - Incluye soporte de fijación, en AISI316 (material; 27/03/2017) | 1 | 66.75 | 66.75 |
| PSUPORT | ud | Soporte AISI 316L (material; 21/09/2017) | 1 | 90 | 90.00 |
| O01OB200 | h. | Oficial 1ª electricista | 0.2 | 24 | 4.80 |
| O01OA060 | h. | Peón especializado | 0.1 | 20 | 2.00 |
| %02 | % | Medios auxiliares.(s/total) | 2 % | 163.55 | 3.27 |
| %006 | % | Puesta en funcionamiento | 6 % | 166.82 | 10.01 |
|  |  | Total |  |  | 176.83 |

| Medición | Uds. | Parcial |
|---|---|---|
| Bombas | 6 | 6.00 |
| Total |  | 6 |

**PD09.RTTM29** ud Red toma tierra masas. (27/07/2016)
1 ud × 448.56 (475.47 con costes indirectos) = 475.47
Red de toma de tierra de las masas de la instalación compuesta por conductor de cobre desnudo de 35 mm2 de sección y 75,0 m. de longitud, 2 picas verticales de 2,0 m de longitud. Totalmente instalada y probada.

| Código | Ud | Descripción | Rendimiento | Precio | Importe |
|---|---|---|---|---|---|
| MTA8060 | m | Conductor cobre desnudo 35 mm2 (material; 27/07/2016) | 75 | 2.81 | 210.75 |
| MTA8061 | ud | Pica vertical L=2,0 m y Ø > 14,6 mm (material; 27/07/2016) | 2 | 18 | 36.00 |
| %015 | % | Accesorios (02/04/2019) | 15 % | 246.75 | 37.01 |
| O01OA030 | h. | Oficial primera | 6.5 | 24 | 156.00 |
| %002 | % | Medios auxiliares | 2 % | 439.76 | 8.80 |
|  |  | Total |  |  | 448.56 |

**PD09.RTTN30** ud Red de toma de tierra del neutro. (27/07/2016)
1 ud × 333.19 (353.18 con costes indirectos) = 353.18
Red de toma de tierra del neutro compuesta por conductor de cobre desnudo de 35 mm2 de sección y 40,0 m de longitud, 2 picas verticales aisladas con 2,0 m de longitud. Totalmente instalada y probada.

| Código | Ud | Descripción | Rendimiento | Precio | Importe |
|---|---|---|---|---|---|
| MTA8060 | m | Conductor cobre desnudo 35 mm2 | 40 | 2.81 | 112.40 |
| MTA8061 | ud | Pica vertical L=2,0 m y Ø > 14,6 mm | 2 | 18 | 36.00 |
| %015 | % | Accesorios | 15 % | 148.40 | 22.26 |
| O01OA030 | h. | Oficial primera | 5 | 24 | 120.00 |
| O01OB170 | h. | Oficial 1º fontanero | 1.5 | 24 | 36.00 |
| %002 | % | Medios auxiliares | 2 % | 326.66 | 6.53 |
|  |  | Total |  |  | 333.19 |

**P_TIERRA** m Cable de tierra. (23/11/2000)
1500 m × 4.75 (5.04 con costes indirectos) = 7560.00
Conducción de puesta a tierra enterrada a una profundidad mínima de 80 cm., instalada con conductor de cobre desnudo recocido de 35 mm2 de sección, incluso excavación y relleno, medida desde la arqueta de conexión hasta la última pica, según el Reglamento Electrotécnico de Baja Tensión 2002. Totalmente instalado.

| Código | Ud | Descripción | Rendimiento | Precio | Importe |
|---|---|---|---|---|---|
| PTIERRA | m | Cable de tierra.Servicio: Red de tierras. (material; 22/02/2017) | 1 | 3.75 | 3.75 |
| O01OB200 | h. | Oficial 1ª electricista | 0.01 | 24 | 0.24 |
| O01OA060 | h. | Peón especializado | 0.02 | 20 | 0.40 |
| %02 | % | Medios auxiliares.(s/total) | 2 % | 4.39 | 0.09 |
| %006 | % | Puesta en funcionamiento | 6 % | 4.48 | 0.27 |
|  |  | Total |  |  | 4.75 |

**P_ETIE** ud Electrodo de tierra. (23/11/2000)
75 ud × 17.95 (19.03 con costes indirectos) = 1427.25
Piqueta de puesta de tierra formada por electrodo de acero recubierto de cobre de diámetro 14 mm y longitud 2 metros, incluso hincado y conexiones, según el Reglamento Electrotécnico de Baja Tensión 2002. Totalmente instalado.

| Código | Ud | Descripción | Rendimiento | Precio | Importe |
|---|---|---|---|---|---|
| PETIE | ud | Electrodo de tierra.Servicio: Red de tierras (material; 24/06/2014) | 1 | 13.8 | 13.80 |
| O01OB200 | h. | Oficial 1ª electricista | 0.1 | 24 | 2.40 |
| O01OA060 | h. | Peón especializado | 0.02 | 20 | 0.40 |
| %02 | % | Medios auxiliares.(s/total) | 2 % | 16.60 | 0.33 |
| %006 | % | Puesta en funcionamiento | 6 % | 16.93 | 1.02 |
|  |  | Total |  |  | 17.95 |

**P_GRAPA** ud Aprietacables para fijación de cable de tierra a la ferralla de (23/11/2000)
80 ud × 3.7 (3.92 con costes indirectos) = 313.60
Aprietacables para fijación de cable de tierra a la ferralla de la cimentación, según el Reglamento Electrotécnico de Baja Tensión 2002. Totalmente instalado.

| Código | Ud | Descripción | Rendimiento | Precio | Importe |
|---|---|---|---|---|---|
| PGRAPA | ud | Aprietacables para fijación de cable de tierra a la ferralla de la cimentación, según el Reglamento Electrotécnico de Baja Tensión 2002. (material; 22/02/2017) | 1 | 3.02 | 3.02 |
| O01OA060 | h. | Peón especializado | 0.02 | 20 | 0.40 |
| %02 | % | Medios auxiliares.(s/total) | 2 % | 3.42 | 0.07 |
| %006 | % | Puesta en funcionamiento | 6 % | 3.49 | 0.21 |
|  |  | Total |  |  | 3.7 |

**P_SOLDA** ud Soldadura aluminotérmica (23/11/2000)
75 ud × 17.45 (18.5 con costes indirectos) = 1387.50
Soldadura aluminotérmica para puesta a tierra, incluye parte propocional de utilización de molde de carbón, manilla y cartucho de polvora, incluso encendido, pequeño material, mano de obra y un acabado total, según el Reglamento Electrotécnico de Baja Tensión 2002. Totalmente ejecutada.

| Código | Ud | Descripción | Rendimiento | Precio | Importe |
|---|---|---|---|---|---|
| PSOLDAL | ud | Soldadura aluminotérmica para puesta a tierra, incluye parte propocional de utilización de molde de carbón, manilla y cartucho de polvora, incluso encendido, pequeño material, y un acabado total, según el Reglamento Electrotécnico de Baja Tensión 2002. (material; 22/02/2017) | 1 | 13.34 | 13.34 |
| O01OB200 | h. | Oficial 1ª electricista | 0.1 | 24 | 2.40 |
| O01OA060 | h. | Peón especializado | 0.02 | 20 | 0.40 |
| %02 | % | Medios auxiliares.(s/total) | 2 % | 16.14 | 0.32 |
| %006 | % | Puesta en funcionamiento | 6 % | 16.46 | 0.99 |
|  |  | Total |  |  | 17.45 |

**P_PUENTE** ud Puente de comprobación de tierras (23/11/2000)
2 ud × 25.74 (27.28 con costes indirectos) = 54.56
Puente de comprobación. Servicio: Comprobación de la red de tierras. Características: Ejecutado en pletina de cobre cadmiado. Anchura (mm): 25. Espesor (mm): 6. Incluye su instalación en obra, los medios auxiliares precisos y las pruebas de funcionamiento. Sin incluir la arqueta de registro.

| Código | Ud | Descripción | Rendimiento | Precio | Importe |
|---|---|---|---|---|---|
| PUENTT | ud | Puente de comprobación. Servicio: Comprobación de la red de tierras. Características: Ejecutado en pletina de cobre cadmiado. Anchura (mm): 25. Espesor (mm): 6. (material; 22/02/2017) | 1 | 21 | 21.00 |
| O01OB200 | h. | Oficial 1ª electricista | 0.1 | 24 | 2.40 |
| O01OA060 | h. | Peón especializado | 0.02 | 20 | 0.40 |
| %02 | % | Medios auxiliares.(s/total) | 2 % | 23.80 | 0.48 |
| %006 | % | Puesta en funcionamiento | 6 % | 24.28 | 1.46 |
|  |  | Total |  |  | 25.74 |

**P_ARQTI** ud Arqueta de registro conexión tierras (23/11/2000)
3 ud × 197.3 (209.14 con costes indirectos) = 627.42
Arqueta de registro de conexión de puesta a tierra de dimensiones interiores 51x51x50 cm. realizada con fábrica de ladrillo macizo de 1/2 pié de espesor recibido con mortero de cemento 1/6, enfoscada y bruñida en su interior, i/solera de hormigón HM-20 N/mm2 y tapa de hormigón armado HA 25/B/20/IIa, con parrilla formada por redondos de diámetro 8 mm. cada 10 cm. y refuerzo perimetral formado por perfil de acero laminado L 60.6, soldado a la malla con cerco de perfil L 70.7 y patillas de anclaje en cada uno de sus ángulos, tubo de fibrocemento ligero de diámetro 60 mm. y punto de puesta a tierra, incluso conexiones, sin incluir excavación, relleno y transporte de tierras sobrantes a vertedero, según el Reglamento Electrotécnico de Baja Tensión 2002.

| Código | Ud | Descripción | Rendimiento | Precio | Importe |
|---|---|---|---|---|---|
| O01OA030 | h. | Oficial primera | 1.267 | 24 | 30.41 |
| O01OA070 | h. | Peón ordinario | 1.402 | 18 | 25.24 |
| PBAC.2aa | t | CEM II/B-P 32.5 N granel (material; 19/01/2023) | 0.44 | 115 | 50.60 |
| PBRA.1abb | t | Arena 0/3 triturada lvd 10km (material; 12/06/2017) | 1.564 | 9.61 | 15.03 |
| Pagua | m³ | Agua. | 0.261 | 0.67 | 0.17 |
| PU05DA060 | ud | Tapa H-A y cerco met 60x60x6 (material; 25/06/2014) | 1 | 8.28 | 8.28 |
| PU10DA001 | ud | Ladrillo cerámico 24x12x7 (material; 07/09/2009) | 100 | 0.08 | 8.00 |
| PBPC.2abaa | m³ | H 20 plástica TM 20 I (material; 19/01/2023) | 0.15 | 105 | 15.75 |
| PEAA.2c | kg | Acero B 500 S elaborado en taller y montado en jaulas para ser colocado en obra. (material; 19/01/2023) | 20 | 1.45 | 29.00 |
| %02 | % | Medios auxiliares.(s/total) | 2 % | 182.48 | 3.65 |
| %006 | % | Puesta en funcionamiento | 6 % | 186.13 | 11.17 |
|  |  | Total |  |  | 197.3 |

**P_PARARRA** ud Pararrayos radio protec. 100 m (23/11/2000)
1 ud × 2357.02 (2498.44 con costes indirectos) = 2498.44
Pararrayos con dispositivo de cebado, radio de protección 100 m, incluyendo pieza de adaptación cabezal-mástil, mástil de acero inoxidable de 60 mm, cableado de cobre de 70 mm2, i/ abrazadera y tubo en PVC rígido de protección en los últimos 3 metros junto a tierra, puesta a tierra con puente de comprobaciónformado por pletina de cobre y placa para toma de tierra en cobre de 500x500x2 mm. Todo ello sobre arqueta de registro de polipropileno con tapa, según nroma UNE-21186 y especificaciones técnicas.

| Código | Ud | Descripción | Rendimiento | Precio | Importe |
|---|---|---|---|---|---|
| PPARARRA | ud | Pararrayos RDC y accesorios (material; 11/07/2017) | 1 | 1760 | 1760.00 |
| O01OA030 | h. | Oficial primera | 10 | 24 | 240.00 |
| O01OA070 | h. | Peón ordinario | 10 | 18 | 180.00 |
| %02 | % | Medios auxiliares.(s/total) | 2 % | 2180.00 | 43.60 |
| %006 | % | Puesta en funcionamiento | 6 % | 2223.60 | 133.42 |
|  |  | Total |  |  | 2357.02 |

### 03.004 Bombas recirculación (07/01/2009)
Importe: 31702.9

**A050109010** ud Bomba centrífuga 250 m3/h 10m (01/06/2009)
2 ud × 14705.1 (15587.41 con costes indirectos) = 31174.82
Bomba en línea simple de rotor seco GRUNDFOS MODELO TP 150-155/4 A-F-A-BQQE-NW3, o similar, equipada con un cierre mecánico no balanceado según EN 12756 y accionadas por un motor asíncrono según IEC 60034, caudal y altura de impulsion: 250 m3/h, 10m, totalmetne instalada y probada.

| Código | Ud | Descripción | Rendimiento | Precio | Importe |
|---|---|---|---|---|---|
| O01OA030 | h. | Oficial primera | 3.93 | 24 | 94.32 |
| O01OA070 | h. | Peón ordinario | 4.73 | 18 | 85.14 |
| O01OA020 | h. | Capataz | 3.84 | 25 | 96.00 |
| MQ06004 | h | Camión grúa de 6 t | 1 | 41.13 | 41.13 |
| M02GE010 | h. | Grúa telescópica autoprop. 20 t. | 1 | 42.51 | 42.51 |
| EQ00780 | Ud | Bomba centrífuga 250 m3/h 10m (material; 27/01/2023) | 1 | 14346 | 14346.00 |
|  |  | Total |  |  | 14705.1 |

**A050109011** ud Bancada de anclaje y soporte para bomba (07/01/2009)
2 ud × 249.09 (264.04 con costes indirectos) = 528.08
Dado de anclaje de hormigón HA-25/P/20/I, para bomba, incluida la colocación de armaduras y el vibrado del hormigón.

| Código | Ud | Descripción | Rendimiento | Precio | Importe |
|---|---|---|---|---|---|
| O01OA030 | h. | Oficial primera | 2.5 | 24 | 60.00 |
| O01OA070 | h. | Peón ordinario | 2.5 | 18 | 45.00 |
| A020107003 | m³ | HA-25/B/20/I ó IIa en eltos horizontales vertido bomba (material; 07/01/2009) | 0.5 | 151.64 | 75.82 |
| A020300002 | kg | Suministro y colocación acero para armaduras en barras B 500 S (material; 11/05/2016) | 35 | 1.88 | 65.80 |
| %0100 | % | Medios auxiliares | 1 % | 246.62 | 2.47 |
|  |  | Total |  |  | 249.09 |

### 03.005 Cloración depósito (14/11/2006)
Importe: 42141.65

**A050701023** Ud Panel de control y analizador de agua i/bombas dosif (27/05/2019)
1 Ud × 32574.7 (34529.18 con costes indirectos) = 34529.18
Panel de regulación y control de cloro, compuesto por sistema de dosificación constituido por 3 BOMBAS GAMMA X 2+1R, o equivalentes, con tuberías y juntas de PVC/EPDM, con estructura cerrada de PP. Armario de protección de exterior, con el fin de aislar el skid de dosificación, probeta de calibración, manómetros, válvulas contrapresión, válvulas de inyección, SISTEMA DE MEDICIÓN constituido por sistema de medición y regulación multicanal y multiparámetro DULCOMARIN III, o equivalente, en las tuberías de salida del depósito, sondas de medición de cloro libre, pH y redox, sensor de cloro CGE 2-CAN o equivalente, sensor de pH PHEP 112 SE o equivalente, sensor de redox RHEP Pt SE o equivalente, estación para medición de turbidez, DULCOTEST o equivalente, filtro de protección para evitar daños por presencia de partículas sólidas, caja eléctrica de control y alimentación de equipos, incluyendo el conexionado de la señales emitidas por los caudalímetros de entrada, cableado y conexionado general. sistema montado, probado y en servicio

| Código | Ud | Descripción | Rendimiento | Precio | Importe |
|---|---|---|---|---|---|
| O01OA030 | h. | Oficial primera | 2 | 24 | 48.00 |
| O01OA070 | h. | Peón ordinario | 5 | 18 | 90.00 |
| O01OA020 | h. | Capataz | 2 | 25 | 50.00 |
| MQ06004 | h | Camión grúa de 6 t | 1.5 | 41.13 | 61.70 |
| EQ02823 | u | Panel de control y analizador agua (material; 11/11/2022) | 1 | 32325 | 32325.00 |
|  |  | Total |  |  | 32574.7 |

**PC046** ud Cuba antirebose con capacidad para 1000 l
3 ud × 672 (712.32 con costes indirectos) = 2136.96
Cubeto móvil de retención antirebose con capacidad para 1000 l, de polietileno rotomoldeado.

| Código | Ud | Descripción | Rendimiento | Precio | Importe |
|---|---|---|---|---|---|
| O01OA030 | h. | Oficial primera | 1 | 24 | 24.00 |
| O01OA070 | h. | Peón ordinario | 2 | 18 | 36.00 |
| ERFCUB | ud | cubeto movil antirebose 1000 l (material; 10/03/2022) | 1 | 601.33 | 601.33 |
| 02.12 | h. | camión grúa vol.8 m3. | 0.16 | 25.12 | 4.02 |
| %0100 | % | Medios auxiliares | 1 % | 665.35 | 6.65 |
|  |  | Total |  |  | 672 |

**PC047** ud Depósito para almacenaje cloro 1000 l
3 ud × 616.71 (653.71 con costes indirectos) = 1961.13
Depósito dosificador, fabricado en polietileno lineal de alta densidad (PEAD) con tratamiento anti-UV. apto para sistema de dosificación de productos químicos, sistemas de cloración, etc...con tapa rosacada e indicadores de nivel de líquido, zona superior reforzada para el montaje de agitadores y bombas dosificadores y entrantes verticales para mejorar la mezcla.

| Código | Ud | Descripción | Rendimiento | Precio | Importe |
|---|---|---|---|---|---|
| O01OA030 | h. | Oficial primera | 1 | 24 | 24.00 |
| O01OA070 | h. | Peón ordinario | 2 | 18 | 36.00 |
| DEPCLOR | ud | Depósito almacenaje cloro 1000 l (material; 10/03/2022) | 1 | 546.58 | 546.58 |
| 02.12 | h. | camión grúa vol.8 m3. | 0.16 | 25.12 | 4.02 |
| %0100 | % | Medios auxiliares | 1 % | 610.60 | 6.11 |
|  |  | Total |  |  | 616.71 |

**EQ01606** Ud VÁLVULA DE BOLA EN PVC. DN-50. (14/11/2006)
3 Ud × 24.38 (25.84 con costes indirectos) = 77.52

| Código | Ud | Descripción | Rendimiento | Precio | Importe |
|---|---|---|---|---|---|
| U_EQ01606 | UD | VÁLVULA DE BOLA EN PVC. DN-50. (material; 19/09/2012) | 1 | 20.19 | 20.19 |
| %MO15 | % | MANO DE OBRA EQUIPOS MECÁNICOS (28/03/2008) | 15 % | 20.19 | 3.03 |
| %TM5 | % | TRANSPORTE MATERIAL (14/11/2006; Presupuesto 5) | 5 % | 23.22 | 1.16 |
|  |  | Total |  |  | 24.38 |

| Medición | Uds. | Parcial |
|---|---|---|
| Depósito Hipoclorito sódico | 1 | 1.00 |
| Carga | 2 | 2.00 |
| Subtotal |  | 3.00 |
| Total |  | 3 |

**EQ01603** Ud VÁLVULA DE BOLA EN PVC. DN-25. (14/11/2006)
6 Ud × 11.41 (12.09 con costes indirectos) = 72.54

| Código | Ud | Descripción | Rendimiento | Precio | Importe |
|---|---|---|---|---|---|
| U_EQ01603 | UD | VÁLVULA DE BOLA EN PVC. DN-25. (material; 19/09/2012) | 1 | 9.45 | 9.45 |
| %MO15 | % | MANO DE OBRA EQUIPOS MECÁNICOS | 15 % | 9.45 | 1.42 |
| %TM5 | % | TRANSPORTE MATERIAL | 5 % | 10.87 | 0.54 |
|  |  | Total |  |  | 11.41 |

| Medición | Uds. | Parcial |
|---|---|---|
| Dosificación Hipoclorito sódico | 6 | 6.00 |
| Total |  | 6 |

**EQ016181** Ud VÁLVULA DE CONTRAPRESIÓN DN 25 MM (14/11/2006)
2 Ud × 276.22 (292.79 con costes indirectos) = 585.58
VÁLVULA DE CONTRAPRESIÓN DN 25 MM MATERIAL: PP. -MEMBRANA:; REVESTIDA PTFE-316. -POSICIÓN DEL TARADO: 7 BAR. -VÁLVULA DE CONTRAPRESIÓN AJUSTABLE DE 1,5 A 3,5 BAR INCLUSO INSTALACIÓN EN OBRA, MEDIOS AUXILIARES PRECISOS Y PRUEBAS DE FUNCIONAMIENTO

| Código | Ud | Descripción | Rendimiento | Precio | Importe |
|---|---|---|---|---|---|
| U_EQ016181 | UD | VÁLVULA DE CONTRAPRESIÓN DN 25 MM (material; 19/09/2012) | 1 | 228.76 | 228.76 |
| %MO15 | % | MANO DE OBRA EQUIPOS MECÁNICOS | 15 % | 228.76 | 34.31 |
| %TM5 | % | TRANSPORTE MATERIAL | 5 % | 263.07 | 13.15 |
|  |  | Total |  |  | 276.22 |

| Medición | Uds. | Parcial |
|---|---|---|
| Servicio impulsión | 2 | 2.00 |
| Total |  | 2 |

**EQ016182** Ud AMORTIGUADOR DE IMPULSOS (14/11/2006)
1 Ud × 437.36 (463.6 con costes indirectos) = 463.60
AMORTIGUADOR PULSACIONES DN 10 MM. -MATERIAL CUERPO: PP. -VEJIGA; VITÓN. -VOLUMEN: 0,075 LITROS. INCLUSO INSTALACIÓN EN OBRA, MEDIOS AUXILIARES PRECISOS Y PRUEBAS DE FUNCIONAMIENTO.

| Código | Ud | Descripción | Rendimiento | Precio | Importe |
|---|---|---|---|---|---|
| U_EQ016182 | UD | AMORTIGUADOR DE IMPULSOS (material; 19/09/2012) | 1 | 362.2 | 362.20 |
| %MO15 | % | MANO DE OBRA EQUIPOS MECÁNICOS | 15 % | 362.20 | 54.33 |
| %TM5 | % | TRANSPORTE MATERIAL | 5 % | 416.53 | 20.83 |
|  |  | Total |  |  | 437.36 |

| Medición | Uds. | Parcial |
|---|---|---|
| Servicio impulsión | 1 | 1.00 |
| Total |  | 1 |

**EQ03004** M TUBERÍA DE POLIETILENO DN-50 (14/11/2006)
11 M × 6.36 (6.74 con costes indirectos) = 74.14
TUBERÍA DE POLIETILENO PN10 DN-50, INCLUSO P.P DE UNIONES Y ACCESORIOS.

| Código | Ud | Descripción | Rendimiento | Precio | Importe |
|---|---|---|---|---|---|
| U_EQ03004 | M | TUBERÍA DE POLIETILENO DN-50 (material; 19/09/2012) | 1 | 5.27 | 5.27 |
| %MO15 | % | MANO DE OBRA EQUIPOS MECÁNICOS | 15 % | 5.27 | 0.79 |
| %TM5 | % | TRANSPORTE MATERIAL | 5 % | 6.06 | 0.30 |
|  |  | Total |  |  | 6.36 |

| Medición | Uds. | Parcial |
|---|---|---|
| Dosificación Hipoclorito sódico |  |  |
| Vaciado | 3 | 3.00 |
| Rebose | 4 | 4.00 |
| Carga | 4 | 4.00 |
| Subtotal |  | 11.00 |
| Total |  | 11 |

**EQ03001** M TUBERÍA DE POLIETILENO DN-25 (14/11/2006)
121.2 M × 5.02 (5.32 con costes indirectos) = 644.78
TUBERÍA DE POLIETILENO PN10 DN-25, INCLUSO P.P DE UNIONES Y ACCESORIOS.

| Código | Ud | Descripción | Rendimiento | Precio | Importe |
|---|---|---|---|---|---|
| U_EQ03001 | UD | TUBERÍA DE POLIETILENO DN-25 (material; 19/09/2012) | 1 | 4.16 | 4.16 |
| %MO15 | % | MANO DE OBRA EQUIPOS MECÁNICOS | 15 % | 4.16 | 0.62 |
| %TM5 | % | TRANSPORTE MATERIAL | 5 % | 4.78 | 0.24 |
|  |  | Total |  |  | 5.02 |

| Medición | Uds. | Largo | Parcial |
|---|---|---|---|
| Servicio impulsión | 1 | 1.2 | 1.20 |
|  | 3 | 40 | 120.00 |
| Subtotal |  |  | 121.20 |
| Total |  |  | 121.2 |

**EQ21017** Ud RACOR DE CONEXIÓN PARA MANGUERA. (14/11/2006)
1 Ud × 39.86 (42.25 con costes indirectos) = 42.25

| Código | Ud | Descripción | Rendimiento | Precio | Importe |
|---|---|---|---|---|---|
| UEQ21017 | UD | RACOR DE CONEXIÓN PARA MANGUERA. (material; 19/09/2012) | 1 | 33.01 | 33.01 |
| %MO15 | % | MANO DE OBRA EQUIPOS MECÁNICOS | 15 % | 33.01 | 4.95 |
| %TM5 | % | TRANSPORTE MATERIAL | 5 % | 37.96 | 1.90 |
|  |  | Total |  |  | 39.86 |

| Medición | Uds. | Parcial |
|---|---|---|
| Carga | 1 | 1.00 |
| Total |  | 1 |

**PCCUBDEP** ud CUBRICIÓN DEPÓSITOS CLORO (19/01/2023)
1 ud × 1006.21 (1066.58 con costes indirectos) = 1066.58
Cubrición de los 3 depósitos de cloro a base de perfilería de acero galvanizado tubo de 50*50*1,5 mm y chapa metálica galvanizada de 3 mm de grosor, piezas y tornillería de conexión en acero galvanizado. Cimentación de soportes de HA-25 medidas 25x25x25 cm. Totalmente acabado

| Código | Ud | Descripción | Rendimiento | Precio | Importe |
|---|---|---|---|---|---|
| O01OA030 | h. | Oficial primera | 1 | 24 | 24.00 |
| O01OA070 | h. | Peón ordinario | 2 | 18 | 36.00 |
| ESTRUCCUIB | ud | cubierta más perfilería (material; 20/02/2023) | 1 | 925 | 925.00 |
| 9.51 | m3 | HA-25/F/15/XD1. (material; 20/02/2023) | 0.09 | 125 | 11.25 |
| %0100 | % | Medios auxiliares | 1 % | 996.25 | 9.96 |
|  |  | Total |  |  | 1006.21 |

**LAVAOJOS** UD DUCHA LAVAOJOS (19/01/2023)
1 UD × 459.8 (487.39 con costes indirectos) = 487.39
Lavaojos a pared de acero galvanizado con accionamiento mediante palanca o pedal, totaslmente instalada
CARACTERÍSTICAS:
Lavaojos con estructura de acero galvanizado, para ser usada en casos de salpicaduras de elementos nocivos a los ojos, en el que el agua produzca un efecto de arrastre de la sustancia nociva.
Estructura en acero con tratamiento galvanizado y cubeta en ABS.
Se activa manualmente mediante palanca o pedal.
Alimentación mediante el agua potable de la red.
CARACTERÍSTICAS TÉCNICAS:
Presión hidráulica: de 0,2 a 0,8 MPA
Entrada de agua: ½ pulgada IPS
Salida de agua: 1 ¼ pulgada IPS
NORMATIVA:
EN15154-2 Normativa europea para lavaojos.

| Código | Ud | Descripción | Rendimiento | Precio | Importe |
|---|---|---|---|---|---|
| A012M000 | h | Oficial 1a montador (material; 19/01/2023; Presupuesto 24) | 2.8 | 24 | 67.20 |
| A012N000 | h | Oficial 1a de obra pública (mano de obra; 19/01/2023; Presupuesto 24) | 1.5 | 24 | 36.00 |
| A013M000 | h | Ayudante montador (mano de obra; 19/01/2023; Presupuesto 22) | 2.8 | 22 | 61.60 |
| DUCHALAVAOJOS | ud | ducha lavaojos y conexiones (material; 20/02/2023) | 1 | 295 | 295.00 |
|  |  | Total |  |  | 459.8 |

### 03.006 Control y automatización en deposito (11/03/2002)
Importe: 100776.44

**PEAUTOM03** Ud Cuadro de Automatización PLC (08/09/2009)
1 Ud × 14168.42 (15018.53 con costes indirectos) = 15018.53
Envolvente CUADRO PLC, fabricante: Schneider o similar Tensión nominal Circuito Principal: 230V Tensión Auxiliar: 24 Vac, 24Vdc Cantidad de Paneles: 1, Dimensiones (AnchoxAltoxProfundidad): 849x210x500 mm
CONTENIENDO:
Autómata programable, con 144 ED, 31 SD, 21 EA por transitor con bloques de relés independientes, 39 EA, y 11 ED, 23 EA y 8 S/A vía bus de campo, alojado en armario metálico dotado de puerta transparente, dotado de la siguiente aparamenta:
- 1 Ud. CJ2M-CPU31 CPU Ethernet 5K pasos
- 1 Ud. CJ1W-PA202 Fuente alimentación 100/240Vca 5Vcc 2,8A Relé
- 1 Ud. CJ1W-IC101 Módulo Expansión Control E/S
- 1 Ud. CJ1W-II101 Módulo Expansión Interface E/S
- 1 Ud. CS1W-CN713 CHN Cable CS1-CS1 70cm
- 5 Ud. CJ1W-ID262-CHN Módulo 32 Entradas 24 VDC MIL
- 5 Ud. Manguera/conector MIL 32 pins (1,5 mts)
- 5 Ud. Bases 32 RELÉS conector MIL 32 pins (DI OPTOAISLADAS)
- 2 Ud. CJ1W-OC211 CHN Módulo 32 Salidas transistor
- 2 Ud. Manguera/conector MIL 32 pins (1,5 mts)
- 2 Ud. Bases 32 RELÉS conector MIL 32 pins (DI OPTOAISLADAS)
- 3 Ud. CJ1W-AD081-V1 NL Módulo 8 Entradas analógicas (4-20mA) resolución 1/8000
- 1 Ud. CJ1W-DA08C Módulo 8 Salidas Analógicas Corriente (4-20mA) resolución 1/8000
- 1 Ud. CJ1W-SCU41 V1 (RS422/RS485) ModBus
- 1 Ud. CJ1W-PRT21 Módulo Esclavo Profibus DP (RS485)
- 12Ud, Conectores Profibus (entrada/salida) con resistencia
- 20mts, Cable profibus 2 hilos apantallados
Protecciones magnetotérmicas. Protección de sobretensiones tipo fina. Transformador de aislamiento 230/230 Vac. Toma de corriente tipo schucko. Fuente de Alimentación 230/24 Vdc, 10A. Fuente de Alimentación 230/24 Vdc, 8A Espacio para autómata programable. Espacio para switch de red de control. Espacio para SAI de 1000 VA y 120 min de autonomía. Espacio para cajón de fibra óptica (si precisa). Espacio para modem 3G, incluso alimentación. Terminal de operador 10,2” programado, instalado en puerta plena. La segunda puerta será transparente. En puerta entrada de alimentación, Panel 1: 1 Ventilador de Refrescamiento. 1 Rejilla de Entrada de aire. 1 Resistencia de Caldeo.
En interior de cuadro: 1 Interruptor General 2P, 16 A , 5 Interruptores Automáticos, 10A , 1 Interruptor Automático, 16A , 2 Termostatos (1 Ventilación, 1 Caldeo) 1 Iluminación Interior, 1 Fuente Phoenix Contact 10A, 1 Fuente SITOP Siemens, 1 PLC ET200 1512 Siemens, 1 Convertidor FO/Ethernet SCALANCE SIEMENS, 1 Transformador 230Vac/24Vac, 1 Repartidor 24Vac, 1 Repartidor 230Vac (Bornas Fusibles para Instrumentación), 1 Repartidor 24Vdc, 1 módulo de comunicaciones RS485+PCMCIA, 1 scaner de bus de campo para comunicación con arrancadores y/o variadores, Cable de bus para comunicación con arrancadores, variadores y centrales de medida.
ED, SD, EA y SA distribuidas en estaciones remotas (RTU) según listado de señales y esquema de control, con p.p. de cabecera de comunicaciones ethernet y accesorios. Las RTU se instalarán en la parte superior de las celdas del CCM correspondiente.
El cableado de los módulos de entradas/salidas digitales, se realizará mediante cables multipolares prefabricados con conectores en ambos extremos. Los elementos de interfaz serán unidades modulares con conexión para el cable multipolar en un extremo y bornas de presión por tornillo en el otro. En el caso de las salidas digitales, estos módulos incorporarán un relé separador por salida.
Anexo al armario de PLC descrito se instalará el armario de auxiliares del CCM. Constará de armario metálico unido por su parte lateral al del PLC. Irán alojadas las protecciones de los equipos de instrumentación y electroválvulas. El armario será de chapa de acero pintada de 1,5 mm de espesor (estructura y panales posteriores, superiores y laterales) y 2 mm (puerta), pintado, secado al horno, previo tratamiento corrosivo y desengrasante, con protección IP54. Incorpora zócalo para la entrada y salida de cables.

| Código | Ud | Descripción | Rendimiento | Precio | Importe |
|---|---|---|---|---|---|
| AUTOM031 | Ud | Envolvente CUADRO, PLC, aparamenta (material; 28/11/2022) | 1 | 12530 | 12530.00 |
| %MONTAJE | % | Montaje equipos mecánicos. (08/09/2009) | 8 % | 12530.00 | 1002.40 |
| %TRANSPOR | % | Transporte y medios auxiliares. (08/09/2009) | 4.7 % | 13532.40 | 636.02 |
|  |  | Total |  |  | 14168.42 |

**PD11.PPLC14** ud Programación PLC, puesta en marcha e integración SCADA (02/04/2019)
1 ud × 4590 (4865.4 con costes indirectos) = 4865.40
Programación y puesta en marcha del PLC e integración del PLC con SCADA existente de acuerdo a las especificaciones del pliego de condiciones.

| Código | Ud | Descripción | Rendimiento | Precio | Importe |
|---|---|---|---|---|---|
| MTA0714 | ud | Programación PLC, puesta en marcha e integración SCADA (material; 21/10/2021) | 1 | 4500 | 4500.00 |
| %002 | % | Medios auxiliares | 2 % | 4500.00 | 90.00 |
|  |  | Total |  |  | 4590 |

**PD07.REFO06** ud Router Microtick Ethernet/Fibra optica (22/11/2017)
4 ud × 160.75 (170.4 con costes indirectos) = 681.60
Suministro e instalación de Router MIcrotik Ethernet/Fibra óptica totalmente instalado y probado

| Código | Ud | Descripción | Rendimiento | Precio | Importe |
|---|---|---|---|---|---|
| MTA6008 | ud | Router Microtik Ethernet/Fibra óptica (material; 22/11/2017) | 1 | 88 | 88.00 |
| O01OA030 | h. | Oficial primera | 2.9 | 24 | 69.60 |
| %002 | % | Medios auxiliares | 2 % | 157.60 | 3.15 |
|  |  | Total |  |  | 160.75 |

**P_TACTI** ud Pantalla táctil HMI de 12” en color. (11/03/2002)
1 ud × 1119.36 (1186.52 con costes indirectos) = 1186.52
Pantalla táctil HMI de 12” en color, comunicaciones Ethernet e instalada en el propio armario del PLC (en lugar de un ordenador con SCADA), y desde donde se pueda acceder a la representación gráfica mediante sinópticos dinamizados los estados de funcionamiento del conjunto ; equipos, alarmas instantáneas e históricas, consignas de funcionamiento (protegidas con clave de explotación su modificación), pantalla mantenimiento de horas de funcionamiento equipos (histórica y total con puesta a cero), pantalla tendencias para señales de proceso. Totalmente instalado y probado.

| Código | Ud | Descripción | Rendimiento | Precio | Importe |
|---|---|---|---|---|---|
| Ptacti | ud | Pantalla táctil HMI de 12” en color, comunicaciones Ethern (material; 16/05/2017) | 1 | 1044 | 1044.00 |
| O01OB200 | h. | Oficial 1ª electricista | 0.5 | 24 | 12.00 |
| %006 | % | Puesta en funcionamiento | 6 % | 1056.00 | 63.36 |
|  |  | Total |  |  | 1119.36 |

**P_SAI** ud Sistema de Alimentación ininterrumpida 1500 VA. (11/03/2002)
1 ud × 558.62 (592.14 con costes indirectos) = 592.14
Alimentación ininterrumpida para servicio de CCM y P.L.C. de 1500 VA con autonomía extendida mínima de 30 minutos. La SAI dispondra de conmutación para ser bypaseada en caso de defecto o mantenimiento de la misma. Totalmente instalada.

| Código | Ud | Descripción | Rendimiento | Precio | Importe |
|---|---|---|---|---|---|
| Psai | ud | SAI de 1500VA (material; 22/02/2017) | 1 | 455 | 455.00 |
| O01OB200 | h. | Oficial 1ª electricista | 3 | 24 | 72.00 |
| %006 | % | Puesta en funcionamiento | 6 % | 527.00 | 31.62 |
|  |  | Total |  |  | 558.62 |

**PD.905** ud Equipo de Comunicación GSM/GPRS (20/02/2004)
4 ud × 1132.2 (1200.13 con costes indirectos) = 4800.52
Equipo de comunicación GSM/GPRS completamente instalado en las edificaciones existentes incluso estudio de cobertura inicial, antena supletoria en el caso de que fuera necesario, suministro,pruebas y puesta en marcha, derechos de acometida y legalizaciones. Todo ello de acuerdo a las especificaciones del Pliego de Condiciones.

| Código | Ud | Descripción | Rendimiento | Precio | Importe |
|---|---|---|---|---|---|
| MT185 | ud | Equipo GSM/GPRS (material; 20/02/2004) | 1 | 750 | 750.00 |
| O01OA060 | h. | Peón especializado | 18 | 20 | 360.00 |
| %2 | % | Medios Auxiliares (s/total) | 2 % | 1110.00 | 22.20 |
|  |  | Total |  |  | 1132.2 |

**PD.906** ud Integración de punto de control en red de telemando (07/05/2004)
3 ud × 3264 (3459.84 con costes indirectos) = 10379.52
Integración de nuevos puntos de control en la red de telemando con programación de estación remota adaptada a la red existente con sinópticos gráficos de la instalación, órdenes de funcionamiento, lecturas de estados, lecturas analógicas, puesta de contadores a un valor definido, tratamiento de alarmas, dibujo de curvas a partir de un grupo de palabras de datos en el PLC. todo ello completamente parametrizado, probado y funcionando, incluso parte proporcional de revisión de la documentación existente de la red instalada de acuerdo a las indicaciones del Pliego de Condiciones.

| Código | Ud | Descripción | Rendimiento | Precio | Importe |
|---|---|---|---|---|---|
| O01OA060 | h. | Peón especializado | 60 | 20 | 1200.00 |
| MT248 | pp | Documentación, cursos,licencias... (material; 07/05/2004) | 1 | 2000 | 2000.00 |
| %2 | % | Medios Auxiliares (s/total) | 2 % | 3200.00 | 64.00 |
|  |  | Total |  |  | 3264 |

**PD.909** ud Instalación Puestos de trabajo en Centro de Control (11/10/2005)
1 ud × 3774 (4000.44 con costes indirectos) = 4000.44
Instalación de puestos de trabajo compuestos por tomas RJ45(datos) y RJ12 (voz) y cableado a centralita telefónica y armario informático cde cableado estructurado completamente instalado para un máximo de 15 puestos de trabajo de acuerdo a las especificaciones del Pliego de Condiciones incluso visita previa y propuesta de dsitribución a la Dirección Facultativa.

| Código | Ud | Descripción | Rendimiento | Precio | Importe |
|---|---|---|---|---|---|
| O01OB200 | h. | Oficial 1ª electricista | 50 | 24 | 1200.00 |
| O01OA060 | h. | Peón especializado | 25 | 20 | 500.00 |
| MT815 | ud | Material eléctrico inst. linea datos y teléfono (material; 18/01/2006) | 1 | 2000 | 2000.00 |
| %2 | % | Medios Auxiliares (s/total) | 2 % | 3700.00 | 74.00 |
|  |  | Total |  |  | 3774 |

**PD.911** ud Suministro y montaje de cuadro de fuerza (21/10/2003)
4 ud × 3138.54 (3326.85 con costes indirectos) = 13307.40
Suministro y montaje de cuadro de alimentación de válvulas y equipo de medida para la estación remota incluyendo:
- Envolvente de dimensiones adecuadas con grado de protección IP54, incluyendo placa de montaje.
- Aparamenta de fuerza para alimentar los siguientes equipos:
- 2 Actuadores trifásicos
- 4 equipos de campo monofásicos
- PLC y equipo de GSM
- Alumbrado
- Conexión de fuerza para equipos trifásicos
- Otros usos
- SAI con baterías automonía 6 horas
- Elementos de mando y visualización local para los actuadores
- Protección contra sobretensiones
Suministro, instalación y montaje,y pruebas de funcionamiento de acuerdo a las especificaciones del Pliego de Condiciones.

| Código | Ud | Descripción | Rendimiento | Precio | Importe |
|---|---|---|---|---|---|
| MT179 | ud | Aparallaje eléctrico tipo 1 (material; 30/03/2004) | 1 | 1700 | 1700.00 |
| MT180 | ud | Montaje aparallaje (material; 21/10/2003) | 1700 | 0.25 | 425.00 |
| MT181 | ud | Armario u hornacina (material; 10/12/2003) | 1 | 702 | 702.00 |
| O01OA020 | h. | Capataz | 10 | 25 | 250.00 |
| %2 | % | Medios Auxiliares (s/total) | 2 % | 3077.00 | 61.54 |
|  |  | Total |  |  | 3138.54 |

**PD.912** ud Suministro y montaje de cuadro de control. Estacion remota. (10/12/2003)
4 ud × 7881.54 (8354.43 con costes indirectos) = 33417.72
Suministro y montaje de cuadro de control Incluyendo:
- Envolvente de dimensiones adecuadas con grado de protección IP54, incluyendo placa de montaje.
- Aparamenta de protección y alimentación al sistema de control, incluyendo:
- Transformador de aislamiento
- Módulo de protección contra sobretensiones
- Protecciones eléctricas
- SAI con baterías automonía 6 horas
- Fuente de alimentación estabilizada 220/24 V
- Convertidor 24/12 V
- Relés de aislamiento de PLC
Autómata programable con caspacidad suficiente para el control de la estación, con la siguiente configuración:
- Hasta 40 entradas digitales
- Hasta 32 salidas digitales
- Hasta 6 entradas analógicas
- Hasta 2 salidas analógicas
Todo ello conforme a las especificaciones del Pliego de Condiciones , incluyendo CPU, fuente de alimentación estabilizada, tarjetas de entradas y salidas, 2 puertos de comunicaciones y convertidor de fibra óptica. Diseño de esquemas eléctricos. Desarrollo de cuaderno de funcionamiento según especificaciones de la red de telemando existente, pruebas en taller y pruebas de comunicaciones. Pruebas de campo y puesta en marcha de la estación. Almacenamiento de datos analógicos, comunicación alternativa por fibra óptica y Modem GSM-GPRS. Todo ello completamente montado, probado y funcionando de acuerdo a las especificaciones del Pliego de Condiciones.

| Código | Ud | Descripción | Rendimiento | Precio | Importe |
|---|---|---|---|---|---|
| MT182 | ud | Equipo control programable (material; 28/11/2022) | 1 | 6125 | 6125.00 |
| MT181 | ud | Armario u hornacina | 1 | 702 | 702.00 |
| O01OA060 | h. | Peón especializado | 20 | 20 | 400.00 |
| O01OA020 | h. | Capataz | 20 | 25 | 500.00 |
| %2 | % | Medios Auxiliares (s/total) | 2 % | 7727.00 | 154.54 |
|  |  | Total |  |  | 7881.54 |

**PD.917** ml Circuito de mando con cable apantallado 5x1,5 mm2 (30/03/2004)
2 ml × 6.61 (7.01 con costes indirectos) = 14.02
SUMINISTRO Y MONTAJE DE CIRCUITO DE MANDO FORMADO POR CABLE DE CONDUCTOR DE COBRE APANTALLADO DE 5X1,5MM2, MONTAJE SUPERFICIAL BAJO TUBO INSTALADO AL EFECTO, SEGÚN NTE/IEB-43 Y 45. TODO ELLO COMPLETAMENTE INSTALADO Y PROBADO, DE ACUERDO A LAS ESPECIFICACIONES DEL PLIEGO DE CONDICIONES DEL PROYECTO.

| Código | Ud | Descripción | Rendimiento | Precio | Importe |
|---|---|---|---|---|---|
| MT233 | ml | Cable de cobre apantallado 5x1,5 mm2 (material; 30/03/2004) | 1 | 3 | 3.00 |
| O01OB200 | h. | Oficial 1ª electricista | 0.1 | 24 | 2.40 |
| %20 | % | Accesorios y material de montaje (30/03/2004) | 20 % | 5.40 | 1.08 |
| %2 | % | Medios Auxiliares (s/total) | 2 % | 6.48 | 0.13 |
|  |  | Total |  |  | 6.61 |

| Medición | Uds. | Parcial |
|---|---|---|
| Remotas A y B | 2 | 2.00 |
| Total |  | 2 |

**PD.921** ud Suministro y montaje de caja mural para conexion fibra óptica (10/12/2003)
4 ud × 796.33 (844.11 con costes indirectos) = 3376.44
SUMINISTRO Y MONTAJE DE CAJA MURAL PARA LA CONEXIÓN Y EMPALME DEL CABLE DE FIBRA ÓPTICA A LATIGUILLOS, INCLUSO PARTE PROPORCIONAL DE EMPALMES, BANDEJA, LATIGUILLOS ST, CONECTORES ST, PREPARACIÓN DEL CABLE DE FIBRA ÓPTICA, MONTAJE DE EMPALMES Y MONTAJE DE CONECTORES. TODO ELLO COMPLETAMENTE INSTALADO Y PROBADO, DE ACUERDO A LAS ESPECIFICACIONES DEL PLIEGO DE PRESCRIPCIONES TECNICAS PARTICULARES.

| Código | Ud | Descripción | Rendimiento | Precio | Importe |
|---|---|---|---|---|---|
| MT237 | ud | Caja mural para f.o. (material; 30/03/2004) | 2 | 180 | 360.00 |
| MT238 | ud | Pigtails ST (material; 30/03/2004) | 16 | 15 | 240.00 |
| MT239 | ud | Conectores ST (material; 10/12/2003) | 16 | 2.67 | 42.72 |
| O01OB200 | h. | Oficial 1ª electricista | 3 | 24 | 72.00 |
| O01OB220 | h. | Ayudante electricista | 3 | 22 | 66.00 |
| %2 | % | Medios Auxiliares (s/total) | 2 % | 780.72 | 15.61 |
|  |  | Total |  |  | 796.33 |

| Medición | Uds. | Parcial |
|---|---|---|
| Estaciones remotas | 4 | 4.00 |
| Total |  | 4 |

**PD11.CENAL1** ud Central de alarma (09/05/2016)
1 ud × 753.27 (798.47 con costes indirectos) = 798.47
Central de alarma Prosegur o similar formado por radio GPRS, Teclado vía radio, detector volumétrico con cámara incorporada, detector volumétrico exterior con cámara incorporada y rótula y batería zinc-air. Todo ello completamente instalado de acuerdo a las especificaciones del pliego.

| Código | Ud | Descripción | Rendimiento | Precio | Importe |
|---|---|---|---|---|---|
| MT4050 | ud | Central de alarma (material; 09/05/2016) | 1 | 610 | 610.00 |
| %005A | % | Accesorios | 5 % | 610.00 | 30.50 |
| O01OA020 | h. | Capataz | 2 | 25 | 50.00 |
| O01OA030 | h. | Oficial primera | 2 | 24 | 48.00 |
| %002 | % | Medios auxiliares | 2 % | 738.50 | 14.77 |
|  |  | Total |  |  | 753.27 |

**PD.910** ud Caseta pref.para cuadros fuerza y mando 2,00x2,50x2,10 m. (02/12/2003)
3 ud × 2621.92 (2779.24 con costes indirectos) = 8337.72
Suministro y colocación de caseta prefabricada de hormigón de 2,50x2,00x2,00 m. de medidas interiores libres, con puerta metálica galvanizada de 1,80x1,90 m. con ventilación a base de lamas metálicas, para alojamiento de cuadros eléctricos, incluso solera de hormigón HM-20/P/20/IIa de 20 cm. de espesor según los planos de detalle, totalmente montada y terminada de acuerdo a las especificaciones del PPTP.

| Código | Ud | Descripción | Rendimiento | Precio | Importe |
|---|---|---|---|---|---|
| MT126 | ud | Caseta prefabricada de 2,00x2,50x2,10 (material; 24/01/2006) | 1 | 1600 | 1600.00 |
| A006 | m2 | Solera HM/20/P/IIa de 20 cm. de espesor (material; 02/12/2003) | 10.5 | 39.75 | 417.38 |
| MT232 | pp | Cables y tuberia PVC para conexionado (material; 10/12/2003) | 1 | 23.3 | 23.30 |
| MQ026 | h | Retroexcavadora mixta de neumaticos 70 cv (maquinaria; 03/03/2005) | 0.7 | 30.69 | 21.48 |
| MQ002 | h | Camión basculante 12 tn, 10 m3 (maquinaria; 16/11/2022) | 0.7 | 42.94 | 30.06 |
| MQ012 | h | Bomba de hormigón sobre camión tipo 3060 (maquinaria; 03/03/2005) | 0.5 | 91.46 | 45.73 |
| MQ013 | h | Vibrador de aguja d=50 mm. (maquinaria; 16/11/2022) | 0.5 | 2.59 | 1.30 |
| MQ028 | h | Grua móvil sin plataforma de 50 tn. (maquinaria; 03/03/2005) | 1.5 | 86.17 | 129.26 |
| O01OA020 | h. | Capataz | 2 | 25 | 50.00 |
| O01OA030 | h. | Oficial primera | 6 | 24 | 144.00 |
| O01OA070 | h. | Peón ordinario | 6 | 18 | 108.00 |
| %2 | % | Medios Auxiliares (s/total) | 2 % | 2570.51 | 51.41 |
|  |  | Total |  |  | 2621.92 |

### 03.007 Conducciones y piezas especiales en depósito (05/05/2005)
Importe: 508922.98

**DEP7** KG ACERO EN ELEMENTOS CALDERERIA (19/01/2023)
13634.31 KG × 6.63 (7.03 con costes indirectos) = 95849.20
Acero S275JR en elementos de calderería (tuberías entrada y salida, colectores, pasamuros, carretes de desmontaje, codos, tes, placas de anclaje, etc.) Incluyendo tratamiento con pinturas epoxy y homologadas para agua potable, diámetros nominales varios y presión nominal mínima 10 atm, espesor mínimo 8 mm.

| Código | Ud | Descripción | Rendimiento | Precio | Importe |
|---|---|---|---|---|---|
| O01OB170 | h. | Oficial 1º fontanero | 0.07 | 24 | 1.68 |
| O01OB180 | h. | Oficial 2ª fontanero | 0.07 | 22 | 1.54 |
| ACCS275JR | KG | acero en caldereria S275JR (material; 20/02/2023) | 1.05 | 3.25 | 3.41 |
|  |  | Total |  |  | 6.63 |

**CALDERINOX** kg ACERO INOX AISI 316 EN ELEMENTOS CALDERERIA (19/01/2023)
10 kg × 10.64 (11.28 con costes indirectos) = 112.80
Acero inoxidable AISI 316 mm en elementos de calderería, según necesidades de montaje. Incluye toma de medidas, fabricación según planos de montaje y puesta en obra. Totalmente acabado.

| Código | Ud | Descripción | Rendimiento | Precio | Importe |
|---|---|---|---|---|---|
| O01OB170 | h. | Oficial 1º fontanero | 0.1 | 24 | 2.40 |
| O01OB180 | h. | Oficial 2ª fontanero | 0.1 | 22 | 2.20 |
| INOX316_8 | kg | Acero INOX AISI 316 espesor 8 mm (material; 27/01/2023) | 1.05 | 5.75 | 6.04 |
|  |  | Total |  |  | 10.64 |

**FILTRO600** ud FIILTRO DN600 (24/07/2012)
2 ud × 20847.21 (22098.04 con costes indirectos) = 44196.08
Filtro de gran capacidad Ø 600 F3-20-H Belgicast o equivalente, PN 16, cuerpo fundición dúctil EN-GJS-450-10, tapa fundición dúcitl EN-GJS-450-10, filtro estándar (malla 2mm): acero inox 316L (ó malla 0,5-1 mm ó 8x8 mm., según indicación D.F.), junta cuerpo-tapa EPDM. Junta filtro:NBR, TAPÓN DESAGÜE 1 1/4: ALEACIÓN COBRE/c1zN39pB2. TORNILERÍA: acero galvanizado, suministrado, colocado y probado.

| Código | Ud | Descripción | Rendimiento | Precio | Importe |
|---|---|---|---|---|---|
| O01OB170 | h. | Oficial 1º fontanero | 1 | 24 | 24.00 |
| O01OB180 | h. | Oficial 2ª fontanero | 1 | 22 | 22.00 |
| FLTR600 | ud | filtro gran capacidad Ø 600 PN 16 (material; 15/11/2022) | 1 | 20468 | 20468.00 |
| 02.12 | h. | camión grúa vol.8 m3. | 1 | 25.12 | 25.12 |
| %MA015 | % | Medios auxiliares (24/07/2012) | 1.5 % | 20539.12 | 308.09 |
|  |  | Total |  |  | 20847.21 |

| Medición | Uds. | Parcial |
|---|---|---|
| Depósito | 2 | 2.00 |
| Total |  | 2 |

**PD04.PLT01** m2 PLATAFORMA CON ENTR. DE PRFV, PP ESTRUCTURA, PELDAÑ (21/09/2007)
13.5 m2 × 127.66 (135.32 con costes indirectos) = 1826.82
Plataforma en arqueta de valvulería compuesto por perfiles PRFV con entramado PRFV tipo tramex de 40x3/10x3, así como formación de peldaños y barandillas de seguridad de 100 cm de altura formada por barandal supeiror e inferiorde PRFV de 12x12 mm y montantes de 12x12 con separación de 100 cm entre sí. Todo ello según planos y pliego de prescripciones técnicas.

| Código | Ud | Descripción | Rendimiento | Precio | Importe |
|---|---|---|---|---|---|
| MTAPLT01 | m2 | Plataforma en PRFV. pp perfileria estr., pel (material; 02/04/2019) | 1.1 | 95 | 104.50 |
| MMMA14 | h | Camión grúa p/descarga tb H (maquinaria; 21/09/2007) | 0.025 | 34.31 | 0.86 |
| O01OA030 | h. | Oficial primera | 0.6 | 24 | 14.40 |
| O01OA070 | h. | Peón ordinario | 0.3 | 18 | 5.40 |
| %002 | % | Medios auxiliares | 2 % | 125.16 | 2.50 |
|  |  | Total |  |  | 127.66 |

**GNZ1E005** ud CARRETE DE DESMONTAJE DN600 PN16 BRIDAS TOTALES (05/05/2005)
2 ud × 2031.22 (2153.09 con costes indirectos) = 4306.18
Precios: Presupuesto 2031.22
CARRETE EXTENSIBLE DE DESMONTAJE DE BELGICAST O SIMILAR, CON BRIDAS DE ACERO AL CARBONO, CON VIROLA INTERIOR Y EXTERIOR DE ACERO INOXIDABLE 1.4301 (AISI 304), JUNTA DE ESTANQUEIDAD DE ETILENO PROPILENO DIENO (EPDM), REVESTIMIENTO DE RESINA EPOXY (150 MICRAS), DE 600 MM DE DIÁMETRO NOMINAL, DE 16 BAR DE PRESIÓN NOMINAL TOTALMENTE INSTALADO Y PROBADO. INCLUSO JUNTAS, TORNILLERIA Y ELEMENTOS DE MONTAJE.

| Código | Ud | Descripción | Rendimiento | Precio | Importe |
|---|---|---|---|---|---|
| MT55.014 | UD | CARRETE DE DESM AUTOPORTANTE DN600 PN16 BRIDAS TOTALES (material; 05/05/2005) | 1 | 1906.25 | 1906.25 |
| O01OA070 | h. | Peón ordinario | 2.293 | 18 | 41.27 |
| O01OA030 | h. | Oficial primera | 2 | 24 | 48.00 |
| C1503000 | h | Camión grúa (maquinaria; 15/07/2016) | 0.8 | 44.62 | 35.70 |
|  |  | Total |  |  | 2031.22 |

| Medición | Uds. | Parcial |
|---|---|---|
| Depósito | 2 | 2.00 |
| Total |  | 2 |

**GNZ116J4E** ud Carrete desmontaje+bridas,1.4301 (AISI 304),EPDM,DN=300mm,PN=16b (18/03/2010)
0 ud × 1055.36 (1118.68 con costes indirectos) = 0.00
Precios: Presupuesto 1055.36
CARRETE EXTENSIBLE DE DESMONTAJE DE BELGICAST O SIMILAR, CON BRIDAS DE ACERO AL CARBONO, CON VIROLA INTERIOR Y EXTERIOR DE ACERO INOXIDABLE 1.4301 (AISI 304), JUNTA DE ESTANQUEIDAD DE ETILENO PROPILENO DIENO (EPDM), REVESTIMIENTO DE RESINA EPOXY (150 MICRAS), DE 300 MM DE DIÁMETRO NOMINAL, DE 16 BAR DE PRESIÓN NOMINAL TOTALMENTE INSTALADO Y PROBADO. INCLUSO JUNTAS, TORNILLERIA Y ELEMENTOS DE MONTAJE.

| Código | Ud | Descripción | Rendimiento | Precio | Importe |
|---|---|---|---|---|---|
| O01OB170 | h. | Oficial 1º fontanero | 2.38 | 24 | 57.12 |
| O01OB180 | h. | Oficial 2ª fontanero | 4.76 | 22 | 104.72 |
| %NAAA0150 | % | Despeses auxiliars (15/07/2016) | 1.5 % | 161.84 | 2.43 |
| BNZ116J0 | u | Carrete desmontaje+bridas,1.4301 (AISI 304),EPDM,DN=300mm,PN=16b (material; 20/02/2023) | 1 | 807 | 807.00 |
| C1503300 | h | Camión Grúa 3 T | 2.38 | 35.33 | 84.09 |
|  |  | Total |  |  | 1055.36 |

| Medición | Parcial |
|---|---|
| Desagüe |  |
| Subtotal: Recirculación | 0.00 |
| Total | 0 |

**GNZ116H4E** ud Carrete desmontaje+bridas,1.4301 (AISI 304),EPDM,DN=250mm,PN=16b (18/03/2010)
0 ud × 829.61 (879.39 con costes indirectos) = 0.00
Precios: Presupuesto 829.61
CARRETE EXTENSIBLE DE DESMONTAJE DE BELGICAST O SIMILAR, CON BRIDAS DE ACERO AL CARBONO, CON VIROLA INTERIOR Y EXTERIOR DE ACERO INOXIDABLE 1.4301 (AISI 304), JUNTA DE ESTANQUEIDAD DE ETILENO PROPILENO DIENO (EPDM), REVESTIMIENTO DE RESINA EPOXY (150 MICRAS), DE 250 MM DE DIÁMETRO NOMINAL, DE 16 BAR DE PRESIÓN NOMINAL TOTALMENTE INSTALADO Y PROBADO. INCLUSO JUNTAS, TORNILLERIA Y ELEMENTOS DE MONTAJE.

| Código | Ud | Descripción | Rendimiento | Precio | Importe |
|---|---|---|---|---|---|
| A012M000 | h | Oficial 1a montador | 2.21 | 24 | 53.04 |
| A013M000 | h | Ayudante montador | 4.42 | 22 | 97.24 |
| %NAAA0150 | % | Despeses auxiliars | 1.5 % | 150.28 | 2.25 |
| BNZ116H0 | u | Carrete desmontaje+bridas,1.4301 (AISI 304),EPDM,DN=250mm,PN=16b (material; 20/02/2023) | 1 | 599 | 599.00 |
| C1503300 | h | Camión Grúa 3 T | 2.21 | 35.33 | 78.08 |
|  |  | Total |  |  | 829.61 |

| Medición | Parcial |
|---|---|
| Subtotal: Recirculación | 0.00 |
| Total | 0 |

**GJMBE022** ud Caudalímetro electromagnético DN 300 PN16 (29/11/2022)
0 ud × 5420.95 (5746.21 con costes indirectos) = 0.00
Precios: Presupuesto 5420.95
CONTADOR BRIDADO TIPO WOLTMAN DN300 PN-16, O SIMILAR DE TRANSMISION MAGNETICA, CON DOBLE APROBACION DE LA CEE, CLASE B, MODELO WOLTEX O SIMILAR, TOTALIZADOR HERMETICAMENTE SELLADO (ENVOLVENTE DE CRISTAL MINERAL Y COBRE) IP-68, ORIENTABLE 3600, SECO, PREEQUIPADO PARA SENSOR CYBLE DE COMUNICACION Y LECTURA REMOTA (PULSOS DE SALIDA, M-BUS, RF), MECANISMO INTERCAMBIABLE SIN NECESIDAD DE RECALIBRACION APROBADO CEE, CUERPO EN FUNDICION NODULAR CON BRIDAS PN-16. RESTO DE ESPECIFICACIONES SEGUN PLIEGO, TOTALMENTE INSTALADO Y EN SERVICIO. INCLUSO JUNTAS, TORNILLERIA Y ELEMENTOS DE MONTAJE.

| Código | Ud | Descripción | Rendimiento | Precio | Importe |
|---|---|---|---|---|---|
| MT57.209 | UD | Caudalímetro electromagnético DN 300 PN16, incluso bridas, junta (material; 29/11/2022; Presupuesto 5376.41) | 1 | 5376.41 | 5376.41 |
| A0140000 | h | Peón (material; 19/01/2023; Presupuesto 18) | 1.141 | 18 | 20.54 |
| A012N000 | h | Oficial 1a de obra pública | 1 | 24 | 24.00 |
|  |  | Total |  |  | 5420.95 |

| Medición | Parcial |
|---|---|
| Entrada-Salida |  |
| Subtotal: Recirculación | 0.00 |
| Total | 0 |

**CAUD400** UD Caudalímetro electromagnético DN 400 PN16 (19/01/2023)
4 UD × 5627.54 (5965.19 con costes indirectos) = 23860.76
CONTADOR BRIDADO TIPO WOLTMAN DN400 PN-16, O SIMILAR DE TRANSMISION MAGNETICA, CON DOBLE APROBACION DE LA CEE, CLASE B, MODELO WOLTEX O SIMILAR, TOTALIZADOR HERMETICAMENTE SELLADO (ENVOLVENTE DE CRISTAL MINERAL Y COBRE) IP-68, ORIENTABLE 3600, SECO, PREEQUIPADO PARA SENSOR CYBLE DE COMUNICACION Y LECTURA REMOTA (PULSOS DE SALIDA, M-BUS, RF), MECANISMO INTERCAMBIABLE SIN NECESIDAD DE RECALIBRACION APROBADO CEE, CUERPO EN FUNDICION NODULAR CON BRIDAS PN-16. RESTO DE ESPECIFICACIONES SEGUN PLIEGO, TOTALMENTE INSTALADO Y EN SERVICIO. INCLUSO JUNTAS, TORNILLERIA Y ELEMENTOS DE MONTAJE

| Código | Ud | Descripción | Rendimiento | Precio | Importe |
|---|---|---|---|---|---|
| MT57209B | ud | caudalimetro electromagnéitco DN400 PN16 (material; 20/02/2023) | 1 | 5583 | 5583.00 |
| A0140000 | h | Peón | 1.141 | 18 | 20.54 |
| A012N000 | h | Oficial 1a de obra pública | 1 | 24 | 24.00 |
|  |  | Total |  |  | 5627.54 |

**A040209002** ud Válvula mariposa doble-excéntrica. Motorizada. DN300 PN10 (27/05/2019)
0 ud × 4483.44 (4752.45 con costes indirectos) = 0.00
Válvula de mariposa doble-excéntrica Belgicast o equivalente, DN300 en PN10 con reductor y actuador eléctrico todo/nada, 3*400V 50Hz, 2 finales de carrera, 2 limitadores de par, indicador de posición, con uniones mediante bridas según UNE EN 558-1 serie 14, con cuerpo y disco en fundición dúctil, junta de cierre en EPDM y sujeción en acero inoxidable, eje en acero inoxidable y recubrimiento pintura epoxi. Totalmente instalada y probada según normativa vigente.

| Código | Ud | Descripción | Rendimiento | Precio | Importe |
|---|---|---|---|---|---|
| MO00003 | h | Oficial 1ª (mano de obra; 19/01/2023) | 1.5 | 24 | 36.00 |
| MO00004 | h | Oficial 2ª (mano de obra; 19/01/2023) | 1.5 | 22 | 33.00 |
| MQ06004 | h | Camión grúa de 6 t | 0.4 | 41.13 | 16.45 |
| MT01202 | Ud | Válvula de mariposa doble-excéntrica DN300, PN10 reductor y a (material; 27/05/2019) | 1 | 4397.99 | 4397.99 |
|  |  | Total |  |  | 4483.44 |

| Medición | Parcial |
|---|---|
| Subtotal: Recirculación | 0.00 |
| Total | 0 |

**A040207002** ud Válvula mariposa doble-excéntrica. Reduct Manual. DN300 PN10 (27/05/2019)
3 ud × 2936.45 (3112.64 con costes indirectos) = 9337.92
Válvula de mariposa doble-excéntrica Belgicast o equivalente, con reductor manual, DN300 en PN16 con uniones mediante bridas según UNE EN 558-1 serie 14, con cuerpo y disco en fundición dúctil, junta de cierre en EPDM y sujeción en acero inoxidable, eje en acero inoxidable y recubrimiento pintura epoxi. Totalmente instalada y probada segun normativa vigente. instalada y probada segun normativa vigente.

| Código | Ud | Descripción | Rendimiento | Precio | Importe |
|---|---|---|---|---|---|
| MO00003 | h | Oficial 1ª | 1.5 | 24 | 36.00 |
| MO00004 | h | Oficial 2ª | 1.5 | 22 | 33.00 |
| MQ06004 | h | Camión grúa de 6 t | 0.4 | 41.13 | 16.45 |
| MT01002 | Ud | Válvula de mariposa doble-excéntrica con reductor manual, DN300, (material; 28/06/2019) | 1 | 2851 | 2851.00 |
|  |  | Total |  |  | 2936.45 |

| Medición | Uds. | Parcial |
|---|---|---|
| Desagüe | 3 | 3.00 |
| Total |  | 3 |

**A040209004** ud Válvula mariposa doble-excéntrica. Motorizada. DN600 PN16 (24/07/2012)
2 ud × 8427.05 (8932.67 con costes indirectos) = 17865.34
Válvula de mariposa doble-excéntrica Belgicast o equivalente, DN600 en PN16 con reductor y actuador eléctrico todo/nada, 3*400V 50Hz, 2 finales de carrera, 2 limitadores de par, indicador de posición, con uniones mediante bridas según UNE EN 558-1 serie 14, con cuerpo y disco en fundición dúctil, junta de cierre en EPDM y sujeción en acero inoxidable, eje en acero inoxidable y recubrimiento pintura epoxi. Totalmente instalada y probada según normativa vigente.

| Código | Ud | Descripción | Rendimiento | Precio | Importe |
|---|---|---|---|---|---|
| O01OB170 | h. | Oficial 1º fontanero | 1 | 24 | 24.00 |
| O01OB180 | h. | Oficial 2ª fontanero | 1 | 22 | 22.00 |
| 12.77e2 | ud | valvula mariposa dn600 PN 16 motorizada equipada (material) | 1 | 8231.39 | 8231.39 |
| 02.12 | h. | camión grúa vol.8 m3. | 1 | 25.12 | 25.12 |
| %MA015 | % | Medios auxiliares | 1.5 % | 8302.51 | 124.54 |
|  |  | Total |  |  | 8427.05 |

| Medición | Uds. | Parcial |
|---|---|---|
| Depósito | 2 | 2.00 |
| Total |  | 2 |

**A040404002** ud Válvula retención doble plato DN300 PN10 (27/05/2019)
0 ud × 958.02 (1015.5 con costes indirectos) = 0.00
Válvula retención doble plato Belgicast o equivalente, DN300 PN10. Con platos de fundición dúctil, eje y muelle de acero inoxidable, asiento NBR. Con recubrimiento epoxi. Totalmente instalado y probado.

| Código | Ud | Descripción | Rendimiento | Precio | Importe |
|---|---|---|---|---|---|
| MO00003 | h | Oficial 1ª | 1.3 | 24 | 31.20 |
| MO00004 | h | Oficial 2ª | 1.3 | 22 | 28.60 |
| MQ06004 | h | Camión grúa de 6 t | 1.1 | 41.13 | 45.24 |
| MT03002 | Ud | Válvula retención doble plato DN300 PN10/16. (material; 23/07/2019) | 1 | 852.98 | 852.98 |
|  |  | Total |  |  | 958.02 |

| Medición | Parcial |
|---|---|
| Subtotal: Recirculación | 0.00 |
| Total | 0 |

**VENT100** UD VENTOSA TRIFUNCIONAL DE 100 MM, PN-16 (24/07/2012)
0 UD × 7103.43 (7529.64 con costes indirectos) = 0.00
Suministro e instalación de Ventosa de tres funciones Belgicast o equivalente, en fundición dúctil, diámetro nominal 100 mm, purgadores y ventosas revestidas por empolvado epoxy de espesor mínimo 150 micras, PN 16, similar al modelo VENTEX de Saint Gobain, incluso válvula compuerta DN100, y parte proporcional por juntas, tornillería cadmiada y medios auxiliares, montaje y pruebas.

| Código | Ud | Descripción | Rendimiento | Precio | Importe |
|---|---|---|---|---|---|
| O01OB170 | h. | Oficial 1º fontanero | 3 | 24 | 72.00 |
| O01OB180 | h. | Oficial 2ª fontanero | 3 | 22 | 66.00 |
| VENT1016 | ud | Ventosa tres funciones DN-100, PN-16 (material; 19/01/2023) | 1 | 1061 | 1061.00 |
| MATTEFD600100 | u | Te FD600-100 BBB orientable PN16 (material; 17/09/2018) | 1 | 3100.1 | 3100.10 |
| MATBRIDEN600 | u | Brida enchufe junta mecánica DN600 (material; 28/02/2017) | 2 | 830 | 1660.00 |
| MATVALVCOM100 | u | Válvula compuerta bridas DN=100mm,16bar,fund,cierre elástico (material; 25/04/2013) | 1 | 207.36 | 207.36 |
| CARRET100 | ud | Carrete desmontaje+bridas,1.4301 (AISI 304),EPDM,DN=100mm,PN=16b (material; 20/02/2023) | 1 | 556 | 556.00 |
| MATJUNTGOM100 | u | Junta de goma plana DN100 (material; 11/04/2013) | 1 | 1.03 | 1.03 |
| MATJUNTGOM600 | u | Junta de goma plana DN600 (material; 05/12/2016) | 2 | 10.92 | 21.84 |
| MATTORN33X140 | u | Tornillo M33x140 (incluye tuerca y arandela) (material; 05/12/2016) | 40 | 5.92 | 236.80 |
| MATTORN16X100 | u | Tornillo M16x100 (incluye tuerca y arandela) (material; 11/04/2013) | 24 | 0.68 | 16.32 |
| %MA015 | % | Medios auxiliares | 1.5 % | 6998.45 | 104.98 |
|  |  | Total |  |  | 7103.43 |

**VENT80** UD VENTOSA TRIFUNCIONAL DE 80 MM, PN-16 (24/07/2012)
1 UD × 4504.62 (4774.9 con costes indirectos) = 4774.90
Ventosa de tres funciones, en fundición dúctil, diámetro nominal 80 mm, purgadores y ventosas revestidas por empolvado epoxy de espesor mínimo 150 micras, PN 16, similar al modelo VENTEX de Saint Gobain, incluso válvula compuerta DN80 y parte proporcional por juntas, tornillería cadmiada y medios auxiliares, montaje y pruebas.

| Código | Ud | Descripción | Rendimiento | Precio | Importe |
|---|---|---|---|---|---|
| O01OB170 | h. | Oficial 1º fontanero | 3 | 24 | 72.00 |
| O01OB180 | h. | Oficial 2ª fontanero | 3 | 22 | 66.00 |
| MATTEFD400100 | u | Te FD400-100 BBB orientable PN16 (material; 18/05/2021) | 1 | 1714.74 | 1714.74 |
| MATBRIDEN400 | u | Brida-enchufe, DN 400 de fundición dúctil (material) | 2 | 430.91 | 861.82 |
| MATVALVCOM80 | u | Válvula compuerta bridas DN80, 16 bar, fund, cierre elástico (material; 15/04/2013) | 1 | 192.1 | 192.10 |
| CARRET100 | ud | Carrete desmontaje+bridas,1.4301 (AISI 304),EPDM,DN=100mm,PN=16b | 1 | 556 | 556.00 |
| MATRED10080 | u | Reducción BB orientable DN100-80 PN16 (material; 17/09/2018) | 1 | 44.26 | 44.26 |
| MATVEBTTRIF80 | u | Ventosa trifuncional DN80 PN16 brida (material; 18/09/2018) | 1 | 675.04 | 675.04 |
| MATJUNTGOM100 | u | Junta de goma plana DN100 | 1 | 1.03 | 1.03 |
| MATJUNTGOM80 | u | Junta de goma plana DN80 (material; 18/09/2018) | 2 | 0.97 | 1.94 |
| MATTORN33X140 | u | Tornillo M33x140 (incluye tuerca y arandela) | 40 | 5.92 | 236.80 |
| MATTORN16X100 | u | Tornillo M16x100 (incluye tuerca y arandela) | 24 | 0.68 | 16.32 |
| %MA015 | % | Medios auxiliares | 1.5 % | 4438.05 | 66.57 |
|  |  | Total |  |  | 4504.62 |

**PUR** ud PURGADOR CON VÁLVULA DE CIERRE (05/06/2012)
4 ud × 211.71 (224.41 con costes indirectos) = 897.64
Suministro e instalación de purgador con válvula de cierre, similar al modelo 111 de Saint Gobain, PN-10, sobre tuberia de fundición dúctil, incluso picaje de tuberia de 1", piezas especiales, pequeño material. Totalmente instalado y probado.

| Código | Ud | Descripción | Rendimiento | Precio | Importe |
|---|---|---|---|---|---|
| O01OB170 | h. | Oficial 1º fontanero | 0.2 | 24 | 4.80 |
| O01OB180 | h. | Oficial 2ª fontanero | 0.2 | 22 | 4.40 |
| PUR111 | ud | Purgador con válvula de cierre (material; 05/06/2012) | 1 | 202.51 | 202.51 |
|  |  | Total |  |  | 211.71 |

**TMUEST** ud TOMA DE MUESTRAS (17/05/2012)
4 ud × 131.19 (139.06 con costes indirectos) = 556.24
Toma de muestras realizada con tubería de cobre de 1/2" de diámetro, grifo de 1/2". Incluyendo picaje tubería y armario con zócalo.

| Código | Ud | Descripción | Rendimiento | Precio | Importe |
|---|---|---|---|---|---|
| O01OB170 | h. | Oficial 1º fontanero | 2 | 24 | 48.00 |
| O01OB180 | h. | Oficial 2ª fontanero | 2 | 22 | 44.00 |
| GRF | ud | grifo de 1/2" (material; 04/06/2012) | 1 | 17.22 | 17.22 |
| TBCOBRE | ml | tuberia de cobre de 1/2" (material; 04/06/2012) | 2 | 5.6 | 11.20 |
| PPACCS | ud | Accesorios y elementos auxiliares (material; 17/05/2012) | 0.05 | 215.44 | 10.77 |
|  |  | Total |  |  | 131.19 |

**UNITUB315** m Tubería polietileno, sigma 100, d=315 mm
192.02 m × 33.69 (35.71 con costes indirectos) = 6857.03
Tubería de polietileno, sigma 100, con marca de calidad AENOR, homologada para agua potable, de 315 mm de diámetro exterior y de 10 atm. de presión de trabajo. Incluso parte proporcional por uniones termosoldadas con manguitos, y demas accesorios, piezas especiales y conexiones a válvulas u otras tuberías y p.p. de pruebas y ensayos.

| Código | Ud | Descripción | Rendimiento | Precio | Importe |
|---|---|---|---|---|---|
| O01OB170 | h. | Oficial 1º fontanero | 0.02 | 24 | 0.48 |
| O01OB180 | h. | Oficial 2ª fontanero | 0.02 | 22 | 0.44 |
| MT501 | Ml | Tubería polietileno d=200 mm. 10atm (material; 26/01/2023) | 1 | 32 | 32.00 |
| MT0089 | Ud | Accesorios de instalación (manguitos, juntas, etc.) (material) | 0.01 | 11.97 | 0.12 |
| MQ02 | H | Camión Volquete de 4 m3 de carga útil (maquinaria) | 0.01 | 14.83 | 0.15 |
| MQ19 | H | Dumper (maquinaria) | 0.01 | 13.32 | 0.13 |
| MQ21 | H | Máquina de termosoldado (maquinaria) | 0.01 | 4.2 | 0.04 |
| %0100 | % | Medios auxiliares | 1 % | 33.36 | 0.33 |
|  |  | Total |  |  | 33.69 |

| Medición | Uds. | Largo | Parcial |
|---|---|---|---|
| Desagüe | 1 | 192.02 | 192.02 |
| Total |  |  | 192.02 |

**UNITUB400** m Tubería polietileno, sigma 100, d=400 mm
0 m × 72.47 (76.82 con costes indirectos) = 0.00
Tubería de polietileno, sigma 100, con marca de calidad AENOR, homologada para agua potable, de 400 mm de diámetro exterior y de 10 atm. de presión de trabajo. Incluso parte proporcional por uniones termosoldadas con manguitos, y demas accesorios, piezas especiales y conexiones a válvulas u otras tuberías y p.p. de pruebas y ensayos.

| Código | Ud | Descripción | Rendimiento | Precio | Importe |
|---|---|---|---|---|---|
| O01OB170 | h. | Oficial 1º fontanero | 0.03 | 24 | 0.72 |
| O01OB180 | h. | Oficial 2ª fontanero | 0.03 | 22 | 0.66 |
| MT400 | ML | Tubería polietileno d=400 mm. 10atm (material; 20/05/2021) | 1 | 69.93 | 69.93 |
| MT0089 | Ud | Accesorios de instalación | 0.01 | 11.97 | 0.12 |
| MQ02 | H | Camión Volquete de 4 m3 de carga | 0.01 | 14.83 | 0.15 |
| MQ19 | H | Dumper | 0.01 | 13.32 | 0.13 |
| MQ21 | H | Máquina de termosoldado | 0.01 | 4.2 | 0.04 |
| %0100 | % | Medios auxiliares | 1 % | 71.75 | 0.72 |
|  |  | Total |  |  | 72.47 |

**TUB600** ML TUBERIA FUNDICIÓN DUCTIL DN 600, C-30 (07/05/2021)
0 ML × 334.15 (354.2 con costes indirectos) = 0.00
Suministro y colocación de tubería de fundición dúctil para abastecimeinto DN600 y clase de presión C30. Tuberia de 6 m de longitud, norma UNE-EN545:2011, con revestimiento exterior de aleación de cinc y aluminio enriquecida con cobre de de 400 gr/m2, en proporción 85/15 de acuerdo a norma. Acabado exterior de pintura acrílica.Recubrimiento interior con mortero de cemento aplicado con vibrocentrifugacion con certificado de uso para contacto con productos alimentarios. cemento conforme a la norma UNE EN 197-1:2000. Unión automática flexible tipo standard mediante junta de elastómero en epdm bilabial según norma UNE 681-1:1996, desviación angular míma de 4 º. Tubería conforme a marcado CE.(norma UNE-EN545:2011) y referencia de lugar y fecha de fabricación. Incluso parte proporcional de accesorios (juntas, codos, bridas-enchufe, bridas-liso, manguitos, tornillería, etc). Totalmente montada y p.p. de pruebas y ensayos.

| Código | Ud | Descripción | Rendimiento | Precio | Importe |
|---|---|---|---|---|---|
| O01OB170 | h. | Oficial 1º fontanero | 1.1 | 24 | 26.40 |
| O01OB180 | h. | Oficial 2ª fontanero | 1.1 | 22 | 24.20 |
| M05EN020 | h. | Excav.hidráulica neumáticos 84 CV (maquinaria; 22/10/2024) | 1.1 | 40 | 44.00 |
| TUBFUND600 | ml | tubo fundiciòn dn 600 , c3 (material; 31/10/2024) | 1 | 235.8 | 235.80 |
| PIEZESP315 | ml | Codos, tes, bridas, manguitos, ... (material; 07/05/2021) | 0.05 | 75 | 3.75 |
|  |  | Total |  |  | 334.15 |

**VANULAR600** ud VÁLVULA PASO ANULAR DN600 (24/07/2012)
1 ud × 36358.44 (38539.95 con costes indirectos) = 38539.95
Válvula de paso anular Ø600 PN16, Erhard modelo RKV o equivalente. Accionamiento ELECTRICO. Cuerpo fundición gris EN-JL1040. Corona de aletas de bronce, anillo de asiento, cilindro ranurado y cilindro perforado de acero inoxidable, suministrado y montado, con parte proporcional de elementos auxiliares y medios auxiliares, probada y en servicio.

| Código | Ud | Descripción | Rendimiento | Precio | Importe |
|---|---|---|---|---|---|
| O01OB170 | h. | Oficial 1º fontanero | 1 | 24 | 24.00 |
| O01OB180 | h. | Oficial 2ª fontanero | 1 | 22 | 22.00 |
| ANULAR600 |  | Válvula de paso anular DN600 (material; 27/01/2023) | 1 | 35750 | 35750.00 |
| 02.12 | h. | camión grúa vol.8 m3. | 1 | 25.12 | 25.12 |
| %MA015 | % | Medios auxiliares | 1.5 % | 35821.12 | 537.32 |
|  |  | Total |  |  | 36358.44 |

| Medición | Uds. | Parcial |
|---|---|---|
| Depósito | 1 | 1.00 |
| Total |  | 1 |

**05.0.15.08** ud válvula antiretorno Ø 600 doble planot inox
1 ud × 9497.22 (10067.05 con costes indirectos) = 10067.05
válvula antiretorno Ø600 Ruber Check o equivalente, (BV-05-91 EMG doble plato inox), PN 16, c o equivalente, suministrada, colocada, probada y en servicio.

| Código | Ud | Descripción | Rendimiento | Precio | Importe |
|---|---|---|---|---|---|
| mano02 | h. | Oficial 2ª fontanero | 0.229 | 22 | 5.04 |
| mano05 | h. | peón especializado. | 0.229 | 20 | 4.58 |
| 12.81h | ud | válvula ret.doble plato inox Ø 600 PN16 (material; 27/01/2023) | 1 | 7862.33 | 7862.33 |
| 12.61f | ud | Brida-enchufe, DN 600 de fundición dúctil (material) | 2 | 699.45 | 1398.90 |
| 10.50.9e | ud. | Juntas goma DN 600 (material) | 2 | 14.78 | 29.56 |
| 15.099.03 | ud. | tornillos zincados y tuercas M24x140. (material) | 24 | 4.23 | 101.52 |
| 02.12 | h. | camión grúa vol.8 m3. | 0.05 | 25.12 | 1.26 |
| %0100 | % | Medios auxiliares | 1 % | 9403.19 | 94.03 |
|  |  | Total |  |  | 9497.22 |

**V_ANTIRRET400** ud VÁLVULA ANTIRRETORNO DN400
2 ud × 2704.58 (2866.85 con costes indirectos) = 5733.70
válvula antiretorno Ø 400 Ruber Check o quivalente (BV-05-91 EMG doble plato inox), PN 16, c o equivalente, suministrada, colocada, probada y en servicio.

| Código | Ud | Descripción | Rendimiento | Precio | Importe |
|---|---|---|---|---|---|
| mano02 | h. | Oficial 2ª fontanero | 0.2 | 22 | 4.40 |
| mano05 | h. | peón especializado. | 0.2 | 20 | 4.00 |
| ANTIRR400 | ud | válvula ret.doble plato inox Ø 400 PN16 (material; 27/01/2023) | 1 | 1578 | 1578.00 |
| 12.41FG | ud | Brida-liso, DN 400 de fundición dúctil (material; 18/11/2022) | 2 | 479.53 | 959.06 |
| 10.50.9e | ud. | juntas goma DN 600 | 2 | 14.78 | 29.56 |
| 15.099.03 | ud. | tornillos zincados y tuercas M24x140. | 24 | 4.23 | 101.52 |
| 02.12 | h. | camión grúa vol.8 m3. | 0.05 | 25.12 | 1.26 |
| %0100 | % | Medios auxiliares | 1 % | 2677.80 | 26.78 |
|  |  | Total |  |  | 2704.58 |

| Medición | Uds. | Parcial |
|---|---|---|
| Depósito | 2 | 2.00 |
| Total |  | 2 |

**V_ANTIRRET200** ud VÁLVULA ANTIRRETORNO DN200
2 ud × 999.86 (1059.85 con costes indirectos) = 2119.70
válvula antiretorno Ø 200 Ruber Check o quivalente (BV-05-91 EMG doble plato inox), PN 16, c o equivalente, suministrada, colocada, probada y en servicio.

| Código | Ud | Descripción | Rendimiento | Precio | Importe |
|---|---|---|---|---|---|
| mano02 | h. | Oficial 2ª fontanero | 0.229 | 22 | 5.04 |
| mano05 | h. | peón especializado. | 0.229 | 20 | 4.58 |
| ANTIRR200 | ud | válvula ret.doble plato inox Ø 200 PN16 (material; 27/01/2023) | 1 | 398 | 398.00 |
| BRID200 | ud | Brida-enchufe, DN 200 de fundición dúctil (material; 27/01/2023) | 2 | 225 | 450.00 |
| 10.50.9e | ud. | juntas goma DN 600 | 2 | 14.78 | 29.56 |
| 15.099.03 | ud. | tornillos zincados y tuercas M24x140. | 24 | 4.23 | 101.52 |
| 02.12 | h. | camión grúa vol.8 m3. | 0.05 | 25.12 | 1.26 |
| %0100 | % | Medios auxiliares | 1 % | 989.96 | 9.90 |
|  |  | Total |  |  | 999.86 |

| Medición | Uds. | Parcial |
|---|---|---|
| Recirculación | 2 | 2.00 |
| Total |  | 2 |

**VALMOTOR500** ud VÁLVULA MARIPOSA MOTORIZADA DN500 (24/07/2012)
6 ud × 7300 (7738 con costes indirectos) = 46428.00
Válvula de mariposa Ø500 PN16, doble excentrica Erhard modelo ROCO WAVE o equivalente. Accionamiento ELECTRICO. Cuerpo fundición dúctil. Asiento del cuerpo, acero inoxidable austenítico. Disco fundición dúctil EN-JS 1030, cierre elástico, con doble excentricidad. Eje, acero inoxidable ferrítico. Cojinete P1 (PTFE9 según DIN 1494-4, libre de mantenimiento. Asiento del eje elastómero. Junta perfilada, elástomero, con anillo de apriete, EPDM. Tornillería, externos e internos A2. Mecanismo de biela y manivela, protección IP68 para el modelo SKG y protección IP67 para el modelo SK. Cuerpo del reductor, fundición gris EN-JL 1040 recubierto de epoxi. Manivela del reductor, acero recubierto en color negro. Tuerca del cierre, latón especial.Protección anticorrosiva exterior del cuerpo conforme DIN 30 677-2 (e>250µm), recubrimiento epoxi Erhard EKB, o equivalente. Protección anticorrosiva interior Erhard Pro-Enamel, o equivalente, suministrado y montado, con parte proporcional de elementos auxiliares y medios auxiliares, probada y en servicio.

| Código | Ud | Descripción | Rendimiento | Precio | Importe |
|---|---|---|---|---|---|
| O01OB170 | h. | Oficial 1º fontanero | 1 | 24 | 24.00 |
| O01OB180 | h. | Oficial 2ª fontanero | 1 | 22 | 22.00 |
| VMOT500 | ud | Válvula de mariposa doble-excéntrica DN500, PN10/16 reductor y a (material; 27/01/2023) | 1 | 7121 | 7121.00 |
| 02.12 | h. | camión grúa vol.8 m3. | 1 | 25.12 | 25.12 |
| %MA015 | % | Medios auxiliares | 1.5 % | 7192.12 | 107.88 |
|  |  | Total |  |  | 7300 |

| Medición | Uds. | Parcial |
|---|---|---|
| Depósito | 6 | 6.00 |
| Total |  | 6 |

**VALMOTOR400** ud VALVULA DE MARIPOSA MOTORIZADA 400 MM (24/07/2012)
4 ud × 5615.19 (5952.1 con costes indirectos) = 23808.40
Válvula de mariposa Ø400 PN16, doble excentrica Erhard modelo ROCO WAVE o equivalente. Accionamiento ELECTRICO. Cuerpo fundición dúctil. Asiento del cuerpo, acero inoxidable austenítico. Disco fundición dúctil EN-JS 1030, cierre elástico, con doble excentricidad. Eje, acero inoxidable ferrítico. Cojinete P1 (PTFE9 según DIN 1494-4, libre de mantenimiento. Asiento del eje elastómero. Junta perfilada, elástomero, con anillo de apriete, EPDM. Tornillería, externos e internos A2. Mecanismo de biela y manivela, protección IP68 para el modelo SKG y protección IP67 para el modelo SK. Cuerpo del reductor, fundición gris EN-JL 1040 recubierto de epoxi. Manivela del reductor, acero recubierto en color negro. Tuerca del cierre, latón especial.Protección anticorrosiva exterior del cuerpo conforme DIN 30 677-2 (e>250µm), recubrimiento epoxi Erhard EKB, o equivalente. Protección anticorrosiva interior Erhard Pro-Enamel, o equivalente, suministrado y montado, con parte proporcional de elementos auxiliares y medios auxiliares, probada y en servicio.

| Código | Ud | Descripción | Rendimiento | Precio | Importe |
|---|---|---|---|---|---|
| O01OB170 | h. | Oficial 1º fontanero | 1 | 24 | 24.00 |
| O01OB180 | h. | Oficial 2ª fontanero | 1 | 22 | 22.00 |
| VMM4 | ud | Vál.mariposa eléctrica Ø400 PN16,Erhard o equ (material; 18/05/2021) | 1 | 5461.09 | 5461.09 |
| 02.12 | h. | camión grúa vol.8 m3. | 1 | 25.12 | 25.12 |
| %MA015 | % | Medios auxiliares | 1.5 % | 5532.21 | 82.98 |
|  |  | Total |  |  | 5615.19 |

| Medición | Uds. | Parcial |
|---|---|---|
| Depósito | 4 | 4.00 |
| Total |  | 4 |

**VALMANUAL200** ud VÁLVULA MARIPOSA MANUAL DN200 (27/05/2019)
6 ud × 1398.45 (1482.36 con costes indirectos) = 8894.16
Válvula de mariposa doble-excéntrica Erhard o equivalente, con reductor manual, DN200 en PN16 con uniones mediante bridas según UNE EN 558-1 serie 14, con cuerpo y disco en fundición dúctil, junta de cierre en EPDM y sujeción en acero inoxidable, eje en acero inoxidable y recubrimiento pintura epoxi. Totalmente instalada y probada segun normativa vigente. instalada y probada segun normativa vigente.

| Código | Ud | Descripción | Rendimiento | Precio | Importe |
|---|---|---|---|---|---|
| MO00003 | h | Oficial 1ª | 1.5 | 24 | 36.00 |
| MO00004 | h | Oficial 2ª | 1.5 | 22 | 33.00 |
| MQ06004 | h | Camión grúa de 6 t | 0.4 | 41.13 | 16.45 |
| VMAN200 |  | Válvula de mariposa doble-excéntrica con reductor manual, DN200, (27/01/2023) | 1 | 1313 | 1313.00 |
|  |  | Total |  |  | 1398.45 |

| Medición | Uds. | Parcial |
|---|---|---|
| Recirculación | 6 | 6.00 |
| Total |  | 6 |

**CARRETE500** ud CARRETE DESMONTAJE DN500 (18/03/2010)
6 ud × 1602.64 (1698.8 con costes indirectos) = 10192.80
CARRETE EXTENSIBLE DE DESMONTAJE BELGICAST O EQUIVALENTE, CON BRIDAS DE ACERO AL CARBONO, CON VIROLA INTERIOR Y EXTERIOR DE ACERO INOXIDABLE 1.4301 (AISI 304), JUNTA DE ESTANQUEIDAD DE ETILENO PROPILENO DIENO (EPDM), REVESTIMIENTO DE RESINA EPOXY (150 MICRAS), DE 500 MM DE DIÁMETRO NOMINAL, DE 16 BAR DE PRESIÓN NOMINAL TOTALMENTE INSTALADO Y PROBADO. INCLUSO JUNTAS, TORNILLERIA Y ELEMENTOS DE MONTAJE.

| Código | Ud | Descripción | Rendimiento | Precio | Importe |
|---|---|---|---|---|---|
| O01OB170 | h. | Oficial 1º fontanero | 2.45 | 24 | 58.80 |
| O01OB180 | h. | Oficial 2ª fontanero | 4.92 | 22 | 108.24 |
| %NAAA0150 | % | Despeses auxiliars | 1.5 % | 167.04 | 2.51 |
| CARR500 | ud | Carrete desmontaje+bridas,1.4301 (AISI 304),EPDM,DN=500mm,PN=16b (material; 27/01/2023) | 1 | 1349 | 1349.00 |
| C1503300 | h | Camión Grúa 3 T | 2.38 | 35.33 | 84.09 |
|  |  | Total |  |  | 1602.64 |

| Medición | Uds. | Parcial |
|---|---|---|
| Depósito | 6 | 6.00 |
| Total |  | 6 |

**CARRETE400** ud CARRETE DESMONTAJE DN400 (18/03/2010)
6 ud × 1400.36 (1484.38 con costes indirectos) = 8906.28
CARRETE EXTENSIBLE DE DESMONTAJE BELGICAST O EQUIVALENTE, CON BRIDAS DE ACERO AL CARBONO, CON VIROLA INTERIOR Y EXTERIOR DE ACERO INOXIDABLE 1.4301 (AISI 304), JUNTA DE ESTANQUEIDAD DE ETILENO PROPILENO DIENO (EPDM), REVESTIMIENTO DE RESINA EPOXY (150 MICRAS), DE 400 MM DE DIÁMETRO NOMINAL, DE 16 BAR DE PRESIÓN NOMINAL TOTALMENTE INSTALADO Y PROBADO. INCLUSO JUNTAS, TORNILLERIA Y ELEMENTOS DE MONTAJE.

| Código | Ud | Descripción | Rendimiento | Precio | Importe |
|---|---|---|---|---|---|
| O01OB170 | h. | Oficial 1º fontanero | 2.38 | 24 | 57.12 |
| O01OB180 | h. | Oficial 2ª fontanero | 4.76 | 22 | 104.72 |
| %NAAA0150 | % | Despeses auxiliars | 1.5 % | 161.84 | 2.43 |
| CARR400 | ud | Carrete desmontaje+bridas,1.4301 (AISI 304),EPDM,DN=400mm,PN=16b (27/01/2023) | 1 | 1152 | 1152.00 |
| C1503300 | h | Camión Grúa 3 T | 2.38 | 35.33 | 84.09 |
|  |  | Total |  |  | 1400.36 |

| Medición | Uds. | Parcial |
|---|---|---|
| Depósito | 6 | 6.00 |
| Total |  | 6 |

**CARRETE200** ud CARRETE DESMONTAJE DN200 (18/03/2010)
6 ud × 800.61 (848.65 con costes indirectos) = 5091.90
CARRETE EXTENSIBLE DE DESMONTAJE BELGICAST O EQUIVALENTE, CON BRIDAS DE ACERO AL CARBONO, CON VIROLA INTERIOR Y EXTERIOR DE ACERO INOXIDABLE 1.4301 (AISI 304), JUNTA DE ESTANQUEIDAD DE ETILENO PROPILENO DIENO (EPDM), REVESTIMIENTO DE RESINA EPOXY (150 MICRAS), DE 200 MM DE DIÁMETRO NOMINAL, DE 16 BAR DE PRESIÓN NOMINAL TOTALMENTE INSTALADO Y PROBADO. INCLUSO JUNTAS, TORNILLERIA Y ELEMENTOS DE MONTAJE.

| Código | Ud | Descripción | Rendimiento | Precio | Importe |
|---|---|---|---|---|---|
| A012M000 | h | Oficial 1a montador | 2.21 | 24 | 53.04 |
| A013M000 | h | Ayudante montador | 4.42 | 22 | 97.24 |
| %NAAA0150 | % | Despeses auxiliars | 1.5 % | 150.28 | 2.25 |
| CARR200 | ud | Carrete desmontaje+bridas,1.4301 (AISI 304),EPDM,DN=200mm,PN=16b (material; 27/01/2023) | 1 | 570 | 570.00 |
| C1503300 | h | Camión Grúa 3 T | 2.21 | 35.33 | 78.08 |
|  |  | Total |  |  | 800.61 |

| Medición | Uds. | Parcial |
|---|---|---|
| Recirculación | 6 | 6.00 |
| Total |  | 6 |

**TUB500** ud TUBERIA FUNDICIÓN DUCTIL DN 500, C-30 (07/05/2021)
396.75 ud × 299.35 (317.31 con costes indirectos) = 125892.74
Suministro y colocación de tubería de fundición dúctil para abastecimeinto DN500 y clase de presión C30. Tuberia de 6 m de longitud, norma UNE-EN545:2011, con revestimiento exterior de aleación de cinc y aluminio enriquecida con cobre de de 400 gr/m2, en proporción 85/15 de acuerdo a norma. Acabado exterior de pintura acrílica.Recubrimiento interior con mortero de cemento aplicado con vibrocentrifugacion con certificado de uso para contacto con productos alimentarios. cemento conforme a la norma UNE EN 197-1:2000. Unión automática flexible tipo standard mediante junta de elastómero en epdm bilabial según norma UNE 681-1:1996, desviación angular míma de 4 º. Tubería conforme a marcado CE.(norma UNE-EN545:2011) y referencia de lugar y fecha de fabricación. Incluso parte proporcional de accesorios (juntas, codos, bridas-enchufe, bridas-liso, manguitos, tornillería, etc). Totalmente montada y p.p. de pruebas y ensayos.

| Código | Ud | Descripción | Rendimiento | Precio | Importe |
|---|---|---|---|---|---|
| O01OB170 | h. | Oficial 1º fontanero | 1.1 | 24 | 26.40 |
| O01OB180 | h. | Oficial 2ª fontanero | 1.1 | 22 | 24.20 |
| M05EN020 | h. | Excav.hidráulica neumáticos 84 CV | 1.1 | 40 | 44.00 |
| TUBFUND500 | ml | tubo fundiciòn dn 500 , c3 (material; 09/03/2023) | 1 | 201 | 201.00 |
| PIEZESP315 | ml | Codos, tes, bridas, manguitos, ... | 0.05 | 75 | 3.75 |
|  |  | Total |  |  | 299.35 |

| Medición | Uds. | Largo | Parcial |
|---|---|---|---|
| Entrada y salida depósitos | 1 | 396.75 | 396.75 |
| Total |  |  | 396.75 |

**UNITUB200** ud Tubería polietileno, sigma 100, d=200 mm
358.65 ud × 33.69 (35.71 con costes indirectos) = 12807.39
Tubería de polietileno, sigma 100, con marca de calidad AENOR, homologada para agua potable, de 200 mm de diámetro exterior y de 10 atm. de presión de trabajo. Incluso parte proporcional por uniones termosoldadas con manguitos, y demas accesorios, piezas especiales y conexiones a válvulas u otras tuberías y p.p. de pruebas y ensayos.

| Código | Ud | Descripción | Rendimiento | Precio | Importe |
|---|---|---|---|---|---|
| O01OB170 | h. | Oficial 1º fontanero | 0.02 | 24 | 0.48 |
| O01OB180 | h. | Oficial 2ª fontanero | 0.02 | 22 | 0.44 |
| MT501 | Ml | Tubería polietileno d=200 mm. 10atm | 1 | 32 | 32.00 |
| MT0089 | Ud | Accesorios de instalación | 0.01 | 11.97 | 0.12 |
| MQ02 | H | Camión Volquete de 4 m3 de carga | 0.01 | 14.83 | 0.15 |
| MQ19 | H | Dumper | 0.01 | 13.32 | 0.13 |
| MQ21 | H | Máquina de termosoldado | 0.01 | 4.2 | 0.04 |
| %0100 | % | Medios auxiliares | 1 % | 33.36 | 0.33 |
|  |  | Total |  |  | 33.69 |

| Medición | Uds. | Largo | Parcial |
|---|---|---|---|
| Recirculación | 1 | 358.65 | 358.65 |
| Total |  |  | 358.65 |

### 03.008 Videovigilancia depósito (03/07/1997)
Importe: 7831.22

**GT110200** Ud Cámara videogilancia IP con resolución Full HD 2560x1920 (10/06/2011)
3 Ud × 1385.12 (1468.23 con costes indirectos) = 4404.69
Cámara videogilancia IP con resolución Full HD 2560x1920 , lente varifocal 2,8-12mm, zomm y enfoque motorizados, sensor 5 Megapixel, infrarojos para 30m, Ip66, para exteriores, capacidad de microSD, interfaz Lan con PoE. Completamente instalado y funcionando

| Código | Ud | Descripción | Rendimiento | Precio | Importe |
|---|---|---|---|---|---|
| BPA1U020 | u | Cámara videogilancia IP con resolución Full HD 2560x1920 (material; 27/04/2018) | 1 | 1295.65 | 1295.65 |
| O01OB170 | h. | Oficial 1º fontanero | 1.5 | 24 | 36.00 |
| O01OB180 | h. | Oficial 2ª fontanero | 1.5 | 22 | 33.00 |
| %NAAA00150 | % | Medios auxiliares (10/06/2011) | 1.5 % | 1364.65 | 20.47 |
|  |  | Total |  |  | 1385.12 |

**GHM11H22** Ud Columna plancha ac.galv.troncocónica,h=5m,base plet.+puerta,UNE- (21/05/2010)
1 Ud × 326.59 (346.19 con costes indirectos) = 346.19
Columna de plancha de acero galvanizado, de forma troncocónica, de 5 m de altura, coronación sin pletina, con base pletina y puerta, según norma UNE-EN 40-5, colocada sobre dado de hormigón

| Código | Ud | Descripción | Rendimiento | Precio | Importe |
|---|---|---|---|---|---|
| O01OB200 | h. | Oficial 1ª electricista | 0.53 | 24 | 12.72 |
| O01OB220 | h. | Ayudante electricista | 0.53 | 22 | 11.66 |
| O01OA070 | h. | Peón ordinario | 0.25 | 18 | 4.50 |
| %NAAA00150 | % | Medios auxiliares | 1.5 % | 28.88 | 0.43 |
| B064500C | m3 | Hormigón HM-20/P/40/I,>= 200kg/m3 cemento (material; 22/10/2024) | 0.242 | 120 | 29.04 |
| BHM11H22 | u | Columna plancha ac.galv.,troncocónica,h=5m,UNE-EN 40-5 (material; 26/09/2011) | 1 | 185 | 185.00 |
| BHWM1000 | u | P.p.accesorios p/columnas (material; 21/05/2010) | 1 | 38.94 | 38.94 |
| C1503000 | h | Camión grúa | 0.53 | 44.62 | 23.65 |
| C1504R00 | h | Camión cesta h=10m (maquinaria; 21/05/2010) | 0.53 | 38.97 | 20.65 |
|  |  | Total |  |  | 326.59 |

| Medición | Uds. | Parcial |
|---|---|---|
| Coronación | 1 | 1.00 |
| Total |  | 1 |

**D00FFC005** Ud BASE ANCLAJE COLUMNA (03/07/1997)
3 Ud × 86.28 (91.46 con costes indirectos) = 274.38
Base de anclaje de columna de dimensiones máximas 0.90 x 0.90 x 0.9m, realizada con hormigón en masa HM-20/P/20IIa, vibrado, incluso excavación y retirada de escombros a vertedero o lugar de empleo, colocación de pernos o espárragos, tubo coarrugado reforzado de 90mm de diámetro grado de proteccion 5, para conectar con su arqueta de registro y accesorios colocados, totalmente terminada según indicaciones del fabricante de la columna.

| Código | Ud | Descripción | Rendimiento | Precio | Importe |
|---|---|---|---|---|---|
| O01OA030 | h. | Oficial primera | 1 | 24 | 24.00 |
| O01OA070 | h. | Peón ordinario | 1 | 18 | 18.00 |
| P00CJ0050 | Ud | Espárrago de anclaje o perno anc (material; 01/03/1999) | 4 | 1.68 | 6.72 |
| P18RF0025 | m | Tub.PVC corrug.Ø90mm/gp5 (material; 01/03/1999) | 1.5 | 0.7 | 1.05 |
| D02E002 | m³ | Excavación en zanjas medios mecánicos. | 0.315 | 5.52 | 1.74 |
| RIEHA.1 | m³ | Hormigón en masa HM-20/P/20IIa | 0.315 | 105 | 33.08 |
| %2 | % | Medios Auxiliares (s/total) | 2 % | 84.59 | 1.69 |
|  |  | Total |  |  | 86.28 |

**GS113020** Ud Armario de protección PRFV antivandálico. 1000x750x420 IP54 (08/02/2006)
3 Ud × 882.38 (935.32 con costes indirectos) = 2805.96
Armario envolvente antivandálico de PRFV de dimensiones 1000x750x420, con tejadillo, grado de protección IP54 y cerradura con llave, instalado en superficie a pie de báculo sobre zócalo de hormigón de 20cm de altura, totalmente instalado.

| Código | Ud | Descripción | Rendimiento | Precio | Importe |
|---|---|---|---|---|---|
| BS113020 | u | Armario de protección PRFV antivandálico. 1000x750x420 IP54 (material; 27/04/2018) | 1 | 795.36 | 795.36 |
| B064500C | m3 | Hormigón HM-20/P/40/I,>= 200kg/m3 cemento | 0.1 | 120 | 12.00 |
| BMAQG012 | h | Grúa autopropulsada de 12 t (maquinaria; 08/02/2006; Presupuesto 36.09) | 0.5 | 36.09 | 18.05 |
| C1503300 | h | Camión Grúa 3 T | 0.5 | 35.33 | 17.67 |
| O01OB200 | h. | Oficial 1ª electricista | 0.5 | 24 | 12.00 |
| O01OA060 | h. | Peón especializado | 0.5 | 20 | 10.00 |
| %020 | % | Medios auxiliares (04/04/2008) | 2 % | 865.08 | 17.30 |
|  |  | Total |  |  | 882.38 |

### 03.009 Elementos de medida y control (26/03/2009)
Importe: 9540.22

**GJM6E003** ud TRANSMISOR DE PRESIONANALOGICA 4-20 MA (09/01/2018)
6 ud × 554.44 (587.71 con costes indirectos) = 3526.26
Precios: Presupuesto 554.44
SUMINISTRO, INSTALACIÓN Y PUESTA EN SERVICIO DE TRANSDUCTOR DE PRESIÓN EN INOX CON SALIDA ANALÓGICA, ALIMENTACIÓN ELÉCTRICA A 24VCC, CON TÉCNICA DE 2 Ó 4 HILOS, CON PRECISIÓN MEJOR DEL 0,1%, IP 67, INDICACIÓN DIGITAL DE MEDIDA EN FRONTAL DEL EQUIPO, SEÑAL DE SALIDA 4-20 MA, TOTALMENTE INSTALADO Y PROBADO.

| Código | Ud | Descripción | Rendimiento | Precio | Importe |
|---|---|---|---|---|---|
| MT57.434 | UD | TRANSMISOR DE PRESIÓN con salida analogica 4-20 ma (material; 09/01/2018; Presupuesto 474.25) | 1 | 474.25 | 474.25 |
| O01OA030 | h. | Oficial primera | 3 | 24 | 72.00 |
| %NAAA01500150 | % | Despeses auxiliars (09/01/2018) | 1.5 % | 546.25 | 8.19 |
|  |  | Total |  |  | 554.44 |

**GJM6E001** ud CONEXION MANOMETRO SOBRE TUBERIA DE ACERO (26/03/2009)
6 ud × 283.82 (300.85 con costes indirectos) = 1805.10
Precios: Presupuesto 283.82
UNIDAD PARA LA CONEXIÓN DE MANOMETROS E INSTRUMENTACIÓN SOBRE TUBERIA DE ACERO, COMPUESTO POR: TUBULADURA DE 1", VÁLVULA DE ESFERA DE 1", TUBO GALVANIZADO DE 1", UNA TE DE 1", DOS CODOS DE 90? DE 1", INCLUSO MONTAJE.

| Código | Ud | Descripción | Rendimiento | Precio | Importe |
|---|---|---|---|---|---|
| O01OA060 | h. | Peón especializado | 0.8 | 20 | 16.00 |
| O01OB170 | h. | Oficial 1º fontanero | 0.8 | 24 | 19.20 |
| O01OB180 | h. | Oficial 2ª fontanero | 1 | 22 | 22.00 |
| DD19018 | UD | TUBULADURA 1" S/TUBERIA ACERO (material; 26/03/2009) | 1 | 190 | 190.00 |
| U26AR004 | ud | Llave de esfera 1" (material; 01/03/2017) | 2 | 9.4 | 18.80 |
| U24HA004 | m | Tubo acero galvanizado 1" DN 25 (material; 01/03/2017) | 1.5 | 6.33 | 9.50 |
| U24HD010 | ud | Codo acero galvanizado 90° 1" (material; 01/03/2017) | 2 | 1.71 | 3.42 |
| U24HD110 | ud | Manguito acero galvanizado 1" (material; 01/03/2017) | 2 | 1.23 | 2.46 |
| U24HD210 | ud | T acero galvanizado 1" (material; 01/03/2017) | 1 | 2.44 | 2.44 |
|  |  | Total |  |  | 283.82 |

**GJM6U020** ud Manómetro glicerina DN100 mm, con llave de paso (15/07/2016)
6 ud × 152.71 (161.87 con costes indirectos) = 971.22
Precios: Presupuesto 152.71
Manómetro de glicerina DN 100 mm con llave de paso, incluido uniones, elementos auxiliares y accesorios necesarios para su funcionamiento, montado en la tubería y probado

| Código | Ud | Descripción | Rendimiento | Precio | Importe |
|---|---|---|---|---|---|
| O01OB170 | h. | Oficial 1º fontanero | 0.5 | 24 | 12.00 |
| %NAAA0150 | % | Despeses auxiliars | 1.5 % | 12.00 | 0.18 |
| BJM6U020 | u | Manómetro de glicerina DN-100 mm (material; 15/07/2016) | 1 | 140.53 | 140.53 |
|  |  | Total |  |  | 152.71 |

**A050202006** ud Medidor radar de nivel (27/05/2019)
2 ud × 1181.5 (1252.39 con costes indirectos) = 2504.78
Medidor radar de nivel de las siguientes características:
- Transmisor basado en microrocesador
- Señal de salida: 4 - 20 mA, con aislamiento galvánico
- Alimentación eléctrica: 230 Vca. 50/60 Hz
- Montaje de transmisor en pared, protección IP 65
totalmente instalado y probado.

| Código | Ud | Descripción | Rendimiento | Precio | Importe |
|---|---|---|---|---|---|
| O01OA030 | h. | Oficial primera | 1.37 | 24 | 32.88 |
| O01OA070 | h. | Peón ordinario | 1.64 | 18 | 29.52 |
| O01OA020 | h. | Capataz | 1.33 | 25 | 33.25 |
| MQ06004 | h | Camión grúa de 6 t | 0.5 | 41.13 | 20.57 |
| EQ01401 | Ud | Medidor radar de nivel (material; 24/06/2019) | 1 | 1065.28 | 1065.28 |
|  |  | Total |  |  | 1181.5 |

**A050202008** ud Sonda de nivel hidrostática (27/05/2019)
2 ud × 345.69 (366.43 con costes indirectos) = 732.86
Sonda de cable para medición de nivel hidrostático, con celda de cerámica
-Conexión a proceso: abrazadera de suspensión.
-Comunicación: 4-20 mA
-Rango del proceso de medición: 100mbar...20bar
-Precisión: 0,2%
Según especificaciones técnicas de proyecto, totalmente instalada y probada.

| Código | Ud | Descripción | Rendimiento | Precio | Importe |
|---|---|---|---|---|---|
| O01OA030 | h. | Oficial primera | 0.5 | 24 | 12.00 |
| O01OA070 | h. | Peón ordinario | 0.5 | 18 | 9.00 |
| MT13106 | Ud | Sonda de nivel hidrostática (material; 27/05/2019) | 1 | 324.69 | 324.69 |
|  |  | Total |  |  | 345.69 |

### 03.010 Fibra óptica conducción (31/01/2000)
Importe: 227927.46

**A060504003** m Tritubo de polietileno 3 x DN 40 mm i/hilo guía y cinta de señal (29/07/2019)
15119 m × 6.08 (6.44 con costes indirectos) = 97366.36
Tritubo de polietileno de alta densidad (PEAD/HDPE), de 3x40 mm de diámetro y 3 mm de espesor, formado por tres tubos iguales, unidos entre sí por medio de una membrana y dispuestos paralelamente en un mismo plano, suministrado en rollos de 500 m de longitud para canalización de fibra, instalado y probado, incluso cinta de señalizacion e hilo guía de polipropileno de 3mm de diámetro.

| Código | Ud | Descripción | Rendimiento | Precio | Importe |
|---|---|---|---|---|---|
| O01OA030 | h. | Oficial primera | 0.05 | 24 | 1.20 |
| O01OA070 | h. | Peón ordinario | 0.1 | 18 | 1.80 |
| EL02903 | m | Tritubo de polietileno DN 40 mm (material; 29/07/2019) | 1 | 3.08 | 3.08 |
|  |  | Total |  |  | 6.08 |

**A060504010** ud Arqueta telemando (31/01/2000)
100 ud × 353.12 (374.31 con costes indirectos) = 37431.00
Arqueta construida in situ, de dimensiones exteriores 0,60x0,60x1,30 m., formada por hormigón HA-25/P/20/IIa en solera de 15 cm sobre una base de 10 cm. de hormigón de limpieza HM-15 y HA-25/P/20/IIa en paredes 15 cm de espesor, tapa de fundición dúctil, con ventanas para entrada de conductos, embocadura de conductos, incluso excavación de zanja en terreno flojo y relleno lateralmente de tierras procedentes de la excavación.

| Código | Ud | Descripción | Rendimiento | Precio | Importe |
|---|---|---|---|---|---|
| O01OA030 | h. | Oficial primera | 2.4 | 24 | 57.60 |
| O01OA070 | h. | Peón ordinario | 4.8 | 18 | 86.40 |
| SBX_01.03 | m3 | Excavacion en zanjas CCT (08/02/2006; Presupuesto 3.23) | 0.505 | 3.23 | 1.63 |
| SBX_01.07 | m3 | Relleno en zanja, Tmax 20 mm (08/02/2006; Presupuesto 6.32) | 0.187 | 6.32 | 1.18 |
| 02.01.E | m3 | Horm HA-25/P/20/IIa (08/02/2006; Presupuesto 248) | 0.518 | 248 | 128.46 |
| SBX_01.23 | m3 | Hormigon en masa HM-10 (08/02/2006; Presupuesto 139.81) | 0.04 | 139.81 | 5.59 |
| SBX_01.22 | kg | Acero B 500 S en armadura (08/02/2006; Presupuesto 1.96) | 14.04 | 1.96 | 27.52 |
| MATT001 | ud | Tapa fundición dúctil (material; 31/01/2000) | 1 | 44.74 | 44.74 |
|  |  | Total |  |  | 353.12 |

Claves: dimensión, cerco, terreno, vertedero, ejecución, flojo, conducción, pared, ligero, lateral, exterior, entrada, norma, excavación, teléfono, tapa, arqueta, transporte, limpieza, solera, ventana, tierra, construcción, hormigón, relleno, zanja, obra, metal

**PD07.SC0002** m Cable fibra óptica multimodo (02/04/2019)
16310 m × 5.39 (5.71 con costes indirectos) = 93130.10
Cable de 8 fibras multimodo (50/125), con armadura de acero corrugado. Instalado en zanja por el interior de tubo de polietileno. Incluye mano de obra en la instalación y pruebas de acuerdo a las especificaciones del pliego de condiciones.

| Código | Ud | Descripción | Rendimiento | Precio | Importe |
|---|---|---|---|---|---|
| MTA7002 | m | Cable fibra óptica multimodo (material; 02/04/2019) | 1.1 | 2.62 | 2.88 |
| O01OA030 | h. | Oficial primera | 0.1 | 24 | 2.40 |
| %002 | % | Medios auxiliares | 2 % | 5.28 | 0.11 |
|  |  | Total |  |  | 5.39 |

### 03.011 Acometidas eléctricas (25/12/1995)
Importe: 30716.67

**IDMD.1b** m² Demolición firme existente (03/07/1997)
290 m² × 4.08 (4.32 con costes indirectos) = 1252.80
Demolición de firme existente, incluso escarificado o ripado si es necesario, recorte, carga y transporte de productos sobrantes a vertedero incluso canon de vertido.

| Código | Ud | Descripción | Rendimiento | Precio | Importe |
|---|---|---|---|---|---|
| PMW.3a | PP | Canon vertido | 1 | 0.02 | 0.02 |
| MMMA37a | h | Retroexcavadora neumaticos (maquinaria; 30/01/2020) | 0.02 | 28.91 | 0.58 |
| MMMA10a | h | Camión hasta 10 TN (maquinaria; 30/01/2020) | 0.02 | 21.03 | 0.42 |
| O01OA070 | h. | Peón ordinario | 0.17 | 18 | 3.06 |
| MO%002 | % | Medios auxiliares (s/Mano obra). (03/07/1997) | 0 % | 0.00 | 0.00 |
|  |  | Total |  |  | 4.08 |

| Medición | Uds. | Largo | Ancho | Parcial |
|---|---|---|---|---|
| Acometida deposito | 1 | 290 | 1 | 290.00 |
| Total |  |  |  | 290 |

**EADE.SSa** m Corte del paq. firmes sierra mec (23/11/2000)
580 m × 0.61 (0.65 con costes indirectos) = 377.00
Corte del paquete de firmes, con sierra mecanica, hasta la profundidad necesaria, de forma que no resulte afectado el firme restante en la labor de escarificado, demolicion y levantamiento del trozo sobrante en la labor de excavación de asientos o zanjas, incluso señalizacion, replanteo y medios auxiliares.

| Código | Ud | Descripción | Rendimiento | Precio | Importe |
|---|---|---|---|---|---|
| O01OA070 | h. | Peón ordinario | 0.02 | 18 | 0.36 |
| O01OA030 | h. | Oficial primera | 0.005 | 24 | 0.12 |
| MMMA83a | h | Cortadora asfalto y Hormigon. (maquinaria; 14/11/2024) | 0.02 | 5.85 | 0.12 |
| %02 | % | Medios auxiliares.(s/total) | 2 % | 0.60 | 0.01 |
|  |  | Total |  |  | 0.61 |

| Medición | Uds. | Largo | Parcial |
|---|---|---|---|
| Acometida deposito | 2 | 290 | 580.00 |
| Total |  |  | 580 |

**ICMZ.1cc** m³ Excv zanja o pozos med. mec. (08/05/2013)
208.8 m³ × 15.57 (16.5 con costes indirectos) = 3445.20
Excavación para la formación de zanja o pozos, en cualquier clase de terreno, incluso roca, con medios mecánicos, incluso carga y transporte de productos a vertedero, canon de vertido, entibación y agotamiento necesarios, limpieza de fondo y nivelación.

| Código | Ud | Descripción | Rendimiento | Precio | Importe |
|---|---|---|---|---|---|
| O01OA070 | h. | Peón ordinario | 0.1 | 18 | 1.80 |
| O01OA020 | h. | Capataz | 0.02 | 25 | 0.50 |
| M05EN030 | h. | Excav.hidráulica neumáticos 100 CV | 0.18 | 45 | 8.10 |
| M07CB020 | h. | Camión basculante 4x4 14 t. | 0.2 | 25.85 | 5.17 |
|  |  | Total |  |  | 15.57 |

| Medición | Uds. | Largo | Ancho | Alto | Parcial |
|---|---|---|---|---|---|
| Acometida deposito | 1 | 290 | 0.6 | 1.2 | 208.80 |
| Total |  |  |  |  | 208.8 |

**IDMT.4aa** m³ Relleno loca. mat. selecc. prest. (03/07/1997)
174 m³ × 5.87 (6.22 con costes indirectos) = 1082.28
Relleno localizado con material seleccionado procedente de prestamos incluso canon de extracción, extracción, carga, tranporte a obra, extendido en capas de 25 cm, compactado al 98% del Proctor Modificado, con medios mecanicos.

| Código | Ud | Descripción | Rendimiento | Precio | Importe |
|---|---|---|---|---|---|
| O01OA070 | h. | Peón ordinario | 0.03 | 18 | 0.54 |
| PBRT10a | m³ | Material seleccionado préstamos (material; 30/01/2020) | 1 | 2.85 | 2.85 |
| PBAA.1a | m³ | Agua (material; 16/11/2022) | 0.05 | 0.67 | 0.03 |
| MMMA.1b | h | Bandeja vibr cpto 660x470 rev (maquinaria; 09/05/2001) | 0.018 | 4.18 | 0.08 |
| MMMA37c | h | Retro neumáticos 90cv 0.6-0.8m3 (maquinaria; 18/05/2001) | 0.018 | 38.27 | 0.69 |
| MMMA10a | h | Camión hasta 10 TN | 0.08 | 21.03 | 1.68 |
| MO%002 | % | Medios auxiliares (s/Mano obra). | 0 % | 0.00 | 0.00 |
|  |  | Total |  |  | 5.87 |

| Medición | Uds. | Largo | Ancho | Alto | Parcial |
|---|---|---|---|---|---|
| Acometida deposito | 1 | 290 | 0.6 | 1 | 174.00 |
| Total |  |  |  |  | 174 |

**DP18RF5057** m Tub.PVC p/cond.cable Ø160 (23/11/2000)
1160 m × 2.78 (2.95 con costes indirectos) = 3422.00
Suministro y colocación en zanja de tubo de PVC (EN 1453) para conducción de cables de D=160mm espesor 3,2 mm.

| Código | Ud | Descripción | Rendimiento | Precio | Importe |
|---|---|---|---|---|---|
| O01OA070 | h. | Peón ordinario | 0.01 | 18 | 0.18 |
| P18qF5057 | m | Tub.PVC p/cond.cable Ø160 (material; 01/08/2001) | 1 | 2.55 | 2.55 |
| %02 | % | Medios auxiliares.(s/total) | 2 % | 2.73 | 0.05 |
|  |  | Total |  |  | 2.78 |

| Medición | Uds. | Largo | Parcial |
|---|---|---|---|
| Acometida deposito | 4 | 290 | 1160.00 |
| Total |  |  | 1160 |

**DBPO.2cabc** m³ H-150 plástica II-Z/35 Tm 20 (09/05/2001)
69.6 m³ × 85.24 (90.35 con costes indirectos) = 6288.36
Suministro y vertido de hormigón H-150, de consistencia plástica, adecuado para vibrar, con árido procedente de machaqueo, tamaño máximo 20 mm., con cemento (II-Z/35) y asiento en el cono de Abrams de 3 a 5 cm., con tolerancia ±1 cm., confeccionado en obra, con hormigonera de 300 l. de capacidad o en planta.

| Código | Ud | Descripción | Rendimiento | Precio | Importe |
|---|---|---|---|---|---|
| O01OA070 | h. | Peón ordinario | 2 | 18 | 36.00 |
| PBAC.2aa | t | CEM II/B-P 32.5 N granel | 0.27 | 115 | 31.05 |
| PBRG.1eb | t | Grava caliza 10/20 lvd 10 km (material; 16/11/2022) | 2.1 | 7.4 | 15.54 |
| PBAA.1a | m³ | Agua | 0.2 | 0.67 | 0.13 |
| MMMA21c | h | Hormigonera dsl y gasl (maquinaria; 09/05/2001) | 1.15 | 2.19 | 2.52 |
|  |  | Total |  |  | 85.24 |

| Medición | Uds. | Largo | Ancho | Alto | Parcial |
|---|---|---|---|---|---|
| Acometida deposito | 1 | 290 | 0.6 | 0.4 | 69.60 |
| Total |  |  |  |  | 69.6 |

**DPPLACA** m Placa de proteccion conductores. (23/11/2000)
290 m × 6.19 (6.56 con costes indirectos) = 1902.40
Suministro y colocacion de placa de protección mecánica de material plástico tipo Aemsa. (Deberá estar homologada por la compañia suministradora). La unidad incluye, solapes y despuntes.

| Código | Ud | Descripción | Rendimiento | Precio | Importe |
|---|---|---|---|---|---|
| O01OA070 | h. | Peón ordinario | 0.01 | 18 | 0.18 |
| PPLACA | m | Placa de proteccion (material; 16/12/2000) | 1.1 | 5.35 | 5.89 |
| %02 | % | Medios auxiliares.(s/total) | 2 % | 6.07 | 0.12 |
|  |  | Total |  |  | 6.19 |

| Medición | Uds. | Largo | Parcial |
|---|---|---|---|
| Acometida deposito | 1 | 290 | 290.00 |
| Total |  |  | 290 |

**D60SA0015** m Cinta señalizadora línea eléctri (01/01/1999)
290 m × 0.49 (0.52 con costes indirectos) = 150.80
Suministro y colocación de cinta de PVC para señalización de recorrido de líneas enterradas con anagrama de Compañía Eléctrica y Señalización de peligro.

| Código | Ud | Descripción | Rendimiento | Precio | Importe |
|---|---|---|---|---|---|
| O01OA070 | h. | Peón ordinario | 0.02 | 18 | 0.36 |
| P60SA0015 | m | Cinta señalizadora línea eléctri (material; 01/01/1999) | 1 | 0.12 | 0.12 |
| %02 | % | Medios auxiliares.(s/total) | 2 % | 0.48 | 0.01 |
|  |  | Total |  |  | 0.49 |

| Medición | Uds. | Largo | Parcial |
|---|---|---|---|
| Acometida deposito | 1 | 290 | 290.00 |
| Total |  |  | 290 |

**RVAL1150** m Cable RV 0.6/1kV.1x150 mm2 Al (23/11/2000)
870 m × 2.63 (2.79 con costes indirectos) = 2427.30
Suministro, colocación y tendido de conductor unipolar RV-0.6/1 kv de 1x150 mm2 Al (UNE 21123) con aislamiento de XLPE y cubierta de PVC, en tubo, bandeja, al aire o zanja con pp/ de terminales, bridas, manguitos, señalizacion de fases, despuntes, elementos de amarre, etc., medida la unidad completamente ejecutada, probada y en funcionamiento.

| Código | Ud | Descripción | Rendimiento | Precio | Importe |
|---|---|---|---|---|---|
| PALRV150 | m | Cable RV 0.6/1kV.1x150 mm2 Al (material; 25/01/2001) | 1.02 | 1.52 | 1.55 |
| O01OB200 | h. | Oficial 1ª electricista | 0.02 | 24 | 0.48 |
| O01OA060 | h. | Peón especializado | 0.025 | 20 | 0.50 |
| %02 | % | Medios auxiliares.(s/total) | 2 % | 2.53 | 0.05 |
| P%003 | % | Material auxiliar.(s/total mat.) (18/01/2001) | 3 % | 1.55 | 0.05 |
|  |  | Total |  |  | 2.63 |

| Medición | Uds. | Largo | Parcial |
|---|---|---|---|
| Acometida deposito | 3 | 290 | 870.00 |
| Total |  |  | 870 |

**RVAL1240** m Cable RV 0.6/1kV.1x240 mm2 Al (23/11/2000)
870 m × 4.14 (4.39 con costes indirectos) = 3819.30
Suministro, colocación y tendido de conductor unipolar RV-0.6/1 kv de 1x240 mm2 Al (UNE 21123) con aislamiento de XLPE y cubierta de PVC, en tubo, bandeja, al aire o zanja con pp/ de terminales, bridas, manguitos, señalizacion de fases, despuntes, elementos de amarre, etc., medida la unidad completamente ejecutada, probada y en funcionamiento.

| Código | Ud | Descripción | Rendimiento | Precio | Importe |
|---|---|---|---|---|---|
| PALRV240 | m | Cable RV 0.6/1kV.1x240 mm2 Al (material; 25/01/2001) | 1.02 | 2.93 | 2.99 |
| O01OB200 | h. | Oficial 1ª electricista | 0.02 | 24 | 0.48 |
| O01OA060 | h. | Peón especializado | 0.025 | 20 | 0.50 |
| %02 | % | Medios auxiliares.(s/total) | 2 % | 3.97 | 0.08 |
| P%003 | % | Material auxiliar.(s/total mat.) | 3 % | 2.99 | 0.09 |
|  |  | Total |  |  | 4.14 |

| Medición | Uds. | Largo | Parcial |
|---|---|---|---|
| Acometida deposito | 3 | 290 | 870.00 |
| Total |  |  | 870 |

**UIFA61e** Ud Arqueta 60x60 marco fund. (27/11/1997)
1 Ud × 153.12 (162.31 con costes indirectos) = 162.31
Arqueta de dimensiones 60x60x120 cm,solera de hormigón HM-15 de 20 cm de espesor, mallazo 15x15 Ø8, ejecutada con ladrillo macizo aparejado con juntas de 1 cm de espesor de mortero M-40a (1:6), enfoscado interiormente con mortero de cemento 1:6 de 1 cm de espesor, incluso marco y tapa de fundición, excavación, totalmente terminada.

| Código | Ud | Descripción | Rendimiento | Precio | Importe |
|---|---|---|---|---|---|
| O01OA030 | h. | Oficial primera | 1.5 | 24 | 36.00 |
| O01OA070 | h. | Peón ordinario | 1.5 | 18 | 27.00 |
| PISA.8a | Ud | Marco-tapa fundición 60X60cm (material; 13/10/1998) | 1 | 31.45 | 31.45 |
| IHEA.2cbab | m³ | HM-20 blanda CII/32.5 Tm 40 (09/05/2001) | 0.098 | 74.73 | 7.32 |
| IACA.a | m² | Mallazo de B 500 S 15x15x8 (02/12/1999) | 0.36 | 6.98 | 2.51 |
| PFFC.4ba | ud | Ladrillo c macizo 24x11.5x5 maq | 111 | 0.26 | 28.86 |
| PBPM.1ea | m³ | Mortero cto 1:6 a mano (material; 27/11/1997) | 0.058 | 70.32 | 4.08 |
| ICMZ.1cc | m³ | Excv zanja o pozos med. mec. | 0.64 | 15.57 | 9.96 |
| %02 | % | Medios auxiliares.(s/total) | 2 % | 147.18 | 2.94 |
| %0200 | % | Medios auxiliares | 2 % | 150.12 | 3.00 |
|  |  | Total |  |  | 153.12 |

**HORNA_P** Ud Hornacina para equipo medida (27/11/1997)
1 Ud × 394.87 (418.56 con costes indirectos) = 418.56
Hornacina de fábrica de ladrillo de 12cm, de dimensiones exteriores 0,5x1,10x1,90 m, enfoscada con mortero de cemento de dosificacion M-160a(1:3) en interior y exterior, con tejadillo vierteaguas, con espacio para alojar equipos de medida y verificación, CGP E-10 250/400 A (UNESA), con puerta de chapa metálica de 1,60x0,70 m con rejilla y makrolon transparente, sobre solera de hormigón H-150 de 15cm de espesor y dos tubos D160mm de PVC en entrada-salida de la linea subterranea, relleno de arena, completa, limpia e instalada.

| Código | Ud | Descripción | Rendimiento | Precio | Importe |
|---|---|---|---|---|---|
| O01OA030 | h. | Oficial primera | 0.5 | 24 | 12.00 |
| O01OA070 | h. | Peón ordinario | 0.5 | 18 | 9.00 |
| EFFC41aaa | m² | Tabique de LCH 24x11.5x4 c/mcto (27/11/1997) | 5.51 | 19.73 | 108.71 |
| ERPE.1aabb | m² | Enf M-160a frat hrz ext (27/11/1997) | 11.02 | 11.5 | 126.73 |
| P18RF5057 | m | Tub.PVC negro p/cond.cable Ø160 (material; 12/01/2001) | 2 | 3.86 | 7.72 |
| R05000008 | m³ | Excav.zanjas/pozos cualquier t.i (material; 14/04/1999) | 0.6 | 10.16 | 6.10 |
| PBPO.2cabc | m³ | H-150 plástica II-Z/35 Tm 20 (material; 09/05/2001) | 0.15 | 62.92 | 9.44 |
| PPuer16070 | Ud | Puerta 160x70 met macrolon (material; 22/05/2001) | 1 | 107.43 | 107.43 |
| %02 | % | Medios auxiliares.(s/total) | 2 % | 387.13 | 7.74 |
|  |  | Total |  |  | 394.87 |

**DCPM3S44S** Ud Eq. Medida 1 Cont. Trif. Secc y der 2A (25/12/1995)
1 Ud × 424.9 (450.39 con costes indirectos) = 450.39
Equipo de medida en armario de polyester para UN contador trifasico en montaje exterior, formado por un módulo de 720x540x219 mm y otro de 540x540x174 , uno para alojar un contador trifasico y otro para seccionamiento equipado con bases fusibles tipo NH, sobre soporte de polyester, con bornas bimetalicas de 240 mm en entrada con derivacion a red, según normas de la compañía suministradora. Medida la unidad terminada. Incluso ayudas de albañileria para la formacion de la peana, hornacina o alojamiento en linea de parcela, cartuchos fusibles del E-10 y proteccion de los contadores.

| Código | Ud | Descripción | Rendimiento | Precio | Importe |
|---|---|---|---|---|---|
| O01OA030 | h. | Oficial primera | 0.5 | 24 | 12.00 |
| O01OA070 | h. | Peón ordinario | 0.5 | 18 | 9.00 |
| O01OB200 | h. | Oficial 1ª electricista | 0.6 | 24 | 14.40 |
| O01OA060 | h. | Peón especializado | 0.6 | 20 | 12.00 |
| PCPM3S4 | Ud | Armario poly 1 cont. trifasicos. (material; 20/12/2010) | 1 | 152.8 | 152.80 |
| PADS250A | Ud | Armario poly para secc 250A (material; 26/01/2001) | 1 | 173.79 | 173.79 |
| P09PF0230 | Ud | Fusible NH gl «1» 250A (material; 25/12/1995) | 3 | 9.24 | 27.72 |
| P09PF5003 | Ud | Barreta seccionamiento neutro «1 (material; 25/12/1995) | 1 | 3.75 | 3.75 |
| P00CJ1170 | Ud | Tirafondo 4,5x35 + taco plástico (material; 01/03/1999) | 8 | 0.07 | 0.56 |
| %2 | % | Medios Auxiliares (s/total) | 2 % | 406.02 | 8.12 |
| P%003 | % | Material auxiliar.(s/total mat.) | 3 % | 358.62 | 10.76 |
|  |  | Total |  |  | 424.9 |

**D05CP0025** Ud C.G.P.400 A, E-10 Bornes Bimetal (25/12/1995)
1 Ud × 205.63 (217.97 con costes indirectos) = 217.97
CAJA GENERAL DE PROTECCIÓN DE 400 A. Esquema UNESA E-10 con bornes bimetálicos instalada, incluso cartuchos fusibles NH «1» construida según normas de la compañía suministradora. Medida la unidad terminada e instalada en paramento vertical incluso peana y ayudas de albañileria.

| Código | Ud | Descripción | Rendimiento | Precio | Importe |
|---|---|---|---|---|---|
| O01OB200 | h. | Oficial 1ª electricista | 1.625 | 24 | 39.00 |
| O01OA060 | h. | Peón especializado | 0.812 | 20 | 16.24 |
| P06CG5028 | Ud | CGP-250A/UNESA 10 c/bornes (material; 25/12/1995) | 1 | 109.23 | 109.23 |
| P09PF0240 | Ud | Fusible NH gl «2» 315-400A (material; 25/12/1995) | 3 | 9.69 | 29.07 |
| P09PF5004 | Ud | Barreta seccionamiento neutro «2 (material; 25/12/1995) | 1 | 3.52 | 3.52 |
| P00CJ1170 | Ud | Tirafondo 4,5x35 + taco plástico | 4 | 0.07 | 0.28 |
| P%003 | % | Material auxiliar.(s/total mat.) | 3 % | 142.10 | 4.26 |
| %02 | % | Medios auxiliares.(s/total) | 2 % | 201.60 | 4.03 |
|  |  | Total |  |  | 205.63 |

**PA_SBt** PA Gastos tramitación Baja Tensión (20/10/2021)
1 PA × 5000 (5300 con costes indirectos) = 5300.00
Partida alzada a justificar para las labores de conexión eléctrica en Baja Tensión del sector incluyendo condicionantes económicos impuestos por el explotador, proyectos, legalizaciones, revisiones y informes técnicos de la O.C.A.

### 03.012 Otros (03/07/1997)
Importe: 24636.54

**CNDELBT** ml Conducción eléctrica BT (03/07/1997)
145 ml × 37.13 (39.36 con costes indirectos) = 5707.20
Conducción eléctrica para suministro de baja tensión en los diferentes puntos requeridos por el proyecto

| Código | Ud | Descripción | Rendimiento | Precio | Importe |
|---|---|---|---|---|---|
| IDMD.1b | m² | Demolición firme existente | 1.2 | 4.08 | 4.90 |
| EADE.SSa | m | Corte del paq. firmes sierra mec | 2 | 0.61 | 1.22 |
| ICMZ.1cc | m³ | Excv zanja o pozos med. mec. | 0.72 | 15.57 | 11.21 |
| IDMT.4aa | m³ | Relleno loca. mat. selecc. prest. | 0.6 | 5.87 | 3.52 |
| DP18RF5057 | m | Tub.PVC p/cond.cable Ø160 | 2 | 2.78 | 5.56 |
| DBPO.2cabc | m³ | H-150 plástica II-Z/35 Tm 20 | 0.12 | 85.24 | 10.23 |
| D60SA0015 | m | Cinta señalizadora línea eléctri | 1 | 0.49 | 0.49 |
|  |  | Total |  |  | 37.13 |

| Medición | Uds. | Largo | Parcial |
|---|---|---|---|
| Varios | 1 | 145 | 145.00 |
| Total |  |  | 145 |

**A050602003** Ud Polipasto eléctrico de cadena. Capacidad 2.000 kg (13/10/2009)
2 Ud × 3655.49 (3874.82 con costes indirectos) = 7749.64
Polipasto eléctrico de cadena marca Amenabar o similar. Capacidad 2.000 kg
- Capacidad: 2.000 Kg.
- Velocidad elevacion: 4 m/min.
- Recorrido del gancho: 6,00 m.
- Velocidad traslacion: 20 m/min.
- Mando: por botonera
- Toma de corriente: por manguera plana de neopreno
Materiales:
- Tambor: tubo acero semi-duro laminado
- Armazón: acero
- Bajera: acero estampado
Accionamiento: motorreductores eléctricos
- Tipo: monobloc
- Potencia motor elevación: 1,50 kw
- Potencia motor traslación: 0,18 kw
Según especificaciones técnica de proyecto, totalmente instalado y probado.

| Código | Ud | Descripción | Rendimiento | Precio | Importe |
|---|---|---|---|---|---|
| MO00003 | h | Oficial 1ª | 5.04 | 24 | 120.96 |
| MO00007 | h | Peón ordinario (mano de obra; 19/01/2023) | 6.06 | 18 | 109.08 |
| MO00002 | h | Capataz (mano de obra; 19/01/2023) | 4.92 | 25 | 123.00 |
| MQ06004 | h | Camión grúa de 6 t | 0.2 | 41.13 | 8.23 |
| MQ07003 | h | Grúa autopropulsada 20 t (maquinaria; 13/10/2009) | 0.2 | 78.65 | 15.73 |
| EQ02608 | Ud | Polipasto eléctrico de cadena. Capacidad 2.000 kg (material; 26/06/2019) | 1 | 3278.49 | 3278.49 |
|  |  | Total |  |  | 3655.49 |

**DPLL001** ud Deposito enterrado PEAD 10.000 l, filtro y bomba (27/05/2019)
1 ud × 6529.72 (6921.5 con costes indirectos) = 6921.50
Depósito enterrado de PEAD de recogida de agua de lluvia de 10.000 l, incluso excavación y relleno, filtro y equipo de bombeo, imbornales de pluviales, conexiones a imbornales pluviales, conexión con tuberia de depósito y conexiones eléctricas, totalmente instalado y probado.

| Código | Ud | Descripción | Rendimiento | Precio | Importe |
|---|---|---|---|---|---|
| EDPLL001 |  | Deposito PEAD 10.000 L, conexiones, cub y jutnas (material; 13/11/2022) | 1 | 6104.6 | 6104.60 |
| MO00003 | h | Oficial 1ª | 5 | 24 | 120.00 |
| MO00007 | h | Peón ordinario | 5 | 18 | 90.00 |
| MO00002 | h | Capataz | 2 | 25 | 50.00 |
| MQ06004 | h | Camión grúa de 6 t | 0.5 | 41.13 | 20.57 |
| MMMA37a | h | Retroexcavadora neumaticos | 5 | 28.91 | 144.55 |
|  |  | Total |  |  | 6529.72 |

**EIRC.3BACA** m Tubería goteros autocompensantes c/100 cm (30/01/2020)
420 m × 0.81 (0.86 con costes indirectos) = 361.20
Suministro e instalación en superficie de tubería de Ø16mm con goteros autocompensantes integrados para un caudal de 2 a 4l/h dispuestos cada 100cm, totalmente instalada, comprobada y en correcto estado de funcionamiento.

| Código | Ud | Descripción | Rendimiento | Precio | Importe |
|---|---|---|---|---|---|
| MO00003 | h | Oficial 1ª | 0.01 | 24 | 0.24 |
| MO00007 | h | Peón ordinario | 0.01 | 18 | 0.18 |
| MMMA37a | h | Retroexcavadora neumaticos | 0.001 | 28.91 | 0.03 |
| PURC.7BAC | m | Tuberia gotero autocompensante c/100 cm (material; 14/11/2022) | 1.05 | 0.34 | 0.36 |
|  |  | Total |  |  | 0.81 |

**EIRC.2AAK** m Tubería PVC enco 6kg/cm2 200mm (30/01/2020)
100 m × 36.76 (38.97 con costes indirectos) = 3897.00
Suministro e instalación de tubería PVC del tipo unión encolada para resistir hasta 6kg/cm2 y con un diámetro exterior de 200mm, fabricada según NORMA UNE-EN 1452, totalmente instalada, comprobada y en correcto estado de funcionamiento.

| Código | Ud | Descripción | Rendimiento | Precio | Importe |
|---|---|---|---|---|---|
| MO00003 | h | Oficial 1ª | 0.07 | 24 | 1.68 |
| MO00007 | h | Peón ordinario | 0.07 | 18 | 1.26 |
| MMMA37a | h | Retroexcavadora neumaticos | 0.05 | 28.91 | 1.45 |
| PURC.6AAK | m | Tubería PVC enco 6kg/cm2 200mm (material; 14/11/2022) | 1.05 | 27.23 | 28.59 |
| PURW.4A | u | Pequeño material ins (material; 14/11/2022) | 1 | 3.78 | 3.78 |
|  |  | Total |  |  | 36.76 |

## 04 OBRA CIVIL (10/11/2000)
Importe: 10699584.27

### 04.01 CANALIZACIONES GENERALES (10/11/2000)
Importe: 3699043.43

**DEMOL003** M2 DEMOLICIÓN DE PAQUETE DE FIRME (28/07/2010)
30356.2 M2 × 2.92 (3.1 con costes indirectos) = 94104.22
Demolición de pavimento asfáltico (espesor hasta 20 cm) incluyendo el recorte previo, esponjamiento, separación de residuos, carga y transporte sobrantes a planta de tratamiento y reciclaje autorizada por autoridad competente, y p.p. de medios auxiliares.

| Código | Ud | Descripción | Rendimiento | Precio | Importe |
|---|---|---|---|---|---|
| O01OA070 | h. | Peón ordinario | 0.025 | 18 | 0.45 |
| M05EN030 | h. | Excav.hidráulica neumáticos 100 CV | 0.025 | 45 | 1.13 |
| M06MR230 | h. | Martillo rompedor hidráulico 600 kg. (maquinaria; 28/07/2010) | 0.01 | 12.29 | 0.12 |
| M05RN020 | h. | Retrocargadora neumáticos 75 CV (maquinaria; 22/10/2024) | 0.012 | 45 | 0.54 |
| M07CB020 | h. | Camión basculante 4x4 14 t. | 0.025 | 25.85 | 0.65 |
| %0010 | % | Medios auxiliares (27/11/2013) | 1 % | 2.89 | 0.03 |
|  |  | Total |  |  | 2.92 |

| Medición | Uds. | Largo | Ancho | Parcial |
|---|---|---|---|---|
| según mediciones auxiliares |  |  |  |  |
| Ø600 mm | 1 | 16846 | 1.7 | 28638.20 |
| Ø400 mm | 1 | 1718 | 1 | 1718.00 |
| Subtotal |  |  |  | 30356.20 |
| Total |  |  |  | 30356.2 |

**G2RMZ001** m³ MACHAQUEO MATERIAL PETREO (Machacadora) (01/11/2014)
1480.41 m³ × 13.38 (14.18 con costes indirectos) = 20992.21
Machaqueo material petreo en obra con machacadora de residuos petreos, sobre orugas con capacidad para tratar de 9 a 22 t/h, autopropulsada, con cinta transportadora para cargar el material triturado sobre camión o contenedor; para posterior utilización en relleno.
Esta partida contiene todos los materiales antes nombrados, su correspondiente mano de obra y los posibles gastos indirectos subjacentes a la partida. Tambien se incluyen todos los materiales, elmentos, accesorios, medios mecanicos y humanos y recursos necesarios para su completa puesta en obra y ayudas de oficio de paleta necesarias para su correcta ejecución, eliminación de restos y limpieza.

| Código | Ud | Descripción | Rendimiento | Precio | Importe |
|---|---|---|---|---|---|
| MO00000006 | h | Peón especialista | 0.01 | 20 | 0.20 |
| Q040101A05 | h | Cargadoras sobre ruedas. De 60 kW (1 m³) | 0.05 | 42.59 | 2.13 |
| Q01R1M6R0 | h | Machacadora pétreos,sobre cadenas,capacidad 9-22t/h+cinta trans (maquinaria; 19/01/2023) | 0.13 | 85 | 11.05 |
|  |  | Total |  |  | 13.38 |

| Medición | Uds. | Largo | Ancho | Alto | Parcial |
|---|---|---|---|---|---|
| según mediciones auxiliares |  |  |  |  |  |
| Demolicion firmes |  |  |  |  |  |
| Ø600 mm | 1 | 16846 | 1.7 | 0.05 | 1431.91 |
| Ø400 mm | 1 | 970 | 1 | 0.05 | 48.50 |
| Subtotal |  |  |  |  | 1480.41 |
| Total |  |  |  |  | 1480.41 |

**DEP2** M3 EXCAVACION EN DESMONTE
900 M3 × 12.74 (13.5 con costes indirectos) = 12150.00

| Medición | Uds. | Largo | Ancho | Alto | Parcial |
|---|---|---|---|---|---|
| Pozos de ataque hinca | 3 | 15 | 5 | 4 | 900.00 |
| Total |  |  |  |  | 900 |

**DEP3** M3 EXCAVACION EN ZANJA
39948.68 M3 × 15.59 (16.53 con costes indirectos) = 660351.68

| Medición | Uds. | Largo | Ancho | Alto | Parcial |
|---|---|---|---|---|---|
| CONDUCCIONES |  |  |  |  |  |
| Ø600mm,Ø400mm |  |  |  |  |  |
| s/ med adjunta | 1 |  |  | 49754.83 | 49754.83 |
| ARQUETAS DIVERSAS |  |  |  |  |  |
| Ventosas y desagües | 48 | 2.5 | 2.5 | 2.5 | 750.00 |
| Sobreexcavacion anclajes | 100 | 2 | 2 | 0.5 | 200.00 |
| menos exc zanajadora | -1 |  |  | 10756.15 | -10756.15 |
| Subtotal |  |  |  |  | 39948.68 |
| Total |  |  |  |  | 39948.68 |

**ECMZ.140** ml EXCAVACIÓN CON ZANJADORA (08/05/2013)
10756.46 ml × 30.82 (32.67 con costes indirectos) = 351413.55
Excavación en zanjas en cualquier clase de terreno, incluso rocas, hasta 160 cm de profundidad media y 80cm de ancho, con zanjadora y/o medios manuales, salvando servicios existentes, entibacion y agotamiento en zonas sumergidas, incluso formación de bermas y taludes, limpieza y refino de fondos, rasanteo y compactación de los mismos, extracción de productos a los bordes, ayudas de mano de obra, incluso carga y transporte de la gestión de RCD en obra.

| Código | Ud | Descripción | Rendimiento | Precio | Importe |
|---|---|---|---|---|---|
| HZANJA | H | Zanjadora 80 cm de ancho, hasta 160 cm de profundidad media (maquinaria; 07/05/2021) | 0.15 | 155 | 23.25 |
| B0001.0070 | H | Peon suelto albañileria | 0.15 | 16 | 2.40 |
| M07CB020 | h. | Camión basculante 4x4 14 t. | 0.2 | 25.85 | 5.17 |
|  |  | Total |  |  | 30.82 |

| Medición | Uds. | Largo | Alto | Parcial |
|---|---|---|---|---|
| CONDUCCIONES |  |  |  |  |
| Ø600mm | 0.2 | 1.05 | 46768.03 | 9821.29 |
| Ø400 mm | 0.3 | 1.05 | 2968.8 | 935.17 |
| Subtotal |  |  |  | 10756.46 |
| Total |  |  |  | 10756.46 |

**EXCM** M3 EXCAVACIÓN MANUAL CON COMPRESOR (16/09/2003)
235 M3 × 75.72 (80.26 con costes indirectos) = 18861.10
Excavación en zanja o pozos en todo tipo de terreno, incluso roca, con parte proporcional por catas, demoliciones, entibaciones, achiques y refino de la rasante. Incluyendo carga y transporte de productos a lugar de empleo o vertedero autorizado. Recorte a disco del pavimento asfáltico, en su caso. Todo ello salvando los servicios existentes y ejecutado con compresor.

| Código | Ud | Descripción | Rendimiento | Precio | Importe |
|---|---|---|---|---|---|
| O01OA020 | h. | Capataz | 0.02 | 25 | 0.50 |
| O01OA070 | h. | Peón ordinario | 3 | 18 | 54.00 |
| B1904.0130 | H | compresor 25 hp con un martillo (maquinaria; 16/09/2003) | 3 | 4.6 | 13.80 |
| M05EN030 | h. | Excav.hidráulica neumáticos 100 CV | 0.05 | 45 | 2.25 |
| M07CB020 | h. | Camión basculante 4x4 14 t. | 0.2 | 25.85 | 5.17 |
|  |  | Total |  |  | 75.72 |

| Medición | Uds. | Parcial |
|---|---|---|
| 235 1.00,0.00,0.00,0.00 | 235 | 235.00 |
| Total |  | 235 |

**EXCTV** M3 EXCAVACIÓN TIERRA VEGETAL (08/05/2013)
16086.26 M3 × 10.29 (10.91 con costes indirectos) = 175501.10
Excavación manual o mecánica de tierra vegetal. Incluyendo carga y transporte de productos a lugar de empleo o vertedero autorizado.

| Código | Ud | Descripción | Rendimiento | Precio | Importe |
|---|---|---|---|---|---|
| O01OA020 | h. | Capataz | 0.02 | 25 | 0.50 |
| O01OA070 | h. | Peón ordinario | 0.1 | 18 | 1.80 |
| M05EN030 | h. | Excav.hidráulica neumáticos 100 CV | 0.12 | 45 | 5.40 |
| M07CB020 | h. | Camión basculante 4x4 14 t. | 0.1 | 25.85 | 2.59 |
|  |  | Total |  |  | 10.29 |

| Medición | Uds. | Largo | Alto | Parcial |
|---|---|---|---|---|
| Traza conducciones |  |  |  |  |
| s/ med adjunta | 1 |  | 8564 | 8564.00 |
| ocupaciones temporales | 1 | 37611.3 | 0.2 | 7522.26 |
| Subtotal |  |  |  | 16086.26 |
| Total |  |  |  | 16086.26 |

**E02CZA060** m² ENT.CUAJ.ZANJA <6m.C/TABLEST.A. (30/10/2001)
9523.45 m² × 9.64 (10.22 con costes indirectos) = 97329.66
Entibación cuajada en zanjas de hasta 6 m. de profundidad, mediante tablestacas de hinca de chapa de acero, correas y codales extensibles metálicos, incluso p.p. de medios auxiliares y gestión de RCD en obra.

| Código | Ud | Descripción | Rendimiento | Precio | Importe |
|---|---|---|---|---|---|
| B0001.0030 | H | oficial 1ª albañil | 0.2 | 24 | 4.80 |
| B0001.0070 | H | Peon suelto albañileria | 0.2 | 16 | 3.20 |
| M12ET020 | ud | Tablestaca chapa 500x40cm.(100p) (maquinaria; 30/10/2001) | 1 | 1.2 | 1.20 |
| M12CC030 | ud | Codal met.exten.c/pp.correa met. (maquinaria; 30/10/2001) | 1 | 0.34 | 0.34 |
| %0100 | % | Medios auxiliares | 1 % | 9.54 | 0.10 |
|  |  | Total |  |  | 9.64 |

| Medición | Uds. | Parcial |
|---|---|---|
| 9523.45 1.00,0.00,0.00,0.00 | 9523.45 | 9523.45 |
| Total |  | 9523.45 |

**DEP5** M3 GRAVILLA Nº1
11905.12 M3 × 25.64 (27.18 con costes indirectos) = 323581.16

| Medición | Uds. | Parcial |
|---|---|---|
| 11905.12 1.00,0.00,0.00,0.00 | 11905.12 | 11905.12 |
| Total |  | 11905.12 |

**EXC5** M3 RELLENO SELECCIONADO EXCAVACIÓN
24210.44 M3 × 11.34 (12.02 con costes indirectos) = 291009.49

| Medición | Uds. | Parcial |
|---|---|---|
| 24210.44 1.00,0.00,0.00,0.00 | 24210.44 | 24210.44 |
| Total |  | 24210.44 |

**04.92.01** ml. BANDA SEÑALIZADORA
20269.83 ml. × 0.51 (0.54 con costes indirectos) = 10945.71

| Medición | Uds. | Largo | Alto | Parcial |
|---|---|---|---|---|
| Tubería | 1 | 18768.36 | 1.08 | 20269.83 |
| Total |  |  |  | 20269.83 |

**DEP35C** M3 ZAHORRA Z-1 EXTENDIDA Y COMPACTADA AL 100% DEL PROCTOR MODIFICAD
4260.75 M3 × 23.66 (25.08 con costes indirectos) = 106859.61

| Medición | Uds. | Alto | Parcial |
|---|---|---|---|
| BAJO ASFALTO | 1 | 3408.6 | 3408.60 |
| CAMINOS TIERRA | 1 | 852.15 | 852.15 |
| Subtotal |  |  | 4260.75 |
| Total |  |  | 4260.75 |

**EXC7** M3 HORMIGÓN HM-20/P/25/I (01/06/2009)
1059.69 M3 × 120.2 (127.41 con costes indirectos) = 135015.10
Hormigón en masa, HM-20/P/25/I. Parte proporcional por vertido, vibrado y ejecución de juntas. Colocado en tongadas de hasta 10 cm sobre el relleno compactado

| Código | Ud | Descripción | Rendimiento | Precio | Importe |
|---|---|---|---|---|---|
| O01OA020 | h. | Capataz | 0.05 | 25 | 1.25 |
| O01OA030 | h. | Oficial primera | 0.1 | 24 | 2.40 |
| O01OA070 | h. | Peón ordinario | 0.2 | 18 | 3.60 |
| P01HM100 | m3 | Hormigón HM-20/P/20/I central | 1.05 | 105 | 110.25 |
| M07W110 | m3 | km transporte hormigón | 10 | 0.27 | 2.70 |
|  |  | Total |  |  | 120.2 |

| Medición | Uds. | Parcial |
|---|---|---|
| 1025.29 1.00,0.00,0.00,0.00 | 1025.29 | 1025.29 |
| 34.4 1.00,0.00,0.00,0.00 | 34.4 | 34.40 |
| Subtotal |  | 1059.69 |
| Total |  | 1059.69 |

**TOPO** ML PERFORACIÓN HORIZONAL 1000 MM (07/05/2021)
164 ML × 1516.5 (1607.49 con costes indirectos) = 263628.36
Perforación horizontal en cruce de carreteras, incluyendo tubería de hormigón camisa de chapa de 1000 mm de diámetro interior, carga y transporte de productos a vertedero y parte proporcional por traslado de maquinaria.

| Código | Ud | Descripción | Rendimiento | Precio | Importe |
|---|---|---|---|---|---|
| O01OA020 | h. | Capataz | 1.2 | 25 | 30.00 |
| O01OA030 | h. | Oficial primera | 10 | 24 | 240.00 |
| O01OA070 | h. | Peón ordinario | 10 | 18 | 180.00 |
| TUBCHA | m | tubo hormigón 1000 mm camisa chapa (material; 07/05/2021) | 1.02 | 325 | 331.50 |
| PERF | h | equipo de perforación horizontal (maquinaria; 07/05/2021) | 3 | 245 | 735.00 |
|  |  | Total |  |  | 1516.5 |

| Medición | Uds. | Largo | Parcial |
|---|---|---|---|
|  | 1 | 12 | 12.00 |
|  | 1 | 88 | 88.00 |
|  | 1 | 64 | 64.00 |
| Subtotal |  |  | 164.00 |
| Total |  |  | 164 |

**TLC** ML CANALIZACIÓN PARA TLC (09/09/2011)
15405.06 ML × 22.81 (24.18 con costes indirectos) = 372494.35
Canalización para telecomunicaciones a base de prisma de hormigon de 25*25 cm con dos tubos de PVC 63 mm y tritubo de polietileno de 40 mm cada uno. Ejecutado dentro de la excavación de la tubería.

| Código | Ud | Descripción | Rendimiento | Precio | Importe |
|---|---|---|---|---|---|
| O01OA030 | h. | Oficial primera | 0.25 | 24 | 6.00 |
| B3008.0080 | h | camion volquete 8 m3 de carga (maquinaria; 16/11/2022) | 0.02 | 40.82 | 0.82 |
| B3008.0350 | h | retroexcavadora de 0.70 m3 (maquinaria; 09/09/2011) | 0.02 | 33.87 | 0.68 |
| TRITUBO 40 | m | Tritubo 40 mm (material; 30/01/2019) | 1 | 2.2 | 2.20 |
| TUBPVC | ml | tubo pvc 110mm (material; 18/05/2021) | 2 | 3.75 | 7.50 |
| B0402.0070 | Tn | Revuelto de cantera. (material; 19/01/2023) | 0.25 | 8.23 | 2.06 |
| P15AH010 | m. | Cinta senyalitzadora (material; 16/11/2022) | 1 | 0.4 | 0.40 |
| P01HM100 | m3 | Hormigón HM-20/P/20/I central | 0.03 | 105 | 3.15 |
|  |  | Total |  |  | 22.81 |

| Medición | Uds. | Largo | Alto | Parcial |
|---|---|---|---|---|
|  | 1 | 11300 | 1.02 | 11526.00 |
|  | 1 | 2807 | 1.02 | 2863.14 |
|  | 1 | 996 | 1.02 | 1015.92 |
| Subtotal |  |  |  | 15405.06 |
| Total |  |  |  | 15405.06 |

**DESPS** m DESMONTAJE Y ACOPIO PARED SECA (16/09/2003)
919.4 m × 18.05 (19.13 con costes indirectos) = 17588.12
desmontaje de pared seca existente, con selección y acopio de material recuperable (piedra caliza), y gestión de rcd en obra.

| Código | Ud | Descripción | Rendimiento | Precio | Importe |
|---|---|---|---|---|---|
| B0001.0070 | H | Peon suelto albañileria | 1 | 16 | 16.00 |
| B3010.0310 | H | pala cargadora s/neumaticos de 1.7 m3 (maquinaria; 16/09/2003) | 0.05 | 40.9 | 2.05 |
|  |  | Total |  |  | 18.05 |

| Medición | Uds. | Alto | Parcial |
|---|---|---|---|
| ocup temporales de fincas | 0.2 | 4597 | 919.40 |
| Total |  |  | 919.4 |

**EXC24** M2 REPOSICIÓN MAMPOSTERÍA (08/05/2013)
1011.34 M2 × 130 (137.8 con costes indirectos) = 139362.65
Reposición de muro de mampostería en seco, de 60 centímetros de espesor, incluyendo limpieza manual con aire comprimido, retirada de productos a vertedero, recuperación de piedra, suministro de piedra en caso necesario, recolocación de piedra, ejecución de encadenado, o esquena d'ase, y reposición de cerramiento metálico si procede.. Incluyendo parte proporcional por cimentación con hormigón HM-20/P/25/I,de 30 centímetros de alto.

| Código | Ud | Descripción | Rendimiento | Precio | Importe |
|---|---|---|---|---|---|
| O01OA060 | h. | Peón especializado | 3 | 20 | 60.00 |
| O01OA030 | h. | Oficial primera | 2 | 24 | 48.00 |
| MORTFI | m3 | Mortero de cemento portland y arena de 600 kg (1:2) | 0.04 | 97.41 | 3.90 |
| PIEDRA | m3 | Piedra caliza tallada para muros | 0.25 | 30.4 | 7.60 |
| P01HM100 | m3 | Hormigón HM-20/P/20/I central | 0.1 | 105 | 10.50 |
|  |  | Total |  |  | 130 |

| Medición | Uds. | Largo | Alto | Parcial |
|---|---|---|---|---|
| ocup temporales de fincas | 0.2 | 4597 | 1.1 | 1011.34 |
| Total |  |  |  | 1011.34 |

**ESQASE** ML REMATE SUPERIOR TIPO ESQUENA ASE (08/05/2013)
972.7 ML × 65.55 (69.48 con costes indirectos) = 67583.20
Remate superior de pared de mampostería en seco de piedra caliza, en forma de lomo de asno - esquena d'ase - de 60 cm de espesor.

| Código | Ud | Descripción | Rendimiento | Precio | Importe |
|---|---|---|---|---|---|
| O01OA060 | h. | Peón especializado | 1 | 20 | 20.00 |
| O01OA030 | h. | Oficial primera | 1.2 | 24 | 28.80 |
| MORTFI | m3 | Mortero de cemento portland y arena de 600 kg (1:2) | 0.04 | 97.41 | 3.90 |
| PIEDRA | m3 | Piedra caliza tallada para muros | 0.25 | 30.4 | 7.60 |
| P01HM100 | m3 | Hormigón HM-20/P/20/I central | 0.05 | 105 | 5.25 |
|  |  | Total |  |  | 65.55 |

| Medición | Uds. | Alto | Parcial |
|---|---|---|---|
| ocup temporales de fincas | 0.25 | 3890.81 | 972.70 |
| Total |  |  | 972.7 |

**ENCADENAT** ml REMATE SUPERIOR DE MURO TIPO ENCADENADO (08/05/2013)
972.7 ml × 75.15 (79.66 con costes indirectos) = 77485.28
Remate superior de pared de mampostería en seco de piedra caliza, en forma de encadenado, de 60 cm de espesor.

| Código | Ud | Descripción | Rendimiento | Precio | Importe |
|---|---|---|---|---|---|
| O01OA060 | h. | Peón especializado | 1 | 20 | 20.00 |
| O01OA030 | h. | Oficial primera | 1.6 | 24 | 38.40 |
| MORTFI | m3 | Mortero de cemento portland y arena de 600 kg (1:2) | 0.04 | 97.41 | 3.90 |
| PIEDRA | m3 | Piedra caliza tallada para muros | 0.25 | 30.4 | 7.60 |
| P01HM100 | m3 | Hormigón HM-20/P/20/I central | 0.05 | 105 | 5.25 |
|  |  | Total |  |  | 75.15 |

| Medición | Uds. | Alto | Parcial |
|---|---|---|---|
| ocup temporales de fincas | 0.25 | 3890.81 | 972.70 |
| Total |  |  | 972.7 |

**FRESADO** m² FRESADO PAVIMENTO ASFÁLTICO (16/09/2003)
401.49 m² × 3.74 (3.96 con costes indirectos) = 1589.90
fresado ( espesor 5 cm.) de pavimento de mezcla bituminosa en caliente con medios mecánicos y ayudas manuales, en secciones completas o parciales. Incluye fresado, carga, barrido y gestión de rcd en obra.

| Código | Ud | Descripción | Rendimiento | Precio | Importe |
|---|---|---|---|---|---|
| B0001.0030 | H | oficial 1ª albañil | 0.01 | 24 | 0.24 |
| B0001.0070 | H | Peon suelto albañileria | 0.01 | 16 | 0.16 |
| BE050 | H | Fresadora para aglomerado (maquinaria; 10/06/2011) | 0.02 | 117.86 | 2.36 |
| BE051 | H | Barredora (maquinaria; 10/06/2011) | 0.01 | 15.93 | 0.16 |
| B3010.0080 | H | camion volquete 8 m3 de carga uT | 0.01 | 40.82 | 0.41 |
| B3010.0310 | H | pala cargadora s/neumaticos de | 0.01 | 40.9 | 0.41 |
|  |  | Total |  |  | 3.74 |

| Medición | Uds. | Alto | Parcial |
|---|---|---|---|
| Según med. aux. | 0.2 | 2007.44 | 401.49 |
| Total |  |  | 401.49 |

**ENTALLAD** m ENTALLADURA DE 0,4 M (16/09/2003)
0 m × 6.09 (6.46 con costes indirectos) = 0.00
Entalladura de 0,40 metros de abchura media y de 5 a 10 cm de profundidad, realizada en el pavimento, en alineación recta o en punta de flecha, con el borde exterior cortado con disco para acuerdo transversal de la rasante de la nueva capa de rodadura a la existente, incluso carga y transporte de productos a vertedero.

| Código | Ud | Descripción | Rendimiento | Precio | Importe |
|---|---|---|---|---|---|
| B0001.0030 | H | oficial 1ª albañil | 0.01 | 24 | 0.24 |
| B0001.0070 | H | Peon suelto albañileria | 0.01 | 16 | 0.16 |
| BE050 | H | Fresadora para aglomerado | 0.04 | 117.86 | 4.71 |
| BE051 | H | Barredora | 0.01 | 15.93 | 0.16 |
| B3010.0080 | H | camion volquete 8 m3 de carga uT | 0.01 | 40.82 | 0.41 |
| B3010.0310 | H | pala cargadora s/neumaticos de | 0.01 | 40.9 | 0.41 |
|  |  | Total |  |  | 6.09 |

**DEP37** m² RIEGO DE ADHERENCIA C60BP4 TER
0 m² × 0.46 (0.49 con costes indirectos) = 0.00

**530.0026** m² RIEGO DE IMPRIMACIÓN C50BF4 IMP
45937.01 m² × 1.24 (1.31 con costes indirectos) = 60177.48

| Medición | Uds. | Parcial |
|---|---|---|
| 45937.01 1.00,0.00,0.00,0.00 | 45937.01 | 45937.01 |
| Total |  | 45937.01 |

**DEP36** t MEZCLA BITUMINOSA AC16 SURF 50/70 S, ÁRIDO CALIZO
4318.08 t × 80.43 (85.26 con costes indirectos) = 368159.50

| Medición | Uds. | Largo | Ancho | Alto | Parcial |
|---|---|---|---|---|---|
| caminos | 1 | 45937.01 | 2.35 | 0.04 | 4318.08 |
| Total |  |  |  |  | 4318.08 |

**JUNTUNI** PA TRABAJOS DE CONEXION A RED EXISTENTE (29/11/2022)
1 PA × 6000 (6360 con costes indirectos) = 6360.00
Trabajos de conexión de la nueva canalización con la red existente.

**DSVSRV** PA DESVÍO Y REPOSICIÓN DE SERVICIOS EXISTENTES (29/11/2022)
1 PA × 25000 (26500 con costes indirectos) = 26500.00
Partida alzada, a justificar, para el desvío y reposición de servicios existenetes, interfirientes con la instalación hidráulica, incluso movimiento de tierras, suministro de materiales, mano dde obra y medios auxiliares.

### 04.02 ANCLAJES Y ARQUETAS (24/07/2012)
Importe: 431679.94

**ARQDYV** UD ARQUETA PARA DESAGÜES Y VENTOSAS (08/05/2013)
42 UD × 3829.45 (4059.22 con costes indirectos) = 170487.24
Arqueta para alojamiento de válvulas de compuerta o ventosas trifuncionales sobre canalización de agua , de dimensiones interiores aproximadas 1,8 m x 1,8 m x 1,8 m, construida con paredes de hormigón, reforzado con varillas de acero B 500 S ancladas a solera de hormigón HA-25/F/15/XC2 de 20 cm de espesor, y losa superior del mismo material y espesor, con compuerta circular de fundición clase D-400, enfoscada en el interior, totalmente terminada.

| Código | Ud | Descripción | Rendimiento | Precio | Importe |
|---|---|---|---|---|---|
| O01OA030 | h. | Oficial primera | 5 | 24 | 120.00 |
| O01OA060 | h. | Peón especializado | 5 | 20 | 100.00 |
| DEP11 | M2 | ENCOFRADO METALICO PARAMENTOS VERTICALES | 32 | 38.74 | 1239.68 |
| P01HA010 | m3 | Hormigón HA-25/F/15/XC2 central | 14.25 | 125 | 1781.25 |
| P03AC210 | kg | Acero corrugado B 500 S | 335 | 1.45 | 485.75 |
| P03AA020 | kg | Alambre atar 1,30 mm | 16.7 | 0.9 | 15.03 |
| A0104.0120 | m3 | Mortero de cemento portland y arena de cantera de 350 kg (1:4) | 0.1 | 97.41 | 9.74 |
| TAPAPOZO | ud | Marco y tapa de fundición ductil clase D-400, 40*40 (material; 23/05/2021) | 1 | 78 | 78.00 |
|  |  | Total |  |  | 3829.45 |

| Medición | Uds. | Parcial |
|---|---|---|
| Ventosa 100 mm | 14 | 14.00 |
| Ventosa 80 mm | 1 | 1.00 |
| Desagüe s/tubería DN600 mm | 18 | 18.00 |
| Desagüe s/tubería DN400 mm | 1 | 1.00 |
| Válvulas DN600 | 6 | 6.00 |
| Válvulas DN400 | 1 | 1.00 |
| Caudalímetro Manacor | 1 | 1.00 |
| Subtotal |  | 42.00 |
| Total |  | 42 |

**ARQ1A** UD ARQUETA PUNTO A (08/05/2013)
1 UD × 3430.8 (3636.65 con costes indirectos) = 3636.65
Arqueta para alojamiento de elementos y piezas especiales de la instalación hidráulica , de dimensiones interiores según se reflejan en el documento Planos, construida con paredes de hormigón, reforzado con varillas de acero B 500 S ancladas a solera de hormigón HA-25/F/15/XC2 de 20 cm de espesor, y losa superior del mismo material y espesor, con compuerta circular de fundición clase D-400, enfoscada en el interior, totalmente terminada.

| Código | Ud | Descripción | Rendimiento | Precio | Importe |
|---|---|---|---|---|---|
| O01OA030 | h. | Oficial primera | 6 | 24 | 144.00 |
| O01OA060 | h. | Peón especializado | 6 | 20 | 120.00 |
| DEP11 | M2 | ENCOFRADO METALICO PARAMENTOS VERTICALES | 40 | 38.74 | 1549.60 |
| P01HA010 | m3 | Hormigón HA-25/F/15/XC2 central | 6.82 | 125 | 852.50 |
| P03AC210 | kg | Acero corrugado B 500 S | 443.04 | 1.45 | 642.41 |
| P03AA020 | kg | Alambre atar 1,30 mm | 22.15 | 0.9 | 19.94 |
| A0104.0120 | m3 | Mortero de cemento portland y arena de cantera de 350 kg (1:4) | 0.25 | 97.41 | 24.35 |
| TAPAPOZO | ud | Marco y tapa de fundición ductil clase D-400, 40*40 | 1 | 78 | 78.00 |
|  |  | Total |  |  | 3430.8 |

**ARQDERV** UD ARQUETA DERIVACION VILLAFRANCA (08/05/2013)
1 UD × 2691.95 (2853.47 con costes indirectos) = 2853.47
Arqueta para alojamiento de elementos y piezas especiales de la instalación hidráulica , de dimensiones interiores según se reflejan en el documento Planos, construida con paredes de hormigón, reforzado con varillas de acero B 500 S ancladas a solera de hormigón HA-25/F/15/XC2 de 20 cm de espesor, y losa superior del mismo material y espesor, con compuerta circular de fundición clase D-400, enfoscada en el interior, totalmente terminada.

| Código | Ud | Descripción | Rendimiento | Precio | Importe |
|---|---|---|---|---|---|
| O01OA030 | h. | Oficial primera | 5 | 24 | 120.00 |
| O01OA060 | h. | Peón especializado | 5 | 20 | 100.00 |
| DEP11 | M2 | ENCOFRADO METALICO PARAMENTOS VERTICALES | 32 | 38.74 | 1239.68 |
| P01HA010 | m3 | Hormigón HA-25/F/15/XC2 central | 5.15 | 125 | 643.75 |
| P03AC210 | kg | Acero corrugado B 500 S | 335 | 1.45 | 485.75 |
| P03AA020 | kg | Alambre atar 1,30 mm | 16.7 | 0.9 | 15.03 |
| A0104.0120 | m3 | Mortero de cemento portland y arena de cantera de 350 kg (1:4) | 0.1 | 97.41 | 9.74 |
| TAPAPOZO | ud | Marco y tapa de fundición ductil clase D-400, 40*40 | 1 | 78 | 78.00 |
|  |  | Total |  |  | 2691.95 |

**ARQDERNRT** UD ARQUETA DERIVACIÓN NORTE (08/05/2013)
1 UD × 2691.95 (2853.47 con costes indirectos) = 2853.47
Arqueta para alojamiento de elementos y piezas especiales de la instalación hidráulica , de dimensiones interiores según se reflejan en el documento Planos, construida con paredes de hormigón, reforzado con varillas de acero B 500 S ancladas a solera de hormigón HA-25/F/15/XC2 de 20 cm de espesor, y losa superior del mismo material y espesor, con compuerta circular de fundición clase D-400, enfoscada en el interior, totalmente terminada.

| Código | Ud | Descripción | Rendimiento | Precio | Importe |
|---|---|---|---|---|---|
| O01OA030 | h. | Oficial primera | 5 | 24 | 120.00 |
| O01OA060 | h. | Peón especializado | 5 | 20 | 100.00 |
| DEP11 | M2 | ENCOFRADO METALICO PARAMENTOS VERTICALES | 32 | 38.74 | 1239.68 |
| P01HA010 | m3 | Hormigón HA-25/F/15/XC2 central | 5.15 | 125 | 643.75 |
| P03AC210 | kg | Acero corrugado B 500 S | 335 | 1.45 | 485.75 |
| P03AA020 | kg | Alambre atar 1,30 mm | 16.7 | 0.9 | 15.03 |
| A0104.0120 | m3 | Mortero de cemento portland y arena de cantera de 350 kg (1:4) | 0.1 | 97.41 | 9.74 |
| TAPAPOZO | ud | Marco y tapa de fundición ductil clase D-400, 40*40 | 1 | 78 | 78.00 |
|  |  | Total |  |  | 2691.95 |

**GMAZCD45-600** u MACIZO ANCLAJE PARA CODO 45º DN600 (24/07/2012)
86 u × 1479.99 (1568.79 con costes indirectos) = 134915.94
Macizo de anclaje de hormigón HA-25/F/20/XC2, para codos de 45º en conducciones de DN600, incluida la colocación de armaduras, encofrado y vibrado.

| Código | Ud | Descripción | Rendimiento | Precio | Importe |
|---|---|---|---|---|---|
| MOOF02 | h | Oficial 1a (mano de obra; 19/01/2023; Presupuesto 24) | 1 | 24 | 24.00 |
| MOPE01 | h | Peón (mano de obra; 22/10/2024; Presupuesto 19) | 1 | 19 | 19.00 |
| MATACEB500S | kg | Acero corrugado B500S/SD (material; 22/10/2024) | 216.31 | 1.45 | 313.65 |
| MATHORMHA25 | m3 | Hormigón HA-25/F/20/XC2 (material; 19/01/2023) | 7.23 | 125 | 903.75 |
| A0301.0040 | m2 | encofrado madera zapatas y riost (material; 05/12/2016) | 10.59 | 18.67 | 197.72 |
| %MA015 | % | Medios auxiliares | 1.5 % | 1458.12 | 21.87 |
|  |  | Total |  |  | 1479.99 |

| Medición | Uds. | Parcial |
|---|---|---|
| Trazado |  |  |
| Varios | 86 | 86.00 |
| Subtotal |  | 86.00 |
| Total |  | 86 |

**GMAZCD90-600** u MACIZO ANCLAJE PARA CODO 90º DN600 (24/07/2012)
15 u × 2286.39 (2423.57 con costes indirectos) = 36353.55
Macizo de anclaje de hormigón HA-25/F/20/XC2, para codos de 90º en conducciones de DN600, incluida la colocación de armaduras, encofrado y vibrado.

| Código | Ud | Descripción | Rendimiento | Precio | Importe |
|---|---|---|---|---|---|
| MOOF02 | h | Oficial 1a | 1 | 24 | 24.00 |
| MOPE01 | h | Peón | 1 | 19 | 19.00 |
| MATACEB500S | kg | Acero corrugado B500S/SD | 339.6 | 1.45 | 492.42 |
| MATHORMHA25 | m3 | Hormigón HA-25/F/20/XC2 | 11.27 | 125 | 1408.75 |
| A0301.0040 | m2 | encofrado madera zapatas y riost | 16.52 | 18.67 | 308.43 |
| %MA015 | % | Medios auxiliares | 1.5 % | 2252.60 | 33.79 |
|  |  | Total |  |  | 2286.39 |

| Medición | Uds. | Parcial |
|---|---|---|
| Trazado |  |  |
| Varios | 15 | 15.00 |
| Subtotal |  | 15.00 |
| Total |  | 15 |

**GMAZTE-600** u MACIZO ANCLAJE PARA PIEZAS EN "T" DN600 (24/07/2012)
5 u × 1558.64 (1652.16 con costes indirectos) = 8260.80
Dado de anclaje de hormigónHA-25/F/20/XC2, para piezas en "T" en conducciones de DN600, incluida la colocación de armaduras, encofrado y vibrado.

| Código | Ud | Descripción | Rendimiento | Precio | Importe |
|---|---|---|---|---|---|
| MOOF02 | h | Oficial 1a | 1 | 24 | 24.00 |
| MOPE01 | h | Peón | 1 | 19 | 19.00 |
| MATACEB500S | kg | Acero corrugado B500S/SD | 213.51 | 1.45 | 309.59 |
| MATHORMHA25 | m3 | Hormigón HA-25/F/20/XC2 | 7.63 | 125 | 953.75 |
| A0301.0040 | m2 | encofrado madera zapatas y riost | 12.28 | 18.67 | 229.27 |
| %MA015 | % | Medios auxiliares | 1.5 % | 1535.61 | 23.03 |
|  |  | Total |  |  | 1558.64 |

| Medición | Uds. | Parcial |
|---|---|---|
| Trazado |  |  |
| Varios | 5 | 5.00 |
| Subtotal |  | 5.00 |
| Total |  | 5 |

**GMAZTE** u MACIZO ANCLAJE PARA PIEZAS EN "T" DN400 (24/07/2012)
2 u × 1125.3 (1192.82 con costes indirectos) = 2385.64
Dado de anclaje de hormigón HA-25/F/20/XC2, para piezas en "T" en conducciones de diámetro nominal entre 100 y 200 mm, incluida la colocación de armaduras, encofrado y vibrado.

| Código | Ud | Descripción | Rendimiento | Precio | Importe |
|---|---|---|---|---|---|
| MOOF02 | h | Oficial 1a | 1.2 | 24 | 28.80 |
| MOPE01 | h | Peón | 1.2 | 19 | 22.80 |
| MATACEB500S | kg | Acero corrugado B500S/SD | 158.5 | 1.45 | 229.83 |
| MATHORMHA20 | m3 | Hormigón HA-25/P/20/XD1 (material; 19/01/2023) | 5.19 | 125 | 648.75 |
| A0301.0040 | m2 | encofrado madera zapatas y riost | 9.56 | 18.67 | 178.49 |
| %MA015 | % | Medios auxiliares | 1.5 % | 1108.67 | 16.63 |
|  |  | Total |  |  | 1125.3 |

| Medición | Uds. | Parcial |
|---|---|---|
| Trazado |  |  |
| Varios | 2 | 2.00 |
| Subtotal |  | 2.00 |
| Total |  | 2 |

**GMAZCD90-400** u MACIZO ANCLAJE PARA CODO 90º DN400 (24/07/2012)
5 u × 1440.08 (1526.48 con costes indirectos) = 7632.40
Dado de anclaje de hormigón HA-25/F/20/XC2, para codos de 45 o 90º en conducciones de diámetro nominal entre 100 y 200 mm, incluida la colocación de armaduras, encofrado y vibrado.

| Código | Ud | Descripción | Rendimiento | Precio | Importe |
|---|---|---|---|---|---|
| MOOF02 | h | Oficial 1a | 0.5 | 24 | 12.00 |
| MOPE01 | h | Peón | 0.5 | 19 | 9.50 |
| MATACEB500S | kg | Acero corrugado B500S/SD | 211.72 | 1.45 | 306.99 |
| MATHORMHA20 | m3 | Hormigón HA-25/P/20/XD1 | 6.96 | 125 | 870.00 |
| A0301.0040 | m2 | encofrado madera zapatas y riost | 11.8 | 18.67 | 220.31 |
| %MA015 | % | Medios auxiliares | 1.5 % | 1418.80 | 21.28 |
|  |  | Total |  |  | 1440.08 |

| Medición | Uds. | Parcial |
|---|---|---|
| Trazado |  |  |
| Varios | 5 | 5.00 |
| Subtotal |  | 5.00 |
| Total |  | 5 |

**GMAZCD45-400** u MACIZO ANCLAJE PARA CODO 45º DN400 (24/07/2012)
20 u × 879.44 (932.21 con costes indirectos) = 18644.20
Macizo de anclaje de hormigón HA-25/F/20/XC2, para codos de 45º en conducciones de DN400, incluida la colocación de armaduras, encofrado y vibrado.

| Código | Ud | Descripción | Rendimiento | Precio | Importe |
|---|---|---|---|---|---|
| MOOF02 | h | Oficial 1a | 0.5 | 24 | 12.00 |
| MOPE01 | h | Peón | 0.5 | 19 | 9.50 |
| MATACEB500S | kg | Acero corrugado B500S/SD | 135.17 | 1.45 | 196.00 |
| MATHORMHA20 | m3 | Hormigón HA-25/P/20/XD1 | 3.91 | 125 | 488.75 |
| A0301.0040 | m2 | encofrado madera zapatas y riost | 8.58 | 18.67 | 160.19 |
| %MA015 | % | Medios auxiliares | 1.5 % | 866.44 | 13.00 |
|  |  | Total |  |  | 879.44 |

| Medición | Uds. | Parcial |
|---|---|---|
| Trazado |  |  |
| Varios | 20 | 20.00 |
| Subtotal |  | 20.00 |
| Total |  | 20 |

**05.10.05** ud. ARQUETA 60X60, TAPA Y MARCO TIPO D-400.
88 ud. × 273.39 (289.79 con costes indirectos) = 25501.52
arqueta dimensiones planta libres 60x60, tapa y marco fundición reforzado(100 mm de altura), tipo D 400, con posibilidad de indicar el anagrama por la D.F., con paredes y fondo hormigón HM-20/B/20/I, espesor 15 cms, incluso excavación, suministro tapa y marco y colocación, totalmente finalizada.

| Código | Ud | Descripción | Rendimiento | Precio | Importe |
|---|---|---|---|---|---|
| mano02 | h. | Oficial 2ª fontanero | 1.839 | 22 | 40.46 |
| mano05 | h. | peón especializado. | 1.839 | 20 | 36.78 |
| DEP11 | M2 | ENCOFRADO METALICO PARAMENTOS VERTICALES | 2 | 38.74 | 77.48 |
| 09.46 | m³ | HM-20/B/25/I, central propia. | 0.45 | 100 | 45.00 |
| 11.21 | m³. | mortero c.p.M-350+arena (material) | 0.1 | 83.05 | 8.31 |
| 15.005 | ud. | tapa+marco cuadrada 60 fund.ref, tipo D-400 | 1 | 59.76 | 59.76 |
| 02.25 | h. | compresor 1 mart.silencioso | 0.5 | 2.73 | 1.37 |
| 02.40 | h. | dumper | 0.02 | 12.92 | 0.26 |
| 02.12 | h. | camión grúa vol.8 m3. | 0.05 | 25.12 | 1.26 |
| %0100 | % | Medios auxiliares | 1 % | 270.68 | 2.71 |
|  |  | Total |  |  | 273.39 |

| Medición | Uds. | Parcial |
|---|---|---|
| arquetas tlc | 88 | 88.00 |
| Total |  | 88 |

**APY600** ud APOYO TUBERIA DN600 (24/07/2012)
10 ud × 119.97 (127.17 con costes indirectos) = 1271.70
Macizo de anclaje de hormigón HA-25/F/20/XC2, en conducciones de DN600 en interior de caseta, incluida la colocación de armaduras, encofrado y vibrado.

| Código | Ud | Descripción | Rendimiento | Precio | Importe |
|---|---|---|---|---|---|
| MOOF02 | h | Oficial 1a | 1 | 24 | 24.00 |
| MOPE01 | h | Peón | 1 | 19 | 19.00 |
| MATACEB500S | kg | Acero corrugado B500S/SD | 15.3 | 1.45 | 22.19 |
| MATHORMHA25 | m3 | Hormigón HA-25/F/20/XC2 | 0.2 | 125 | 25.00 |
| A0301.0040 | m2 | encofrado madera zapatas y riost | 1.5 | 18.67 | 28.01 |
| %MA015 | % | Medios auxiliares | 1.5 % | 118.20 | 1.77 |
|  |  | Total |  |  | 119.97 |

| Medición | Uds. | Parcial |
|---|---|---|
| Interior caseta |  |  |
| Tuberia 600 mm | 10 | 10.00 |
| Subtotal |  | 10.00 |
| Total |  | 10 |

**APY400** ud APOYO TUBERIA DN400 (24/07/2012)
20 ud × 100.41 (106.43 con costes indirectos) = 2128.60
Macizo de anclaje de hormigón HA-25/F/20/XC2, en conducciones de hasta DN400 en interior de caseta, incluida la colocación de armaduras, encofrado y vibrado.

| Código | Ud | Descripción | Rendimiento | Precio | Importe |
|---|---|---|---|---|---|
| MOOF02 | h | Oficial 1a | 1 | 24 | 24.00 |
| MOPE01 | h | Peón | 1 | 19 | 19.00 |
| MATACEB500S | kg | Acero corrugado B500S/SD | 8.9 | 1.45 | 12.91 |
| MATHORMHA25 | m3 | Hormigón HA-25/F/20/XC2 | 0.15 | 125 | 18.75 |
| A0301.0040 | m2 | encofrado madera zapatas y riost | 1.3 | 18.67 | 24.27 |
| %MA015 | % | Medios auxiliares | 1.5 % | 98.93 | 1.48 |
|  |  | Total |  |  | 100.41 |

| Medición | Uds. | Parcial |
|---|---|---|
| Interior caseta |  |  |
| Tuberias de 400 mm | 6 | 6.00 |
| Tuberias de recirculacion | 14 | 14.00 |
| Subtotal |  | 20.00 |
| Total |  | 20 |

**ANCCD600** ud MACIZO ANCLAJE CODO DN600 INTERIOR CASETA (24/07/2012)
2 ud × 227.31 (240.95 con costes indirectos) = 481.90
Macizo de anclaje de hormigón HA-25/F/20/XC2, para codos en conducciones de DN600 en interior de caseta, incluida la colocación de armaduras, encofrado y vibrado.

| Código | Ud | Descripción | Rendimiento | Precio | Importe |
|---|---|---|---|---|---|
| MOOF02 | h | Oficial 1a | 1 | 24 | 24.00 |
| MOPE01 | h | Peón | 1 | 19 | 19.00 |
| MATACEB500S | kg | Acero corrugado B500S/SD | 42.4 | 1.45 | 61.48 |
| MATHORMHA25 | m3 | Hormigón HA-25/F/20/XC2 | 0.43 | 125 | 53.75 |
| A0301.0040 | m2 | encofrado madera zapatas y riost | 3.52 | 18.67 | 65.72 |
| %MA015 | % | Medios auxiliares | 1.5 % | 223.95 | 3.36 |
|  |  | Total |  |  | 227.31 |

| Medición | Uds. | Parcial |
|---|---|---|
| Caseta | 2 | 2.00 |
| Total |  | 2 |

**ANCT600** ud MACIZO ANCLAJE "TE" DN600 INTERIOR CASETA (24/07/2012)
4 ud × 288.16 (305.45 con costes indirectos) = 1221.80
Dado de anclaje de hormigónHA-25/F/20/XC2, para piezas en "T" en conducciones de DN600 en interior de caseta, incluida la colocación de armaduras, encofrado y vibrado.

| Código | Ud | Descripción | Rendimiento | Precio | Importe |
|---|---|---|---|---|---|
| MOOF02 | h | Oficial 1a | 1 | 24 | 24.00 |
| MOPE01 | h | Peón | 1 | 19 | 19.00 |
| MATACEB500S | kg | Acero corrugado B500S/SD | 26.97 | 1.45 | 39.11 |
| MATHORMHA25 | m3 | Hormigón HA-25/F/20/XC2 | 0.99 | 125 | 123.75 |
| A0301.0040 | m2 | encofrado madera zapatas y riost | 4.18 | 18.67 | 78.04 |
| %MA015 | % | Medios auxiliares | 1.5 % | 283.90 | 4.26 |
|  |  | Total |  |  | 288.16 |

| Medición | Uds. | Parcial |
|---|---|---|
| Caseta | 2 | 2.00 |
| Arqueta punto A | 1 | 1.00 |
| Arqueta punto B | 1 | 1.00 |
| Subtotal |  | 4.00 |
| Total |  | 4 |

**ANCCD400** ud MACIZO ANCLAJE CODO DN400 INTERIOR CASETA (24/07/2012)
4 ud × 109.61 (116.19 con costes indirectos) = 464.76
Macizo de anclaje de hormigón HA-25/F/20/XC2, para codos en conducciones de hasta DN400 en interior de caseta, incluida la colocación de armaduras, encofrado y vibrado.

| Código | Ud | Descripción | Rendimiento | Precio | Importe |
|---|---|---|---|---|---|
| MOOF02 | h | Oficial 1a | 1 | 24 | 24.00 |
| MOPE01 | h | Peón | 1 | 19 | 19.00 |
| MATACEB500S | kg | Acero corrugado B500S/SD | 8.52 | 1.45 | 12.35 |
| MATHORMHA25 | m3 | Hormigón HA-25/F/20/XC2 | 0.1 | 125 | 12.50 |
| A0301.0040 | m2 | encofrado madera zapatas y riost | 2.15 | 18.67 | 40.14 |
| %MA015 | % | Medios auxiliares | 1.5 % | 107.99 | 1.62 |
|  |  | Total |  |  | 109.61 |

| Medición | Uds. | Parcial |
|---|---|---|
| Caseta | 4 | 4.00 |
| Total |  | 4 |

**ANCT400** ud MACIZO ANCLAJE "TE" DN400 INTERIOR CASETA (24/07/2012)
1 ud × 129.89 (137.68 con costes indirectos) = 137.68
Dado de anclaje de hormigónHA-25/F/20/XC2, para piezas en "T" en conducciones de hasta DN400 en interior de caseta, incluida la colocación de armaduras, encofrado y vibrado.

| Código | Ud | Descripción | Rendimiento | Precio | Importe |
|---|---|---|---|---|---|
| MOOF02 | h | Oficial 1a | 1 | 24 | 24.00 |
| MOPE01 | h | Peón | 1 | 19 | 19.00 |
| MATACEB500S | kg | Acero corrugado B500S/SD | 8.53 | 1.45 | 12.37 |
| MATHORMHA25 | m3 | Hormigón HA-25/F/20/XC2 | 0.3 | 125 | 37.50 |
| A0301.0040 | m2 | encofrado madera zapatas y riost | 1.88 | 18.67 | 35.10 |
| %MA015 | % | Medios auxiliares | 1.5 % | 127.97 | 1.92 |
|  |  | Total |  |  | 129.89 |

| Medición | Uds. | Parcial |
|---|---|---|
| Caseta | 1 | 1.00 |
| Total |  | 1 |

**ANCVLV600** ud MACIZO DE ANCLAJE VÁLVULA DN600 (24/07/2012)
9 ud × 324.28 (343.74 con costes indirectos) = 3093.66
Macizo de anclaje de hormigón HA-25/F/20/XC2, para válvulas en conducciones de DN600, incluida la colocación de armaduras, encofrado y vibrado.

| Código | Ud | Descripción | Rendimiento | Precio | Importe |
|---|---|---|---|---|---|
| MOOF02 | h | Oficial 1a | 1 | 24 | 24.00 |
| MOPE01 | h | Peón | 1 | 19 | 19.00 |
| MATACEB500S | kg | Acero corrugado B500S/SD | 67.82 | 1.45 | 98.34 |
| MATHORMHA25 | m3 | Hormigón HA-25/F/20/XC2 | 0.78 | 125 | 97.50 |
| A0301.0040 | m2 | encofrado madera zapatas y riost | 4.32 | 18.67 | 80.65 |
| %MA015 | % | Medios auxiliares | 1.5 % | 319.49 | 4.79 |
|  |  | Total |  |  | 324.28 |

| Medición | Uds. | Parcial |
|---|---|---|
| Interior caseta | 6 | 6.00 |
| Arquetas punto A | 2 | 2.00 |
| Arquetas punto B | 1 | 1.00 |
| Subtotal |  | 9.00 |
| Total |  | 9 |

**ANCVLV400** ud MACIZO DE ANCLAJE VÁLVULA DN400 (24/07/2012)
3 ud × 112.08 (118.8 con costes indirectos) = 356.40
Macizo de anclaje de hormigón HA-25/F/20/XC2, para válvulas en conducciones de hasta DN400, incluida la colocación de armaduras, encofrado y vibrado.

| Código | Ud | Descripción | Rendimiento | Precio | Importe |
|---|---|---|---|---|---|
| MOOF02 | h | Oficial 1a | 1 | 24 | 24.00 |
| MOPE01 | h | Peón | 1 | 19 | 19.00 |
| MATACEB500S | kg | Acero corrugado B500S/SD | 17.05 | 1.45 | 24.72 |
| MATHORMHA25 | m3 | Hormigón HA-25/F/20/XC2 | 0.14 | 125 | 17.50 |
| A0301.0040 | m2 | encofrado madera zapatas y riost | 1.35 | 18.67 | 25.20 |
| %MA015 | % | Medios auxiliares | 1.5 % | 110.42 | 1.66 |
|  |  | Total |  |  | 112.08 |

| Medición | Uds. | Parcial |
|---|---|---|
| Arquetas punto A | 1 | 1.00 |
| Arquetas punto B | 2 | 2.00 |
| Subtotal |  | 3.00 |
| Total |  | 3 |

**05.01.05** ud. POZO DE REGISTRO
18 ud. × 471.62 (499.92 con costes indirectos) = 8998.56

| Medición | Uds. | Parcial |
|---|---|---|
| Desagüe | 18 | 18.00 |
| Total |  | 18 |

### 04.03 TUBERIAS Y ACCESORIOS (10/11/2000)
Importe: 6568860.9

**TUB600** ML TUBERIA FUNDICIÓN DUCTIL DN 600, C-30
17182.92 ML × 334.15 (354.2 con costes indirectos) = 6086190.26

| Medición | Uds. | Largo | Alto | Parcial |
|---|---|---|---|---|
| ENTRADA | 1 | 13940 | 1.02 | 14218.80 |
| SALIDA HASTA SUR | 1 | 2639 | 1.02 | 2691.78 |
| SALIDA HASTA NORTE | 1 | 267 | 1.02 | 272.34 |
| Subtotal |  |  |  | 17182.92 |
| Total |  |  |  | 17182.92 |

**TUB400** ML TUBERIA FUNDICIÓN DUCTIL DN 400, C-30 (07/05/2021)
989.4 ML × 175.27 (185.79 con costes indirectos) = 183820.63
Suministro y colocación de tubería de fundición dúctil para abastecimeinto DN400 y clase de presión C30. Tuberia de 6 m de longitud, norma UNE-EN545:2011, con revestimiento exterior de aleación de cinc y aluminio enriquecida con cobre de de 400 gr/m2, en proporción 85/15 de acuerdo a norma. Acabado exterior de pintura acrílica.Recubrimiento interior con mortero de cemento aplicado con vibrocentrifugacion con certificado de uso para contacto con productos alimentarios. cemento conforme a la norma UNE EN 197-1:2000. Unión automática flexible tipo standard mediante junta de elastómero en epdm bilabial según norma UNE 681-1:1996, desviación angular míma de 4 º. Tubería conforme a marcado CE.(norma UNE-EN545:2011) y referencia de lugar y fecha de fabricación. Incluso parte proporcional de accesorios (juntas, codos, bridas-enchufe, bridas-liso, manguitos, tornillería, etc). Totalmente montada y p.p. de pruebas y ensayos.

| Código | Ud | Descripción | Rendimiento | Precio | Importe |
|---|---|---|---|---|---|
| O01OB170 | h. | Oficial 1º fontanero | 0.5 | 24 | 12.00 |
| O01OB180 | h. | Oficial 2ª fontanero | 0.5 | 22 | 11.00 |
| M05EN020 | h. | Excav.hidráulica neumáticos 84 CV | 0.5 | 40 | 20.00 |
| TUBFUND400 | ML | tubo fundic dn 400, c30 (material; 27/01/2023) | 1.02 | 126 | 128.52 |
| PIEZESP315 | ml | Codos, tes, bridas, manguitos, ... | 0.05 | 75 | 3.75 |
|  |  | Total |  |  | 175.27 |

| Medición | Uds. | Largo | Alto | Parcial |
|---|---|---|---|---|
| derivacion Norte hasta manacor dep. municipal | 1 | 970 | 1.02 | 989.40 |
| Total |  |  |  | 989.4 |

**VALV300** UD VALVULA COMPUERTA DE 300 MM, PN 16 (10/11/2000)
0 UD × 768.56 (814.67 con costes indirectos) = 0.00
Suministro y colocación de válvula compuerta de 300 mm modelo EURO 20 tipo 23 de Saint Gobain o similar , totalmente instalada, incluso bridas, elementos de unión, tornilleria, accesorios y piezas especiales.

| Código | Ud | Descripción | Rendimiento | Precio | Importe |
|---|---|---|---|---|---|
| O01OB170 | h. | Oficial 1º fontanero | 0.4 | 24 | 9.60 |
| O01OB180 | h. | Oficial 2ª fontanero | 0.4 | 22 | 8.80 |
| P26VC029 | ud | Vál.compue.c/elást.brida D=300mm (material; 04/06/2012) | 1 | 723.14 | 723.14 |
| P26UUG300 | ud | Goma plana. (material; 10/11/2000) | 2 | 4.63 | 9.26 |
| P01UT055 | ud | Tornillo+tuerca ac.galvan.D=20 L=160 mm (material; 10/11/2000) | 16 | 1.11 | 17.76 |
|  |  | Total |  |  | 768.56 |

**VENT100** UD VENTOSA TRIFUNCIONAL DE 100 MM, PN-16
15 UD × 7103.43 (7529.64 con costes indirectos) = 112944.60

**VENT80** UD VENTOSA TRIFUNCIONAL DE 80 MM, PN-16
1 UD × 4504.62 (4774.9 con costes indirectos) = 4774.90

**TUBPVC3** ML TUBERIA PVC 315 MM PN 10 (23/05/2012)
0 ML × 52.78 (55.95 con costes indirectos) = 0.00
Tubería de PVC de 315 mm de diámetro, PN 10 atm, con junta elastica, con interior liso, incluso parte proporcional de codos, tes, piezas especiales, conexiones, totalmente instalada, nivelada y p.p. de pruebas y ensayos.

| Código | Ud | Descripción | Rendimiento | Precio | Importe |
|---|---|---|---|---|---|
| O01OB170 | h. | Oficial 1º fontanero | 0.1 | 24 | 2.40 |
| O01OB180 | h. | Oficial 2ª fontanero | 0.1 | 22 | 2.20 |
| M05EN020 | h. | Excav.hidráulica neumáticos 84 CV | 0.05 | 40 | 2.00 |
| TUBPVC31510 | ml | Tubo PVC 315 mm PN10 (material; 23/05/2012) | 1 | 42.43 | 42.43 |
| PIEZESP315 | ml | Codos, tes, bridas, manguitos, ... | 0.05 | 75 | 3.75 |
|  |  | Total |  |  | 52.78 |

**DES600** UD DESAGÜE TUBERIA 600 (24/07/2012)
18 UD × 3827.55 (4057.2 con costes indirectos) = 73029.60
Instalación de tubería de desagüe sobre conducción principal, mediante derivación TE 600/200, tubo de fundición de 200 mm de diámetro nominal, válvula de 200 mm de diámetro alojada en arqueta o pozo de registro, totalmente instalado.

| Código | Ud | Descripción | Rendimiento | Precio | Importe |
|---|---|---|---|---|---|
| O01OB170 | h. | Oficial 1º fontanero | 3 | 24 | 72.00 |
| O01OB180 | h. | Oficial 2ª fontanero | 3 | 22 | 66.00 |
| MATTEFD600200 | u | Te EEB DN 600/200 PN16 (material) | 1 | 1673.98 | 1673.98 |
| MATJUNTGOM200 | ud. | juntas goma plana DN 200 (material) | 2 | 1.18 | 2.36 |
| MATJUNTGOM600 | u | Junta de goma plana DN600 | 2 | 10.92 | 21.84 |
| VLVMR200MAN | ud | Vál.mariposa manual. Ø200 PN16,Erhard (material) | 1 | 1816.85 | 1816.85 |
| 15.106 | ml. | tub.fund.k=9 Ø 200 mm., ag.pot con p.p. , juntas. (material) | 3 | 39.32 | 117.96 |
| %MA015 | % | Medios auxiliares | 1.5 % | 3770.99 | 56.56 |
|  |  | Total |  |  | 3827.55 |

**DES400** UD DESAGÜE TUBERIA 400 (24/07/2012)
1 UD × 3524.83 (3736.32 con costes indirectos) = 3736.32
Instalación de tubería de desagüe sobre conducción principal, mediante derivación TE 400/200, tubo de fundición de 200 mm de diámetro nominal, válvula de 200 mm de diámetro alojada en arqueta o pozo de registro, totalmente instalado.

| Código | Ud | Descripción | Rendimiento | Precio | Importe |
|---|---|---|---|---|---|
| O01OB170 | h. | Oficial 1º fontanero | 3 | 24 | 72.00 |
| O01OB180 | h. | Oficial 2ª fontanero | 3 | 22 | 66.00 |
| MATTEFD400200 | u | Te EEB DN 400/200 PN16 (material; 29/11/2022) | 1 | 1387.47 | 1387.47 |
| MATJUNTGOM200 | ud. | juntas goma plana DN 200 | 2 | 1.18 | 2.36 |
| MATJUNTGOM400 | ud. | juntas goma plana DN 400 (material) | 2 | 5.05 | 10.10 |
| VLVMR200MAN | ud | Vál.mariposa manual. Ø200 PN16,Erhard | 1 | 1816.85 | 1816.85 |
| 15.106 | ml. | tub.fund.k=9 Ø 200 mm., ag.pot con p.p. , juntas. | 3 | 39.32 | 117.96 |
| %MA015 | % | Medios auxiliares | 1.5 % | 3472.74 | 52.09 |
|  |  | Total |  |  | 3524.83 |

**FILTRO600** ud FIILTRO DN600
0 ud × 20847.21 (22098.04 con costes indirectos) = 0.00

**VALVMRP600** ud VALVULA DE MARIPOSA MOTORIZADA 600 MM (24/07/2012)
4 ud × 8427.05 (8932.67 con costes indirectos) = 35730.68
Válvula de mariposa doble-excéntrica DN600 Erhard modelo ROCO WAVE o equivalente, en PN10/16 con reductor y actuador eléctrico todo/nada, 3*400V 50Hz, 2 finales de carrera, 2 limitadores de par, indicador de posición, con uniones mediante bridas según UNE EN 558-1 serie 14, con cuerpo y disco en fundición dúctil, junta de cierre en EPDM y sujeción en acero inoxidable, eje en acero inoxidable y recubrimiento pintura epoxi. Totalmente instalada y probada según normativa vigente.

| Código | Ud | Descripción | Rendimiento | Precio | Importe |
|---|---|---|---|---|---|
| O01OB170 | h. | Oficial 1º fontanero | 1 | 24 | 24.00 |
| O01OB180 | h. | Oficial 2ª fontanero | 1 | 22 | 22.00 |
| 12.77e2 | ud | valvula mariposa dn600 PN 16 motorizada equipada | 1 | 8231.39 | 8231.39 |
| 02.12 | h. | camión grúa vol.8 m3. | 1 | 25.12 | 25.12 |
| %MA015 | % | Medios auxiliares | 1.5 % | 8302.51 | 124.54 |
|  |  | Total |  |  | 8427.05 |

**VALMOTOR400** ud VALVULA DE MARIPOSA MOTORIZADA 400 MM
0 ud × 5615.19 (5952.1 con costes indirectos) = 0.00

**VLVPASANULAR** ud VALVULA DE PASO ANULAR DN300MM (24/07/2012)
0 ud × 17616.07 (18673.03 con costes indirectos) = 0.00
Válvula de paso anular Ø300 PN16, Erhard modelo RKV o equivalente. Accionamiento ELECTRICO. Cuerpo fundición gris EN-JL1040. Corona de aletas de bronce, anillo de asiento, cilindro ranurado y cilindro perforado de acero inoxidable, suministrado y montado, con parte proporcional de elementos auxiliares y medios auxiliares, probada y en servicio.

| Código | Ud | Descripción | Rendimiento | Precio | Importe |
|---|---|---|---|---|---|
| O01OB170 | h. | Oficial 1º fontanero | 2 | 24 | 48.00 |
| O01OB180 | h. | Oficial 2ª fontanero | 2 | 22 | 44.00 |
| VPAN300 | u | Valvula de paso anular 300mm (material; 11/11/2021) | 1 | 17213.49 | 17213.49 |
| 02.12 | h. | camión grúa vol.8 m3. | 2 | 25.12 | 50.24 |
| %MA015 | % | Medios auxiliares | 1.5 % | 17355.73 | 260.34 |
|  |  | Total |  |  | 17616.07 |

**HIDARQ1 A** ud HIDRÁULICA ARQUETA PUNTO A (24/07/2012)
0 ud × 16629.05 (17626.79 con costes indirectos) = 0.00
Suministro y montaje de la instalación hidráulica según esquema detallado en planos, i/pp de medios auxiliares, conexiones y pruebas

| Código | Ud | Descripción | Rendimiento | Precio | Importe |
|---|---|---|---|---|---|
| 05.0.04.05 | ud | Brida-enchufe, DN 600 de fundición dúctil | 2 | 712.36 | 1424.72 |
| 05.0.08.05 | ud | Carrete de acnlaje Ø 600 mm incluso obra anclaje | 1 | 1106.02 | 1106.02 |
| 05.0.07.05 | ud | Carrete desmontaje con bridas Ø600, fund. | 1 | 1373 | 1373.00 |
| 05.0.06.05 | ud | Te EEB, DN600 y derivación en Brida Orientable DN 600, PN (16) | 2 | 1837.96 | 3675.92 |
| 05.0.09.01 | ud | Brida ciega DN600 PN16 (25/11/2022) | 2 | 972.98 | 1945.96 |
| VENT100 | UD | VENTOSA TRIFUNCIONAL DE 100 MM, PN-16 | 1 | 7103.43 | 7103.43 |
|  |  | Total |  |  | 16629.05 |

**HIDRDERVVILL** ud HIDRÁULICA ARQUETA DERIVACION VILLAFRANCA (24/07/2012)
0 ud × 9270.09 (9826.3 con costes indirectos) = 0.00
Suministro y montaje de la instalación hidráulica según esquema detallado en planos, i/pp de medios auxiliares, conexiones y pruebas

| Código | Ud | Descripción | Rendimiento | Precio | Importe |
|---|---|---|---|---|---|
| O01OB170 | h. | Oficial 1º fontanero | 3 | 24 | 72.00 |
| O01OB180 | h. | Oficial 2ª fontanero | 3 | 22 | 66.00 |
| 02.12 | h. | camión grúa vol.8 m3. | 3 | 25.12 | 75.36 |
| MATTE600-300 |  | PIEZA TE 600-300 BBB (material; 08/09/2017) | 1 | 3100.1 | 3100.10 |
| MATBRIDEN300 | u | Brida enchufe junta mecánica DN300 (material; 12/04/2013) | 2 | 162.65 | 325.30 |
| MATBRCG300 | ud | Brida ciega DN300 PN16 (material; 25/11/2022) | 1 | 126.24 | 126.24 |
| VMM3 | ud | Vál.mariposa eléctrica Ø300 PN16,Erhard o equ (material) | 1 | 4561.09 | 4561.09 |
| BNZ116J0 | u | Carrete desmontaje+bridas,1.4301 (AISI 304),EPDM,DN=300mm,PN=16b | 1 | 807 | 807.00 |
| %MA015 | % | Medios auxiliares | 1.5 % | 9133.09 | 137.00 |
|  |  | Total |  |  | 9270.09 |

**HIDRARQCAUDM** ud HIDRÁULICA ARQUETA CAUDALÍMETRO DEPOSITO MANACOR (24/07/2012)
1 ud × 16380.2 (17363.01 con costes indirectos) = 17363.01
Suministro y montaje de la instalación hidráulica según esquema detallado en planos, i/pp de medios auxiliares, conexiones y pruebas

| Código | Ud | Descripción | Rendimiento | Precio | Importe |
|---|---|---|---|---|---|
| VALMOTOR400 | ud | VALVULA DE MARIPOSA MOTORIZADA 400 MM | 1 | 5615.19 | 5615.19 |
| BL40016 | ud | Brida-liso, DN 400 de fundición dúctil | 2 | 489.65 | 979.30 |
| BE40016 | ud | Brida-enchufe, DN 400 de fundición dúctil | 2 | 491.05 | 982.10 |
| CNRD43 | ud | Reducción BB DN400/300 PN16 (15/07/2016) | 2 | 493.2 | 986.40 |
| BL300MMPN16 | ud | Brida Liso DN300 PN16 (15/07/2016) | 2 | 354.78 | 709.56 |
| BE300MMPN16 | ud | Brida Enchufe DN300 PN16 | 2 | 297.91 | 595.82 |
| TUB300 | ML | TUBERIA FUNDICIÓN DUCTIL DN 300 (07/05/2021) | 8 | 136.36 | 1090.88 |
| GJMBE022 | ud | Caudalímetro electromagnético DN 300 PN16 | 1 | 5420.95 | 5420.95 |
|  |  | Total |  |  | 16380.2 |

**HIDRARQDERNRT** ud HIDRAULICA ARQUETA DERIVACION NORTE "C"
1 ud × 2810.94 (2979.6 con costes indirectos) = 2979.60
Suministro y montaje de la instalación hidráulica según esquema detallado en planos, i/pp de medios auxiliares, conexiones y pruebas

| Código | Ud | Descripción | Rendimiento | Precio | Importe |
|---|---|---|---|---|---|
| 05.0.04.05 | ud | Brida-enchufe, DN 600 de fundición dúctil | 0 | 712.36 | 0.00 |
| 05.0.10.05b | ud | Vál.mariposa eléc Ø600PN16, doble excentrica Erhard o equ.. | 0 | 8378.39 | 0.00 |
| 05.0.07.05 | ud | Carrete desmontaje con bridas Ø600, fund. | 0 | 1373 | 0.00 |
| 05.0.06.05 | ud | Te EEB, DN600 y derivación en Brida Orientable DN 600, PN (16) | 1 | 1837.96 | 1837.96 |
| 05.0.09.01 | ud | Brida ciega DN600 PN16 | 1 | 972.98 | 972.98 |
|  |  | Total |  |  | 2810.94 |

**BL60016** ud Brida-liso, DN 600 de fundición dúctil
9 ud × 1121.15 (1188.42 con costes indirectos) = 10695.78
Brida-Liso de Saint-Gobain PAM o similar, DN 600 de fundición dúctil según norma UNE-EN 545:2011, con revestimiento interior y exterior de empolvado epoxi color azul de espesor medio 250 µm, de forma que el espesor mínimo medio de la capa no sea inferior a 200 µm; en el enchufe, unión mecánica tipo Express con contrabrida y bulones de fundición dúctil, y anillo de elastómero EPDM según norma UNE-EN 681-1:1996. Junta incluida. Unión brida orientable PN 16 conforme EN 1092-1. Junta incluida,suministrado y colocado, con parte proporcional de pruebas de estanqueidad y presión.

| Código | Ud | Descripción | Rendimiento | Precio | Importe |
|---|---|---|---|---|---|
| mano02 | h. | Oficial 2ª fontanero | 0.095 | 22 | 2.09 |
| mano05 | h. | peón especializado. | 0.096 | 20 | 1.92 |
| 12.61FG | ud | Brida-liso, DN 600 de fundición dúctil (material; 18/11/2022) | 1 | 1104.78 | 1104.78 |
| 02.12 | h. | camión grúa vol.8 m3. | 0.05 | 25.12 | 1.26 |
| %0100 | % | Medios auxiliares | 1 % | 1110.05 | 11.10 |
|  |  | Total |  |  | 1121.15 |

| Medición | Uds. | Parcial |
|---|---|---|
| Caseta instalaciones |  |  |
| Varios | 9 | 9.00 |
| Subtotal |  | 9.00 |
| Total |  | 9 |

**BE60016** ud Brida-enchufe, DN 600 de fundición dúctil
6 ud × 1090.63 (1156.07 con costes indirectos) = 6936.42
Brida-enchufe de Saint-Gobain PAM o similar, DN 600 de fundición dúctil según norma UNE-EN 545:2011, con revestimiento interior y exterior de empolvado epoxi color azul de espesor medio 250 µm, de forma que el espesor mínimo medio de la capa no sea inferior a 200 µm., de acuerdo con la norma EN 14901 (PECB); en el enchufe, unión mecánica tipo Express con contrabrida y bulones de fundición dúctil, y anillo de elastómero EPDM según norma UNE-EN 681-1:1996. Junta incluida. Unión brida orientable PN 16 conforme EN 1092-1,suministrado y colocado, con parte proporcional de pruebas de estanqueidad y presión.

| Código | Ud | Descripción | Rendimiento | Precio | Importe |
|---|---|---|---|---|---|
| mano02 | h. | Oficial 2ª fontanero | 0.095 | 22 | 2.09 |
| mano05 | h. | peón especializado. | 0.096 | 20 | 1.92 |
| 12.61BE | ud | Brida-enchufe, DN 600 de fundición dúctil (material; 18/11/2022) | 1 | 1074.56 | 1074.56 |
| 02.12 | h. | camión grúa vol.8 m3. | 0.05 | 25.12 | 1.26 |
| %0100 | % | Medios auxiliares | 1 % | 1079.83 | 10.80 |
|  |  | Total |  |  | 1090.63 |

| Medición | Uds. | Parcial |
|---|---|---|
| Caseta instalaciones |  |  |
| Varios | 6 | 6.00 |
| Subtotal |  | 6.00 |
| Total |  | 6 |

**BL40016** ud Brida-liso, DN 400 de fundición dúctil
1 ud × 489.65 (519.03 con costes indirectos) = 519.03
Brida-Liso de Saint-Gobain PAM o similar, DN 400 de fundición dúctil según norma UNE-EN 545:2011, con revestimiento interior y exterior de empolvado epoxi color azul de espesor medio 250 µm, de forma que el espesor mínimo medio de la capa no sea inferior a 200 µm; en el enchufe, unión mecánica tipo Express con contrabrida y bulones de fundición dúctil, y anillo de elastómero EPDM según norma UNE-EN 681-1:1996. Junta incluida. Unión brida orientable PN 16 conforme EN 1092-1. Junta incluida,suministrado y colocado, con parte proporcional de pruebas de estanqueidad y presión.

| Código | Ud | Descripción | Rendimiento | Precio | Importe |
|---|---|---|---|---|---|
| mano02 | h. | Oficial 2ª fontanero | 0.095 | 22 | 2.09 |
| mano05 | h. | peón especializado. | 0.096 | 20 | 1.92 |
| 12.41FG | ud | Brida-liso, DN 400 de fundición dúctil | 1 | 479.53 | 479.53 |
| 02.12 | h. | camión grúa vol.8 m3. | 0.05 | 25.12 | 1.26 |
| %0100 | % | Medios auxiliares | 1 % | 484.80 | 4.85 |
|  |  | Total |  |  | 489.65 |

**BE40016** ud Brida-enchufe, DN 400 de fundición dúctil
1 ud × 491.05 (520.51 con costes indirectos) = 520.51
Brida-enchufe de Saint-Gobain PAM o similar, DN 400 de fundición dúctil según norma UNE-EN 545:2011, con revestimiento interior y exterior de empolvado epoxi color azul de espesor medio 250 µm, de forma que el espesor mínimo medio de la capa no sea inferior a 200 µm., de acuerdo con la norma EN 14901 (PECB); en el enchufe, unión mecánica tipo Express con contrabrida y bulones de fundición dúctil, y anillo de elastómero EPDM según norma UNE-EN 681-1:1996. Junta incluida. Unión brida orientable PN 16 conforme EN 1092-1,suministrado y colocado, con parte proporcional de pruebas de estanqueidad y presión.

| Código | Ud | Descripción | Rendimiento | Precio | Importe |
|---|---|---|---|---|---|
| mano02 | h. | Oficial 2ª fontanero | 0.095 | 22 | 2.09 |
| mano05 | h. | peón especializado. | 0.096 | 20 | 1.92 |
| 12.41BE | ud | Brida-enchufe, DN 400 de fundición dúctil (material; 18/11/2022) | 1 | 480.92 | 480.92 |
| 02.12 | h. | camión grúa vol.8 m3. | 0.05 | 25.12 | 1.26 |
| %0100 | % | Medios auxiliares | 1 % | 486.19 | 4.86 |
|  |  | Total |  |  | 491.05 |

**05.0.05.07** ud codo EE 1/4, DN 600
2 ud × 1528.78 (1620.51 con costes indirectos) = 3241.02
codo EE 1/4, DN 600 de fundición dúctil según norma UNE-EN 545:2011, con revestimiento interior y exterior de pintura epoxi azul aplicada mediante electrodeposición por cataforesis y espesor mínimo 70 µm. Unión mecánica tipo Express con contrabrida y bulones de fundición dúctil, y anillo de elastómero EPDM según norma UNE-EN 681-1:1996. Junta incluida,suministrado y colocado, con parte proporcional de pruebas de estanqueidad y presión.

| Código | Ud | Descripción | Rendimiento | Precio | Importe |
|---|---|---|---|---|---|
| mano02 | h. | Oficial 2ª fontanero | 0.325 | 22 | 7.15 |
| mano05 | h. | peón especializado. | 0.326 | 20 | 6.52 |
| 12.70g | ud | codo EE 1/4, DN 600 (material) | 1 | 1495.45 | 1495.45 |
| 02.12 | h. | camión grúa vol.8 m3. | 0.18 | 25.12 | 4.52 |
| %0100 | % | Medios auxiliares | 1 % | 1513.64 | 15.14 |
|  |  | Total |  |  | 1528.78 |

| Medición | Uds. | Parcial |
|---|---|---|
| Caseta instalaciones | 2 | 2.00 |
| Total |  | 2 |

**PC015** ud codo BB 1/4, DN 600
1 ud × 3285.12 (3482.23 con costes indirectos) = 3482.23
Codo BB 1/4, DN 600 de fundición dúctil según norma UNE-EN 545:2011, con revestimiento interior y exterior de pintura epoxi azul aplicada mediante electrodeposición por cataforesis y espesor mínimo 70 µm. Unión embridada con la tornillería adecuada para dicha pieza, y anillo de elastómero EPDM según norma UNE-EN 681-1:1996. Junta incluida,suministrado y colocado, con parte proporcional de pruebas de estanqueidad y presión.

| Código | Ud | Descripción | Rendimiento | Precio | Importe |
|---|---|---|---|---|---|
| mano02 | h. | Oficial 2ª fontanero | 0.325 | 22 | 7.15 |
| mano05 | h. | peón especializado. | 0.326 | 20 | 6.52 |
| 12.70GH | ud | codo BB 1/4, DN 600 (material; 23/02/2022) | 1 | 3234.4 | 3234.40 |
| 02.12 | h. | camión grúa vol.8 m3. | 0.18 | 25.12 | 4.52 |
| %0100 | % | Medios auxiliares | 1 % | 3252.59 | 32.53 |
|  |  | Total |  |  | 3285.12 |

**GF3CE003** u Reducción fundición DN=600 mm,colocado tubería (15/07/2016)
4 u × 1182.42 (1253.37 con costes indirectos) = 5013.48
Precios: Presupuesto 1182.42
Cono de reducción BB de Saint-Gobain PAM o similar, DN 600/400 (PN 16), con bridas orientables, de fundición dúctil según norma UNE-EN 545:2011, con revestimiento interior y exterior de empolvado epoxi color azul de espesor medio 250 µm, de forma que el espesor mínimo medio de la capa no sea inferior a 200 µm., de acuerdo con la norma EN 14901 (PECB)., incluso colocación, juntas elastoméricas de estanqueidad en EPDM, tornillería de acero inoxidable, bridas según norma UNE-EN 1092-2, medios auxiliares y pruebas necesarias para su correcto funcionamiento.

| Código | Ud | Descripción | Rendimiento | Precio | Importe |
|---|---|---|---|---|---|
| RED600FD16 | u | Reducción fundición DN=600 mm (material; 18/11/2022) | 1 | 1105.94 | 1105.94 |
| O01OB170 | h. | Oficial 1º fontanero | 1.161 | 24 | 27.86 |
| O01OB180 | h. | Oficial 2ª fontanero | 1.5 | 22 | 33.00 |
| C1503000 | h | Camión grúa | 0.35 | 44.62 | 15.62 |
|  |  | Total |  |  | 1182.42 |

| Medición | Uds. | Parcial |
|---|---|---|
| Entrada | 2 | 2.00 |
| Salida | 2 | 2.00 |
| Subtotal |  | 4.00 |
| Total |  | 4 |

**05.0.15.08** ud válvula antiretorno Ø 600 doble planot inox
1 ud × 9497.22 (10067.05 con costes indirectos) = 10067.05

**PC016** ud Te BBB, DN600 y derivación en Brida Orientable DN 600, PN (16)
2 ud × 3686.69 (3907.89 con costes indirectos) = 7815.78
Te BBB, DN 600 y derivación en Brida Orientable DN 600, PN (16), de fundición dúctil según norma UNE-EN 545:2011, con revestimiento interior y exterior de pintura epoxi azul aplicada mediante electrodeposición por cataforesis y espesor mínimo 70 µm; enchufes con unión embridada con parte proporcional de tornillería y anillo de elastómero EPDM según norma UNE-EN 681-1:1996. Junta incluida, suministrada y colocada, con parte proporcional de pruebas de estanqueidad y presión.

| Código | Ud | Descripción | Rendimiento | Precio | Importe |
|---|---|---|---|---|---|
| mano02 | h. | Oficial 2ª fontanero | 0.381 | 22 | 8.38 |
| mano05 | h. | peón especializado. | 0.384 | 20 | 7.68 |
| 12.60BC | ud | Te BBB DN 600/600 PN16 rev. epoxi azul (material; 23/02/2022) | 1 | 3624.08 | 3624.08 |
| 02.12 | h. | camión grúa vol.8 m3. | 0.4 | 25.12 | 10.05 |
| %0100 | % | Medios auxiliares | 1 % | 3650.19 | 36.50 |
|  |  | Total |  |  | 3686.69 |

| Medición | Uds. | Parcial |
|---|---|---|
| Caseta instalaciones | 2 | 2.00 |
| Total |  | 2 |

## 05 SEGURIDAD Y SALUD (15/02/2023)
Importe: 163188.52

**SS** UD SEGUN ESTUDIO (15/02/2023)
1 UD × 153951.43 (163188.52 con costes indirectos) = 163188.52

## 06 MEDIDAS CORRECTORAS (23/11/2000)
Importe: 133180.26

**P_JORRIG** dia Jornada de riego con camión cisterna. (06/06/2017)
25 dia × 493.56 (523.17 con costes indirectos) = 13079.25
Riego de zonas de obra para evitar la formación de polvo con camón cisterna de 6.000 litros puesto a disposición durante 10 horas al día, con una dosis entre 2 y 3 litros/m2. Incluido recorrido hasta punto de carga, carga y distribución.

| Código | Ud | Descripción | Rendimiento | Precio | Importe |
|---|---|---|---|---|---|
| Pagua | m³ | Agua. | 40 | 0.67 | 26.80 |
| MMMT10a | h | Cmn cisterna 8 m3 (maquinaria; 06/06/2017) | 8 | 54.97 | 439.76 |
| O01OA070 | h. | Peón ordinario | 1.5 | 18 | 27.00 |
|  |  | Total |  |  | 493.56 |

**P_BALIZ** m Balizado temporal con cinta señalización. (23/11/2000)
30590.74 m × 0.47 (0.5 con costes indirectos) = 15295.37
Balizado temporal de protección de obra en áreas especialmetne sensibles para evitar paso de vehículos o personal, formado por soportes metálicos de 30 mm de diámetro y 1 metro de longitud clavados al suelo cada 8 metros, unios entre sí mediante cinta de señalización de obra. Totalmente colocado, incluido mantenimiento hasta el desmontaje, desmontaje y recogida.

| Código | Ud | Descripción | Rendimiento | Precio | Importe |
|---|---|---|---|---|---|
| PZPU07001 | m | Cinta señalización obra (material; 26/06/2017) | 1 | 0.1 | 0.10 |
| PZPU07002 | ud | Redonde metálico 30 mm diam. y 1 m. long. (material; 26/06/2017) | 0.125 | 1.4 | 0.18 |
| O01OA070 | h. | Peón ordinario | 0.01 | 18 | 0.18 |
| %02 | % | Medios auxiliares.(s/total) | 2 % | 0.46 | 0.01 |
|  |  | Total |  |  | 0.47 |

| Medición | Uds. | Largo | Parcial |
|---|---|---|---|
| Conducciones generales | 2 | 15069.95 | 30139.90 |
|  | 1 | 94.84 | 94.84 |
|  | 1 | 356 | 356.00 |
| Subtotal |  |  | 30590.74 |
| Total |  |  | 30590.74 |

**P_IMPSOL** ud Impermeab. solera recog. liq. mantenim. (23/11/2000)
2 ud × 581.41 (616.29 con costes indirectos) = 1232.58
Impermeabilización de solera con sistema de recogida perimetral de líquidos para el mantenimiento de equipos y maquinaria a base de polietileno de alta densidad de 1,5 mm de espesor sobre terreno refinado y cubierta de 30 cm de material procedente de excavación, incluso drenaje impermeable a punto de recogida. Totalmente terminado de dimensiones totales 20x20 m.

| Código | Ud | Descripción | Rendimiento | Precio | Importe |
|---|---|---|---|---|---|
| PZPU07117 | m² | Lámina impermeabilizante PE-100 e=1,5 mm (material; 26/06/2017) | 20 | 3.01 | 60.20 |
| O01OA030 | h. | Oficial primera | 4 | 24 | 96.00 |
| O01OA070 | h. | Peón ordinario | 4 | 18 | 72.00 |
| MMME25 | h | Soldadura vulcanizada (maquinaria; 03/09/2015) | 1 | 30.05 | 30.05 |
| MMMT.1ab | h | Cmn grúa autcg 13 T s/JIC (maquinaria; 11/07/2017) | 3 | 53.48 | 160.44 |
| MMME.1baa | h | Retro de neum c/palafrtl 0,34m3 | 3 | 50.44 | 151.32 |
| %02 | % | Medios auxiliares.(s/total) | 2 % | 570.01 | 11.40 |
|  |  | Total |  |  | 581.41 |

| Medición | Uds. | Parcial |
|---|---|---|
| impermeabilización balsa limpieza camiones | 2 | 2.00 |
| Total |  | 2 |

**RELLTV** M3 Reposición de tierra vegetal (19/01/2023)
23274.4 M3 × 3.11 (3.3 con costes indirectos) = 76805.52
reposiciòn de tierra vegetal. Incluye carga, extendido, rasanteo, labrado posterior y retirada de sobrantes a vertedero o lugar de empleo, canon incluido. Totalmente acabado, arado de fincas y limpieza final.

| Código | Ud | Descripción | Rendimiento | Precio | Importe |
|---|---|---|---|---|---|
| O01OA020 | h. | Capataz | 0.02 | 25 | 0.50 |
| O01OA070 | h. | Peón ordinario | 0.02 | 18 | 0.36 |
| M05EN030 | h. | Excav.hidráulica neumáticos 100 CV | 0.05 | 45 | 2.25 |
|  |  | Total |  |  | 3.11 |

| Medición | Uds. | Largo | Ancho | Alto | Parcial |
|---|---|---|---|---|---|
| Conducciones | 1 |  |  | 8564 | 8564.00 |
| ocupaciones temporales | 1 | 4597 | 8 | 0.4 | 14710.40 |
| Subtotal |  |  |  |  | 23274.40 |
| Total |  |  |  |  | 23274.4 |

**JSS010** ud Sum y plant. Encina (Quercus ilex) altura 2 m (08/03/2017)
72 ud × 125.69 (133.23 con costes indirectos) = 9592.56
Encina (Quercus ilex) de 10 a 14 cm de diámetro de tronco; suministro en contenedor estándar, replanteo, presentación y plantación en hoyo de 80x80x80cm realizado en terreno medio mediante medios mecánicos, relleno con tierras propias y un 30% de tierra vegetal fertilizada, apisonado de la tierra y primer riego, y plantación.

| Código | Ud | Descripción | Rendimiento | Precio | Importe |
|---|---|---|---|---|---|
| PQILEX | ud | Encina (Quercus ilex) de 10 a 14 cm de diámetro de tronco; sumin (material; 21/10/2021) | 1 | 96.16 | 96.16 |
| O01OA030 | h. | Oficial primera | 0.205 | 24 | 4.92 |
| O01OA070 | h. | Peón ordinario | 0.876 | 18 | 15.77 |
| PUJB.3a | m3 | Tierra vegetal fertilizada (material; 08/03/2017) | 0.154 | 14.16 | 2.18 |
| Pagua | m³ | Agua. | 0.05 | 0.67 | 0.03 |
| MMMR.1de | h | Pala crgra de neum 179cv 3,2m3 (maquinaria; 19/06/2017) | 0.023 | 55.76 | 1.28 |
| MMMT.1ab | h | Cmn grúa autcg 13 T s/JIC | 0.1 | 53.48 | 5.35 |
|  |  | Total |  |  | 125.69 |

**JSS011** ud Sum y plant. Almez (Celtis australis) altura 2 m (08/03/2017)
72 ud × 125.69 (133.23 con costes indirectos) = 9592.56
Almez (Celtis australis) de 14 a 16 cm de diámetro de tronco; suministro en contenedor estándar, replanteo, presentación y plantación en hoyo de 80x80x80cm realizado en terreno medio mediante medios mecánicos, relleno con tierras propias y un 30% de tierra vegetal fertilizada, apisonado de la tierra y primer riego, y plantación.

| Código | Ud | Descripción | Rendimiento | Precio | Importe |
|---|---|---|---|---|---|
| PQILEX | ud | Encina (Quercus ilex) de 10 a 14 cm de diámetro de tronco; sumin | 1 | 96.16 | 96.16 |
| O01OA030 | h. | Oficial primera | 0.205 | 24 | 4.92 |
| O01OA070 | h. | Peón ordinario | 0.876 | 18 | 15.77 |
| PUJB.3a | m3 | Tierra vegetal fertilizada | 0.154 | 14.16 | 2.18 |
| Pagua | m³ | Agua. | 0.05 | 0.67 | 0.03 |
| MMMR.1de | h | Pala crgra de neum 179cv 3,2m3 | 0.023 | 55.76 | 1.28 |
| MMMT.1ab | h | Cmn grúa autcg 13 T s/JIC | 0.1 | 53.48 | 5.35 |
|  |  | Total |  |  | 125.69 |

**GR4914A6** ud Suministro y plantación arbustiva h=40-60cm,en contenedor 10l (15/07/2016)
260 ud × 17.65 (18.71 con costes indirectos) = 4864.60
Suministro de Abelia floribunda de altura 40 a 60 cm, en contenedor de 10 l

| Código | Ud | Descripción | Rendimiento | Precio | Importe |
|---|---|---|---|---|---|
| BR4914A6 | u | Planta Arbustiva h=40-60cm,en contenedor 10l (material; 15/07/2016) | 1 | 10.98 | 10.98 |
| O01OA030 | h. | Oficial primera | 0.02 | 24 | 0.48 |
| O01OA060 | h. | Peón especializado | 0.04 | 20 | 0.80 |
| O01OA070 | h. | Peón ordinario | 0.28 | 18 | 5.04 |
| B0111000 | m3 | Agua (material; 16/11/2022) | 0.012 | 0.67 | 0.01 |
| BR341150 | m3 | Compost clase I,origen vegetal,sacos 0,8m3 (material; 15/07/2016) | 0.006 | 55.88 | 0.34 |
|  |  | Total |  |  | 17.65 |

**JSS021** ud Trasplante de arbol (15/07/2016)
6 ud × 427.33 (452.97 con costes indirectos) = 2717.82
Trasplante de arbol, incluso riego semanal durante los primeros 6 meses desde su implantanción, mediante agua regenerada o pluvial.

| Código | Ud | Descripción | Rendimiento | Precio | Importe |
|---|---|---|---|---|---|
| O01OA030 | h. | Oficial primera | 3 | 24 | 72.00 |
| O01OA070 | h. | Peón ordinario | 3 | 18 | 54.00 |
| MMMR.1de | h | Pala crgra de neum 179cv 3,2m3 | 3 | 55.76 | 167.28 |
| MMMT.1ab | h | Cmn grúa autcg 13 T s/JIC | 2.5 | 53.48 | 133.70 |
| B0111000 | m3 | Agua | 0.012 | 0.67 | 0.01 |
| BR341150 | m3 | Compost clase I,origen vegetal,sacos 0,8m3 | 0.006 | 55.88 | 0.34 |
|  |  | Total |  |  | 427.33 |

## 07 GESTIÓN DE RESIDUOS (22/10/2024)
Importe: 32033.92
Coste de gestión de residuos según detalle del anexo.

**CGR** UD COSTE GESTIÓN RESIDUOS S/ANEXO (22/10/2024)
1 UD × 30220.68 (32033.92 con costes indirectos) = 32033.92
Coste de gestión de residuos según detalle del anexo.

**A01MH00** m³ Arena , a pie de obra. (material; 16/11/2022)
Precios: Presupuesto 15.06
Arena de río, a pie de obra.

| Código | Ud | Descripción | Precio |
|---|---|---|---|
| A01MH03 | m³ | Grava y gravilla Tmax=40 mm (material; 19/01/2023; Presupuesto 16.84) | 16.84 |
| A01MH04 | m³ | Grava y gravilla Tmax=20 mm (material; 19/01/2023; Presupuesto 17.36) | 17.36 |
| A01MH11 | t | Cemento CEM I/A-L 32.5 para hormigones y morteros (material; 19/01/2023; Presupuesto 100.23) | 100.23 |
| A01MH18 | m³ | Agua (material; 16/11/2022; Presupuesto 0.67) | 0.67 |

**BCQB00C** h Planta móvil de hormigón 60 m3/h (maquinaria; 08/02/2006)
Precios: Presupuesto 57.55
Planta móvil de hormigón de 60 m3/h

| Código | Ud | Descripción | Precio |
|---|---|---|---|
| MQ010 | h | Hormigonera gasolina (maquinaria; 02/12/2003) | 5.7 |
| MT005 | Tn. | Grava caliza 10/20 lavada (material; 16/11/2022) | 7.4 |
| MT006 | Tn. | Arena 0/6 triturada lavada (material; 03/03/2005) | 8.45 |
| MT013 | m3 | Agua (material; 16/11/2022) | 0.67 |

**T1ST800** UD TUBULADURA 1" S/TUBERIA ACERO (material; 26/03/2009)
Precio: 187.95
TUBULADURA DE 1" SOBRE TUBERÍA DE ACERO.

## Mediciones

**SBX_01.23** m3 Hormigon en masa HM-10 (08/02/2006)
0.04 m3 × 139.81
Precios: Presupuesto 139.81
Hormigón en masa HM-10, incluso vertido y curado.

| Código | Ud | Descripción | Rendimiento | Precio | Importe |
|---|---|---|---|---|---|
| AUXH-10 | m³ | Hormigón en masa HM-10, en planta (material; 08/02/2006; Presupuesto 115) | 1.05 | 115 | 120.75 |
| O01OA070 | h. | Peón ordinario | 0.5 | 18 | 9.00 |
| B02CH04 | h | Camión hormigonera de 6 m3 (maquinaria; 08/02/2006; Presupuesto 36.55) | 0.15 | 36.55 | 5.48 |
| B6CB040 | h | Compresor portátil de 7 a 10 m3/min de caudal y 8 bar de presión (maquinaria; 08/02/2006; Presupuesto 13.12) | 0.25 | 13.12 | 3.28 |
| B8RN040 | h | Vibrador de aguja (maquinaria; 08/02/2006; Presupuesto 2.59) | 0.5 | 2.59 | 1.30 |
|  |  | Total |  |  | 139.81 |

| Medición | Uds. | Largo | Ancho | Alto | Parcial |
|---|---|---|---|---|---|
|  | 1 | 0.6 | 0.6 | 0.1 | 0.04 |
| Total |  |  |  |  | 0.04 |

**IACA.a** m² Mallazo de B 500 S 15x15x8 (02/12/1999)
0.36 m² × 6.98

| Código | Ud | Descripción | Rendimiento | Precio | Importe |
|---|---|---|---|---|---|
| O01OA060 | h. | Peón especializado | 0.03 | 20 | 0.60 |
| PEAM.3ad | m² | Mallazo ME 15x15 ø 8-8 (material; 02/12/1999) | 1 | 2.96 | 2.96 |
| PBAA.1a | m³ | Agua | 5.104 | 0.67 | 3.42 |
|  |  | Total |  |  | 6.98 |

**ICMZ.1cc** m³ Excv zanja o pozos med. mec.
0.72 m³ × 15.57

| Medición | Uds. | Largo | Ancho | Alto | Parcial |
|---|---|---|---|---|---|
| Acometida deposito | 1 | 1 | 0.6 | 1.2 | 0.72 |
| Total |  |  |  |  | 0.72 |

**IDMT.4aa** m³ Relleno loca. mat. selecc. prest.
0.6 m³ × 5.87

**DP18RF5057** m Tub.PVC p/cond.cable Ø160
2 m × 2.78

**DBPO.2cabc** m³ H-150 plástica II-Z/35 Tm 20
0.12 m³ × 85.24

| Medición | Uds. | Largo | Ancho | Alto | Parcial |
|---|---|---|---|---|---|
|  | 1 | 1 | 0.6 | 0.2 | 0.12 |
| Total |  |  |  |  | 0.12 |

**D60SA0015** m Cinta señalizadora línea eléctri
1 m × 0.49

**05.0.04.05** ud Brida-enchufe, DN 600 de fundición dúctil
2 ud × 712.36
Brida-enchufe, DN 600 de fundición dúctil según norma UNE-EN 545:2011, con revestimiento interior y exterior de pintura epoxi azul aplicada mediante electrodeposición por cataforesis y espesor mínimo 70 µm; en el enchufe, unión mecánica tipo Express con contrabrida y bulones de fundición dúctil, y anillo de elastómero EPDM según norma UNE-EN 681-1:1996. Junta incluida. Unión brida orientable PN 16 conforme EN 1092-1. Junta incluida,suministrado y colocado, con parte proporcional de pruebas de estanqueidad y presión.

| Código | Ud | Descripción | Rendimiento | Precio | Importe |
|---|---|---|---|---|---|
| O01OB170 | h. | Oficial 1º fontanero | 0.1 | 24 | 2.40 |
| O01OB180 | h. | Oficial 2ª fontanero | 0.1 | 22 | 2.20 |
| 12.61f | ud | Brida-enchufe, DN 600 de fundición dúctil | 1 | 699.45 | 699.45 |
| 02.12 | h. | camión grúa vol.8 m3. | 0.05 | 25.12 | 1.26 |
| %0100 | % | Medios auxiliares | 1 % | 705.31 | 7.05 |
|  |  | Total |  |  | 712.36 |

**05.0.08.05** ud Carrete de acnlaje Ø 600 mm incluso obra anclaje
1 ud × 1106.02
Carrete anclaje Ø 600 mm a muro, incluso elementos accesorios para anclaje a armado, suministrado, y colocado.

| Código | Ud | Descripción | Rendimiento | Precio | Importe |
|---|---|---|---|---|---|
| O01OB180 | h. | Oficial 2ª fontanero | 1 | 22 | 22.00 |
| O01OB170 | h. | Oficial 1º fontanero | 1 | 24 | 24.00 |
| mano05 | h. | peón especializado. | 0.282 | 20 | 5.64 |
| 12.63e | ud | Carrete anclaje a muro Ø600, fund. (material) | 1 | 1005.92 | 1005.92 |
| 09.72 | kg. | B-500S ferrallado (material; 19/01/2023) | 25 | 1.45 | 36.25 |
| 02.12 | h. | camión grúa vol.8 m3. | 0.05 | 25.12 | 1.26 |
| %0100 | % | Medios auxiliares | 1 % | 1095.07 | 10.95 |
|  |  | Total |  |  | 1106.02 |

**05.0.07.05** ud Carrete desmontaje con bridas Ø600, fund.
1 ud × 1373
Carrete telescópico de desmontaje con bridas Ø600, fund, PAS20 (Belgicast pág 68) o equivalente, juntas incluídas, suministrada y colocada, con parte proporcional de pruebas de estanqueidad y presión.

| Código | Ud | Descripción | Rendimiento | Precio | Importe |
|---|---|---|---|---|---|
| O01OB180 | h. | Oficial 2ª fontanero | 0.6 | 22 | 13.20 |
| O01OB170 | h. | Oficial 1º fontanero | 0.6 | 24 | 14.40 |
| 12.62e | ud | Carrete desmontaje con bridas Ø600, fund. (material) | 1 | 1324.27 | 1324.27 |
| 02.12 | h. | camión grúa vol.8 m3. | 0.3 | 25.12 | 7.54 |
| %0100 | % | Medios auxiliares | 1 % | 1359.41 | 13.59 |
|  |  | Total |  |  | 1373 |

**05.0.06.05** ud Te EEB, DN600 y derivación en Brida Orientable DN 600, PN (16)
2 ud × 1837.96
Te EEB, DN 600 y derivación en Brida Orientable DN 600, PN (16), de fundición dúctil según norma UNE-EN 545:2011, con revestimiento interior y exterior de pintura epoxi azul aplicada mediante electrodeposición por cataforesis y espesor mínimo 70 µm; enchufes con unión mecánica tipo Express con contrabrida y bulones de fundición dúctil, y anillo de elastómero EPDM según norma UNE-EN 681-1:1996. Junta incluida, suministrada y colocada, con parte proporcional de pruebas de estanqueidad y presión.

| Código | Ud | Descripción | Rendimiento | Precio | Importe |
|---|---|---|---|---|---|
| O01OB170 | h. | Oficial 1º fontanero | 3 | 24 | 72.00 |
| O01OB180 | h. | Oficial 2ª fontanero | 3 | 22 | 66.00 |
| 12.60b | ud | Te EEB DN 600/600 PN16 rev. epoxi azul (material) | 1 | 1671.71 | 1671.71 |
| 02.12 | h. | camión grúa vol.8 m3. | 0.4 | 25.12 | 10.05 |
| %0100 | % | Medios auxiliares | 1 % | 1819.76 | 18.20 |
|  |  | Total |  |  | 1837.96 |

**05.0.09.01** ud Brida ciega DN600 PN16 (25/11/2022)
2 ud × 972.98
Suministro y colocación de Brida ciega de Saint-Gobain PAM, DN 600 de fundición dúctil PN16 según norma UNE-EN 545:2011, con revestimiento interior y exterior de empolvado epoxi color azul de espesor medio 250 µm, de forma que el espesor mínimo medio de la capa no sea inferior a 200 µm., de acuerdo con la norma EN 14901

| Código | Ud | Descripción | Rendimiento | Precio | Importe |
|---|---|---|---|---|---|
| O01OB170 | h. | Oficial 1º fontanero | 0.1 | 24 | 2.40 |
| O01OB180 | h. | Oficial 2ª fontanero | 0.1 | 22 | 2.20 |
| PPAMBBB60QN | ud | Brida ciega DN600 PN16 (material; 25/11/2022) | 1 | 958.75 | 958.75 |
| %0100 | % | Medios auxiliares | 1 % | 963.35 | 9.63 |
|  |  | Total |  |  | 972.98 |

**VENT100** UD VENTOSA TRIFUNCIONAL DE 100 MM, PN-16
1 UD × 7103.43

**VALMOTOR400** ud VALVULA DE MARIPOSA MOTORIZADA 400 MM
1 ud × 5615.19

**BL40016** ud Brida-liso, DN 400 de fundición dúctil
2 ud × 489.65

**BE40016** ud Brida-enchufe, DN 400 de fundición dúctil
2 ud × 491.05

**CNRD43** ud Reducción BB DN400/300 PN16 (15/07/2016)
2 ud × 493.2
Cono de reducción BB de Saint-Gobain PAM, DN 400/300 (PN 16), con bridas orientables, de fundición dúctil según norma UNE-EN 545:2011, con revestimiento interior y exterior de empolvado epoxi color azul de espesor medio 250 µm, de forma que el espesor mínimo medio de la capa no sea inferior a 200 µm., de acuerdo con la norma EN 14901 (PECB), incluso colocación, juntas elastoméricas de estanqueidad en EPDM, tornillería de acero inoxidable, bridas según norma UNE-EN 1092-2, medios auxiliares y pruebas necesarias para su correcto funcionamiento.

| Código | Ud | Descripción | Rendimiento | Precio | Importe |
|---|---|---|---|---|---|
| RED400300 | u | Reducción fundición DN=600 mm (material; 18/11/2022) | 1 | 411.84 | 411.84 |
| O01OB170 | h. | Oficial 1º fontanero | 1.161 | 24 | 27.86 |
| O01OB180 | h. | Oficial 2ª fontanero | 1.5 | 22 | 33.00 |
| C1503000 | h | Camión grúa | 0.35 | 44.62 | 15.62 |
| %0100 | % | Medios auxiliares | 1 % | 488.32 | 4.88 |
|  |  | Total |  |  | 493.2 |

**BL300MMPN16** ud Brida Liso DN300 PN16 (15/07/2016)
2 ud × 354.78
Brida-Liso de Saint-Gobain PAM, DN 300 de fundición dúctil según norma UNE-EN 545:2011, con revestimiento interior y exterior de resina sintética color azul según la norma UNE-EN 545 de forma que el espesor medio de la capa no sea inferior a 70 µm. Unión brida orientable PN 16 conforme EN 1092-1.. incluso colocación, juntas elastoméricas de estanqueidad en EPDM, tornillería de acero inoxidable, bridas según norma UNE-EN 1092-2, medios auxiliares y pruebas necesarias para su correcto funcionamiento.

| Código | Ud | Descripción | Rendimiento | Precio | Importe |
|---|---|---|---|---|---|
| BL300PN16 | UD | Brida liso DN300 PN16 (material; 18/11/2022) | 1 | 344.65 | 344.65 |
| O01OB170 | h. | Oficial 1º fontanero | 0.095 | 24 | 2.28 |
| O01OB180 | h. | Oficial 2ª fontanero | 0.096 | 22 | 2.11 |
| C1503000 | h | Camión grúa | 0.05 | 44.62 | 2.23 |
| %0100 | % | Medios auxiliares | 1 % | 351.27 | 3.51 |
|  |  | Total |  |  | 354.78 |

**BE300MMPN16** ud Brida Enchufe DN300 PN16
2 ud × 297.91
Brida-enchufe de Saint-Gobain PAM o similar, DN 300 de fundición dúctil según norma UNE-EN 545:2011, con revestimiento interior y exterior de empolvado epoxi color azul de espesor medio 250 µm, de forma que el espesor mínimo medio de la capa no sea inferior a 200 µm., de acuerdo con la norma EN 14901 (PECB); en el enchufe, unión mecánica tipo Express con contrabrida y bulones de fundición dúctil, y anillo de elastómero EPDM según norma UNE-EN 681-1:1996. Junta incluida. Unión brida orientable PN 16 conforme EN 1092-1,suministrado y colocado, con parte proporcional de pruebas de estanqueidad y presión.

| Código | Ud | Descripción | Rendimiento | Precio | Importe |
|---|---|---|---|---|---|
| mano02 | h. | Oficial 2ª fontanero | 0.095 | 22 | 2.09 |
| mano05 | h. | peón especializado. | 0.096 | 20 | 1.92 |
| 12.31BE | ud | Brida-enchufe, DN 300 de fundición dúctil (material; 18/11/2022) | 1 | 289.69 | 289.69 |
| 02.12 | h. | camión grúa vol.8 m3. | 0.05 | 25.12 | 1.26 |
| %0100 | % | Medios auxiliares | 1 % | 294.96 | 2.95 |
|  |  | Total |  |  | 297.91 |

**TUB300** ML TUBERIA FUNDICIÓN DUCTIL DN 300 (07/05/2021)
8 ML × 136.36
Tubería de fundición dúctil para abastecimiento tipo NATURAL, de Saint-Gobain PAM o similar, DN 300 mm, y Clase de Presión C 40 según norma UNE EN 545:2011, de longitud útil 6 m, con revestimiento exterior BIOZINALIUM, de aleación cinc y aluminio 85-15 enriquecida con cobre, de masa mínima 400 g/m2 y con capa de protección Aquacoat de naturaleza acrílica en fase acuosa, de espesor medio 80 µm de color azul, y revestida interiormente con mortero de cemento de alto horno aplicado por vibrocentrifugación. El cemento empleado es conforme a la norma UNE EN 197-1:2000, con marcado CE, que garantiza una elevada durabilidad y alimentariedad. Unión automática flexible tipo Standard mediante junta de elastómero en EPDM bilabial según norma UNE EN 681-1:1996, con una desviación angular máxima de 5°. Tubería conforme a marcado CE.(norma UNE-EN545:2011) y referencia de lugar y fecha de fabricación. Incluso parte proporcional de accesorios (juntas, codos, bridas-enchufe, bridas-liso, manguitos, tornillería, etc). Totalmente montada y probada.

| Código | Ud | Descripción | Rendimiento | Precio | Importe |
|---|---|---|---|---|---|
| O01OB170 | h. | Oficial 1º fontanero | 0.5 | 24 | 12.00 |
| O01OB180 | h. | Oficial 2ª fontanero | 0.5 | 22 | 11.00 |
| M05EN020 | h. | Excav.hidráulica neumáticos 84 CV | 0.5 | 40 | 20.00 |
| TUBFUND300 | ml | tubo fundic dn 300, c40 (material; 18/11/2022) | 1.02 | 87.85 | 89.61 |
| PIEZESP315 | ml | Codos, tes, bridas, manguitos, ... | 0.05 | 75 | 3.75 |
|  |  | Total |  |  | 136.36 |

**GJMBE022** ud Caudalímetro electromagnético DN 300 PN16
1 ud × 5420.95

| Medición | Uds. | Parcial |
|---|---|---|
| Entrada Dep. Manacor | 1 | 1.00 |
| Total |  | 1 |

**05.0.06.05** ud Te EEB, DN600 y derivación en Brida Orientable DN 600, PN (16)
1 ud × 1837.96

**05.0.09.01** ud Brida ciega DN600 PN16
1 ud × 972.98

## Precios auxiliares

**R02000015** m³ Mortero 1:5 de cemento PUZ-350 (01/03/1999)
Precio: 87
Mortero 1:5 de cemento PUZ-350 y arena, confeccionado con hormigonera.

| Código | Ud | Descripción | Rendimiento | Precio | Importe |
|---|---|---|---|---|---|
| O01OA070 | h. | Peón ordinario | 2.4 | 18 | 43.20 |
| T00CQ1010 | t | Cemento 350,ensacado(IV-35A) (01/03/1999) | 0.3 | 80.39 | 24.12 |
| T00CA0009 | m³ | Arena lavada (material; 16/11/2022) | 1.1 | 15.06 | 16.57 |
| T00CG0000 | m³ | Agua(Uso industrial) (01/03/1999) | 0.25 | 0.67 | 0.17 |
| MMMA21a | h | Hormigonera eléctrica portátil de capacidad 160 l., incluso seguro. (maquinaria; 09/05/2001) | 0.5 | 2.45 | 1.23 |
| %2 | % | Medios Auxiliares (s/total) | 2 % | 85.29 | 1.71 |
|  |  | Total |  |  | 87 |

**R02000010** m³ Mortero 1:3 de cemento PUZ-350 (01/03/1999)
Precio: 96.62
Mortero 1:3 de cemento (PUZ-350)y arena, con aditivo hidrófugo, en interior de arquetas.

| Código | Ud | Descripción | Rendimiento | Precio | Importe |
|---|---|---|---|---|---|
| O01OA070 | h. | Peón ordinario | 2.4 | 18 | 43.20 |
| T00CQ1010 | t | Cemento 350,ensacado(IV-35A) | 0.44 | 80.39 | 35.37 |
| T00CA0009 | m³ | Arena lavada | 0.98 | 15.06 | 14.76 |
| T00CG0000 | m³ | Agua(Uso industrial) | 0.26 | 0.67 | 0.17 |
| MMMA21a | h | Hormigonera eléctrica | 0.5 | 2.45 | 1.23 |
| %2 | % | Medios Auxiliares (s/total) | 2 % | 94.73 | 1.89 |
|  |  | Total |  |  | 96.62 |

**D02E002** m³ Excavación en zanjas medios mecánicos. (03/07/1997)
Precio: 5.52
Excavación en zanjas por medios mecánicos en cualquier tipo de terreno, suelos compactos o roca, incluso refino de taludes, agotamiento, entibación, rasanteo de fondo de excavación, carga y transporte a lugar de acopio intermedio.

| Código | Ud | Descripción | Rendimiento | Precio | Importe |
|---|---|---|---|---|---|
| U08001 | Ud | Panel chapa acero 400x100 cm. (material; 19/11/1998) | 0.4 | 3.56 | 1.42 |
| U08002 | m | Codal metálico extensible (material; 19/11/1998) | 1 | 0.45 | 0.45 |
| MMMA37c | h | Retro neumáticos 90cv 0.6-0.8m3 | 0.03 | 38.27 | 1.15 |
| MMMA50a | h | Bomba sumergible de 1 Kw (maquinaria; 24/07/2000) | 0.4 | 1.24 | 0.50 |
| MMMA10a | h | Camión hasta 10 TN | 0.035 | 21.03 | 0.74 |
| O01OA070 | h. | Peón ordinario | 0.07 | 18 | 1.26 |
| MO%02 | % | Medios auxiliares (s/Mano obra). (03/07/1997) | 0 % | 0.00 | 0.00 |
|  |  | Total |  |  | 5.52 |

**D02R001** m³ Relleno material selecc. prestamo zanjas y trasdós o.f. (03/07/1997)
Precio: 9.17
Relleno con material seleccionado procedente de prestamos en zanjas y trasdós de obras de fábrica incluso canon de extracción, extracción, carga, tranporte a obra, extendido, humectación y compactado hasta al 98% de P. Modificado, con medios mecánicos en capas no superiores a 25 cm.

| Código | Ud | Descripción | Rendimiento | Precio | Importe |
|---|---|---|---|---|---|
| O01OA070 | h. | Peón ordinario | 0.09 | 18 | 1.62 |
| MMMA10a | h | Camión hasta 10 TN | 0.048 | 21.03 | 1.01 |
| MMMA1a | h | Bandeja vibratoria i/peon (maquinaria; 25/01/2006) | 0.016 | 20.2 | 0.32 |
| MMMA37c | h | Retro neumáticos 90cv 0.6-0.8m3 | 0.015 | 38.27 | 0.57 |
| MMMA11a | h | Camion cuba de agua 10000 l. (maquinaria; 16/11/2022) | 0.05 | 54.97 | 2.75 |
| PMW.3b | pp | Canon extracción (material; 11/09/2001) | 1 | 0.02 | 0.02 |
| PBRT10a | m³ | Material seleccionado préstamos | 1 | 2.85 | 2.85 |
| PBAA.1a | m³ | Agua | 0.05 | 0.67 | 0.03 |
| MO%02 | % | Medios auxiliares (s/Mano obra). | 0 % | 0.00 | 0.00 |
|  |  | Total |  |  | 9.17 |

**A02A080** m3 MORTERO CEMENTO M-5 (material; 01/06/2009)
Precio: 75.31
Mortero de cemento CEM II/B-P 32,5 N y arena de río de tipo M-5 para uso corriente (G), con resistencia a compresión a 28 días de 5,0 N/mm2, confeccionado con hormigonera de 200 l., s/RC-08 y UNE-EN-998-1:2004.

| Código | Ud | Descripción | Rendimiento | Precio | Importe |
|---|---|---|---|---|---|
| O01OA070 | h. | Peón ordinario | 1.7 | 18 | 30.60 |
| P01CC020 | t. | Cemento CEM II/B-P 32,5 N sacos (material; 19/01/2023) | 0.27 | 101 | 27.27 |
| P01AA020 | m3 | Arena 0/6 mm. | 1.09 | 15.06 | 16.42 |
| P01DW050 | m3 | Agua (material; 16/11/2022) | 0.255 | 0.67 | 0.17 |
| M03HH020 | h. | Hormigonera 200 l. gasolina (maquinaria; 01/06/2009) | 0.4 | 2.12 | 0.85 |
|  |  | Total |  |  | 75.31 |

Claves: río, hormigón, areno, cemento, resistencia, compresión, confeccionar, mortero

**A01L030** m3 LECHADA CEMENTO 1/3 CEM II/B-P 32,5 N (material; 16/11/2022)
Precio: 72.96
Lechada de cemento CEM II/B-P 32,5 N 1/3, amasado a mano, s/RC-08.

| Código | Ud | Descripción | Rendimiento | Precio | Importe |
|---|---|---|---|---|---|
| O01OA070 | h. | Peón ordinario | 2 | 18 | 36.00 |
| P01CC020 | t. | Cemento CEM II/B-P 32,5 N sacos | 0.36 | 101 | 36.36 |
| P01DW050 | m3 | Agua | 0.9 | 0.67 | 0.60 |
|  |  | Total |  |  | 72.96 |

Claves: amasado, cemento, mano, lechada

**A020107003** m³ HA-25/B/20/I ó IIa en eltos horizontales vertido bomba (material; 07/01/2009)
Precio: 151.64
Suministro y puesta en obra de hormigón para armar HA-25/B/20, con clase general de exposición I ó IIa, elaborado en central y vertido con bomba en elementos horizontales de estructura (cimentaciones, soleras, vigas, etc.), incluso compactación, vibrado, curado y acabado. Según EHE vigente.

| Código | Ud | Descripción | Rendimiento | Precio | Importe |
|---|---|---|---|---|---|
| O01OA030 | h. | Oficial primera | 0.1 | 24 | 2.40 |
| O01OA060 | h. | Peón especializado | 0.15 | 20 | 3.00 |
| O01OA070 | h. | Peón ordinario | 0.15 | 18 | 2.70 |
| MQ02006 | h | Bomba de hormigón s/camión 60 CV (maquinaria; 07/01/2009) | 0.1 | 141.98 | 14.20 |
| MQ02008 | h | Vibrador de aguja D=45 4 CV. (maquinaria; 16/11/2022) | 0.15 | 2.59 | 0.39 |
| MT00319 | m³ | HA-25/F/15/XD1 O XC2 central (material; 16/11/2022) | 1.05 | 121 | 127.05 |
| MT00333 | kg | Filmógeno de curado (material; 13/06/2019) | 0.5 | 3.8 | 1.90 |
|  |  | Total |  |  | 151.64 |

**A020300002** kg Suministro y colocación acero para armaduras en barras B 500 S (material; 11/05/2016)
Precio: 1.88
Suministro y colocación en obra de acero para armaduras en barras corrugadas B 500 S, incluso cortado, doblado, recortes, p.p. de despuntes y separadores, etc., según peso teórico. Totalmente puesto en obra según EHE vigente.

| Código | Ud | Descripción | Rendimiento | Precio | Importe |
|---|---|---|---|---|---|
| O01OA030 | h. | Oficial primera | 0.01 | 24 | 0.24 |
| O01OA070 | h. | Peón ordinario | 0.01 | 18 | 0.18 |
| MT07013 | kg | Alambre de atar 1,3 mm (material; 11/05/2016) | 0.004 | 1.43 | 0.01 |
| MT08202 | kg | Acero corrugado B 500 S (material; 19/01/2023) | 1 | 1.45 | 1.45 |
|  |  | Total |  |  | 1.88 |

**A006** m2 Solera HM/20/P/IIa de 20 cm. de espesor (material; 02/12/2003)
Precio: 39.75
.

| Código | Ud | Descripción | Rendimiento | Precio | Importe |
|---|---|---|---|---|---|
| MT097 | Tn. | Cemento CEM II/A-P/42,5 (material; 19/01/2023) | 0.001 | 101 | 0.10 |
| A001 | m3 | Hormigón HM-20/P/20/IIa fabricado en central (material; 02/12/2003) | 0.2 | 100 | 20.00 |
| MT036 | Kg. | Acero B-500S (material; 16/11/2022) | 9 | 1.25 | 11.25 |
| O01OA030 | h. | Oficial primera | 0.2 | 24 | 4.80 |
| O01OA070 | h. | Peón ordinario | 0.2 | 18 | 3.60 |
|  |  | Total |  |  | 39.75 |

**SBX_01.03** m3 Excavacion en zanjas CCT (08/02/2006)
Precios: Presupuesto 3.23
Excavación en zanjas, pozos y emplazamientos de obras de fábrica y sifones, en cualquier clase de terreno (excepto roca), incluso refino de taludes, agotamiento necesario y transporte de productos sobrantes a vertedero o lugar de empleo.

| Código | Ud | Descripción | Rendimiento | Precio | Importe |
|---|---|---|---|---|---|
| B5EN040 | h | Retroexcavadora s/neumáticos 125-150 CV (maquinaria; 08/02/2006; Presupuesto 48.66) | 0.03 | 48.66 | 1.46 |
| B01PN030 | h | Pala cargadora sobre neumáticos 150 - 200 hp de 3,80 m3 de capacidad (maquinaria; 08/02/2006; Presupuesto 61.54) | 0.007 | 61.54 | 0.43 |
| B02CA005 | h | Camión volquete c/caja basc. 4x2 8 m3 de capacidad. (maquinaria; 08/02/2006; Presupuesto 40.82) | 0.007 | 40.82 | 0.29 |
| B1DS050 | h | Bomba de achique de 5 hp (maquinaria; 08/02/2006; Presupuesto 3.16) | 0.003 | 3.16 | 0.01 |
| B11TI050 | h | Grupo electrógeno con motor diésel, trifásico de 20/30 KVA (maquinaria; 08/02/2006; Presupuesto 5.19) | 0.003 | 5.19 | 0.02 |
| O01OA020 | h. | Capataz | 0.004 | 25 | 0.10 |
| O01OA060 | h. | Peón especializado | 0.008 | 20 | 0.16 |
| O01OA070 | h. | Peón ordinario | 0.008 | 18 | 0.14 |
| D9912 | m3 | Canon de vertido. (maquinaria; 08/02/2006; Presupuesto 0.62) | 1 | 0.62 | 0.62 |
|  |  | Total |  |  | 3.23 |

**SBX_01.07** m3 Relleno en zanja, Tmax 20 mm (08/02/2006)
Precios: Presupuesto 6.32
Relleno en zanja con material seleccionado compactado al 95% del Proctor Modificado, con tamaño máximo de árido 20 mm, incluso acopios intermedios, machaqueo, cribado, extendido y humectación.

| Código | Ud | Descripción | Rendimiento | Precio | Importe |
|---|---|---|---|---|---|
| O01OA030 | h. | Oficial primera | 0.075 | 24 | 1.80 |
| O01OA070 | h. | Peón ordinario | 0.1 | 18 | 1.80 |
| B8RB020 | h | Criba vibrante con paso de malla de 2 cm. (maquinaria; 08/02/2006; Presupuesto 13.12) | 0.015 | 13.12 | 0.20 |
| B01PN030 | h | Pala cargadora sobre neumáticos 150 - 200 hp de 3,80 m3 de capac | 0.025 | 61.54 | 1.54 |
| B8RL020 | h | Compactador vibratorio manual de bandeja de 300-400 kg (maquinaria; 08/02/2006; Presupuesto 4.07) | 0.1 | 4.07 | 0.41 |
| B02CC110 | h | Camión cisterna (maquinaria; 08/02/2006; Presupuesto 22.81) | 0.025 | 22.81 | 0.57 |
|  |  | Total |  |  | 6.32 |

**02.01.E** m3 Horm HA-25/P/20/IIa (08/02/2006)
Precios: Presupuesto 248
Hormigón HA-25/P/20/IIa para armar, incluso encofrado, vertido, vibrado y curado.

| Código | Ud | Descripción | Rendimiento | Precio | Importe |
|---|---|---|---|---|---|
| AUXH-25 | m³ | Hormigón para armar HA-25/F/15/XC2 (material; 08/02/2006; Presupuesto 135) | 1.05 | 135 | 141.75 |
| O01OA020 | h. | Capataz | 0.1 | 25 | 2.50 |
| O01OA030 | h. | Oficial primera | 0.725 | 24 | 17.40 |
| O01OA070 | h. | Peón ordinario | 0.725 | 18 | 13.05 |
| B02CH04 | h | Camión hormigonera de 6 m3 | 0.3 | 36.55 | 10.97 |
| B02CB020 | h | Camión con bomba de hormigonar 80 m3/h, pluma de 24 m (maquinaria; 08/02/2006; Presupuesto 102.49) | 0.02 | 102.49 | 2.05 |
| B6CB040 | h | Compresor portátil de 7 a 10 m3/min de caudal y 8 bar de presión | 0.4 | 13.12 | 5.25 |
| B8RN040 | h | Vibrador de aguja | 0.8 | 2.59 | 2.07 |
| AUXEV | m² | Encofrado plano visto (material; 08/02/2006; Presupuesto 26.48) | 2 | 26.48 | 52.96 |
|  |  | Total |  |  | 248 |

**SBX_01.22** kg Acero B 500 S en armadura (08/02/2006)
Precios: Presupuesto 1.96
Acero B 500 S en armaduras preparado y colocado.

| Código | Ud | Descripción | Rendimiento | Precio | Importe |
|---|---|---|---|---|---|
| A03AA500 | kg | Acero para armaduras B 500 S de limite elástico 5100 kp/cm2 barras (material; 19/01/2023; Presupuesto 1.45) | 1.05 | 1.45 | 1.52 |
| A03AB040 | kg | Alambre recocido de 1.30 mm de diámetro (material; 08/02/2006; Presupuesto 0.78) | 0.005 | 0.78 | 0.00 |
| O01OA020 | h. | Capataz | 0.006 | 25 | 0.15 |
| O01OA030 | h. | Oficial primera | 0.006 | 24 | 0.14 |
| O01OA070 | h. | Peón ordinario | 0.006 | 18 | 0.11 |
| BMAQG012 | h | Grúa autopropulsada de 12 t | 0.001 | 36.09 | 0.04 |
| B11A020 | h | Maquina para doblar barras de acero (maquinaria; 08/02/2006; Presupuesto 2.56) | 0.001 | 2.56 | 0.00 |
| B11A010 | h | Cizalla eléctrica (maquinaria; 08/02/2006; Presupuesto 1.86) | 0.001 | 1.86 | 0.00 |
|  |  | Total |  |  | 1.96 |

**IHEA.2cbab** m³ HM-20 blanda CII/32.5 Tm 40 (09/05/2001)
Precio: 74.73
Hormigón HM-20/B/40/II-a, de consistencia blanda, adecuado para picar o vibrar, con árido procedente de machaqueo, tamaño máximo 40 mm., con cemento (CEM II/32.5) confeccionado en obra, con hormigonera de 250 l. de capacidad o planta.

| Código | Ud | Descripción | Rendimiento | Precio | Importe |
|---|---|---|---|---|---|
| O01OA070 | h. | Peón ordinario | 1.172 | 18 | 21.10 |
| PBAC.2aa | t | CEM II/B-P 32.5 N granel | 0.32 | 115 | 36.80 |
| PBRG.1gb | t | Grava caliza 20/40 lvd 10 km (material; 16/11/2022) | 1.29 | 7.15 | 9.22 |
| PBRA.1adb | t | Arena 0/6 triturada lvd 10 km (material; 16/11/2022) | 0.645 | 7.6 | 4.90 |
| PBAA.1a | m³ | Agua | 0.205 | 0.67 | 0.14 |
| MMMA21c | h | Hormigonera dsl y gasl | 1.172 | 2.19 | 2.57 |
|  |  | Total |  |  | 74.73 |

**PBPM.1ea** m³ Mortero cto 1:6 a mano (material; 27/11/1997)
Precio: 70.32
Mortero de cemento portland, de dosificación M-40a (1:6), confeccionado en obra, a mano con cemento portland CEM II/32.5-A a granel y arena de granulometría 0/3 lavada.

| Código | Ud | Descripción | Rendimiento | Precio | Importe |
|---|---|---|---|---|---|
| PBAC.2aa | t | CEM II/B-P 32.5 N granel | 0.247 | 115 | 28.41 |
| PBRA.1bbb | t | Arena 0/3 10 km (material; 27/11/1997) | 1.755 | 8.4 | 14.74 |
| PBAA.1a | m³ | Agua | 0.256 | 0.67 | 0.17 |
| O01OA070 | h. | Peón ordinario | 1.5 | 18 | 27.00 |
|  |  | Total |  |  | 70.32 |

**EFFC41aaa** m² Tabique de LCH 24x11.5x4 c/mcto (27/11/1997)
Precio: 19.73
Tabique de ladrillos cerámicos huecos de 24x11.5x4 cm, aparejados y recibidos con mortero de cemento, con juntas de 1 cm. de espesor, incluso replanteo, colocación de cercos, nivelación y aplomado, parte proporcional de enjarjes, mermas y roturas, humedecido de las piezas y limpieza, considerando un 3% de perdidas y un 30% de mermas de mortero, según NBE-FL-90 y NTE-PTL.

| Código | Ud | Descripción | Rendimiento | Precio | Importe |
|---|---|---|---|---|---|
| O01OA030 | h. | Oficial primera | 0.44 | 24 | 10.56 |
| O01OA060 | h. | Peón especializado | 0.22 | 20 | 4.40 |
| PFFC.1ac | Ud | Ladrillo hueco senc 24x11.5x4 (material; 14/11/2024) | 33 | 0.12 | 3.96 |
| PBPM.1ea | m³ | Mortero cto 1:6 a mano | 0.006 | 70.32 | 0.42 |
| %02 | % | Medios auxiliares.(s/total) | 2 % | 19.34 | 0.39 |
|  |  | Total |  |  | 19.73 |

**ERPE.1aabb** m² Enf M-160a frat hrz ext (27/11/1997)
Precio: 11.5
Enfoscado sin maestrear fratasado, con mortero de cemento de dosificación M-160a (1:3) en paramento horizontal exterior, según NTE-RPE-6.

| Código | Ud | Descripción | Rendimiento | Precio | Importe |
|---|---|---|---|---|---|
| O01OA030 | h. | Oficial primera | 0.3 | 24 | 7.20 |
| O01OA070 | h. | Peón ordinario | 0.15 | 18 | 2.70 |
| PBPM.1ba | m³ | Mortero cto M-160a (1:3) man (27/11/1997) | 0.012 | 114.31 | 1.37 |
| %02 | % | Medios auxiliares.(s/total) | 2 % | 11.27 | 0.23 |
|  |  | Total |  |  | 11.5 |

**R05000008** m³ Excav.zanjas/pozos cualquier t.i (material; 14/04/1999)
Precio: 10.16
Excavación en zanja, pozos o cimientos en todo tipo de terreno, transporte a vertedero autorizado de material sobrante, refino y compactación del fondo de la excavación, según criterio de la Dirección Facultativa.

| Código | Ud | Descripción | Rendimiento | Precio | Importe |
|---|---|---|---|---|---|
| O01OA030 | h. | Oficial primera | 0.03 | 24 | 0.72 |
| O01OA070 | h. | Peón ordinario | 0.08 | 18 | 1.44 |
| R05000006 | m³ | Excav.zanjas/pozos t.com. (23/11/2000) | 0.85 | 6.51 | 5.53 |
| R05000002 | m³ | Excav.cimientos i/transp. (23/11/2000) | 0.15 | 11.07 | 1.66 |
| MMMA.1bx | h | Bandeja vibrante manual (maquinaria; 16/11/2022) | 0.08 | 4.18 | 0.33 |
| %05 | % | Medios auxiliares.(s/total) (14/04/1999) | 5 % | 9.68 | 0.48 |
|  |  | Total |  |  | 10.16 |

**05.0.10.05b** ud Vál.mariposa eléc Ø600PN16, doble excentrica Erhard o equ..
Precio: 8378.39
Válvula de mariposa Ø600 PN16, doble excentrica Erhard modelo ROCO WAVE o equivalente. Accionamiento ELECTRICO. Cuerpo fundición dúctil. Asiento del cuerpo, acero inoxidable austenítico. Disco fundición dúctil EN-JS 1030, cierre elástico, con doble excentricidad. Eje, acero inoxidable ferrítico. Cojinete P1 (PTFE9 según DIN 1494-4, libre de mantenimiento. Asiento del eje elastómero. Junta perfilada, elástomero, con anillo de apriete, EPDM. Tornillería, externos e internos A2. Mecanismo de biela y manivela, protección IP68 para el modelo SKG y protección IP67 para el modelo SK. Cuerpo del reductor, fundición gris EN-JL 1040 recubierto de epoxi. Manivela del reductor, acero recubierto en color negro. Tuerca del cierre, latón especial.Protección anticorrosiva exterior del cuerpo conforme DIN 30 677-2 (e>250µm), recubrimiento epoxi Erhard EKB, o equivalente. Protección anticorrosiva interior Erhard Pro-Enamel, o equivalente, suministrado y montado, con parte proporcional de conexones a red, elementos auxiliares y medios auxiliares, probada y en servicio.

| Código | Ud | Descripción | Rendimiento | Precio | Importe |
|---|---|---|---|---|---|
| mano02 | h. | Oficial 2ª fontanero | 0.926 | 22 | 20.37 |
| mano05 | h. | peón especializado. | 0.928 | 20 | 18.56 |
| 12.77e2 | ud | valvula mariposa dn600 PN 16 motorizada equipada | 1 | 8231.39 | 8231.39 |
| 02.12 | h. | camión grúa vol.8 m3. | 1 | 25.12 | 25.12 |
| %0100 | % | Medios auxiliares | 1 % | 8295.44 | 82.95 |
|  |  | Total |  |  | 8378.39 |

**AUXEV** m² Encofrado plano visto (material; 08/02/2006)
Precios: Presupuesto 26.48
Encofrado y desencofrado recto, para dejar hormigón visto, incluso parte proporcional de apeos necesarios, arriostramientos, distanciadores, medios auxiliares y pequeño material, correctamente ejecutado.

| Código | Ud | Descripción | Rendimiento | Precio | Importe |
|---|---|---|---|---|---|
| O01OA020 | h. | Capataz | 0.25 | 25 | 6.25 |
| O01OA030 | h. | Oficial primera | 0.4 | 24 | 9.60 |
| O01OA070 | h. | Peón ordinario | 0.4 | 18 | 7.20 |
| A02MM00 | m³ | Madera de pino (material; 08/02/2006; Presupuesto 118.42) | 0.015 | 118.42 | 1.78 |
| A02MM01 | m² | Tablero de madera de 20 mm de espesor (material; 08/02/2006; Presupuesto 1.28) | 1.1 | 1.28 | 1.41 |
| A02MM03 | kg | Clavos de acero (material; 08/02/2006; Presupuesto 0.53) | 0.06 | 0.53 | 0.03 |
| A03AB040 | kg | Alambre recocido de 1.30 mm de diámetro | 0.1 | 0.78 | 0.08 |
| A02MM10 | l | Desencofrante (material; 08/02/2006; Presupuesto 1.76) | 0.075 | 1.76 | 0.13 |
|  |  | Total |  |  | 26.48 |

**PBPM.1ba** m³ Mortero cto M-160a (1:3) man (27/11/1997)
Precio: 114.31
Mortero de cemento de dosificación M-160a (1:3), confeccionado en obra, a mano con cemento II-Z/35-A a granel y arena de granulometría 0/3 mm., lavada.

| Código | Ud | Descripción | Rendimiento | Precio | Importe |
|---|---|---|---|---|---|
| O01OA070 | h. | Peón ordinario | 2.8 | 18 | 50.40 |
| PBAC.2aa | t | CEM II/B-P 32.5 N granel | 0.44 | 115 | 50.60 |
| PBRA.1bbb | t | Arena 0/3 10 km | 1.564 | 8.4 | 13.14 |
| PBAA.1a | m³ | Agua | 0.261 | 0.67 | 0.17 |
|  |  | Total |  |  | 114.31 |

**R05000002** m³ Excav.cimientos i/transp. (23/11/2000)
Precio: 11.07
Excavación mecánica en cimientos, zanjas y pozos en todo tipo de terreno con refilo a mano y compactación del fondo de la excavación, incluso carga sobre camión y transporte a vertedero autorizado de material sobrante.

| Código | Ud | Descripción | Rendimiento | Precio | Importe |
|---|---|---|---|---|---|
| O01OA070 | h. | Peón ordinario | 0.35 | 18 | 6.30 |
| MMMA37a | h | Retroexcavadora neumaticos | 0.025 | 28.91 | 0.72 |
| MMMA.7ba | h | Compresor diésel 4m3/mim 2 mart (maquinaria; 09/05/2001) | 0.42 | 3.96 | 1.66 |
| MMMA10e | h | Camión 24tm 15m3 (maquinaria; 16/11/2022) | 0.05 | 43.45 | 2.17 |
| %02 | % | Medios auxiliares.(s/total) | 2 % | 10.85 | 0.22 |
|  |  | Total |  |  | 11.07 |

**R05000006** m³ Excav.zanjas/pozos t.com. (23/11/2000)
Precio: 6.51
Excavación mecánica en zanjas y pozos en terreno compacto, clasificación para rellenos, carga, transporte y descarga de productos sobrantes o inútiles, según criterio de la Dirección Facultativa.

| Código | Ud | Descripción | Rendimiento | Precio | Importe |
|---|---|---|---|---|---|
| O01OA070 | h. | Peón ordinario | 0.25 | 18 | 4.50 |
| MMMA37a | h | Retroexcavadora neumaticos | 0.035 | 28.91 | 1.01 |
| MMMA10e | h | Camión 24tm 15m3 | 0.02 | 43.45 | 0.87 |
| %02 | % | Medios auxiliares.(s/total) | 2 % | 6.38 | 0.13 |
|  |  | Total |  |  | 6.51 |

## Recursos

**O01OA070** h. Peón ordinario
Claves: ordinario

**M05PC020** h. Pala cargadora cadenas 130 CV/1,8m3
Claves: cadena, pala, cargador

**M07CB020** h. Camión basculante 4x4 14 t
Claves: basculante, camión

**M05EN030** h. Excav.hidráulica neumáticos 100 CV
Claves: neumático, hidráulico

**P01AD130** t. Gravilla 2 / 6 mm
Claves: clasificación, natural, zahorra

**M07W020** t. km transporte
Claves: zahorra, transporte

**M08RN020** h. Rodillo vibrante autopropuls.mixto 7 t
Claves: rodillo, vibración, mixto

**M05RN010** h. Retrocargadora neumáticos 50 CV
Claves: neumático

**O01OB170** h. Oficial 1º fontanero
Claves: fontanería, calefactor

**O01OB180** h. Oficial 2ª fontanero
Claves: calefactor, fontanería

**P01AA020** m3 Arena 0/6 mm
Claves: areno, río

**O01OA060** h. Peón especializado
Claves: especial

**15.012** ml. tubo hor.ø 1000
tubo hormigón ø 1000 mm.

**09.46** m³ HM-20/B/25/I, central propia
hormigón HM-20/B/25/I, central propia.

**06.40** ud. campana 100x70
campana 100 x 70.

**02.12** h. camión grúa vol.8 m3
camión grúa con capacidad transporte 8 m3.

**mano02** h. Oficial 2ª fontanero
oficial primera.

**14.53** ud. reja+marco Norinco Ibérica, CA-754 o similar
reja+marco fund.duc.50x70 mm.t.pesado

**15.028.01** ml. tub.PVC, Sanecor o similar ø 200,k=8kN/m²
tubería PVC. Sanecor o similar ø 200,k=8kN/m²., doble pared lisa interior, corrugada exterior.

**05.02** m³. gravilla 1 (12/6 mm)
gravilla núm. 1 (3/6 mm).

**07.14** h. encofrado met.imbornales
utilización encofrado metálico prefabricado para imbornales.

**02.25** h. compresor 1 mart.silencioso
compresor 1 martillo silencioso.

**15.028.02** ml. tub.PVC, Sanecor o similar ø 315,k=8kN/m²
tubería PVC. Sanecor o similar ø 300,k=8kN/m²., doble pared lisa interior, corrugada exterior.

**RIEHA.1** m³ Hormigón en masa HM-20/P/20IIa
Hormigón HM-20/P/20/IIa fabricado en central.

**PISAss.8a** Ud Marco-tapa fundición 40X40cm
Tapa de fundición dimensiones exteriores 40x40 cm con marco EN 124 B-125.

**MATHM150** m³ Hormigón en masa HNE-20, fabricado en central
Hormigón HNE-20 fabricado en central.

**MATRIMB7540** u Rejilla imbornal de 750x400 mm abatible
Marco y reja de 750x400 mm de fundición dúctil, para tráfico pesado, clase D400 según norma UNE-EN 124.

**M07W110** m3 km transporte hormigón
Claves: hormigón, transporte

**O01OB040** h. Ayudante ferralla
Claves: ayudante

**M02GE010** h. Grúa telescópica autoprop. 20 t
Claves: telescópico, grúa

**O01OB010** h. Oficial 1ª encofrador
Claves: encofrar

**O01OB020** h. Ayudante encofrador
Claves: encofrar, ayudante

**M02GT002** h. Grúa pluma 30 m./0,75 t
Claves: pluma, grúa

**09.76** m² Malla electrosoldada ME 20x20 A 5-5 B500T 5x2 UNE 36092:96
mallazo ME 20x20 A 6-6 B500T 5x2 UNE 36092:96

**09.51** m³. HA-25/F/15/XD1
HA-25/B/25/IIb.

**04.80** h. vibrador aguja
vibrador hormigón de aguja.

**MT304** m2 persiana mallorquina verde
Persiana mallorquina de aluminio de 20 cm de altura en color verde carruaje

**P08XVH025** m2 Loseta 9 past.cem.gris 20x20 cm
Claves: gris, baldosa

**P08XW015** ud Junta dilatación/m2 pavim.piezas
Claves: junta, pieza

**P08XBH080** m. Bord.ho.bica.gris 50x15x25
Claves: gris

**P01HM100** m3 Hormigón HM-20/P/20/I central
Claves: central, hormigón

**09.89** kg ttaller chorreado+epoxi rica zinc. Obra 80micras epoxi poliamida
taller chorreado+epoxi rica zinc. Obra 80micras epoxi poliamida+pintura esmalte poliuretano negra

**02.12i** h. camión 12 tns. grúa 1 tn a 5 metros
camión grúa con capacidad transporte 8 m3.

**B0001.0020** h Capataz albañileria
capataz

**B0001.0030** H oficial 1ª albañil
oficial de primera

**B0001.0060** H Peon especializado albañileria
peon especializado

**0S12** t Mezcla bituminosa AC16 surf S con árido calizo
Mezcla bituminosa en caliente AC16 surf S, con árido calizo, incluso fíller i betún a pie de planta asfáltica.

**B0001.0070** H Peon suelto albañileria
peon suelto

**M08CB010** h. Camión cist.bitum.c/lanza 10.000 l
Claves: camión

**MT07010091** kg Emulsión bituminosa tipo C50BF4 IMP
Emulsión bituminosa catiónica tipo C50BF4 IMP

**MT01030002** t Arena de pedrera de 0 a 5 mm
Claves: areno

**Q050202B05** h Compactador vibrante autopro. de un cilindro, liso. De 12 t
Compactador vibrante autopropulsado, de un cilindro, liso. De 12 t de masa.

**Q090201B01** h Camión cisterna para riego. Para 8000 l
Camión cisterna para riego. Para una cantidad de 8000 litros.

**Q040101A05** h Cargadoras sobre ruedas. De 60 kW (1 m³)
Cargadoras sobre ruedas. De 60 kW de potencia (1 m³).

**MT12050020** m³ Canon tierra vegetal de préstamo
Cànon terra vegetal de préstec

**P01HA010** m3 Hormigón HA-25/F/15/XC2 central
Claves: central, hormigón

**C1503300** h Camión Grúa 3 T
CAMIÓ GRUA 3T

**SMA.E01216** UD Puente grua 2000 KG
SUMINISTRE I INSTAL.LACIÓ DE PONT GRUA, AMB CAPACITAT DE CÀRREGA DE 1.600 KG, PER A SERVEI EN INTERIORS, AMB RODADURA (DISTÀNCIA ENTRE EIXOS 13,6M), ALÇADA MÀXIMA D'ELEVACIÓ 6M, BOTONERA INDEPENDIENT I LIMITADOR DE SOBRECÀRREGA, VICINAY EUROBLOC C16.6.N.2/1, O SIMILAR. INCLOU ACCESORIS.

**%005** % Transporte
TRANSPORT

**%006** % Puesta en funcionamiento
POSADA EN FUNCIONAMENT

**MT0177** M3 Mortero cemento y picadis290 kg(1:6)
Mortero de cemento portland y picadis 250 kg(1:6)

**%002** % Medios auxiliares
.

**MO004** h Oficial 1ª construcción
Oficial 1° construcción.
Claves: mano, construcción

**TRANSFA** Ud Tranformador de intensidad (toroidal)800/5A
Tranformador de intensidad (toroidal)800
/5A

**O01OB200** h. Oficial 1ª electricista
Claves: electricidad

**O01OB220** h. Ayudante electricista
Claves: electricidad, ayudante

**PMT015** m³ Hormigón HNE-25/P/20/IIa en obra
Hormigón HNE-20/P/20/IIa, incluido transporte hasta obra.

**MMME.1baa** h Retro de neum c/palafrtl 0,34m3
Retroexcavadora de neumaticos de potencia 70 caballos de vapor, con pala frontal y capacidad de la cuchara retroexcavadora de 0,34m3.

**MMME.8a** h Suplemento por martillo picador
Claves: picar, maquinaria, suplemento, retroexcavadora, martillo

**MMMT.5bbb** h Cmn de transp 12T 10m3 3ejes
Camion de transporte de 12 toneladas con una capacidad de 10 metros cúbicos y 3 ejes.

**MMMC.3bb** h Band vibr 140kg 660x600 cm
Bandeja vibratoria compactadora de peso 140kg con una longitud de planchas de 660x600cm.

**MMMH.5c** h Vibrador gasolina aguja ø30-50mm
Vibrador para hormigón de gasolina con aguja de diámetro 30-50mm incluso seguro.
Claves: diámetro, aguja, vibración, gasolina, hormigón, maquinaria

**PEIEL32EB_** m Tubo rígido PVC Ø32 mm
Tubo rígido de PVC, diámetro nominal 32 mm, para canalización de superficie, con un grado de protección mecánica 7 y con un incremento sobre el precio del tubo del 30% en concepto de uniones, accesorios y piezas especiales.

**PCJ150X150** ud Cj registro 150x150
Caja empotrada de registro y derivación cuadrada de 150x150 mm., 10 conos de entrada y tapa opaca, IP-555.

**P06CGV001** Ud CGP A.Públ.CLAVED 1465-B
Caja de protección para Alumbrado Público. Marca CLAVED ref. 1465-B

**P09PF0020** Ud Fusible UTE gl «1» 32-50A
Cartucho fusible UTE «1» (14,3x51).Clase gl.Int.A.:32, 40 y 50.

**PFFC.4ba** ud Ladrillo c macizo 24x11.5x5 maq
Ladrillo cerámico macizo realizado a máquina de 24x11.5x5cm.

**PRCM.5ccb** t Mortero industrial GP CSIV W2
Mortero de cemento para revocos y enlucidos, tipo GP CSIV W2, resistencia a compresión de 3.5 a 7.5 N/mm2, absorción de agua menor o igual a 0.2 Kg/m2.min0.5, según norma UNE-EN 998-1, suministrado en sacos.

**PBPC.2cbbc** m³ HA-30/F/15/XD2
Hormigón preparado de resistencia caracteristica 30 N/mm2, de consistencia blanda y tamaño máximo del árido 20 mm, en ambiente no agresivo I y exposición por ataque químico Qb, transportado a una distancia máxima de 10 km, contados desde la central suministradora. Se consideran cargas completas de 6 ó 9 m3 y un tiempo máximo de descarga en obra de 45 minutos.

**PUCA32bf** ud Tapa+marco fund C-250 arq 80X80mm
Tapa cuadrada y marco de fundición ductil clase C-250 según UNE-EN 124 para arqueta de 80X80cm de dimensiones interiores.

**PITSINRES** ud Interr simple normal estanco
Interruptor estanco de superficie de calidad media con mecanismo completo de 10A/250 V con tecla y con marco, incluso pequeño material.

**PTOCONOES** ud Toma corriente s estn 10/16A
Toma de corriente doméstica estanca de calidad media para instalaciones de superficie, 2 polos+tierra lateral, con mecanismo completo de 10/16A, 230 V y tapa, incluso marco.

**PLUMAUEMS** ud Lum autn emer 160 lmn estn
Luminaria autónoma para alumbrado de emergencia estanca de calidad media, material de la envolvente autoextinguible y grado de protección IP45, con dos leds de alta luminosidad para garantizar alumbrado de señalización permanente, con lámpara fluorescente de tubo lineal de 6 W, 160 lúmenes, superficie cubierta de 32 m2 y 1 hora de autonomía, alimentación de 220 V y conexión para mando a distancia.

**PLUMFLU** ud Luminaria led estanca. 46.5 W
Luminaria fluorescente. Servicio: Ambiente industrial. Caracterísiticas:-Tipo: Luminaria estanca de adosar o suspender. - Marca: INDALUX o similar. - Modelo: 402 IXC 2x36. - Reflector: en chapa de acero tratado.-Lámpara: - Potencia (W): 2x36. - Tensión (V): 230. - Frecuencia (Hz): 50. - Dimensiones (mm): 1.275 x 170 x 108 mm. - Protección: IP-65. - Incluye dos cáncamos. - Incluye equipo electrónico con caldeo

**PCJ100X100** ud Cj registro 100x100
Caja empotrada de registro y derivación cuadrada de 100x100 mm., 7 conos de entrada y tapa opaca, IP-555.

**PEIEL16EB_** m Tubo rígido PVC Ø16 mm
Tubo rígido de PVC, diámetro nominal 16 mm, para canalización de superficie, con un grado de protección mecánica 7 y con un incremento sobre el precio del tubo del 30% en concepto de uniones, accesorios y piezas especiales.

**Pccaux** ud Caja de tomas estanca
Armario: SCHNEIDER ELECTRIC o equivalente
Modelo: KAEDRA o equivalente
Marca Aparamenta: SCHNEIDER ELECTRIC o equivalente
Unidades: 1 unidades, en emplazamientos designado en plano.
Descripción: Cofret estanco de superficie, con sistema de cierre por presión. (Sin cerradura)
Incluye:
2 Tomas monofásica 230V 2P+TT 16A tipo Schuko.
1 Toma trifásica 400V 3P+TT 32A tipo Cetac
Aparamenta:
1 Interruptor diferencial 40A
1 Interruptor automático magnetotermico C60N 3P×32A
1 Interruptor automático magnetotérmico C60N 2P×16A

**PRCUMODBUS_** m Conductor MODBUS/PROFIBUS
Cable Ethernet de par trenzado apantallado de categoría 5 recto o cruzado con conector RJ45.

**PTIERRA** m Cable de tierra.Servicio: Red de tierras
Cable de tierra.
Servicio: Red de tierras.
Características:
-Tipo: cobre desnudo.
-Carga de rotura (kg/mm2): 25,5.
-Alargamiento de rotura (%): 25.
-Sección (mm2): 95.
-Punto de fusión (ºC): 1083.
-Densidad (kg/dm3): 8,89.
-Número de alambres: 7-19.
Materiales:
-Cobre electrolítico recocido.

**PETIE** ud Electrodo de tierra.Servicio: Red de tierras
Piqueta de puesta de tierra formada por electrodo de acero recubierto de cobre de diámetro 14 mm y longitud 2 metros, incluso hincado y conexiones, según el Reglamento Electrotécnico de Baja Tensión 2002.

**PBAC.2aa** t CEM II/B-P 32.5 N granel
Cemento portland con puzolana CEM II/B-P 32.5 N, según norma UNE-EN 197-1, a granel.
Claves: puzolánico, granel, material, cemento, norma

**PBRA.1abb** t Arena 0/3 triturada lvd 10km
Arena triturada de naturaleza silícea, lavada, de granulometria 0/3, a pie de obra, considerando transporte con camión de 25 t, a una distancia media de 10km.

**PBPC.2abaa** m³ H 20 plástica TM 20 I
Hormigón preparado de resistencia caracteristica 20 N/mm2, de consistencia plástica y tamaño máximo del árido 20 mm, en ambiente no agresivo I , transportado a una distancia máxima de 10 km, contados desde la central suministradora. Se consideran cargas completas de 6 ó 9 m3 y un tiempo máximo de descarga en obra de 45 minutos.

**EQ00780** Ud Bomba centrífuga 250 m3/h 10m
Bomba centrífuga vertical vortex Q=5 m³/h - 0,3 bar

**%MO15** % MANO DE OBRA EQUIPOS MECÁNICOS
MANO DE OBRA 15 %

**UEQ21017** UD RACOR DE CONEXIÓN PARA MANGUERA
DEPÓSITO CLORURO FÉRRICO DE 2.000 L. VERTICAL

**AUTOM031** Ud Envolvente CUADRO, PLC, aparamenta
Envolvente CUADRO PLC 11 EDAR, fabricante: Schneider Tensión nominal Circuito Principal: 230V Tensión Auxiliar: 24 Vac, 24Vdc Cantidad de Paneles: 1, Dimensiones (AnchoxAltoxProfundidad): 849x210x500 mm
CONTENIENDO:
Autómata programable para EDAR, con 144 ED, 31 SD, 21 EA por transitor con bloques de relés independientes, 39 EA, y 11 ED, 23 EA y 8 S/A vía bus de campo, (según listado de señales) alojado en armario metálico dotado de puerta transparente, dotado de la siguiente aparamenta:
- 1 Ud. CJ2M-CPU31 CPU Ethernet 5K pasos
- 1 Ud. CJ1W-PA202 Fuente alimentación 100/240Vca 5Vcc 2,8A Relé
- 1 Ud. CJ1W-IC101 Módulo Expansión Control E/S
- 1 Ud. CJ1W-II101 Módulo Expansión Interface E/S
- 1 Ud. CS1W-CN713 CHN Cable CS1-CS1 70cm
- 5 Ud. CJ1W-ID262-CHN Módulo 32 Entradas 24 VDC MIL
- 5 Ud. Manguera/conector MIL 32 pins (1,5 mts)
- 5 Ud. Bases 32 RELÉS conector MIL 32 pins (DI OPTOAISLADAS)
- 2 Ud. CJ1W-OC211 CHN Módulo 32 Salidas transistor
- 2 Ud. Manguera/conector MIL 32 pins (1,5 mts)
- 2 Ud. Bases 32 RELÉS conector MIL 32 pins (DI OPTOAISLADAS)
- 3 Ud. CJ1W-AD081-V1 NL Módulo 8 Entradas analógicas (4-20mA) resolución 1/8000
- 1 Ud. CJ1W-DA08C Módulo 8 Salidas Analógicas Corriente (4-20mA) resolución 1/8000
- 1 Ud. CJ1W-SCU41 V1 (RS422/RS485) ModBus
- 1 Ud. CJ1W-PRT21 Módulo Esclavo Profibus DP (RS485)
- 12Ud, Conectores Profibus (entrada/salida) con resistencia
- 20mts, Cable profibus 2 hilos apantallados
Protecciones magnetotérmicas. Protección de sobretensiones tipo fina. Transformador de aislamiento 230/230 Vac. Toma de corriente tipo schucko. Fuente de Alimentación 230/24 Vdc, 10A. Fuente de Alimentación 230/24 Vdc, 8A Espacio para autómata programable. Espacio para switch de red de control. Espacio para SAI de 1000 VA y 120 min de autonomía. Espacio para cajón de fibra óptica (si precisa). Espacio para modem 3G, incluso alimentación. Terminal de operador 10,2” programado, instalado en puerta plena. La segunda puerta será transparente. En puerta entrada de alimentación, Panel 1: 1 Ventilador de Refrescamiento. 1 Rejilla de Entrada de aire. 1 Resistencia de Caldeo.
En interior de cuadro: 1 Interruptor General 2P, 16 A , 5 Interruptores Automáticos, 10A , 1 Interruptor Automático, 16A , 2 Termostatos (1 Ventilación, 1 Caldeo) 1 Iluminación Interior, 1 Fuente Phoenix Contact 10A, 1 Fuente SITOP Siemens, 1 PLC ET200 1512 Siemens, 1 Convertidor FO/Ethernet SCALANCE SIEMENS, 1 Transformador 230Vac/24Vac, 1 Repartidor 24Vac, 1 Repartidor 230Vac (Bornas Fusibles para Instrumentación), 1 Repartidor 24Vdc, 1 módulo de comunicaciones RS485+PCMCIA, 1 scaner de bus de campo para comunicación con arrancadores y/o variadores, Cable de bus para comunicación con arrancadores, variadores y centrales de medida.
ED, SD, EA y SA distribuidas en estaciones remotas (RTU) según listado de señales y esquema de control, con p.p. de cabecera de comunicaciones ethernet y accesorios. Las RTU se instalarán en la parte superior de las celdas del CCM correspondiente.
El cableado de los módulos de entradas/salidas digitales, se realizará mediante cables multipolares prefabricados con conectores en ambos extremos. Los elementos de interfaz serán unidades modulares con conexión para el cable multipolar en un extremo y bornas de presión por tornillo en el otro. En el caso de las salidas digitales, estos módulos incorporarán un relé separador por salida.
Anexo al armario de PLC descrito se instalará el armario de auxiliares del CCM. Constará de armario metálico unido por su parte lateral al del PLC. Irán alojadas las protecciones de los equipos de instrumentación y electroválvulas. El armario será de chapa de acero pintada de 1,5 mm de espesor (estructura y panales posteriores, superiores y laterales) y 2 mm (puerta), pintado, secado al horno, previo tratamiento corrosivo y desengrasante, con protección IP54. Incorpora zócalo para la entrada y salida de cables.

**Ptacti** ud Pantalla táctil HMI de 12” en color, comunicaciones Ethern
Pantalla táctil HMI de 10” o 12” en color, comunicaciones Ethernet e instalada en el propio armario del PLC (en lugar de un ordenador con SCADA), y desde donde se pueda acceder a la representación gráfica mediante sinópticos dinamizados los estados de funcionamiento del conjunto de la EDAR; equipos, alarmas instantáneas e históricas, consignas de funcionamiento (protegidas con clave de explotación su modificación), pantalla mantenimiento de horas de funcionamiento equipos (histórica y total con puesta a cero), pantalla tendencias para señales de proceso. Totalmente instalado y probado.

**Psai** ud SAI de 1500VA
Alimentación ininterrumpida para servicio de CCM y P.L.C. de 2000 VA con autonomía extendida mínima de 30 minutos. La SAI dispondra de conmutación para ser bypaseada en caso de defecto o mantenimiento de la misma. Totalmente instalada.

**MQ028** h Grua móvil sin plataforma de 50 tn
Formación de poceta en solera de hormigón armado de arquetas, mediante taladro de 225 mm de diámetro y 10 cm de profundidad, incluyendo la sujeción de la máquina, posterior sellado de los tacos de sujeción, e impermeabilización con mortero Tricosal Dichtungsschlämme o similar de toda la poceta.

**MMMA14** h Camión grúa p/descarga tb H
Camión grúa con útil para descarga de tubos de hormigón, compuesto de tijera y puente.
Claves: camión, grúa, maquinaria

**MT55.014** UD CARRETE DE DESM AUTOPORTANTE DN600 PN16 BRIDAS TOTALES
CARRETE DE DESMONTAJE DE BELGICAST O EQUIVALENTE, DE DIAMETRO 600 MM Y PN10 AT., AUTOPORTANTE, CON CARRETE DE ACERO INOXIDABLE AISI-304 Y BRIDAS TOTALES DE ACERO AL CARBONO ST.37 SEGÚN DIN, REVESTIDOS CON EPOXI ALIMENTARIO TANTO INTERIOR COMO EXTERIORMENTE ESPESOR MINIMO 200 MICRAS,CON RECORRIDO MAXIMO DE 100 MM, TORNILLERIA FORMADA POR 50% DE ESPARRAGOS PASANTES, TORNILLOS Y TUERCAS DE ACERO ZINCADAS, JUNTA DE E.P.D.M., A PIE DE OBRA

**BNZ116J0** u Carrete desmontaje+bridas,1.4301 (AISI 304),EPDM,DN=300mm,PN=16b
Carrete extensible de desmontaje con bridas, con virola interior y exterior de acero inoxidable 1.4301 (AISI 304), junta de estanqueidad de etileno propileno dieno (EPDM), revestimiento de resina epoxy (150 micras), de 300 mm de diámetro nominal, de 16 bar de presión nominal

**BNZ116H0** u Carrete desmontaje+bridas,1.4301 (AISI 304),EPDM,DN=250mm,PN=16b
Carrete extensible de desmontaje con bridas, con virola interior y exterior de acero inoxidable 1.4301 (AISI 304), junta de estanqueidad de etileno propileno dieno (EPDM), revestimiento de resina epoxy (150 micras), de 250 mm de diámetro nominal, de 16 bar de presión nominal

**MT57.209** UD Caudalímetro electromagnético DN 300 PN16, incluso bridas, junta
CONTADOR BRIDADO TIPO WOLTMAN DN300 PN-16, DE TRANSMISION MAGNETICA, CON DOBLE APROBACION DE LA CEE, CLASE B, MODELO WOLTEX O SIMILAR, TOTALIZADOR HERMETICAMENTE SELLADO (ENVOLVENTE DE CRISTAL MINERAL Y COBRE) IP-68, ORIENTABLE 3600, SECO, PREEQUIPADO PARA SENSOR CYBLE DE COMUNICACION Y LECTURA REMOTA (PULSOS DE SALIDA, M-BUS, RF), MECANISMO INTERCAMBIABLE SIN NECESIDAD DE RECALIBRACION APROBADO CEE, CUERPO EN FUNDICION NODULAR CON BRIDAS PN-16. RESTO DE ESPECIFICACIONES SEGUN PLIEGO, A PIE DE OBRA

**MT01202** Ud Válvula de mariposa doble-excéntrica DN300, PN10 reductor y a
Válvula de mariposa doble-excéntrica DN400 en PN10/16 con reductor y actuador eléctrico

**MT01002** Ud Válvula de mariposa doble-excéntrica con reductor manual, DN300,
Válvula de mariposa doble-excéntrica con reductor manual, DN400 en PN10/16 con uniones mediante bridas segun UNE EN 558-1 serie 14, con cuerpo y disco en fundición dúctil EN-GJS-400, junta de cierre en EPDM y sujección en acero inoxidable, eje en acero inoxidable y recubrimiento pintura epoxi

**MATVALVCOM100** u Válvula compuerta bridas DN=100mm,16bar,fund,cierre elástico
Válvula de compuerta manual con bridas, de 100 mm de diámetro nominal, de 16 bar de presión nominal, de fundición dúctil sin mantenimiento, compuerta revestida interior y exteriormente de elastómero

**MT501** Ml Tubería polietileno d=200 mm. 10atm
Tubería polietileno , sigma 100. con marca de calidad AENOR, holmologada para agua potable,diámetro 300mm., presión de trabajo 10 atm.

**M05EN020** h. Excav.hidráulica neumáticos 84 CV
Claves: hidráulico, neumático

**12.81h** ud válvula ret.doble plato inox Ø 600 PN16
vávlula ret.clapeta partida Ø 600 PN16

**15.099.03** ud. tornillos zincados y tuercas M24x140
tornillos zincados y tuerca M24x140.

**VMAN200** Válvula de mariposa doble-excéntrica con reductor manual, DN200,
Válvula de mariposa doble-excéntrica con reductor manual, DN200 en PN10/16 con uniones mediante bridas segun UNE EN 558-1 serie 14, con cuerpo y disco en fundición dúctil EN-GJS-400, junta de cierre en EPDM y sujección en acero inoxidable, eje en acero inoxidable y recubrimiento pintura epoxi

**B064500C** m3 Hormigón HM-20/P/40/I,>= 200kg/m3 cemento
Hormigón HM-20/P/40/I de consistencia plástica, tamaño máximo del árido 40 mm, con >= 200 kg/m3 de cemento, apto para clase de exposición I

**BHM11H22** u Columna plancha ac.galv.,troncocónica,h=5m,UNE-EN 40-5
Columna de plancha de acero galvanizado, de forma troncocónica, de 5 m de altura, coronamiento sin pletina, con base pletina y puerta, según norma UNE-EN 40-5

**BHWM1000** u P.p.accesorios p/columnas
Parte proporcional de accesorios para columnas

**C1504R00** h Camión cesta h=10m
Camión con cesta de 10 m de altura como máximo

**P00CJ0050** Ud Espárrago de anclaje o perno anc
Espárrago de anclaje

**P18RF0025** m Tub.PVC corrug.Ø90mm/gp5
Tubería PVC flexible corrugado.Para empotrar D=90 mm.resistencia al choque 5

**BS113020** u Armario de protección PRFV antivandálico. 1000x750x420 IP54
Armario metálico HIMEL CMO 188/50 S/Placa M.1800x800x500 mm, incluso ventilación forzada, tejadillo, zócalo, accesorios y cerradura antivandálico.

**MT57.434** UD TRANSMISOR DE PRESIÓN con salida analogica 4-20 ma
TRANSMISOR DE PRESION 0-40 BAR CON SALIDA 4-20 MA, INCLUSO VALVULA DE CORTE, A PIE DE OBRA

**DD19018** UD TUBULADURA 1" S/TUBERIA ACERO
TUBULADURA DE 1" SOBRE TUBERÍA DE ACERO PARA ACOPLE DE INSTRUMENTACIÓN.

**MATT001** ud Tapa fundición dúctil
Claves: tapa, hormigón

**MMMA83a** h Cortadora asfalto y Hormigon
Cortadora de asfalto y hormigón con una potencia de 7.5 CV. y una profundidad de corte de 90 mm., incluso seguro.
Claves: maquinaria, asfalto, hormigón, cortadora

**PBRT10a** m³ Material seleccionado préstamos
Material de préstamos.

**MMMA.1b** h Bandeja vibr cpto 660x470 rev
Bandeja vibratoria de compactación de 660x470mm., reversible.

**MMMA37c** h Retro neumáticos 90cv 0.6-0.8m3
Retroexcavadora de neumáticos de potencia 90 CV, capacidad de cuchara entre 0.6 y 0.8 m3.

**P18qF5057** m Tub.PVC p/cond.cable Ø160
Tubería de PVC (EN 1453) para conducción de cables de D=160mm espesor 3,2 mm.

**PBRG.1eb** t Grava caliza 10/20 lvd 10 km
Grava triturada caliza de granulometria 10/20, lavada. A pie de obra, considerando transporte con camión de 25 tm, a una distancia media de 10 km.

**MMMA21c** h Hormigonera dsl y gasl
Hormigonera diésel y gasolina de capacidad 250 l., incluso seguro.

**P60SA0015** m Cinta señalizadora línea eléctri
Cinta PVC para señalización de recorrido de líneas enterradas con anagrama de Compañía Eléctrica y Señalización de peligro

**PALRV150** m Cable RV 0.6/1kV.1x150 mm2 Al
Cable aislamiento de XLPE y cubierta de PVC RV 0.6/1kV.1x150mm² Aluminio.UNE 21123

**P%003** % Material auxiliar.(s/total mat.)
Material auxiliar.3% (s/total Materiales)

**PALRV240** m Cable RV 0.6/1kV.1x240 mm2 Al
Cable aislamiento de XLPE y cubierta de PVC RV 0.6/1kV.1x240mm² Aluminio.UNE 21123

**PISA.8a** Ud Marco-tapa fundición 60X60cm
Tapa de fundición diámetro 60 cm. con marco.

**P18RF5057** m Tub.PVC negro p/cond.cable Ø160
Tubería de PVC negro para conducción de cables de D=160mm

**PBPO.2cabc** m³ H-150 plástica II-Z/35 Tm 20
Hormigón H-150, de consistencia plástica, adecuado para vibrar, con árido procedente de machaqueo, tamaño máximo 20 mm., con cemento (II-Z/35) y asiento en el cono de Abrams de 3 a 5 cm., con tolerancia ±1 cm., confeccionado en obra, con hormigonera de 300 l. de capacidad.

**PPuer16070** Ud Puerta 160x70 met macrolon
Puerta de chapa metálica de 1,60x0,70 m con rejilla y makrolon transparente.

**PCPM3S4** Ud Armario poly 1 cont. trifasicos
Armario de poliester para urbanizaciones, intemperie, para un contador trifasico. Normas HE.

**PADS250A** Ud Armario poly para secc 250A
Armario polyester para seccionamiento equipado con bases fusibles tipo NH, sobre soporte poliester, con bornas bimetalicas de 240 mm en entradas, Con derivacion a red. 250A.

**P09PF0230** Ud Fusible NH gl «1» 250A
Cartucho fusible de cuchilla NH «1», Clase gl.Int.A.:250

**P09PF5003** Ud Barreta seccionamiento neutro «1
Barreta de seccionamiento para neutro.Tamaño: «1».

**P00CJ1170** Ud Tirafondo 4,5x35 + taco plástico
Conjunto de tirafondo 4,5x35 + taco plástico Ø8mm

**P06CG5028** Ud CGP-250A/UNESA 10 c/bornes
Caja General de Protección de 400A. Esquema UNESA, E-10 con bornes bimetálicos.

**P09PF0240** Ud Fusible NH gl «2» 315-400A
Cartucho fusible de cuchilla NH «2», Clase gl.Int.A.:315, 350 y 400.

**P09PF5004** Ud Barreta seccionamiento neutro «2
Barreta de seccionamiento para neutro.Tamaño: «2».

**MQ07003** h Grúa autopropulsada 20 t
Grúa autopropulsada de 20 t.

**M06MR230** h. Martillo rompedor hidráulico 600 kg
Claves: hidráulico, martillo, rompedor

**M05RN020** h. Retrocargadora neumáticos 75 CV
Claves: neumático

**Q01R1M6R0** h Machacadora pétreos,sobre cadenas,capacidad 9-22t/h+cinta trans
Machacadora de residuos pétreos, sobre orugas con capacidad para tratar de 3 a 9 t / h, autopropulsada, con cinta transportadora para cargar material triturado

**B1904.0130** H compresor 25 hp con un martillo
compresor de 25 hp con un martillo

**B3008.0080** h camion volquete 8 m3 de carga
Camión volquete 8 m3 de carga útil.

**B3008.0350** h retroexcavadora de 0.70 m3
Retroexcavadora de 0,7 m3.

**P15AH010** m. Cinta senyalitzadora
Claves: cinta, señalización

**P26VC029** ud Vál.compue.c/elást.brida D=300mm
Claves: brida, valoración

**P26UUG300** ud Goma plana
Claves: plano, goma

**P01UT055** ud Tornillo+tuerca ac.galvan.D=20 L=160 mm
Claves: tuerca, tornillo

**MATJUNTGOM200** ud. juntas goma plana DN 200
Juntas goma DN 200

**15.106** ml. tub.fund.k=9 Ø 200 mm., ag.pot con p.p. , juntas
tubería fundición k=9 Ø 500 mm, para agua potable.

**MATJUNTGOM400** ud. juntas goma plana DN 400
Juntas goma DN 400

**MMMT10a** h Cmn cisterna 8 m3
Camión cisterna de capacidad 8m3.
Claves: cisterna, camión, maquinaria

**MMMT.1ab** h Cmn grúa autcg 13 T s/JIC
Camión grua palfinger autocargante con capacidad de levantamiento de 13 T y sin terminal JIC.

**MMMR.1de** h Pala crgra de neum 179cv 3,2m3
Pala cargadora de neumaticos de potencia 179 caballos de vapor con una capacidad de carga en pala de 3,2m3.

**BR4914A6** u Planta Arbustiva h=40-60cm,en contenedor 10l
Abelia floribunda de altura 40 a 60 cm, en contenedor de 10 l

**BR341150** m3 Compost clase I,origen vegetal,sacos 0,8m3
Compost de clase I, de origen vegetal, según NTJ 05C, suministrado en sacos de 0,8 m3

**PEAM.3ad** m² Mallazo ME 15x15 ø 8-8
Mallazo electrosoldado ME 15x15 cm., de diámetro 8-8 mm. y acero AEH-500N,

**09.72** kg. B-500S ferrallado
hierro B-400S

**%05** % Medios auxiliares.(s/total)
Medios auxiliares.5% (s/total)

**AUXH-25** m³ Hormigón para armar HA-25/F/15/XC2
Hormigón para armar HA-25/P/20/IIa, incluso vertido, colocación, moldeado, vibrado y curado.

**M03HH020** h. Hormigonera 200 l. gasolina
Claves: hormigón, gasolina

**MMMA.7ba** h Compresor diésel 4m3/mim 2 mart
Compresor portátil diésel de 4 m3. de caudal y 7 kilos de presión, incluso seguro.

**MMMA10e** h Camión 24tm 15m3
Camión de 24 tm., de 15 m3 de capacidad, 2 ejes, tracción 4x2.
Claves: maquinaria, camión

**MT00319** m³ HA-25/F/15/XD1 O XC2 central
HA-25/B/20/I ó IIa elaborado en central

**P01CC020** t. Cemento CEM II/B-P 32,5 N sacos
Claves: cemento

**P01DW050** m3 Agua
Claves: agua

**PBRA.1adb** t Arena 0/6 triturada lvd 10 km
Arena triturada, lavada, de granulometria 0/6, a pie de obra, considerando transporte con camión de 25 t., a una distancia media de 10 km.

**PBRA.1bbb** t Arena 0/3 10 km
Arena de rio, de granulometria 0/3, a pie de obra, considerando transporte con camión de 25 tm., a una distancia media de 10 km.

**PBRG.1gb** t Grava caliza 20/40 lvd 10 km
Grava triturada caliza de granulometria 20/40, lavada, a pie de obra, considerando transporte con camión de 25 t., a una distancia media de 10 km.

**PFFC.1ac** Ud Ladrillo hueco senc 24x11.5x4
Ladrillo cerámico hueco sencillo, de 24x11.5x4 cm.

**T00CQ1010** t Cemento 350,ensacado(IV-35A)
Cemento PUZ 350, ensacado (IV-35A).

## Entidades
- 000, C
- 001, C
- 002, C
- 003, C
- 004, C
- 005, C
- ADMON- Consel, C
- ADMON: Consel, C
- AR001, TRAMO A é{®H_²•A, C
- AR002, TRAMO B ¨ q=öS€A, C
- AR003, TRAMO D î …ë¹÷·A, C
- AR004, TRAMO E î×£pcü„A, C
- AR006, TRAMO FYG î×£pwÚ¨…A, C
- Alicante, C
- Andalucía, C
- Aragón, C
- Asturias, C
- Balears, C
- CA Valenciana, C
- CCAA Valencia, C
- Canarias, C
- Cantabria, C
- Castellón, C
- Castilla - La, C
- Castilla y Le, C
- Cataluña, C
- Comunitat Val, C
- Extremadura, C
- Galicia, C
- Madrid (Comun, C
- Murcia (Regió, C
- Navarra (Comu, C
- País Vasco, C
- Rioja (La), C
- Valencia, C
